# Ev. Kirche-Kita Güchenbach Riegelsberg
Angebotsaufforderung (GAEB 90, DA83)
DV-Nummer: 352-HT-0
Währung: EUR
Auftraggeber: RWI WASSMUTH INGENIEURE

## SH Sanitär- und Heizungsanlage
Datum: 16.03.26

*Hinweis*
A - Allgemeine Angaben zur Maßnahme

Baumassnahme
Umbau und Erweiterung KITA Riegelsberg

Buschschacher Straße 3
66292 Riegelsberg - Güchenbach

Auftraggeber
Evangelische Kirchengemeinde Oberes Köllertal
Vertreten durch
Pfarrer Ulrich Hammer
Am Markt 8
66265 Heusweiler

Baubeschreibung
Auf dem Gelände der evangelischen Kirche,
Buchschacherstraße in Riegelsberg, soll das bestehende
Gemeindehaus durch Umbau und Erweiterung zu einer
5-gruppigen Kita umgebaut werden.
Hierbei wird das bestehende Gemeindehaus durch
teilweisen Abbruch, und Erweiterung zur Kita umgebaut.
Kirche, Kita und Pfarrhaus bilden hierbei ein Ensemble.
Für das Plangebiet existiert der Entwurf für einen
Bebauungsplan "?Evangelische Kirchengemeinde Güchenbach
/ KITA Riegelsberg", der die planungsrechtlichen
Voraussetzungen schafft für die geplante bauliche
Nutzung.

Planungsgebiet
Das für den Um- und Anbau der Kindertagesstätte
vorgesehene Grundstück liegt im Gemeindegebiet von
Riegelsberg zwischen Buchschacherstraße und Kirchstraße
und ist Teil des Flurgrundstücks 175/5, Flur 4 in der
Gemarkung Güchenbach.
Derzeit befindet sich auf der Fläche des geplanten
Kita-Anbaus der Garten des Pfarrhauses. Dieser ist
geprägt von baumbestandenen Rasenflächen mit einzelnen
Gehölzzeilen, meist entlang der Grundstücksgrenzen.
Nordöstlich schließt sich ein privater Parkplatz an,
südwestlich eines Hausgartens. Im Nordwesten steht das
Pfarrhaus. Zusätzlich begrenzt eine Reihe aus drei
Garagen in den Pfarrgarten.

Topographie
Das Gelände weist eine Höhendifferenz von bis zu 3,70
Meter auf und fällt von der südöstlich gelegenen
privaten Parkplatzfläche mit einer Anschlusshöhe von
297,74 m.ü.NN. bis auf 294,05 m.ü.NN. an der
Buchschacherstraße im Nordwesten.
Für das geplante Erdgeschossniveau des Kita-Neu- und
Umbaus wird eine Höhe von 296,02 m.ü.NN. vorgegeben. Es
liegt somit nahezu im Mittel des bestehenden
Geländeverlaufes. Der verbleibende Höhenunterschied von
Kita-Gebäude zu Straße bedingt in der Zuwegung zum
Haupteingang Kita eine Neigung von bis zu 5 % und von
bis zu 8,6 % in der Zufahrt zum Parkplatz.
Das Erdgeschossniveau des Pfarrhauses liegt mit 297,15
m.ü.NN. deutlich über dem der Kita (+1,13m). Die
Freianlage der Kita wird vorranging auf dem
Geschossniveau der Kita angelegt werden, sodass
zwischen Kita-Neubau und Pfarrhaus ein Höhenversprung
von bis zu 90 cm abgefangen werden muss.
Das Erdgeschossniveau der Kirche liegt mit 295,90
m.ü.NN. um 12 cm unter dem der Kita.
Außenanlagen mit Unterteilung und Erschließung
Für die Umplanung der Außenanlagen wird das gesamte
Grundstück der ev. Kirchengemeinde betrachtet und
entsprechend der Nutzung in 3 Teilbereiche
untergliedert:
1. Nutzung durch die Kita
2. Gemeinsame Nutzung durch Kita und ev.
Kirchengemeinde
3. Nutzung durch die ev. Kirchengemeinde
Ziel der vorliegenden Entwurfsplanung ist die Schaffung
eines attraktiven kindgerechten Freibereiches zur neu
entstehenden Kita und die Umgestaltung der weiteren,
teils gemeinsam genutzten Freiflächen zu einer
funktionalen und ansprechenden Gesamtanlage.
Erschlossen wird die Kita barrierefrei und
rollstuhlgerecht von der Buchschacherstraße über den
gemeinsamen Vorplatz.
Es werden keine Zufahrten oder Aufstellflächen für die
Feuerwehr im unmittelbaren Umfeld des Gebäudes
vorgehalten. Im Brandfall ist das Kitagebäude von der
Buchschacherstraße für die Feuerwehr erreichbar.
Die Haupterschließung der Kirche erfolgt über eine
große Treppenanlage im Nordosten von der Kirchstraße
aus. Der barrierefreie Zugang der Kirche erfolgt über
die Außenanlage des Gemeindehauses an der Rückseite der
Kirche über einen großen Windfang, welcher Kirche und
Gemeindehaus verbindet
Die notwendigen Parkplätze befinden sich seitlich des
Pfarrhauses zum Nachbarn im Südwesten.

Kita
Das geplante eingeschossige Kitagebäude sieht einen
langgestreckten Baukörper in Südwest-Nordost Richtung
vor, der sich hinter Kirche und Pfarrhaus entlang der
Grundstückgrenze erstreckt.
Dieser beginnt im Südosten mit dem Bestandsgebäude des
Gemeindezentrums und wird im Pfarrgarten Richtung
Nordosten durch einen Anbau verlängert.
Lediglich unter dem Bestandsgebäude befindet sich eine
Teilunterkellerung in der die Wärmeerzeugungsanlage zur
Versorgung des Gemeindehauses, der Kirche und des
Pfarrhauses untergebracht ist. Im Nebenraum der
Heizzentrale befindet sich das Pelletlager, in dem der
Brennstoff der Wärmeerzeuger gelagert wird. Die
Versorgung der umliegenden Gebäude erfolgt über ein
nicht öffentliches Nahwärmenetz, welches im Erdreich
verlegt ist. In der Technikzentrale befindet sich
weiterhin der Hausanschluss der Trinkwasserversorgung
und im vorgelagerten Flur der Hausanschluss Elektro
Abgebrochen wird der Gebäudeteil des Gemeindezentrums,
welcher Kirche und Pfarrhaus optisch voneinander
trennt.

*Hinweis*
B - Zusätzliche Vertragsbedingungen

Angaben zur Baustelle:
Das Grundstück wird durch die Buschschacher Straße
erschlossen.

Die Zufahrt zur Baustelle erfolgt ausschließlich über
die Buschschacher Straße.
Im Baustellenbereich sind Lagermöglichkeiten für
Material vorhanden.

Bestimmungen:
Alle Leistungen sind nach den anerkannten Regeln der
Technik, den bauaufsichtlich eingeführten Richtlinien,
behördlichen Vorschriften, Verbandsrichtlinien und
Verarbeitungsrichtlinien der Bauteil- bzw.
Werkstoffhersteller in der jeweils zum Zeitpunkt des
Submissionstermins gültigen Fassung anzubieten und
auszuführen.
Verwiesen wird insbesondere auf:
Allgemeine Vertragsbedingungen für die Ausführung von
Bauleistungen gem. VOB/B
Allgemeine technische Vertragsbedingungen für die
Ausführung von Bauleistungen gem. VOB/C, soweit sie die
Leistungen betreffen
LBO: Bauordnung für das Saarland in aktueller Fassung
Arbeitsstättenverordnung
Unfallverhütungsvorschriften der
Bauberufsgenossenschaft
Die sich daraus ergebenden Aufwendungen für die
Sicherheit der am Bau Beschäftigten sind bei der
Kalkulation zu berücksichtigen.

ZUSÄTZLICHE VERTRAGSBEDINGUNGEN:

Eignungsnachweise:
Der Nachweis der Eignung kann durch einen Eintrag in
die Liste des Vereins für die Präqualifikation von
Bauunternehmen (Präqualifikationsverzeichnis) geführt
werden.
Nicht präqualifizierte Unternehmen haben zum Nachweis
der Eignung mit dem Angebot das ausgefüllte Formblatt
124 "?Eigenerklärungen zur Eignung"vorzulegen. Auf
Verlangen sind die Eigenerklärungen durch Vorlage von
Bescheinigungen zuständiger Stellen zu bestätigen.

Angebot:
Die Angebotsausarbeitung erfolgt für den AG kostenfrei.
Änderungen an den Angebotsunterlagen sind unzulässig
und führen zum Ausschluss des Angebotes. Der AN hat
sich vor Kalkulation der Arbeiten über Art und Umfang
der Leistungen anhand der örtlichen Gegebenheiten und
den dazu ergangenen Anweisungen und Informationen zu
unterrichten.
Bis zur Stellung der Schlussrechnung sind die
angegebenen Preise Festpreise.

Gleichwertigkeit:
Die in den Leistungsbeschreibungen angegebenen
Werkstoffe gelten als Qualitätsbeispiel und schaffen
für alle Anbieter eine einheitliche
Kalkulationsgrundlage. Sie werden bei Angebotsabgabe
Bestandteil des Angebotes.
Der Anbieter hat die Möglichkeit ein gleichwertiges,
anderes Erzeugnis anzubieten, wobei die
Gleichwertigkeit in allen Punkten, im Rahmen der
Angebotsabgabe, nachzuweisen ist. Über die
Gleichwertigkeit entscheidet allein der AG. Nicht
freigegebene Produkte dürfen nicht verwendet werden.
Wird im LV bei einer Teilleistung eine Bezeichnung für
ein bestimmtes Fabrikat mit dem Zusatz "?oder
gleichwertig"verwendet und fehlt die im Angebot
geforderte Bieterangabe, so gilt die im LV genannte
Produktangabe (Hersteller- und Typbezeichnung) als
vereinbart.

Nebenangebot:
Nebenangebote sind nicht zugelassen.

Preisbildung:
In der Kalkulation des nachfolgenden
Leistungsverzeichnisses sind - sofern nicht
ausdrücklich anderweitig ausgewiesen ist  folgende
Punkte zu berücksichtigen:
I. Alle zur Durchführung der Arbeiten notwendigen
Materialien, einschl. Lieferung aller Stoffe und
Lagerung inkl. deren Wetterschutz.

II. Die vorhandenen Bauteile und Gebäude sind durch den
AN ausreichend vor Verschmutzung und Beschädigung zu
schützen.

III. Alle Abbruchmaterialien werden Eigentum des AN und
sind auf vom AN selbst zu wählende, lizenzierte
Deponien abzufahren. Die Deponiegebühren sind in die
Preise einzukalkulieren. Sollte ein Entsorgungsnachweis
notwendig werden, so ist dieser vom AN zu beantragen
und zu stellen und dem AG mit der Schlussrechnung
vorzulegen.

IV. Gerüste bis zu einer Standhöhe von 2,00 m, sofern
im LV nichts Gegenteiliges steht, sind Nebenleistungen
im Sinne der VOB und vom AN zu stellen.

V. Werden bauseitige Gerüste vom AN mitbenutzt, sind
diese eigenverantwortlich zu betreiben und nach
Beendigung der Arbeiten im ursprünglichen Zustand zu
hinterlassen. Umbauten bedürfen der Zustimmung des
Gerüsterrichters. Reinigungs- und Instandsetzungskosten
o.ä., die dem Gerüsterrichter entstehen, werden nicht
vom AG übernommen.

VI. Nicht vereinbarte Leistungen, die zur Ausführung
der vertraglichen Leistung erforderlich werden, hat der
AN auf Verlangen des AG mit auszuführen. Werden
Teilleistungen im LV-Text nicht ausdrücklich
beschrieben, sind aber nach den allgemein anerkannten
Regeln der Technik und/oder zu Erbringung der
vertraglich geforderten Gesamtleistung erforderlich,
sind diese einzukalkulieren.

Wasser / Strom
Anschlussmöglichkeiten für Bauwasser und Strom werden
bauseits kostenlos zur Verfügung gestellt. Auf einen
sorgsamen und ressourcenschonenden Umgang ist zu
achten. Der Anschluss ist Sache des AN einschl.
ordnungsgemäßer Versorgungsleitungen. Die
Versorgungsleitungen sind zum Ende des täglichen
Baubetriebs zu sichern.

Auftragserteilung:
Der Auftrag wird vom AG schriftlich erteilt.

Nachträge:
Ggf. auftretende Nachtragspositionen müssen nach dem
Kalkulationsschlüssel des Hauptangebotes erfolgen und
belegt werden. Sind Positionen erforderlich, die nicht
im Originalangebot enthalten sind, ist vor der
Bauausführung ein Nachtragsangebot zu erstellen. Erst
nach Genehmigung des Nachtragangebotes durch den AG
sind diese Bauleistungen zu erbringen. Vorher erbrachte
Leistungen erfolgen auf alleiniges Risiko des AN. Mit
diesen Angebotspreisen sind alle mit der Ausführung der
Leistung zusammenhängenden Punkte abgegolten.

Datenschutz:
Der Bieter ist dafür verantwortlich, dass die bei ihm
bei dem Ausschreibungsverfahren bekannt gewordenen
Planungsunterlagen nebst den Projektdaten und sonstigen
Informationen nicht an unbefugte Dritte gelangen.

Durch den Bauherrn erfolgt über die gesamten Bauzeit
eine fortlaufende Photodokumentation. Der AN gestattet
dem AG Photos von Personen, Geräten etc. zu erstellen.

Versicherung:
Der AG hat für das Bauvorhaben eine Bauleistungs- und
Rohbau-Feuerversicherung abgeschlossen.

Abrechnung:
Die Abrechnung der Leistung erfolgt nach Aufmaß
Aus Abrechnungszeichnungen oder anderen
Aufmaßunterlagen müssen alle Maße, die zur Prüfung
einer Rechnung nötig sind, unmittelbar zu ersehen sein.

Abnahme:
Es ist ausschließlich eine förmliche Abnahme
vereinbart. Eine fiktive Abnahme ist ausgeschlossen.
Eine Schlussabnahme kann erst erfolgen, wenn keine
wesentlichen Mängel mehr vorliegen. Ebenso sind
sämtliche geforderten Abnahmeberichte, geprüften
Revisionsunterlagen, lückenlos geführte Bautagebücher,
Zulassungen, Übereinstimmungserklärungen,
Unternehmererklärung, TÜV-Prüfberichte etc. mit der
Abnahme vorzulegen.
Gewährleistung:
Die Gewährleistung regelt die VOB / B § 13.
Die Gewährleistungszeit beträgt abweichend hiervon 5
Jahre.

Brandschutz:
Dem baulichen Brandschutz muss eine besondere Beachtung
geschenkt werden. Sämtliche Durchdringungen von
Brandabschnitten sind zu schotten. Die Überwachung der
Maßnahmen erfolgt durch einen vom AG beauftragten
Brandschutzgutachter, der auch das Brandschutzkonzept
erarbeitet hat. Die im Brandschutzgutachten
aufgeführten Abnahmeberichte sind spätestens bis zur
Schlussabnahme vorzulegen.

Emissionen:
Die Grenzwerte des Bundes-Emissions-Schutzgesetzes sind
einzuhalten. Zur Einhaltung hat der AN entsprechende
Schutzmaßnahmen zu treffen. Die Aufwendungen dafür sind
bei der Kalkulation zu berücksichtigen. Insbesondere
sind auf Lärm- und Staubemissionen zu achten. Bei Lärm
ist von dem Pegel und den Anforderungen für Wohngebiete
auszugehen. Ausfallzeiten, die aufgrund von
Nichteinhaltung der geforderten Werte entstehen, gehen
zu Lasten des AN.

Während der Bauausführung ist darauf zu achten, dass
keine wassergefährdenden Stoffe, wie Öle oder
Treibstoffe von Baumaschinen in den Untergrund gelangen
können. Der Einsatz von elektrischen Baumaschinen ist
solchen mit Verbrennungsmotoren vorzuziehen. Im Unfall
ist die zuständige Behörde bzw. das LfU sofort durch
den AN zu informieren.

Fachbauleitung:
Der Auftragnehmer übernimmt für die ihm übertragenen
Leistungen die Fachbauleitung im Sinne der LBO § 60 und
sonst. Pflichten gem. LBO § 59. Der bei
Auftragserteilung schriftlich zu benennende
Fachbauleiter muss die den ausführenden Gewerken
entsprechende technisch-fachliche Sachkunde, Erfahrung
und Qualifikation besitzen. Die Baustelle ist permanent
mit deutschsprachigen (deutsche Sprache als
Muttersprache) Fachbauleitern bzw. Polieren /
Vorarbeitern zu besetzen.

Nachunternehmer:
Leistungen, die grundsätzlich im eigenen Betrieb
erbracht werden können, dürfen nicht an Nachunternehmer
weitergegeben werden. Dies bedeutet, dass der AN auf
keinen Fall als Nachübernehmer auftreten darf. Sollten
Nachunternehmer beauftragt werden gilt folgendes:
Der Auftragnehmer darf Leistungen nur an
Nachunternehmer übertragen, die fachkundig,
leistungsfähig und zuverlässig sind; dazu gehört auch,
dass sie ihren gesetzlichen Verpflichtungen zur Zahlung
von Steuern und Sozialabgaben nachgekommen sind und die
gewerberechtlichen Voraussetzungen erfüllen. Hierzu ist
für alle NU das Formblatt 124 "Eigenerklärung zur
Eignung", sowie das Formblatt 232 "Vereinbarung
Tariftreue zwischen AN und NU" auszufüllen.
Der AN hat die Nachunternehmer bei Anforderung eines
Angebotes davon in Kenntnis zu setzen, dass es sich um
einen öffentlichen Auftrag handelt.
Beabsichtigt der Bieter Teile der Leistung von
Nachunternehmern ausführen zu lassen, muss er in seinem
Angebot Art und Umfang der durch Nachunternehmer
auszuführenden Leistungen angeben und die vorgesehenen
Nachunternehmer benennen.
Bei Beschäftigung von Firmen und Mitarbeitern außerhalb
der EU sind gültige Aufenthaltsbescheinigungen zu
erlangen, aus denen hervorgeht, dass die Ausführung der
Leistungen als Nachunternehmer behördlich
(Ausländeramt) erlaubt sind.

Für den Fall der Vergabe von Leistungen an
Nachunternehmer hat der AN sicherzustellen, dass dieser
von ihm namentlich benannte Nachunternehmer die
Leistungen tatsächlich im eigenen Betrieb erbringt und
nicht seinerseits wiederum an Nachunternehmer weiter
vergibt.
Stundenlohnarbeiten:
Stundenlohnarbeiten, die nicht unter die vertraglichen
Leistungen fallen, dürfen nur nach ausdrücklicher
Anordnung der Bauleitung ausgeführt werden. Die Kosten
für die aufgewandten Stunden und Materialien werden nur
dann zur Zahlung angewiesen, wenn der Rechnung ein
schriftlicher Antrag sowie gegengezeichnete
Rapportzettel beigefügt sind. Die Rapportzettel sind
auf der Baustelle in Verbindung mit dem Ausführenden
vom AG zeitnah gegenzuzeichnen. Stundenlohnarbeiten
müssen spätestens eine Woche nach Abschluss der
Arbeiten zur Abrechnung vorliegen.

Bemusterung:
Alle Konstruktionen, Einbauteile und Materialien, sind
als Realmuster zu bemustern.

Ebenfalls wenn in der Leistungsbeschreibung keine
Fabrikate genannt sind und eine Bemusterung vom AG für
notwendig erachtet wird, sind diese als Realmuster
vorzulegen. Nur in Ausnahmefällen und nach Zustimmung
durch den AN können diese als Prospekt einschl.
Prüfzeugnissen / Zulassungen zur Bemusterung vorgelegt
werden.

Es dürfen nur Materialien zum Einsatz kommen, die
umweltverträglich, baubiologisch unbedenklich und frei
von Schadstoffen sind. Der Einbau von Tropenhölzern,
sowie die Verwendung von asbesthaltigen Produkten sind
nicht gestattet.
Es dürfen nur von der Bauleitung genehmigte Teile und
Materialien eingebaut werden. Der AG hält sich vor,
nicht genehmigte Produkte auf Kosten des AN austauschen
zu lassen. Ausländische Fabrikate müssen der DIN
entsprechen. Den Nachweis hierfür hat der AN
unaufgefordert auf seine Kosten zu erbringen.
Musteranlagen / Muster sind kostenlos vom Auftragnehmer
herzustellen oder beizubringen, möglichst im Maßstab
1:1.

Bauschutt / Entsorgung:
Im Interesse eines reibungslosen und sicheren
Bauablaufs wird die laufende Sauberhaltung der
Baustelle, die tägliche Räumung und sichere
Zwischenlagerung von Baustoffen, Gerät und sonstigem
Baumaterial fester Vertragsbestandteil. Hierzu gehört
vor allem die laufende Beseitigung von Bauschutt im
Rahmen der Leistung des AN und die Freihaltung aller
Baustellenverkehrswege und flächen um das und im
Gebäude. Der Bausschutt und Abfall, der in Verbindung
mit den Leistungen des AN entsteht, ist vom AN
kostenfrei auf eine lizensierte Deponie, einschl.
Deponiegebühr abzufahren. Auch für die ordnungsgemäße
Entsorgung der Abfallstoffe ist der AN verantwortlich.
Der AN hat dem AG auf Verlangen die
Entsorgungsnachweise vorzulegen.
Auf die Reinhaltung der Baustelle wird vom AG
besonderer Wert gelegt. Eine Beeinträchtigung des
Baubetriebs durch Baustellenverunreinigungen (Müll,
Staub, Baumaterialien, etc.) darf nicht erfolgen. Die
Auflagen des Umweltschutzes, Entsorgung von Sondermüll,
etc. sind zu beachten.
Bei Nichtbeachtung werden die Reste und Abfallmassen,
ohne weitere schriftliche oder mündliche Mahnung des AG
auf Kosten des AN durch einen Dritten beseitigt. Die
Kosten für diese Arbeiten werden dem AN angelastet und
von der geprüften Schlussrechnung einbehalten.

Alle Flächen außerhalb des Baufeldes sind für den
öffentlichen Fahr- und Fußverkehr freizuhalten.
Verschmutzungen oder Beschädigungen dieser Flächen sind
zu vermeiden. Sollte dies nicht möglich sein, sind
diese sofort zu beseitigen. Hierfür entstehende Kosten
gehen zu Lasten des AN.

Bauprodukte:
Stoffe, Bauteile und Bauelemente dieser Ausschreibung
müssen neu und ungebraucht sein. Der AN hat dem AG den
Nachweis der Bauartzulassung und der (Güte-)
Überwachung der zu liefernden Stoffe und Bauteile
entsprechend den betreffenden DIN-Normen zu erbringen.
Mit den im Leistungsverzeichnis enthaltenden Angaben
über Bauart, Bauteil, Baustoff und Abmessungen gelten
auch der Herstellungsvorgang und ablauf bis zu fertigen
Leistung unter Zugrundelegung der anerkannten Regeln
der Technik und der Ausführungsbestimmungen der
DIN-Normen, usw. als beschrieben.
Hierbei bedeutet Bauart:
Das Herstellen durch Zusammenfügen der Baustoffe und
Bauteile bis zur fertigen Leistung. Alle übrigen
Leistungen enthalten auch die Lieferung der
dazugehörigen Stoffe und Bauteile, inkl. Abladen und
Lagern auf der Baustelle.

Koordinierung:
Die Abstimmung und Koordination der unter diesem
Leistungsverzeichnis auszuführenden Arbeiten mit den am
Bau beteiligten Gewerken hat frühzeitig und laufend
während der Bauausführung zu erfolgen. Erforderliche
Änderungen aufgrund mangelnder Koordinationen der
Unternehmer untereinander gehen zu Lasten des AN.
Sind Mängel im Untergrund oder bei den Vorleistungen zu
erkennen oder Schäden an der fertigen Leistung zu
befürchten, ist der AN gemäß VOB/B verpflichtet vor
Beginn der Arbeiten schriftlich darauf hinzuweisen.

Sicherheits- und Gesundheitsschutz:
Die Koordinierung der nach der Baustellenverordnung
erforderlichen Maßnahmen zum Sicherheits- und
Gesundheitsschutz erfolgt durch einen vom AG
beauftragten Dritten (Koordinator).
Zur Gewährleistung des Sicherheits- und
Gesundheitsschutzes der Beschäftigten sind die
anzuwendenden Arbeitsschutzvorschriften einzuhalten.
Der AN hat die Maßnahmen zur Arbeitssicherheit und zum
Gesundheitsschutz im Baustellenbetrieb als Bestandteil
aller Leistungen zu beachten und einzukalkulieren.

Bauzeitenplan:
Die Ausführungtermine sind den Ausschreibungsunterlagen
zu entnehemn.
Der AN ist verpflichtet, einen Bauzeitenplan zu
erstellen, aus dem hervorgeht, wann welche Arbeiten
ausgeführt werden.
Es ist darin darzustellen wie geschossweise bzw.
arbeistschrittweise vorgegangen wird.
In den Weihnachtsferien kann nicht gearbeitet werden,
dies ist in der Planung zu berücksichtigen
Die täglichen Arbeitszeiten sind von 7.00 - 17.00 Uhr.
Sonntagsarbeit ist nicht gestattet.
Samstags kann nur nach Rücksprache und Freigabe durch
den Bauherrn ausnahmsweise gearbeitet werden.

Vermessung / Einmessung:
Die Absteckung der geplanten baulichen Anlage wird von
einem öffentlich bestellten Vermessungsingenieur
ausgeführt und später nach Errichtung des Bauwerkes von
der gleichen Einrichtung eingemessen. Die Beauftragung
erfolgt durch den AG. Der AN hat vor Beginn der
Erdarbeiten sich die abgesteckten Punkte
eigenverantwortlich zu sichern. Schnurgerüste und
sonstige Orientierungspunkte hat der AN von seinen
gesicherten Punkten aus zu entwickeln und zu erstellen.

Bautagebuch:
Der Auftragnehmer ist zur Führung eines Bautagebuches
verpflichtet. In ihm müssen mindestens die Angaben über
täglichen Baufortschritt, die Belegung der Baustelle
mit Arbeitskräften und schwerem Gerät,
Wetterverhältnisse sowie alle für die Durchführung der
Baumaßnahme wichtigen Ereignisse und Anweisungen durch
die Bauleitung enthalten sein. Die Übergabe von
Planunterlagen etc. ist ebenfalls im Bautagebuch zu
vermerken. Das Bautagebuch ist min. einmal wöchentlich
der Bauleitung zur Gegenzeichnung vorzulegen. Das
Bautagebuch wird Bestandteil der Abnahme.

Baubesprechung:
Zur Abwicklung der Maßnahme wird wöchentlich eine
Baubesprechung. im Baubüro an der Baustelle unter
Leitung des Projektarchitekten stattfinden. Die
Teilnahme eines mit Entscheidungsbefugnissen und
kompetenzen ausgestatteten Vertreters des AN ist
Pflicht und wird Bestandteil des Auftrages. Je nach
Baufortschritt haben Vertreter der durch den AN
gebundenen Nachunternehmer ebenfalls an den o.g.
Baubesprechungen teilzunehmen.

Planunterlagen:
Die zur Ausführung der im Leistungsverzeichnis
genannten Arbeiten notwendige Planung in Form von
Konstruktions- und Montagezeichnungen sind vor
Arbeitsbeginn dem AG zur Prüfung und Genehmigung
vorzulegen.
Bis zur Endabnahme, spätestens jedoch bis zur
Schlussrechnung, sind sämtliche Ausführungs- und
Detailpläne sowie Revisionspläne für alle Gewerke dem
AG in 1-facher Ausfertigung auf Papier normgerecht
gefaltet und in Aktendeckel geheftet sowie 1-fach
elektronisch zu übergeben. Alle Zeichnungen sind als
Datei im dwg- oder dxf-Format sowie pdf-Format auf USB
Stick zu übergeben.
Videoüberwachung:
Zur Schutz vor Diebstahl und Vandalismus sowie
Dokumentation von Vorfällen (z.B unbefugtes Betreten)
wird der Baustellenbereich Videoüberwacht.
Personen und Fahrzeugkennzeichen werden unkenntlich
gemacht. Nur in ausnahmefällen und auf behördlicher
Anordnung werden Personen/Fahrzeuge kenntlich
dargestellt.

*Hinweis*
C - Bauzeiten

Der AN ist verpflichtet, einen Bauzeitenplan zu
erstellen, aus dem hervorgeht, wann welche Arbeiten
ausgeführt werden.
Es ist darin darzustellen wie geschossweise bzw.
arbeistschrittweise vorgegangen wird.
In den Weihnachtsferien kann nicht gearbeitet werden,
dies ist in der Planung zu berücksichtigen
Die täglichen Arbeitszeiten sind von 7.00 - 17.00 Uhr.
Sonntagsarbeit ist nicht gestattet.
Samstags kann nur nach Rücksprache und Freigabe durch
den Bauherrn ausnahmsweise gearbeitet werden.

Sanitär-Heizung
Beginn Rohinstalltion: Anfang November
Ende Rohinstallation: Mitte Januar 2026

Beginn Fertiginstallation: Ende September 2027
Ende Fertiginstallation: Mitte Oktober 2027

Die Werk- und Montageplanung des AN muss mindestens 4
Wochen vor Auführungsbeginn zur Prüfung vorliegen.

### Abschnitt 1 Abrechnungseinheit KiTa

#### Hauptgewerk 1.41 410 Sanitärarbeiten

##### Gewerk 1.41.1 411 Abwasseranlagen

###### Titel 1.41.1.1 4111 Abwasserleitungen

*Hinweis*
Regen- und Fetthaltiges Abwasser

Bei den nachfolgend beschriebenen Abwasserwasserleitungen ist jeweils ein einheitliches
Programm eines Herstellers zu verwenden,
soweit nicht anders vorgegeben.

Hochschallgedämmtes Entwässerungssystem
mit geprüften Schallwerten (LAFmax,n) von
17 dB(A) bis 27 dB(A), abhängig von der Bauaufgabe, entsprechend der DIN 4109 im
diagonal darunterliegendem Raum.

Für Entwässerungsanlagen von Gebäuden
nach DIN EN 12056 in Verbindung mit DIN
1986 - 100, Rohre und Formstücke sind
innerhalb von Gebäuden in Anlehnung an
DIN EN 1519 - 1 geprüft und zugelassen.
(Zulassung Nr. Z-42.1-265). Glattwandige
Rohre DN 56 bis DN 150 mit glatten Enden
und Formstücke mit Schwingungsdämpfern
in der Aufprallzone und glatter Innenfläche
aus mineralstoffverstärktem PE-S2.

Verbindung durch Spannverbinder, Elektro-
Muffenschweißung und Spiegelschweißung
möglich.

Die auf die Rohrdimension abgestimmten
Systemrohrschellen mit Schalldämmeinlage
für die Gleit- und  Fixpunktbefestigung von
Rohren sind bei der Planung zu berücksichtigen.

Verlegung nach Herstellerrichtlinien unter Einhaltung der DIN EN 12056 und DIN 1986-100.

Werkstoff: PE-S2, mineralstoffverstärktes
Polyethylen, halogenfrei,
Längenausdehnung: 0,17 mm/m*K.
Temperaturbeständigkeit: kurzfristig 100°C
Baustoffklasse: DIN 4102-1-B2, normal entflammbar, nicht brennend abtropfend,
Klasse E nach DIN EN 13501-1, normal entflammbar, nicht brennend abtropfend

Weitere Anwendungsbereiche:
- Zur Verwendung in öl- oder fettbeständigen Abwasserinstallationen in Verbindung mit der Manschette NBR
  sowie der Lippendichtung NBR
- zur Verwendung bei Pumpendruckleitungen
- zur Verwendung von innenliegenden Regenwasserleitungen bei Freispiegelentwässerungen

Für die Verlegung mit Brandschutzanforderungen stehen folgende Möglichkeiten zur Verfügung:
Rohrabschottung (Decke/Wand):
- Rohrschott90 Plus EN, R30 bis R90
- Rohrschott120, R30 bis R120
Installationsschacht inkl. Sonderdecken:
- Quattro I30
- Quattro I90
Installationswände:
- Quattro F30
- Quattro F90
Zu vorgenannten Rohrabschottung sind
folgende Nullabstände zu Versorgungssystemen (Decke/Wand) zugelassen:
- FlowFit/PushFit/Mepla
- Conlit 150 U
BS Absperrvorrichtung für Lüftungsleitungen
nach DIN 18017-3:
- Bartholomäus GEBA AVR gemäß abZ
  Z-41.3-686 DN 80 bis DN 200
- Wildeboer TS 18 gemäß abZ Z-41.3-556
  DN 80 bis DN 200
- Helios ELS-D gemäß abZ Z-41.3-368
  DN 100 bis DN 200

Die Absperrvorrichtung für Lüftungsleitungen
ist in diesem Fall immer unterhalb der Decke,
aufgesetzt, anzuordnen.

Die Vorgaben der jeweiligen verwendbarkeits
nachweise (abP, abZ, aBG) sind in jedem Fall
zu berücksichtigen.

Haftungsübernahmevereinbarung zwischen
dem Hersteller und dem ZVSHK bzw. dem
BTGA vor.

Das Entwässerungssystem ist gemäß DIN
4109 gegen Körperschallübertragung vom
Baukörper zu trennen.

Rohrschellen, Spannverbinder, Elektro-
Schweiß-muffen und Spiegelschweißungen
sind separat im LV ausgeschrieben. Verschnitt, sowie Befestigungs- und Kleinmaterial sind in die Einheitspreise einzukalkulieren.

Die Verarbeitung und Verlegung sind nach
den herstellerspezifischen Vorschriften,
sowie unter Einhaltung einschlägiger
Normen durchzuführen.

In den Einheitspreis sind die Rohrbefestigung mit Rohrschellen in verzinkter
Ausführung mit körperschalldämmender
Einlage entsprechend DIN 4109 zugelassenen Metalldübeln, Gewindestäben
und Installationsschienen einzurechnen
Passlängen werden nicht gesondert
vergütet, komplett liefern und montieren

Planungsgrundlage: Geberit, Silent-db 20

Angeboten:

Fabrikat /Typ:'".......................................
....."'
  (vom Bieter auszufüllen)

**1.41.1.1.010 RW-AF-Leitung - DN 100**
Schmutzwasserleitung fetthaltig, PE-db 20,
wie vor beschrieben jedoch DN 100, komplett
liefern und montieren
Menge: 66,000 m

**1.41.1.1.020 RW-AF-Leitung - DN 70**
Schmutzwasserleitung fetthaltig, PE-db 20,
wie vor beschrieben jedoch DN 70, komplett
liefern und montieren
Menge: 1,000 m

**1.41.1.1.030 RW-AF-Leitung - DN 50**
Schmutzwasserleitung fetthaltig, PE-db 20,
wie vor beschrieben jedoch DN 70, komplett
liefern und montieren
Menge: 6,000 m

**1.41.1.1.040 RW-AF-Bogen - DN 100**
Bogen DN 100, PE-db 20 als Zulage für
Schmutzwasserleitung fetthaltig, in allen
handelsüblichen Gradzahlen, ansonsten
wie vor beschrieben, komplett liefern und
montieren
Menge: 17,000 St

**1.41.1.1.050 RW-AF-Bogen - DN 70**
Bogen DN 70, PE-db 20 als Zulage für
Schmutzwasserleitung fetthaltig, in allen
handelsüblichen Gradzahlen, ansonsten
wie vor beschrieben, komplett liefern und
montieren
Menge: 14,000 St

**1.41.1.1.060 RW-AF-Bogen - DN 50**
Bogen DN 50, PE-db 20 als Zulage für
Schmutzwasserleitung fetthaltig, in allen
handelsüblichen Gradzahlen, ansonsten
wie vor beschrieben, komplett liefern und
montieren
Menge: 11,000 St

**1.41.1.1.070 RW-AF-Abzweig - DN 100**
Abzweig DN 100, PE-db 20 als Zulage für
Schmutzwasserleitung fetthaltig, in allen
handelsüblichen Gradzahlen, egal oder
reduziert, ansonsten wie vor beschrieben,
komplett liefern und montieren
Menge: 3,000 St

**1.41.1.1.080 RW-AF-Abzweig - DN 70**
Abzweig DN 70, PE-db 20 als Zulage für
Schmutzwasserleitung fetthaltig, in allen
handelsüblichen Gradzahlen, egal oder
reduziert, ansonsten wie vor beschrieben,
komplett liefern und montieren
Menge: 1,000 St

**1.41.1.1.090 RW-AF-Übergangsrohr Reduktion - DN 100**
Übergangsrohr DN 100, PE-db 20, Reduktion
als Zulage für Schmutzwasserleitung fetthaltig
in exzentrischer oder konzentrischer Ausführung, ansonsten wie vor beschrieben,
komplett liefern und montieren.
Menge: 1,000 St

**1.41.1.1.100 RW-AF-Übergangsrohr Reduktion - DN 70**
Übergangsrohr DN 70, PE-db 20, Reduktion
als Zulage für Schmutzwasserleitung fetthaltig
in exzentrischer oder konzentrischer Ausführung, ansonsten wie vor beschrieben,
komplett liefern und montieren.
Menge: 1,000 St

**1.41.1.1.110 Spannverbinder - DN 100**
Spannverbinder DN 100. PE-db 20 zum Verbinden von Rohrleitungen, zu vorstehendem
Rohr und Formstücken, komplett liefern und
montieren
Menge: 2,000 St

**1.41.1.1.120 Spannverbinder - DN 70**
Spannverbinder DN 70. PE-db 20 zum Verbinden von Rohrleitungen, zu vorstehendem
Rohr und Formstücken, komplett liefern und
montieren
Menge: 1,000 St

**1.41.1.1.130 Spannverbinder - DN 50**
Spannverbinder DN 50. PE-db 20 zum Verbinden von Rohrleitungen, zu vorstehendem
Rohr und Formstücken, komplett liefern und
montieren
Menge: 2,000 St

**1.41.1.1.140 Elektro-Schweißmuffe - DN 100**
Elektro-Schweißmuffe DN 100, PE-db 20,
zum Verbinden von Rohrleitungen, zu vorstehendem Rohr und Formstücken, komplett
liefern und montieren
Menge: 40,000 St

**1.41.1.1.150 Elektro-Schweißmuffe - DN 70**
Elektro-Schweißmuffe DN 100, PE-db 20,
zum Verbinden von Rohrleitungen, zu vorstehendem Rohr und Formstücken, komplett
liefern und montieren
Menge: 1,000 St

**1.41.1.1.160 Elektro-Schweißmuffe - DN 50**
Elektro-Schweißmuffe DN 50, PE-db 20,
zum Verbinden von Rohrleitungen, zu vorstehendem Rohr und Formstücken, komplett
liefern und montieren
Menge: 26,000 St

**1.41.1.1.170 Rohr-Brandschutz-Schott - DN 100**
Rohrschott90 Plus EN für Abwasserleitungen
DN 100
Aufklappbares Rohrschott für Wand- und
Deckendurchführung in den Abmessungen
DN 30 bis DN 200 der Feuerwiderstandsklasse R 30, R 60 und R 90 nach DIN 4102
Teil 11. Zum Einbau in Massivdecken und
-wänden / Leichte Trennwände der Feuerwiderstandsklasse F 30, F 60 und F90.
Das Rohrschott kann direkt an der Wand
bzw. unterhalb der Decke
- aufgesetzt
- teilweise eingelassen
- ganz eingelassen
von 45° bis 90° eingesetzt werden.
Für die Montage an leichten Trockenbauwänden werden zusätzlich durchgehende
Gewindestangen M6 bauseits benötigt.

Je nach Bausituation ist bei teilweise oder
ganz eingelassenem Rohrschott ein unterschiedlicher Montageaufwand zu berücksichtigen.

Eigenschaften:
- Absolut wartungsfrei
- für nachträglichen Einbau geeignet
- Zulassung über Steckmuffe bei Silent-Pro
  und Silent-PP(Rohrschott immer eine
  Dimension größer)
- Zulassung über Isol Flex (Rohrschott eine
  Dimension größer)
- Zulassung über Isolierung aus flexiblem
  Elastomerschaum (FEF), AF/Armaflex
  (Rohrschott eine Dimension größer)
- Zulassung für Decken die nachträglich mit
  einer nicht brennbaren Wärmedämmung
  gedämmt werden
- Abschottung bei stockwerksdurchdringenden Duschabläufen
Einsatzbereiche:
- Decken >= 10 bzw. >= 15 cm (mit Nullabständen s.u.)
- Massivwände >= 10 cm
- Leichtbauwände >= 10 cm
Nullabstand zu nachfolgenden Zulassungen:
- Rohrschott90 Plus EN
- Rohrabschottung FlowFit/PushFit/
  Mepla- Rohrabschottung Mapress R800
- Rohrabschottung Rockwool mit Conlit
  150 U
- Absperrvorrichtung für Lüftungsleitungen
  nach DIN 18017-3:
- Bartholomäus GEBA AVR - DN 80 bis
  DN 200
- Wildeboer TS 18 - DN 80 bis DN 200
- Helios ELS-D - DN 100 bis DN 200
Die Absperrvorrichtung für Lüftungsleitungen
ist in diesem Fall immer unterhalb der Decke,
aufgesetzt, anzuordnen.
Weitere Einsatzbereiche und detaillierte An-
wendungen gemäß der Zulassung. Jede
Rohrabschottung muss mit einem Kennzeichnungs schild dauerhaft gekennzeichnet
werden.
Lieferumfang
Montageanleitung, Kennzeichnungsschild,
Körperschalldämmung, Befestigungsmaterial.

Haftungsübernahmevereinbarung zwischen
dem Hersteller und dem ZVSHK bzw. dem
BTGA.

Komplett liefern und montieren

Planungsgrundlage: Geberit, Rohrschott90 Plus EN

Angeboten:

Fabrikat /Typ:'".......................................
....."'
  (vom Bieter auszufüllen)
Menge: 4,000 St

**1.41.1.1.180 Rohr-Brandschutz-Schott - DN 70**
Rohrschott90 Plus EN für Abwasserleitungen
wie vor beschrieben jedoch DN 70, komplett
liefern und montieren
Menge: 1,000 St

**1.41.1.1.190 Rohr-Brandschutz-Schott - DN 50**
Rohrschott90 Plus EN für Abwasserleitungen
wie vor beschrieben jedoch DN 50, komplett
liefern und montieren
Menge: 3,000 St

**1.41.1.1.200 Bodenablauf - Ablaufgehäuse DN 50**
Ablaufgehäuse senkrecht, DN 50, Ablaufgehäuse nach DIN EN 1253 mit 21 mm Bauhöhe zum Einbau mit Aufsätzen, Aufstockelement. Ablaufgehäuse aus Polypropylen
mit integrierter Sekundärentwässerung, umlaufenden Verankerungen zur kraftschlüssigen Einbettung in den Estrich, Bauschutzabdeckung und komplett herausnehmbarem, zweiteiligem Geruchs- und
Reinigungsverschluss mit 50 mm Sperrwasserhöhe. Mit einklickbarer, 110 mm
breiter, flexibler, alkalibeständiger, nicht
kapillarer, Riss überbrückender Dichtmanschette mit d: 370 mm zum sicheren An-
schluss an Verbundabdichtungen gemäß
DIN 18534.  Ablaufstutzen aus Polypropylen,
DN 50 senkrecht. Ablaufleistung nach DIN
EN 1253: 1,2 l/s
Komplett liefern und montieren

Planungsgrundlage, Dallmer, DallDrain

Angeboten:

Fabrikat /Typ:'".......................................
....."'
  (vom Bieter auszufüllen)
Menge: 1,000 St

**1.41.1.1.210 Aufstockelement**
Aufstockelement aus Polypropylen mit Rückstaudichtung und Bauschutzdeckel. Zum
Aufstocken von Ablaufgehäusen und Bodenabläufen um 19-125 mm.
Komplett liefern und montieren

Angeboten:

Fabrikat /Typ:'".......................................
....."'
  (vom Bieter auszufüllen)
Menge: 1,000 St

**1.41.1.1.220 Aufsatz Edelstahlrost RH 150x150**
Aufsatz mit massivem, rutschhemmendem Edelstahlrost im Edelstahlrahmen, passend zu Ab-
laufgehäusen, Aufstockelement kürzbar für
Bodenbeläge 10 - 36 mm (inkl. Kleber), seitenverstellbar +/- 5 mm. Aufsatzverlängerung aus
ABS, Rahmen aus Edelstahl 1.4301,
150 x 150 mm, Rost aus Edelstahl 1.4404,
massiv 5 mm, verschraubt, Belastungsklasse
L 15 (1,5 t), nach DIN 51097 im Barfußbereich
rutschhemmend Klasse B, nach DIN 51130
rutschhemmend Klasse R 12.
Komplett liefern und montieren

Angeboten:

Fabrikat /Typ:'".......................................
....."'
  (vom Bieter auszufüllen)
Menge: 1,000 St

**1.41.1.1.230 Brandschutzelement DN 50**
Brandschutzelement DN 50 passend zu Ablaufgehäuse und Bodenabläufen DallDrain senkrecht. Installationsfertiges Brandschutzelement
aus Metall mit integrierter Lippendichtung zum
werkseitigen Schutz gegen Rauchgase, Quellstoffeinlage zur Brandabschottung und. Klemmelement zur Sicherung und festen Verankerung
in Kernbohrungen (d =120-124 mm) in F 30/60/
90/120 Decken. Anschluss von Kunststoffrohr
DN 50 über Rohrmuffe, Gussrohr DN 50 mit
HT/SML-Rohrverbinder DN 50/DN 50,
Geprüftes System mit allgemeiner bauaufsichtlicher Zulassung (abZ) Z-19.17-1543 und allgemeiner Bauartgenehmigung (aBG) Z-19.53-2624.
Komplett liefern und montieren

Angeboten:

Fabrikat /Typ:'".......................................
....."'
  (vom Bieter auszufüllen)
Menge: 1,000 St

**1.41.1.1.240 Anschluss Abwasserleitung - DN 100**
Anschluss an den bauseitige Abwasserleitung
KG 2000 - DN 100, einschl. aller erforderlichen
Anschlussverbindungen, Nebenarbeiten und
Kleinmaterialien in kompletter Arbeit herstellen.
Menge: 2,000 St

**1.41.1.1.250 Anschluss Grundleitung - DN 100**
Anschluss an bauseitige Abwasserleitung,
Einbinden der Abwasserleitung DN 100 in
bauseitig vorh. Abwasser- und Grundleitung
KG 2000 - DN 100 und kleiner, einschl. aller
erforderlichen Übergänge, Anschlussverbindungen, Nebenarbeiten und Kleinmaterialien in kompletter Arbeit herstellen.
Menge: 3,000 St

**1.41.1.1.260 Anschluss Dachablauf - DN 100**
Anschluss an bauseitige Dachablauf DN 100,
einschl. aller erforderlichen Anschlussverbindungen, Nebenarbeiten und Kleinmaterialien in kompletter Arbeit herstellen.
Menge: 3,000 St

*Hinweis*
ZTV Schmutzwasserleitung

Bei den nachfolgend beschriebenen Abwasserwasserleitungen ist jeweils ein einheitliches
Programm eines Herstellers zu verwenden,
soweit nicht anders vorgegeben.

Hochschallgedämmtes Entwässerungssystem zum Stecken, mit geprüften Schallwerten (LAFmax,n) von 17 dB(A) bis 27 dB(A),
abhängig von der Bauaufgabe, entsprechend
der DIN 4109 im diagonal darunterliegenden
Raum.

Für Entwässerungsanlagen von Gebäuden
nach DIN EN 12056 in Verbindung mit DIN
1986-100. Rohre und Formstücke sind für
die Anwendung innerhalb von Gebäuden
(Anwendungskennzeichen B- Building) in
Anlehnung an DIN EN 1451 - 1 geprüft
und zugelassen. (Zulassung Nr. Z-42.1-542)

Glattwandige Rohre DN 50 bis DN 150 mit
Muffen und werkseitig vormontierter Lippendichtung aus EPDM bestehen aus einem
mineralgefüllten PP-MX Rohr.

Die Formstücke DN 50 bis DN 150 mit Muffen
und werkseitig vormontierter Lippendichtung
aus EPDM bestehen aus mineralgefüllten
PP-MX mit innenliegenden Rippen an der
Muffe zur leichteren Verarbeitung, mit
visueller Einsteck tiefenkontrolle, sowie
Markierungen für einfache Montageausrichtung.

Die auf die Rohrdimension abgestimmten
Systemrohrschellen mit vormontierten Ab-
standshaltern und Schalldämmeinlage für
die Gleit- und Festpunktbefestigung von
Rohren sind bei der Planung zu berücksichtigen.

Weitere Anwendungsbereiche:
- Zur Verwendung in öl- oder fettbeständigen
  Abwasserinstallationen in Verbindung mit
  Lippendichtung NBR
- zur Verwendung von innenliegenden Regenwasserleitungen bei Freispiegelentwässerungen in Verbindung mit Haltekralle
- Zur Verwendung von Druckleitungen von
  Abwasserhebeanlagen für fäkalienfreies
  Abwasser nach DIN EN 12050-2 (DN 50)
  in Verbindung mit Haltekralle
- Zur Verwendung von Druckleitungen von
  Abwasserhebeanlagen zur begrenzten
  Verwendung nach DIN  EN 12050-3
  (DN 50) in Verbindung mit Haltekralle
- Zur Verwendung in öl- oder fettbeständigen Abwasserinstallationen in Verbindung mit Lippendichtung NBR

Werkstoff: Polypropylen-Copolymer (PP-MX),
mineralverstärkt, halogenfrei Längenausdehnung: 0,08 mm/m*K
Temperaturbeständig: kurzzeitig 100°C
Baustoffklasse: DIN 4102-1-B2, normal entflammbar, nicht brennend abtropfend,
Klasse E nach DIN EN 13501-1, normal
entflammbar, nicht brennend abtropfend
Ringsteifigkeit: 4 kN/m²

Für die Verlegung mit Brandschutzanforderungen stehen folgende Möglichkeiten zur
Verfügung:
Rohrabschottung (Decke/Wand):
- Rohrschott90 Plus EN, R30 bis R90
Installationsschacht inkl. Sonderdecken:
- Quattro I30 und I90
Installationswände:
- Quattro F30und F90

Zu vorgenannten Rohrabschottung sind
folgende Nullabstände zu Versorgungssystemen (Decke/Wand) zugelassen:
- FlowFit/PushFit/Mepla
- Mapress
- Conlit 150 U

Absperrvorrichtung für Lüftungsleitungen
nach DIN 18017-3:
- Bartholomäus GEBA AVR - DN 80
  bis DN 200
- Wildeboer TS 18 - DN 80 bis DN 200
- Helios ELS-D - DN 100 bis DN 200

Die Absperrvorrichtung für Lüftungsleitungen
ist in diesem Fall immer unterhalb der Decke,
aufgegetzt, anzuordnen.

Die Vorgaben der jeweiligen verwendbarkeitsnachweise (abP, abZ, aBG) sind in jedem Fall
zu berücksichtigen.

Verlegung nach Herstellerrichtlinien unter Einhaltung der DIN EN 12056 und DIN 1986-100.

Haftungsübernahmevereinbarung zwischen
dem Hersteller und dem ZVSHK bzw. dem
BTGA vor.

Das Entwässerungssystem ist gemäß
DIN 4109 gegen Körperschallübertragung
vom Baukörper zu trennen.

Die Verarbeitung und Verlegung sind nach
den herstellerspezifischen Vorschriften,
sowie unter Einhaltung einschlägiger Normen durchzuführen.

In den Einheitspreis sind die Rohrbefestigung
mit Rohrschellen in verzinkter Ausführung mit
körperschalldämmender Einlage entsprechend
DIN 4109 zugelassenen Metalldübeln, Ge-
winde stäben und Installationsschienen einzurechnen. Passlängen werden nicht gesondert
vergütet, komplett liefern und montieren

Planungsgrundlage: Geberit, Silent-Pro

Angeboten:

Fabrikat /Typ:'".......................................
....."'
  (vom Bieter auszufüllen)

**1.41.1.1.270 SW-Leitung - DN 100**
Schmutzwasserleitung Silent-Pro wie vor
beschrieben jedoch DN 100 komplett liefern
und montieren
Menge: 45,000 m

**1.41.1.1.280 SW-Leitung - DN 70**
Schmutzwasserleitung Silent-Pro wie vor
beschrieben jedoch DN 70 komplett liefern
und montieren
Menge: 5,000 m

**1.41.1.1.290 SW-Leitung - DN 50**
Schmutzwasserleitung Silent-Pro wie vor
beschrieben jedoch DN 50 komplett liefern
und montieren
Menge: 25,000 m

**1.41.1.1.300 SW-Bogen - DN 100**
Bogen Silent-Pro als Zulage für Schmutzwasserleitungen in allen handelsüblichen
Gradzahlen, DN 100, ansonsten wie vor
beschrieben, komplett liefern und montieren
Menge: 15,000 St

**1.41.1.1.310 SW-Bogen - DN 70**
Bogen Silent-Pro als Zulage für Schmutzwasserleitungen in allen handelsüblichen
Gradzahlen, DN 70, ansonsten wie vor
beschrieben, komplett liefern und montieren
Menge: 5,000 St

**1.41.1.1.320 SW-Bogen - DN 50**
Bogen Silent-Pro als Zulage für Schmutzwasserleitungen in allen handelsüblichen
Gradzahlen, DN 50, ansonsten wie vor
beschrieben, komplett liefern und montieren
Menge: 30,000 St

**1.41.1.1.330 SW-Abzweig - DN 100**
Abzweig Silent-Pro als Zulage für Schmutz-
Wasserleitungen in allen handelsüblichen
Gradzahlen, egal oder reduziert, DN 100,
ansonsten wie vor beschrieben,
komplett liefern und montieren
Menge: 10,000 St

**1.41.1.1.340 SW-Abzweig - DN 70**
Abzweig Silent-Pro als Zulage für Schmutz-
Wasserleitungen in allen handelsüblichen
Gradzahlen, egal oder reduziert, DN 70,
ansonsten wie vor beschrieben,
komplett liefern und montieren
Menge: 8,000 St

**1.41.1.1.350 SW-Abzweig - DN 50**
Abzweig Silent-Pro als Zulage für Schmutz-
Wasserleitungen in allen handelsüblichen
Gradzahlen, egal oder reduziert, DN 50,
ansonsten wie vor beschrieben,
komplett liefern und montieren
Menge: 5,000 St

**1.41.1.1.360 SW-Übergangsrohr Reduktion - DN 100**
Übergangsrohr Silent-Pro / Reduktion als
Zulage für Schmutzwasserleitungen in
exzentrischer oder konzentrischer Ausführung, DN 100, ansonsten wie vor beschrieben, komplett liefern und montieren.
Menge: 12,000 St

**1.41.1.1.370 SW-Übergangsrohr Reduktion - DN 70**
Übergangsrohr Silent-Pro / Reduktion als
Zulage für Schmutzwasserleitungen in
exzentrischer oder konzentrischer Ausführung, DN 70, ansonsten wie vor beschrieben, komplett liefern und montieren.
Menge: 4,000 St

**1.41.1.1.380 SW-Stütz- und Dehnmuffe - DN 100**
Stütz- und Dehnmuffe Silent-Pro als Zulage
für Schmutzwasserleitungen, DN 100,  ansonsten wie vor beschrieben, komplett
liefern und montieren
Menge: 5,000 St

**1.41.1.1.390 SW-Langmuffe - DN 100**
Langmuffe Silent-Pro als Zulage für Schmutzwasserleitungen, DN 100,  ansonsten wie vor
beschrieben, komplett liefern und montieren
Menge: 5,000 St

**1.41.1.1.400 SW-Reinigungsrohr DN 100**
Reinigungsrohr als Zulage für Schmutzleitungen mit runder Öffnung einschl. Deckel,
DN 100, mit Verschlusskappe, zu vorstehendem Rohr, komplett liefern und montieren
Menge: 1,000 St

**1.41.1.1.410 SW-Reinigungsrohr DN 50**
Reinigungsrohr als Zulage für Schmutzleitungen mit runder Öffnung einschl. Deckel,
DN 70, mit Verschlusskappe, zu vorstehendem Rohr, komplett liefern und montieren
Menge: 1,000 St

**1.41.1.1.420 Dämmschlauch PE- DN 100**
Dämmschlauch PE in Rollen, zur Körperschalldämmung von Rohren und Formstücken DN 100, passend auf Rohrdurchmesser zugeschnitten, komplett liefern
und montieren.
Menge: 4,000 m

**1.41.1.1.430 Dämmschlauch PE - DN 70**
Dämmschlauch PE in Rollen, zur Körperschalldämmung von Rohren und Formstücken DN 70, passend auf Rohrdurchmesser zugeschnitten, komplett liefern
und montieren.
Menge: 1,000 m

**1.41.1.1.440 Dämmschlauch PE - DN 50**
Dämmschlauch PE in Rollen, zur Körperschalldämmung von Rohren und Formstücken DN 50, passend auf Rohrdurchmesser zugeschnitten, komplett liefern
und montieren.
.
Menge: 2,000 m

**1.41.1.1.450 Bodenablauf - Ablaufgehäuse DN 50**
Ablaufgehäuse senkrecht, DN 50, Ablaufgehäuse nach DIN EN 1253 mit 21 mm Bauhöhe zum Einbau mit Aufsätzen, Aufstockelement. Ablaufgehäuse aus Polypropylen
mit integrierter Sekundärentwässerung, umlaufenden Verankerungen zur kraftschlüssigen Einbettung in den Estrich, Bauschutzabdeckung und komplett herausnehmbarem, zweiteiligem Geruchs- und
Reinigungsverschluss mit 50 mm Sperrwasserhöhe. Mit einklickbarer, 110 mm
breiter, flexibler, alkalibeständiger, nicht
kapillarer, Riss überbrückender Dichtmanschette mit d: 370 mm zum sicheren An-
schluss an Verbundabdichtungen gemäß
DIN 18534.  Ablaufstutzen aus Polypropylen,
DN 50 senkrecht. Ablaufleistung nach DIN
EN 1253: 1,2 l/s
Komplett liefern und montieren

Planungsgrundlage, Dallmer, DallDrain

Angeboten:

Fabrikat /Typ:'".......................................
....."'
  (vom Bieter auszufüllen)
Menge: 1,000 St

**1.41.1.1.460 Aufstockelement**
Aufstockelement aus Polypropylen mit Rückstaudichtung und Bauschutzdeckel. Zum
Aufstocken von Ablaufgehäusen und Bodenabläufen um 19-125 mm.
Komplett liefern und montieren

Angeboten:

Fabrikat /Typ:'".......................................
....."'
  (vom Bieter auszufüllen)
Menge: 1,000 St

**1.41.1.1.470 Aufsatz Edelstahlrost RH 150x150**
Aufsatz mit massivem, rutschhemmendem Edelstahlrost im Edelstahlrahmen, passend zu Ab-
laufgehäusen, Aufstockelement kürzbar für
Bodenbeläge 10 - 36 mm (inkl. Kleber), seitenverstellbar +/- 5 mm. Aufsatzverlängerung aus
ABS, Rahmen aus Edelstahl 1.4301,
150 x 150 mm, Rost aus Edelstahl 1.4404,
massiv 5 mm, verschraubt, Belastungsklasse
L 15 (1,5 t), nach DIN 51097 im Barfußbereich
rutschhemmend Klasse B, nach DIN 51130
rutschhemmend Klasse R 12.
Komplett liefern und montieren

Angeboten:

Fabrikat /Typ:'".......................................
....."'
  (vom Bieter auszufüllen)
Menge: 1,000 St

**1.41.1.1.480 Anschluss an bauseitige Abwasserleitung - DN 100**
Anschluss an der Abwasserdruckleitung,
Edelstehlrohr DN 32, Einbinden der
Druckleitung in die Abwasserleitung
einschl. aller erforderlichen Übergänge,
Druckschlüssige Anschlussverbindungen,
Nebenarbeiten und Kleinmaterialien in
kompletter Arbeit herstellen.
Menge: 2,000 St

**1.41.1.1.490 Anschluss an bauseitige Abwasserleitung - DN 100**
Anschluss an bauseitige Abwasserleitung,
Einbinden der Abwasserleitung DN 100 in
bauseitig vorh. Abwasser- und Grundleitung
DN 150 und kleiner, einschl. aller erforderlichen Übergänge, Anschlussverbindungen,
Nebenarbeiten und Kleinmaterialien in
kompletter Arbeit herstellen.
Menge: 5,000 St

**1.41.1.1.500 Anschluss an bauseitige Abwasserleitung - DN 50**
Anschluss an bauseitige Abwasserleitung,
Einbinden der Abwasserleitung DN 50 in
bauseitig vorh. Abwasser- und Grundleitung
DN 150 und kleiner, einschl. aller erforderlichen Übergänge, Anschlussverbindungen,
Nebenarbeiten und Kleinmaterialien in
kompletter Arbeit herstellen.
Menge: 4,000 St

**1.41.1.1.510 Anschluss an bauseitige Dachhaube - DN 100**
Anschluss an bauseitige Dachhaube DN 100,
einschl. aller erforderlichen Anschlussverbindungen, Nebenarbeiten und Kleinmaterialien in kompletter Arbeit herstellen.
Menge: 5,000 St

**1.41.1.1.520 Trichter für Leckwasser**
Trichter für Leckwasser - DN 50 aus Kunststoff,
heißwasserbeständig, mit Verstellrohr, mit
Wandhalterung, güteüberwacht nach DIN EN 411,
inkl. Befestigungs- Klein- und Dichtungsmaterial
liefern, fachgerecht und betriebsfertig montieren

Angeboten:

Fabrikat /Typ:'".......................................
....."'
  (vom Bieter auszufüllen)
Menge: 3,000 St

###### Titel 1.41.1.2 4112 Fettabscheider- und Tauchpumpenanla

*Hinweis*
Bei den nachfolgend beschriebenen Fettabscheideranlage sind jeweils die dazugehörigen
Anlagenbauteile eines Herstellers zu verwenden,
soweit nicht anders vorgegeben.

**1.41.1.2.010 Fettabscheider NS 4**
Fettabscheider mit integrierter Pumpstation
Fettabscheider NS 4 gemäß DIN EN 1825-1
und DIN 4040-100 aus PE-HD zum Erdeinbau
mit integrierter Duo-Pumpstation gemäß
DIN EN 12050-2, Mit Direktabsaugung
Behälter auftriebssicher von Behälterboden bis
zu einer Höhe von 1.650 mm (alle Belastungsklassen) mit bauseitiger Betonplatte (Klasse A15/
B125) bzw. bauseits zu erstellender Lastverteilerplatte aus Beton (Belastungsklasse D400)
Zwei Domöffnungen, jeweils zur Aufnahme eines
Aufsatzstücks mit Abdeckungen wahlweise
entsprechend Klasse A, B oder D minimale und
maximale Zulauftiefe ist abhängig vom gewählten
Aufsatzstück und der Belastungsklasse Entsorgungsset DN 65 mit 2 x PE Kupplung mit
Klemmverschraubung beidseitig 90x75 mm
mit Storz-Kupplung 75 B, Blindkupplung 2 1/2'
Behälterentleerung mit Absaugleitung
Reinigung durch Öffnen der Schachtabdeckungen Integrierte Probenahmemöglichkeit
gemäß DIN 4040-100 über Schachtabdeckung
Segment Pumpstation
Integrierte Pumpstation gemäß DIN EN 12050-2
erreichbar über Schachtabdeckung
Druckanschluss: 2"- OD DM 63 mm (PE-Rohr)
Kugel-Rückflussverhinderer
Hgeo max. (Empfehlung) = 8 m
Leistung: P1 = 1,15 kW, P2 = 0,88 kW
Spannung: 400 V, 50 Hz,
Drehzahl: 2900 U/min
Schutzart IP 68
Betriebsart: S1
Offenes Mehrkanallaufrad
Schaltgerät Multi Control Duo zur Pumpensteuerung LCD Klartext Anzeige
interner akustischer Alarm Hochwasseralarm
potentialfrei ATEX Mode
elektronische Überwachung des Motorstroms
Sammelstörmeldung potentialfrei u. potential
gebunden Anbindung an Fernwirksysteme über
digitale u. analoge Ein- u. Ausgänge
Drehfeld- und Phasenausfallkontrolle
Laufzeitüberwachung
Analogausgänge 0-10 V und 4-20 mA
Fehlerspeicher
Gehäusegröße BxHxT : 320 x 300 x 120 mm
Betriebsspannung: 400 V
Frequenz: 50/60 Hz
Steuerspannung: 230 V/AC/50/Hz
Leistungsaufnahme im Ruhebetrieb: max. 10 VA
Temperaturbereich: -20 bis + 60Gr.C
Schutzart IP 54
steckerfertig vormontiertes Drehstromkabel
5x4 mm2 und CEE 32-Stecker
mit Phasenwender, inklusive einer Kabeldurchführung
Zu- und Ablauf: OD DM 110 mm
Lüftungsanschluss: OD DM 110 mm für die
gemeinsame Entlüftung von Abscheider und
Pumpstation
LxBxH: 2.770 mm x 1.160 mm x 1.670 mm
Einbautiefe maximal (gemessen von Oberkante
Deckel bis Unterkante Behälter, abhängig von
gewählten Aufsatzsystemen):
3.000 mm
Gesamtvolumen: 1.260 l
Fettspeichermenge: 370 l
Schlammfangvolumen: 590 l
Leergewicht: ca. 200 kg
DoP: BD/G1/1012
Inklusive Bedienschlüssel (Kugelhahngriff
und Entsorgungsleitung

Komplett frei Baustelle liefern, an den Einbauort transportieren und in Zusammenarbeit
mit der Rohbaufirma bzw. Außenanlagenbauer
Fachgerecht einbauen und mit dem Abwassersystem verbinden.

Planungsgrundlage:
ACO, LipuLift-PF-D Ausbaustufe

Angeboten:

Fabrikat /Typ:'".......................................
....."'
  (vom Bieter auszufüllen)
Menge: 1,000 St

**1.41.1.2.020 Aufsatz**
Aufsatzsystem Belastungsklasse A 15
gemäß DIN EN 124
bestehend aus:
- Rahmen aus Beton
- Abdeckung aus BeGu, lichte Weite DM
  600 mm
- Abdeckung geruchsdicht verschlossen
- Aufsatzstück aus PE-HD
Zulauftiefe T = 760 - 1765 mm
Gesamtgewicht: 195 kg

Liefern und montieren.

Planungsgrundlage:
ACO, Aufsatzsystem Belastungsklasse A 15

Angeboten:

Fabrikat /Typ:'".......................................
....."'
  (vom Bieter auszufüllen)
Menge: 2,000 St

**1.41.1.2.030 Staudruckglocke**
Staudruckglocke mit Lufteinperlung
für die Niveaumessung in Pumpstationen
nach Fettabscheidern
bestehend aus:
Staudruckglocke
mit 20 m pneumatischer Steuerleitung
8 x 1,5 mm Kabeldurchführung & Lufteinperlung für Fertigpumpstationen
mit pneumatischen Niveauschaltung,
speziell für fetthaltiges Abwässer,
bestehend aus:
Kleinstkompressor steckerfertig Anschluss
230 V/50 Hz
2x Schlauch 6 x 4 x 1 0.5 m lang
1x Rückschlagventil
1x T-Verschraubung 6/4 -> 2 x 8/6

Liefern, montieren un d elektrisch abnschließen
einschl. allrer erforderlichen Kleinmaterialien.

Planungsgrundlage:
ACO, Staudruckglocke mit Lufteinperlung

Angeboten:

Fabrikat /Typ:'".......................................
....."'
  (vom Bieter auszufüllen)
Menge: 1,000 St

**1.41.1.2.040 Fettschichtdicken-Messgerät**
Fettschichtdickenmessgerät für Fettabscheideranlagen zur elektronischen Messung der Fettschicht.
Geeignet für flüssige und/oder aushärtende
Fette. Mit zwei potentioalfreien Wechslerkontakten zur Anzeige Vollmeldung (80 %)
u. der Vorwarnung des Vollzustandes (50 %).
Mit optischer Anzeige des Füllstandes.
Mit beheiztem Sondenstab zur Erhöhung der
Betriebssicherheit.
Elektrischer Anschluss: 230 V/50 Hz/12 W
Steckerfertig mit 20 Meter Netzanschlusskabel und CEE-Stecker

Liefern, montieren un d elektrisch abnschließen
einschl. allrer erforderlichen Kleinmaterialien.

Planungsgrundlage:
ACO, Fettschichtdickenmessung

Angeboten:

Fabrikat /Typ:'".......................................
....."'
  (vom Bieter auszufüllen)
Menge: 1,000 St

**1.41.1.2.050 Straßenkappe**
Straßenkappe für Storzkupplung
Schachtabdeckung Kl. A 15 entsprechend
DIN EN 124/DIN 1229
Rahmen und Deckel aus Gußeisen,
l.W. 250 mm, D 300 mm,
Gewicht 10 kg

Liefernund montieren

Planungsgrundlage:
ACO, Straßenkappe für Storzkupplung

Angeboten:

Fabrikat /Typ:'".......................................
....."'
  (vom Bieter auszufüllen)
Menge: 1,000 St

**1.41.1.2.060 Führungsriemen**
Führungsriemen für Pumpstation zum herausziehen u. einbringen der Pumpeneinheit

Liefern und montierten

Planungsgrundlage:
ACO, Führungsriemen

Angeboten:

Fabrikat /Typ:'".......................................
....."'
  (vom Bieter auszufüllen)
Menge: 2,000 St

**1.41.1.2.070 Kabeldurchführung DN 100**
Kabeldurchführung DN 100 zu mit folgenden
Wechseleinsätzen:
1x 5 mm
2x 7 mm
2x 10,5 mm
1x 14 mm
2x 16 mm
Abdichtend gegen drückendes Wasser (ca.
0,5 bar)
Bestehend aus:
- Dichtungsring (NBR-Kern)
Montagescheiben inklusive Zylinderschrauben
liefern und montierten

Planungsgrundlage:
ACO, Führungsriemen

Angeboten:

Fabrikat /Typ:'".......................................
....."'
  (vom Bieter auszufüllen)
Menge: 1,000 St

**1.41.1.2.080 Bohranschlussdichtung DN 100**
Bohranschlussdichtung DN 100 für flexiblen
Anschluß von Rohren an Schächte und
Behälter,
Material: NBR (ölbeständig),
für Kernbohrung 138 mm

In kompletter Arbeit einschl. Kernbohrung
durchführen

Planungsgrundlage:
ACO, Forsheda-Dichtung DN 100

Angeboten:

Fabrikat /Typ:'".......................................
....."'
  (vom Bieter auszufüllen)
Menge: 1,000 St

**1.41.1.2.090 Betriebstagebuch**
Betriebstagebuch für Fettabscheider
Sammelmappe mit Checklisten und Formblättern zur Dokumentation der Eigenkontrolle,
Wartung und Entsorgung der Anlage gemäß
DIN 4040-100

Abmessungen
Gewicht netto: 0,64 kg
Gewicht brutto: 0,64 kg
Verpackungsmaß Länge: 320 mm
Verpackungsmaß Breite: 260 mm
Verpackungsmaß Höhe: 50 mm

Liefern und der Bauherrschaft bzw. Betreiber
übergeben.
Menge: 1,000 St

**1.41.1.2.100 Generalinspektion**
Generalinspektion Fettabscheider, mit Dichtheitsprüfung gemäß EN 1825 / DIN 4040-100
vor Inbetriebnahme der Anlage durchführen,
Die Prüfung darf nur von fachkundigen
Personen durchgeführt werden.

Zum Prüftermin müssen die folgenden Voraussetzungen erfüllt sein:
- Alle Komponenten der Anlage müssen vollständig installiert sein, sodass die Abscheideranlage voll funktionsfähig und betriebsbereit
ist.
- Am Prüftag muss der Abscheider vollständig
entleert und gereinigt sein. Eine ausreichende
Wasserversorgung zum Befüllen der Anlage
ist zu gewährleisten (mindestens C-Schlauch).
- Folgende Unterlagen müssen zur Verfügung
gestellt werden:
- Entwässerungsplan
- Betriebsanleitung
- Wartungsanleitung
- Prüfbericht des DIBT
- Entwässerungsgenehmigung der Behörde
- baurechtliche Genehmigung
- Betriebstagebuch
- Während der Prüfung der Abscheideranlage
muss der Abwasserzufluss unterbunden werden.

Durchführung der Prüfung nach den Richtlinien
der DIN 4040-100:
- Überprüfung der Bemessung der Abscheideranlage
- Überprüfung des baulichen Zustandes der
  Anlage
- Verschließen des Fettabscheiderauslaufs
- Verschließen des Fettabscheiderzulaufs
- Befüllung der Fettabscheideranlage mit
  Wasser und Einstau bis 20 mm unter Bodeneinlauf bzw. max. 20 mm unterhalb der Ab-
  scheideroberkante
- Sättigung der Anlagenkomponenten über
  einen Zeitraum von 1 Stunde;
- Die Anlage wird nach DIN 4040-100 auf
  Dichtheit geprüft
- Prüfung des Betriebstagebuchs
- Prüfung der Zulaufleitung der Abscheideranlage als Lüftungsleitung.

Das Ergebnis der Prüfung der Fettabscheideranlage wird in einem Prüfbericht mit Fotodokumentation festgehalten. Die Bemessung
der Fettabscheideranlage nach EN 4040-100
wird durchgeführt und dem Prüfbericht zusammen mit den Messwertausdrucken beigelegt.

Undichtigkeiten bei der Generalinspektion:
Sollten bei der Prüfung Undichtigkeiten festgestellt werden, wird automatisch nach
DIN 4040-100 eine Schadenserkundung zur
Lokalisierung der Schäden Prüfung/Anlage
durchgeführt. Die Kosten werden nach Aufwand verrechnet.

Dichtheitsprüfung für Rohrleitungen, Senkkästen,
Einläufe, Schächte durchführen.

Generalinspektion in kompletter Arbeit durchführen und
dokumentieren.
Menge: 1,000 St

**1.41.1.2.110 Inbetriebnahme und Einweisung Fettabscheider**
Inbetriebnahme und Einweisung der Fettabscheider
Leistungsumfang:
- Einweisung Abscheider
- Erläuterung der monatlichen Überprüfung
  durch den Betreiber
- Einstellen Parameter auf Gegebenheiten
  vor Ort
- Hinweis auf Wartungspflicht für den
  Betreiber
- Optional Wartungsvertrag mit dem Bauherrn abschließen (die regelmäßige
  Wartung ist Voraussetzung für die Ge-
  währleistung und den Versicherungsschutz)
- Anlage wird in einem betriebssicheren Zu-
  stand übergeben

Hausseitige Voraussetzungen:
- Ansprechpartner muss vor Ort sein
- Zugänglichkeit zur Anlage und Schaltgerät
- Generalinspektion sollte durchgeführt sein
- Einbau nach Einbauanleitung
- Waagrechte Aufstellung der Anlage auf
  einem tragfähigen Untergrund
- Montage aller erforderlichen Komponenten
- Anschluss der Zu-, Auslauf- und Entlüftungsleitung
- Installation der Entsorgungsleitung sowie
  des  Wasseranschlusses an der Fülleinheit
- Schlauchanschluss in der Nähe des Fettabscheiders muss vorhanden sein
- Montage und Anschluss der Pumpen und
  des Schaltgeräts mit erforderlicher Elektroverdrahtung
- Bei Variante ohne Technik muss der Ab-
  scheider mit Wasser gefüllt sein
- Bei zusätzlicher Fernbedienung muss
  diese montiert, das Steuerkabel bauseitig
  verlegt und im Steuerschrank an der Anlage
  sowie in der Fernbedienung angeklemmt
  sein.
- Einbau- und Betriebsanleitung muss vor Ort
  vorhanden sein

In kompletter Arbeit durchführen
Menge: 1,000 St

*Hinweis*
Bei den nachfolgend beschriebenen Abwasserhebeanlage sind jeweils die dazugehörigen
Anlagenbauteile eines Herstellers zu verwenden,
soweit nicht anders vorgegeben.

**1.41.1.2.120 Schmutzwasserpumpe**
Einstufige Schmutzwasserpumpe für Schmutzwasser ohne langfaserige Bestandteile.
Aus korrosionsbeständiger Komposit-Edel-
stahl-Kombination mit Kühlmantel und vertikalem Druckstutzen. Einsatzfertig mit Tragegriff, Selbstentlüftung, abnehmbarem Siebfuß
zur Flachabsaugung, Netzkabel mit Schutzkontaktstecker. Mit Abgestuftem Adapterstück mit Aussengewinde in 3/4", 1" und
1 1/4" und Rückschlagklappe für transportablen Einsatz.
S1 Betrieb bei aufgetauchtem Motor durch
Motormantelkühlung. Aussetzbetrieb >20
Schaltspiele pro Stunde im ausgetauchten
Zustand.
Flachabsaugung bis 3 mm Wasserstand ohne
Zusatzteile bei manuellem Betrieb.
Tauchmotor mit eingebauten Thermoschalter
als Motorschutz bei Trockenlauf und Blockierung. Feuchtigkeitsschutz des Motors durch
hermetische Kapselung.
Dauerfettgeschmierte Kugellager, Dichtung
mediumseitig mit doppelten Radialwellendichtringen mit Keramikbuchse für längere
Standzeit. Einfacher Radialwellendichtring
zum Motor. Dazwischenliegende Sperrkammer mit Spezialfett als Trockenlaufschutz. Netzkabel mit hermetischer Ab-
dichtung zum Motor.
Selbstentlüftung zum sicheren Anlauf bei
trocken gefallenem Pumpensumpf.

Technische Daten:
Nennförderstrom: 1.4 l/s
Maximaler Förderstrom: 2.78 l/s
Nennförderhöhe: 3.95 m
Maximale Partikelgröße: 10 mm
Pumpengehäuse: Polypropylen
Pump housing: PP - GF15
Laufradwerkstoff: Verbundwerkstoff
Laufrad: PP 20 GF
Motor: Edelstahl
Motor: EN 1.4301
Motor: AISI 304
Welle: Stainless steel
Welle: EN 1.4301
Welle: AISI 304
Strainer: Stainless steel
Strainer: EN 1.4301
Strainer: AISI 304
Installation:
Umgebungstemperatur: 0 .. 40 °C
Anschlusstyp: R
Anschlussgröße: 1 1/4 inch
Maximale Einbautiefe: 7 m
Fördermedium:
Medientemperaturbereich: 0 .. 40 °C
Elektrische Daten:
Leistungsaufnahme P1: 380 W
Bemessungsleistung -? P2: 0.171 kW
Netzfrequenz: 50 Hz
Bemessungsspannung: 1 x 220-240 V
Nennstrom: 1.8 A
Bemessungsdrehzahl: 2850 1/min
Größe des Betriebskondensators:
8 µF/450 V
Schutzart (gemäß IEC 34-5): IP68
Isolationsklasse (IEC 85): F
Ex-Schutz Standard: ja
Länge des Stromkabels: 10 m
Art des Kabelsteckers: SCHUKO

Komplett liefern und montieren

Planungsgrundlage: Grundfos, Unilift CC7-M1

Angeboten:

Fabrikat /Typ:'".......................................
....."'
  (vom Bieter auszufüllen)
Menge: 1,000 St

**1.41.1.2.130 Elektronische Niveausteuerung**
Elektroden-Niveausteuerung für Tauchpumpen

Liefern und betriebsfertig montieren einer
elektronischen Niveausteuerung zur niveauabhängigen
Steuerung von Tauchpumpen in Schächten,
Behältern oder Pumpensümpfen. Die Steuerung arbeitet nach dem Elektrodenprinzip zur
Erfassung des Flüssigkeitsniveaus und ermöglicht das automatische Ein- und Ausschalten der angeschlossenen Pumpe in
Abhängigkeit vom Wasserstand. Ausführung
mit integrierter Alarmfunktion bei Hochwasser.
Geeignet für den Einsatz in Schmutz- und
Abwasseranlagen.
Technische Anforderungen:
Betriebsspannung: 230 V / 50 Hz
Max. Anschlussleistung: 1000 W
Max. Schaltstrom: ca. 6 A
Schutzart: mind. IP44 oder gleichwertig
Elektrodenkabel: ca. 10 m
Steckerfertige Ausführung
Temperaturbeständigkeit und Korrosionsschutz für Einsatz in Abwasserumgebung

Komplett liefern und montieren

Planungsgrundlage: Grundfos,
LLC 1000W.230.1.6

Angeboten:

Fabrikat /Typ:'".......................................
....."'
  (vom Bieter auszufüllen)
Menge: 1,000 St

**1.41.1.2.140 Klappe-Rückschlag R11/4" Kunststoff**
Rückschlagklappe für Schmutz- und Abwasserpumpen zur Verhinderung des Rückflusses
von Fördermedien in Druckleitungen
Bauart: Klappen-Rückschlagventil
Anschluss: Rp 1 1/4" IG beidseitig
Material: Korrosionsbeständiger Kunststoff
Mit integrierter Entleerungsmöglichkeit
Komplett liefern und montieren
Menge: 1,000 St

**1.41.1.2.150 Absperrschieber**
Absperrschiebers zur manuellen Absperrung
von Rohrleitungen in Schmutz- und Abwasseranlagen.
Material: Bronze
Rohrverbindung:  Rp 1 1/4 / Rp 1 1/4
Komplett liefern und montieren
Menge: 1,000 St

**1.41.1.2.160 Flexibles Übergangsstück**
Flexibles Übergangsstück DN 32, innen
Ø ?42 ?mm, zur Verbindung von Rohrleitungen
an Schmutz und Abwasserpumpen.
inkl. 2 Stück Schlauchschellen
Rohrverbindung: DN 32 / DN 32
Länge: 150mm
Komplett liefern und montieren

Inklusive zwei Schlauchschellen
Sonstiges:
Dänische VVS Nr.: 391375703
Menge: 1,000 St

**1.41.1.2.170 Signalhorn**
Akustisches Signalhorn 230 ?V ?AC, Schutzart
IP ?43, für Innenmontage, zur akustischen
Alarmmeldung bei Anlagensteuerungen,
inklusive Anschluss und Montagezubehör,
geeignet zur Ansteuerung an potentialfreien Kontakten,
Akustisches Signalhorn 230 ?V
AC für Innenmontage
Nennspannung: 1× ?230 ?V ?AC, 50/60 ?Hz
Schutzart: IP ?43
Komplett inkl. Klein Befestigungs- und Klemmaterial
liefern, montieren und elektisch anschließen.
Menge: 1,000 St

##### Gewerk 1.41.2 412 Wasseranlagen

###### Titel 1.41.2.1 4121 Trinkwasserleitung und Zubehör

**1.41.2.1.010 Hauswasserstation DN 32**
Hauswasser-Station. Mit Double Spin
Technologie (bis R11/4") Kartusche
mit außen liegendem Rotor für die
gleichzeitige Reinigung von unterem und
oberem Filterbereich.
Gründliche Ausspülung von Fremdpartikeln
wie Rostteilchen, Hanfreste und Sandkörner
Bestehend aus:
Druckminderer, rück- und ausspülbarem
Feinfilter, Rückflussverhinderer,
ausgangsseitiges Absperrventil, Vor- und
Hinterdruckmanometer, Ablaufanschluss
AA76-1/2A, mit Belüftungsöffnungen nach
DIN 1988, Teil 4. Mit
Doppelringschlüssel für Federhaube und
Filtertasse. Gehäuse und Verschraubungen
aus Messing, Federhaube und Innenteile
aus hochwertigen Kunststoffen,
Feinfilter aus nichtrostendem Stahl. Mit
Memoryring als Hinweis auf die
nächstfällige manuelle Rückspülung.
(Rückspülvorgang automatisierbar mit
Rückspülautomatik).
DIN/DVGW-geprüft.
Ausführung: mit Gewindetüllen
Werkstoff des Gehäuses:
entzinkungsbeständiges Messing
Filterfeinheit: 100 my
Reduzierter Druck: 1,5 - 6 bar
Druckstufe Artikel: PN 16
Werkstoff Filtertasse: Polyamid (PA)
Anschlüsse: Außengewinde konisch (BSPT)
Kvs-Wert: 12,6
Mediumtemperatur: 2 - 30 GradC
Nennweite: 1 1/2"
Medium: Trinkwasser
Komplett einschl. Verbindungs-, Dichtungs-,
Befestigungs- und Kleinmaterialien liefern
und betriebsbereit in die Rohrleitung einbauen.

Planungsgrundlage: Resideo, HS10S-11/2AA

Angeboten:

Fabrikat /Typ:'".......................................
....."'
  (vom Bieter auszufüllen)
Menge: 1,000 St

**1.41.2.1.020 Leckageschutz DN 32**
Leckageschutz nach VP 638. Steuerbar über
das Internet oder WLAN. Individuell konfigurierbar. Mehrere Benutzerprofile können
angelegt und abgerufen werden. Überwachung
auf Kleinstleckagen, große Durchflussmengen
und definierte Durchflussvolumen.
Kombinierbar mit Bodensensor
- Durchflussleistung:
  2,4 m3/h bei Dp 0,2 bar,
  5,1 m3/h bei Dp 0,5 bar,
  7,7 m3/h bei Dp 1 bar.
- Max. Betriebstemperatur: 30C
- Umgebungstemperatur: 10C - 60C
- Schutzklasse: IPX3
- Batterien: 1 x 9V Block (6LR61)
- Spannung Netzteil: 12V DC,
- Anschlussnennweite: DN 32

Komplett einschl. Zubehör, Verbindungs-, Dichtungs-,
Befestigungs- und Kleinmaterialien liefern und
betriebsbereit in die Rohrleitung einbauen.

Planungsgrundlage: Syr, SafeTech
Connect, DN 32

Angeboten:

Fabrikat /Typ:'".......................................
....."'
  (vom Bieter auszufüllen)
Menge: 1,000 St

**1.41.2.1.030 Freistrom-Absperrventil mit Entleerstopfen - DN 32**
Freistrom-Absperrventil, mit Entleerstopfen,
mediumberührte Metallteile aus entzinkungsfreiem und korrosionsbeständigem Rotguss,
beständig gegen aggressives Wasser,
O-Ring-Spindelabdichtung, EPDM-Sitzdich-
tung, Kegel aus Rotguss, Pressanschluss
für Kupfer- und Edelstahlrohr, mit Entleerstopfen, mit Möglichkeit zur Aufnahme für
Temperaturfühler Pt1000 oder Thermometer mittels optional erhältlicher Tauchhülse,
mit grünem Handrad, totraumfrei, DVGW-Zu-
lassung, ÖVGW-Zulassung, VA-Zulassung,
Kunststoffteile mit KTW-Zulassung, nach
UBA-Bewertungsgrundlage, bis DN 32 Schallschutzzulassung nach DIN EN ISO 3822
Klasse 1, DIN EN 1213, ÜA-Reg.-Nr.
R-15.2.3-21-17048, WIEN-ZERT,
Druckstufe PN 16
max. Betriebstemperatur 110 °C.

Komplett einschließlich aller Pressübergänge
(Edelstahl)-, Verbindungs-, Dichtungs-,
Befestigungs- und Kleinmaterialien liefern und
betriebsbereit in die Rohrleitung einbauen.

Planungsgrundlage
Fabrikat: Kemper, ECO, Figur 171 22

Angeboten:

Fabrikat /Typ:'".......................................
....."'
  (vom Bieter auszufüllen)
Menge: 2,000 St

**1.41.2.1.040 Freistrom-Absperrventil mit Entleerstopfen - DN 25**
Freistrom-Absperrventil RG mit Entleerstopfen
G1/4 AG wie vor beschrieben jedoch DN 25,
komplett liefern und montieren
Menge: 1,000 St

**1.41.2.1.050 Freistrom-Absperrventil mit Entleerstopfen - DN 20**
Freistrom-Absperrventil RG mit Entleerstopfen
G1/4 AG wie vor beschrieben jedoch DN 15,
komplett liefern und montieren
Menge: 2,000 St

**1.41.2.1.060 Freistrom-Absperrventil mit Entleerstopfen - DN 15**
Freistrom-Absperrventil RG mit Entleerstopfen
G1/4 AG wie vor beschrieben jedoch DN 15,
komplett liefern und montieren
Menge: 6,000 St

**1.41.2.1.070 Freistrom-Absperrventil ohne Entleerstopfen - DN 32**
Freistrom-Absperrventil RG ohne Entleerstopfen
G1/4 AG wie vor beschrieben jedoch DN 32,
komplett liefern und montieren
Menge: 1,000 St

**1.41.2.1.080 Dämmschale Schrägsitz - DN 32**
Dämmschale für Schrägsitzventile, DN 32
für Freistrom-Absperrventile, geschlossenzellig geschäumtes Polyethylen, schalldämmend, einfache Montage durch Verschlussclipse oder mit handelsüblichen
Klebern diffusionsdicht verschließbar,
min. Betriebstemperatu -40 Grad C,
max. Betriebstemperatur 9 Grad C,
Baustoffklasse B1 nach DIN 4102 zur
Einhaltung der Anforderung gemäß
EnEV 2014, CE-Kennzeichnung
Komplett liefern und betriebsbereit einbauen.

Angeboten:

Fabrikat /Typ:'".......................................
....."'
  (vom Bieter auszufüllen)
Menge: 2,000 St

**1.41.2.1.090 Dämmschale Schrägsitz - DN 25**
Dämmschale Schrägsitz wie vor beschrieben
jedoch DN 25, komplett liefern und montieren
Menge: 1,000 St

**1.41.2.1.100 Dämmschale Schrägsitz - DN 20**
Dämmschale Schrägsitz wie vor beschrieben
jedoch DN 20, komplett liefern und montieren
Menge: 2,000 St

**1.41.2.1.110 Dämmschale Schrägsitz - DN 15/12**
Dämmschale Schrägsitz wie vor beschrieben
jedoch DN 15/12, komplett liefern und montieren
Menge: 6,000 St

**1.41.2.1.120 Rückflußverhinderer - DN 25**
Durchgangs-Rückflussverhinderer, DN 25,
mit Entleerstopfen, Außengewinde für flach-
Komplett einschließlich Verschraubung liefern
und montieren.

Planungsgrundlage
Fabrikat: Kemper, Durchgangs-Rückflussver-
hinderer

Angeboten:

Fabrikat /Typ:'".......................................
....."'
  (vom Bieter auszufüllen)
Menge: 1,000 St

**1.41.2.1.130 Rückflußverhinderer - DN 20**
Durchgangs-Rückflussverhinderer wie vor
beschrieben jedoch DN 20
Menge: 1,000 St

**1.41.2.1.140 Rückflußverhinderer - DN 15**
Durchgangs-Rückflussverhinderer wie vor
beschrieben jedoch DN 20
Menge: 2,000 St

*Hinweis*
Bei den nachfolgend beschriebenen Edelstahl
Rohrleitungssystem ist jeweils ein einheitliches
Programm eines Herstellers zu verwenden,
soweit nicht anders vorgegeben.

Edelstahl Rohrleitungssystem, Edelstahl
1.4401, Trinkwasser Edelstahl Rohrleitungssystem in den Dimensionen d12 - d108 mm
aus nichtrostendem CrNiMo- Stahl, Werkstoff
Nr.: 1.4401 nach DIN EN 10088.
Systemprüfzeichen vom DVGW:
DW-8501AT2552 für Trinkwasserinstallationssysteme nach DIN EN 806, DIN 1988, geprüft
nach Arbeitsblatt DVGW W 534: Ausgabe Juli
2015 mit dem Nachweis der Zwangsundichtigkeit in unverpresstem Zustand, herstellen mit

Systemkomponenten:

Press Edelstahl Systemrohre 1.4401 (CrNiMo-
Stahl), d12 - d108 mm geprüft nach DVGW
Arbeitsblatt GW 541 und Werksnorm, erhöhter Molybdängehalt von mindestens 2,2%,
mit zusätzlich innen geglätteter Schweißnaht,
lösungsgeglüht und blankgeglüht zur Erhöhung
der Korrosionssicherheit, frei von lackbenetzungsstörenden Substanzen (LABS-frei
bzw. silikonfrei), biegbar, Rohrenden
hygienisch verschlossen, Rohrlänge 6 m.

Edelstahl Pressfittings d12 - d54 mm, aus
CrNiMo-Stahl, Werkstoff Nr.: 1.4401 mit Pressindikator zur Erkennung nicht verpresster Verbindung vor der Druckprobe, hygieneunterstützendem Verschlussstopfen und Konturdichtringen aus Butylkautschuk (CIIR),
schwarz. Der Dichtring erfüllt alle Hygieneanforderungen wie z. B. KTW-Empfehlung BGA
und DVGW W 270. Die Fittings sind zur Verbesserung der Korrosionsbeständigkeit
lösungsgeglüht und blankgeglüht.

Edelstahl Pressfittings d76,1 - d108 mm aus
CrNiMo-Stahl, Werkstoff Nr.: 1.4401 mit Pressindikator zur Erkennung nicht verpresster Verbindung vor der Druckprobe, hygieneunterstützendem Verschlussstopfen und Rundschnurdichtring aus Butylkautschuk (CIIR),
schwarz. Der Dichtring erfüllt alle Hygieneanforderungen wie z. B. KTW-Empfehlung BGA
und DVGW W 270. Die Fittings sind zur Verbesserung der Korrosionsbeständigkeit
lösungsgeglüht und blankgeglüht.

Die Rohre, Fittings und Dichtungen sind zugelassen für die Desinfektion von Trinkwasser gemäß der Liste der Aufbereitungsstoffe und
Desinfektionsverfahren nach der Trinkwasserverordnung 2001.

Haftungsübernahmevereinbarung zwischen
dem Hersteller und dem ZVSHK bzw. dem
BTGA.
Die Verarbeitung und Verlegung ist nach
DIN EN 806, DIN EN 1717 und nationalen
Ergänzungsnormen der Normenreihe DIN 1988,
den herstellerspezifischen Vorschriften sowie
der Einhaltung einschlägiger Normen durchzuführen. Die herstellerspezifischen Eigenschaften sind durch einen Nachweis zu bestätigen. Dichtheitsprüfung nach ZVSHK-Merk-
blatt, Ausgabe Januar 2011. Spülen nach DIN
EN 806-4 bzw. ZVSHK-Merkblatt Ausgabe
2014. Einschließlich Ablängen, Ausrichten und
Befestigungen, unter Berücksichtigung der
temperaturabhängigen Längenänderung, Dichtheitsprüfung und Spülen.

Bei dem nachfolgend beschriebenem Rohrleitungssystem ist jeweils ein einheitliches
Programm eines Herstellers zu verwenden,
soweit nicht anders vorgegeben.

In den Einheitspreis sind die Rohrbefestigung mit Rohrschellen in verzinkter
Ausführung mit körperschalldämmender
Einlage entsprechend DIN 4109 zugelassenen Metalldübeln, Gewindestäben
und Installationsschienen einzurechnen
Passlängen werden nicht gesondert
vergütet, komplett liefern und montieren.

Planungsgrundlage: Geberit,
Mapress Edelstahl 1.4401

Angeboten:

Fabrikat /Typ:'".......................................
....."'
  (vom Bieter auszufüllen)

**1.41.2.1.150 Edelstahlrohr DN 32**
Edelstahlrohr desgleichen wie vor, jedoch
DN 32, komplett liefern und montieren.
Menge: 25,000 m

**1.41.2.1.160 Edelstahlrohr DN 25**
Edelstahlrohr desgleichen wie vor, jedoch
DN 25, komplett liefern und montieren.
Menge: 50,000 m

**1.41.2.1.170 Edelstahlrohr DN 20**
Edelstahlrohr desgleichen wie vor, jedoch
DN 20, komplett liefern und montieren.
Menge: 145,000 m

**1.41.2.1.180 Edelstahlrohr DN 15**
Edelstahlrohr desgleichen wie vor, jedoch
DN 15, komplett liefern und montieren.
Menge: 130,000 m

**1.41.2.1.190 Edelstahlrohr DN 12**
Edelstahlrohr desgleichen wie vor, jedoch
DN 12, komplett liefern und montieren.
Menge: 100,000 m

**1.41.2.1.200 Bogen - DN 32**
Edelstahlrohr - Bogen desgleichen wie vor,
jedoch DN 32 komplett liefern und montieren.
Menge: 15,000 St

**1.41.2.1.210 Bogen - DN 25**
Edelstahlrohr - Bogen desgleichen wie vor,
jedoch DN 25 komplett liefern und montieren.
Menge: 30,000 St

**1.41.2.1.220 Bogen - DN 20**
Edelstahlrohr - Bogen desgleichen wie vor,
jedoch DN 20 komplett liefern und montieren.
Menge: 70,000 St

**1.41.2.1.230 Bogen - DN 15**
Edelstahlrohr - Bogen desgleichen wie vor,
jedoch DN 15 komplett liefern und montieren.
Menge: 110,000 St

**1.41.2.1.240 Bogen - DN 12**
Edelstahlrohr - Bogen DN 12, als Zulage für alle
handelsüblichen Gradzahlen incl. Verbinder,
komplett liefern und montieren.
Menge: 72,000 St

**1.41.2.1.250 T-Stück - DN 32**
Edelstahlrohr - T-Stück desgleichen wie vor,
jedoch DN 32, Abgang gleich oder reduziert,
komplett einschließlich Dichtungs-, Klein-  und
Befestigungsmaterial liefern und montieren
Menge: 2,000 St

**1.41.2.1.260 T-Stück - DN 25**
Edelstahlrohr - T-Stück desgleichen wie vor,
jedoch DN 25, Abgang gleich oder reduziert,
komplett einschließlich Dichtungs-, Klein-  und
Befestigungsmaterial liefern und montieren
Menge: 6,000 St

**1.41.2.1.270 T-Stück - DN 20**
Edelstahlrohr - T-Stück desgleichen wie vor,
jedoch DN 20, Abgang gleich oder reduziert,
komplett einschließlich Dichtungs-, Klein-  und
Befestigungsmaterial liefern und montieren
Menge: 11,000 St

**1.41.2.1.280 T-Stück - DN 15**
Edelstahlrohr - T-Stück desgleichen wie vor,
jedoch DN 15, Abgang gleich oder reduziert,
komplett einschließlich Dichtungs-, Klein-  und
Befestigungsmaterial liefern und montieren
Menge: 38,000 St

**1.41.2.1.290 T-Stück - DN 12**
Edelstahlrohr - T-Stück desgleichen wie vor,
jedoch DN 12, Abgang gleich oder reduziert,
komplett einschließlich Dichtungs-, Klein-  und
Befestigungsmaterial liefern und montieren
Menge: 15,000 St

**1.41.2.1.300 Muffe DN 32**
Edelstahlrohr - Muffe DN 32, desgleichen
wie vor, komplett liefern und montieren
Menge: 2,000 St

**1.41.2.1.310 Muffe DN 25**
Edelstahlrohr - Muffe DN 25, desgleichen
wie vor, komplett liefern und montieren
Menge: 10,000 St

**1.41.2.1.320 Muffe DN 20**
Edelstahlrohr - Muffe DN 20, desgleichen
wie vor, komplett liefern und montieren
Menge: 30,000 St

**1.41.2.1.330 Muffe DN 15**
Edelstahlrohr - Muffe DN 15, desgleichen
wie vor, komplett liefern und montieren
Menge: 30,000 St

**1.41.2.1.340 Muffe DN 12**
Edelstahlrohr - Muffe DN 12, desgleichen
wie vor, komplett liefern und montieren
Menge: 25,000 St

**1.41.2.1.350 Red-Stück - DN 32**
Edelstahlrohr - Red-Stück desgleichen wie vor,
jedoch DN 32 und kleiner, komplett liefern und
montieren.
Menge: 5,000 St

**1.41.2.1.360 Red-Stück - DN 25**
Edelstahlrohr - Red-Stück desgleichen wie vor,
jedoch DN 25 und kleiner, komplett liefern und
montieren.
Menge: 12,000 St

**1.41.2.1.370 Red-Stück - DN 20**
Edelstahlrohr - Red-Stück desgleichen wie vor,
jedoch DN 20 und kleiner, komplett liefern und
montieren.
Menge: 30,000 St

**1.41.2.1.380 Red-Stück - DN 15**
Edelstahlrohr - Red-Stück desgleichen wie vor,
jedoch DN 15 und kleiner, komplett liefern und
montieren.
Menge: 60,000 St

**1.41.2.1.390 Doppelanschlusswinkel DN 15**
Edelstahlrohr - desgleichen wie vor,
jedoch Doppelanschlusswinkel DN 15,
komplett liefern und montieren.
Menge: 2,000 St

**1.41.2.1.400 Anschlusswinkel DN 12**
Edelstahlrohr - desgleichen wie vor,
jedoch Anschlusswinkel DN 12,
komplett liefern und montieren.
Menge: 1,000 St

**1.41.2.1.410 Übergangsstück 28 x 1"**
Edelstahlrohr - Übergangsstück desgleichen
wie vor, jedoch 28 x 3/4", komplett liefern und
montieren.
Menge: 2,000 St

**1.41.2.1.420 Übergangsstück 22 x 1/2" bis 3/4"**
Edelstahlrohr - Übergangsstück desgleichen
wie vor, jedoch 22 x 1/2" bis 3/4", komplett
liefern und montieren.
Menge: 2,000 St

**1.41.2.1.430 Übergangsstück 18 x 3/4"**
Edelstahlrohr - Übergangsstück desgleichen
wie vor, jedoch 18 x 3/4", komplett liefern und
montieren.
Menge: 2,000 St

**1.41.2.1.440 Übergangsstück 18 x 1/2"**
Edelstahlrohr - Übergangsstück desgleichen
wie vor, jedoch 18 x 1/2", komplett liefern und
montieren.
Menge: 2,000 St

**1.41.2.1.450 Übergangsstück 15 x 3/4"**
Edelstahlrohr - Übergangsstück desgleichen
wie vor, jedoch 15 x 3/4", komplett liefern und
montieren.
Menge: 2,000 St

**1.41.2.1.460 Übergangsstück 15 x 1/2"**
Edelstahlrohr - Übergangsstück 15 x 1/2",
als Zulage incl. Verbinder, komplett liefern
und montieren
Menge: 2,000 St

**1.41.2.1.470 Einsteckstück 15x1/2"**
Edelstahlrohr - Einsteckstück ansonsten
desgleichen wie vor, jedoch 15x1/2",
komplett liefern und montieren.
Menge: 1,000 St

**1.41.2.1.480 Wandscheibe 15x1/2"**
Edelstahlrohr - Wandscheibe mit Schutzmanschette aus Kunststoff ansonsten desgleichen
wie vor, jedoch 15x1/2", komplett liefern und
montieren.
Menge: 48,000 St

**1.41.2.1.490 Strömungsteiler-AP DN 32/20/32**
Strömungsteiler-Gruppe -dynamisch-, zur AP-
Montage, Durchgang IG, Venturi-Strömungs-
teiler-Gruppe -dynamisch-, zur AP-Montage,
Durchgang IG, verhindert Stagnation in Ringleitungsinstallationen durch Zwangsdurchströmung bei nachgeschalteten Entnahmen,
einsetzbar in Trinkwasser kalt (PWC) und
Trinkwasser warm (PWH), Strömungsteiler
nach dem Venturi-Prinzip, einschließlich dynamischer Kartusche, mit Nasszellenzu- und
Nasszellenrückleitung, mediumberührte Metallteile aus entzinkungsfreiem und korrosionsbeständigem Rotguss, beständig gegen aggressives Wasser, Strömungsteiler-Durchgang mit
Innengewinde, Nasszellenzuleitung mit Innengewinde, Nasszellenrückleitung mit Innengewinde,
wartungsfrei, totraumfrei, inkl. VAV Vollstrom-Ab-
sperrventile mit Innengewinde, wartungsfreie
EPDM-Spindelabdichtung, herausnehmbares
Innenoberteil, mit EPDM-Dichtungskörper und
Rotguss-Schließkörper, inkl. Dämmschale,
Ventil(e) mit DVGW-Zulassung, WRAS-Zulassung,
nach DVGW-Arbeitsblatt W 570, nach UBA-Be-
wertungsgrundlage, bis DN 32 Schallschutzzulassung nach DIN EN ISO 3822 Klasse 1, Dämmschalen Baustoffklasse B1 nach DIN 4102, DIN
EN 13828, ÜA-Reg.-Nr. R-15.2.3-21-17048,
WIEN-ZERT, Druckstufe PN 16, max. Betriebstemperatur 90 °C
Strömungsteiler-Durchgang:
- Innengewinde
Nasszellenzuleitung und -rückleitung:
- Innengewinde
DN 32, Abg. DN 20, VAV DN 32

Komplett einschließlich aller Pressübergänge
(Edelstahl)-, Verbindungs-, Dichtungs-,
Befestigungs- und Kleinmaterialien liefern und
betriebsbereit in die Rohrleitung einbauen.

Planungsgrundlage: Kemper, KHS Venturi-
Strömungsteiler-Gr.AP

Angeboten:

Fabrikat /Typ:'".......................................
....."'
  (vom Bieter auszufüllen)
Menge: 2,000 St

**1.41.2.1.500 Strömungsteiler-AP DN 20/20/20**
Venturi-Strömungsteiler, wie vor beschrieben jedoch
DN 20, Abg. DN 20, VAV DN 20
Komplett einschließlich aller Pressübergänge
(Edelstahl)-, Verbindungs-, Dichtungs-,
Befestigungs- und Kleinmaterialien liefern und
betriebsbereit in die Rohrleitung einbauen.
Menge: 1,000 St

**1.41.2.1.510 RG-Pressverschraubung DN 32**
RG-Pressverschraubung DN 32, Pressverschraubung System MAPRESS, Edelstahl
und Kupfer, mediumberührte Metallteile aus
entzinkungsfreiem und korrosionsbeständigem Rotguss, beständig gegen aggressives Wasser, mit Überwurfmutter für flachdichtendes Anschlussgewinde inkl. EPDM-
Dichtung, Pressanschluss für MAPRES Edelstahlrohr, DIN 933/DI934/DIN EN 1213
Komplett einschließlich aller Pressübergänge-,
Verbindungs-, Dichtungs-, Befestigungs- und
Kleinmaterialien liefern und betriebsbereit in die
Rohrleitung einbauen.
Menge: 2,000 St

**1.41.2.1.520 RG-Pressverschraubung DN 20**
RG-Pressverschraubung wie vor beschrieben
jedoch DN 20, komplett liefern und montieren
Menge: 6,000 St

**1.41.2.1.530 Hygienespülung mit Durchflusssensor**
Hygienespülung mit Durchflusssensor, KHS
Hygienespülung mit Durchflusssensor, mit
einem Anschluss, besonders geeignet für
hygienerelevante Gebäude, für automatisch
auslösende Wasserwechsel zur Sicherstellung
des bestimmungsgemäßen Betriebs, ermöglicht turbulenten Wasserwechsel in
Trinkwasserleitungen bis DN 50, mit einem
Anschluss (Wasserwechselgruppe) z. B. für
Trinkwasser kalt (PWC), mediumberührte
Metallteile aus entzinkungsfreiem und korrosionsbeständigem Rotguss, beständig gegen
aggressives Wasser, Edelstahl und trinkwasserzugelassenen Kunststoffen, zum Einbau für
alle Einbausituationen (Auf- und Unterputz), zum
Einbau im Nassbau oder in Vorwandsystemen,
kleines Einbaumaß, schnelle Montage mittelst
Bohrschablone, Einbaurahmen (inkl. Tiefenausgleich) und Befestigungsmaterial, Wechseldeckel (inkl. Deckelsicherung) mit Push-to-open
Magnetschnäpper Funktion, großzügige Re-
visionsöffnung, Außengewinde für flachdichtende Verschraubungen, mit Absperrfunktion zur Wartung, Magnetventil mit integriertem Feinsieb, Durchfluss- und Temperaturmessamatur (Pt1000) zur Erfassung
von Spülmengen, Durchfluss 10l/min (5l/min
oder 15l/min mit optionalem Zubehör), werkseitig montiertes Spül-Set für Inbetriebnahme,
alle funktionellen Bauteile werkzeugfrei Wartbar,
integrierte Überlaufüberwachung, integrierter
Siphon (> 45 l/min) mit entnehmbarer Geruchsverschlusskappe, Freier Ablauf nach DIN EN 1717,
Sperrwasserhöhe 50mm nach DIN 1986-100,
Abflussnennweite (DN 40 und DN 50), Steuereinheit, Bedienung über WLAN (abschaltbar)
mittels moderner Access-Point-Techno-logie,
Sieben Timer für individuelle Spülstrategie,
Intervall-, zeit-, volumen-, temperatur und
nutzungsgesteuerte Spülmaßnahmen, Digitaler
Inbetriebnahme- und Wartungsassistent,
Auslesen von Analysen und Protokollen über
WLAN und USB, visualisierte Spülhistorie,
Anschluss an die KHS Mini-Systemsteuerung
möglich, Vernetzungen von bis zu 60 Hygienespülungen möglich, bis zu 100.000 Ereigniseinträge zum Nachweis des bestimmungsgemäßen Betriebes, potentialfreier Störmeldekontakt, Einbindung in GLT (BACnet & Modbus)
über Hygienesystem KHS, Anbindung an GLT
über Digital I/O, automatische Erkennung und
Überprüfung aller funktionalen Bauteile, Erfassung
der Medientemperatur mit optionalem Zubehör
(KHS Temperaturmessarmatur Pt1000), Summer
für Störmeldungen (in drei Lautstärkestufen), LED-
Statusanzeige, externe Verbindungen ausnahmslos
als Festanschluss im Gehäuse (keine externen
Anschlussdosen notwendig), Regler im Gehäuse
vormontiert (Ausgangskabel Länge 5m), erweiterbar
um eine zweite Wasserwechselgruppe
z.B. für Trinkwasser warm (PWH), nach UBA-
Bewertungsgrundlage, DIN EN 1717/DIN 1986-100,
Druckstufe PN 10, Schutzart IP44, Spannungsversorgung 230 V AC

Komplett einschließlich aller Pressübergänge,
Verbindungs-, Dichtungs-, Befestigungs- und
Klein- materialien liefern und betriebsbereit in die
Rohrleitung einbauen.

Planungsgrundlage: Kemper,
KHS Hygienespülung Pro mit Durchflusssensor,

Angeboten:

Fabrikat /Typ:'".......................................
....."'
  (vom Bieter auszufüllen)
Menge: 4,000 St

**1.41.2.1.540 Temperaturmessarmatur - DN 15**
KHS Temperaturmessarmatur Pt1000,
Figur 628 0G, zum Anschluss an die KHS
Systemsteuerungen oder zur Anbindung an
die Gebäudeleittechnik (GLT), mediumberührte Metallteile aus entzinkungsfreiem und
korrosionsbeständigem Rotguss, beständig
gegen aggressives Wasser, inkl. Messelement
Pt1000 4-Leiter, Gehäuse mit Volldurchgang,
Außengewinde für flachdichtende Verschraubungen, totraumfrei, WRAS-Zulassung,
nach UBA-Bewertungsgrundlage, DIN EN 60751,
Druckstufe PN 16, min. Betriebstemperatur 0 °C,
max. Betriebstemperatur 105 °C, Anschlusskabellänge 1 m, Kabelquerschnitt 4 x 0,22 mm²,
Sensordurchmesser 6 mm, Toleranzklasse A.
Größe DN 15

Zubehör: Dämmschale

Komplett einschließlich aller Pressübergänge,
Verbindungs-, Dichtungs-, Befestigungs- und
Klein- materialien liefern und betriebsbereit in
die Rohrleitung einbauen.
Menge: 4,000 St

**1.41.2.1.550 Wandeinbauschrank - Außenversorgung**
Wandeinbauschrank,
- Ausstattung Wasserversorgung:
  Frostsichere Außenarmatur
- Ausstattung Stromversorgung:
  Steckdosenkombination 1 x 230 V,
  1 x 400 V / 16 A,
- Eingang Rohraußengewinde, DN 15 (R 1/2)

Im geschlossenen Zustand mediumberührte
Metallteile aus entzinkungsfreiem und korrosionsbeständigem Rotguss, beständig gegen
aggressives Wasser, verschließbar, aus Edelstahl, Oberfläche geschliffen, als Versorgungseinheit zur zentralen Strom- und Wasserversorgung, Blendrahmen mit Tür mit Profil-
Schließzylinder als Steckschloss inkl. Bartschlüsseln, umrüst- und austauschbar auf eine
bestehende Schließanlage, bauseits umrüstbar
auf CH-KABA-Schlossausführung, Tür mit integrierter Klappdurchführung für Schlauch- bzw.
Kabelanschluss zur Sicherheit auch während
des Gebrauchs, wartungsfreie EPDM-Spindel-
abdichtung, Kegel mit innenliegender RV-Feder,
bauseits beliebig verlängerbar, mit Funktionsbelüfter zur automatischen Entleerung, integrierter
RV und Rohrbelüfter als Sicherungskombination
HD, Rohraußengewinde, Betätigungsgriff mit
blauem Signierplättchen, totraumfrei, inkl.
Schlauchkupplung für gängige Stecksysteme,
Armatur mit DVGW-Zulassung, Armatur mit
ÖVGW-Zulassung, Armatur mit SVGW-Zulas-
sung, Armatur mit KIWA-Zulassung, Armatur
mit BELGAQUA-Zulassung, Kunststoffteile mit
KTW- und W 270-Zulassung, nach UBA-Be-
wertungsgrundlage, Schallschutzzulassung
nach DIN EN ISO 3822 Klasse 1, DIN EN 15096
Familie H, Typ B/DIN EN 1717/DIN EN 13959,
Druckstufe PN 16, Schutzart IP44,
Wichtiger Hinweis: Die Schlösser der Wandeinbauschränke sind mit einheitlicher Schlüsselnummer
auszuführen.
Komplett einschließlich aller Pressübergänge,
Verbindungs-, Dichtungs-, Befestigungs- und
Kleinmaterialien sowie Kabeleinführungen,
Elekroanschlüsse liefern und betriebsbereit
in die Fassade einbauen.

Planungsgrundlage: Kemper, Figur 2100301500

Angeboten:

Fabrikat /Typ:'".......................................
....."'
  (vom Bieter auszufüllen)
Menge: 1,000 St

**1.41.2.1.560 Spül-/Waschmaschinenanschluss**
Anschluss von DIN/DVGW-geprüften Haushalts-,
Geschirr- oder Waschmaschinen, kalt- und abwasserseitig an Anschlüsse von bauseits aufgestellter Geschirrspülmaschine
Anschluss bestehend aus:
- (KW) Maschinenanschlussventil 1/2" mit
  Rosette, verchromt
- CU- Rohr 18 mm/ 250 mm, verchromt
  Kupplung 18 mm, verchromt
- PVC- Syphon 1 1/2"/50
  mit Schlauchanschlu?tüile
  Schlauchmaterial wird durch den Nutzer zur
  Verfügung gestellt.
  In kompletter Arbeit ausführen
Menge: 5,000 St

**1.41.2.1.570 Probenahme-Komplettventil 1/4**
Probenahme-Komplettventil G 1/4 zur Probenahme
von Trinkwasser, wasserberührte Teile aus Rotguss
gemäß DIN 50930-6, Auslaufrohr aus Edelstahl,
bestehend aus Probenahme-Betätigungseinheit und
Probenahmeventil, Probenahmeventil in montiertem
Zustand geschlossen, Betätigungseinheit auf
Probenahmeventil in 45°- Schritten montierbar,
mit Schutzkappe, G 1/4, komplett liefern und
montieren.

Angeboten:

Fabrikat /Typ:'".......................................
....."'
  (vom Bieter auszufüllen)
Menge: 5,000 St

**1.41.2.1.580 Bezeichnungsschild - Rohrmontage**
Bezeichnungsschild aus Kunststoff, 100 x 50 mm,
mit Nuten zum Einschieben, fertig dauerhaft beschrifteten Textleisten (Text nach Absprache mit
der Bauleitung/Bauherrn), mit Klarsicht-Abdeckung
zur Rohrmontage. Komplett einschließlich Be-
festigungs- und Kleinmaterialien liefern und
montieren.

Angeboten:

Fabrikat /Typ:'".......................................
....."'
  (vom Bieter auszufüllen)
Menge: 10,000 St

**1.41.2.1.590 Bezeichnungsschild - Wandmontage**
Bezeichnungsschild aus Kunststoff, 100 x 50 mm,
mit Nuten zum Einschieben, fertig dauerhaft beschrifteten Textleisten (Text nach Absprache mit
der Bauleitung/Bauherrn), mit Klarsicht-Abdeckung
zur Wandmontage. Komplett einschließlich Be-
festigungs- und Kleinmaterialien liefern und
montieren.

Angeboten:

Fabrikat /Typ:'".......................................
....."'
  (vom Bieter auszufüllen)
Menge: 10,000 St

**1.41.2.1.600 Kennzeichnungsaufkleber selbstklebend**
Kennzeichnungsaufkleber selbstklebend, aus
abriebfestem Kunststoff, als Strömungskennzeichnung und Medienkennzeichnung, farbig.
Für Kalt- und Warmwasserleitungen.
Für Abwasser- und Regenwasserleitungen.
Aufbringen auf Rohrleitungen, PVC-Umhüllung.
An sichtbaren Leitungen in Technik- und Kellerräumen.
Heizungsvorlauf = rot
Heizungsvorlauf = blau
Gasleitung = gelb, Trinkwasser = grün
Liefern und Montieren

Angeboten:

Fabrikat /Typ:'".......................................
....."'
  (vom Bieter auszufüllen)
Menge: 10,000 St

###### Titel 1.41.2.2 4122 Einrichtungsgegenstände und Zubehör

**1.41.2.2.010 Wand-WC, spülrandlos**
Verwendungszwecke
- Für UP-Spülkästen
Eigenschaften
Kollektion: Subway 3.0
Form: Oval
Material: Sanitärkeramik
Oberfläche: glänzend
Oberflächenveredelung: nein
Barrierefrei: nein
Farbe: Weiß Alpin
Technische Eigenschaften
Höhe in mm: 360
Breite in mm: 370
Länge in mm: 560
Durchmesser Ablauf in mm: 102
Gewicht in kg: 23
Abgang / Ablauf: Abgang waagerecht
Spülungstyp: Tiefspüler
Wandhängend
Spülrandlos
Spülvolumen l: 3 / 4,5 l
Verdeckte Befestigung: ja
Befestigungsabstand in mm: 180

Komplett inkl. Befestigungsmaterial liefern
und montieren.

Planungsgrundlage: Villeroy & Boch, Subway 3.0

Angeboten:

Fabrikat /Typ:'".......................................
....."'
  (vom Bieter auszufüllen)
Menge: 4,000 St

**1.41.2.2.020 Wand-WC-Sitz**
WC-Sitz, mit Absenkautomatik, mit abnehmbaren Sitz
Eigenschaften
Kollektion: Subway 3.0
Form: Oval
Material: Duroplast
Oberfläche: glänzend
Farbe: Weiß Alpin
Technische Eigenschaften
Höhe in mm: 42
Breite in mm: 374
Länge in mm: 438
Gewicht in kg: 2,43

Liefern und montieren

Angeboten:

Fabrikat /Typ:'".......................................
....."'
  (vom Bieter auszufüllen)
Menge: 4,000 St

**1.41.2.2.030 Stand-WC für Kleinkinder**
Stand-WC für Kleinkinder, Tiefspüler,
Rimfree

Verwendungszwecke
- Für UP-Spülkästen
- Für Kleinkinder
- Zum Ersetzen von Töpfchen
- Für Kinderbetreuungseinrichtungen

Eigenschaften
- Bodenstehend
- Original rimfree, komplett spülrandlos mit
  patentiertem Spülstromverteiler
- Töpfchenform
- Höhe Oberkante Keramik: 24 cm
- Typ 1, Vollmenge 5 / 4 l, nach EN 997
- Geschlossene Form
- Abgang Durchmesser 85 mm
- Verdeckte Befestigung
- Wandbündig
- Abgang horizontal

Technische Eigenschaften
- Werkstoff: Sanitärkeramik
- Farbe: weiß
- Breite: 27,5 cm
- Höhe: 30 cm
- Tiefe: 44 cm
- Nettogewicht: 17,000 kg

zusätzlicher Lieferumfang
- WC-Keramik
- Befestigungsmaterial

Komplett inkl. Zubehör und Befestigungsmaterial liefern und montieren.

Planungsgrundlage: Geberit, Bambini

Angeboten:

Fabrikat /Typ:'".......................................
....."'
  (vom Bieter auszufüllen)
Menge: 2,000 St

**1.41.2.2.040 WC-Sitzring für Kleinkinder**
Verwendungszwecke
- Für Kleinkinder-WCs Rimfree

Eigenschaften
- Sitz aufliegend
- Töpfchenform
- Kinderfreundliches Design

Technische Eigenschaften
- Werkstoff: PUR
- Farbe: achatgrau / kaminrot
- Befestigung: keine
- Absenkautomatik: nein
- Nettogewicht: 0,562 kg

Die Farbe vom Sitzring ist vor Bestellung
durch die Bauherrschaft zu bemustern.

WC-Sitzring komplett inkl. Befestigungsmaterial liefern und montieren.
Menge: 2,000 St

**1.41.2.2.050 Wand-WC für Kinder, Tiefspüler**
Wand-WC für Kinder, Tiefspüler, Rimfree, für
WC-Sitz

Verwendungszwecke
- Für UP-Spülkästen
- Für Kinder
- Für Kinderbetreuungseinrichtungen

Eigenschaften
- Wandhängend
- Original rimfree, komplett spülrandlos mit
  patentiertem Spülstromverteiler
- Geschlossene Form
- Verdeckte Befestigung
- Typ 1, Vollmenge 6 / 5 / 4 l, nach EN 997
- Höhe Oberkante Keramik: 35 cm
- Bodenfreiheit 7 cm
- Abgang horizontal

Technische Eigenschaften
- Werkstoff: Sanitärkeramik
- Farbe: weiß
- Breite: 33,5 cm
- Höhe: 34,5 cm
- Tiefe: 53 cm
- Befestigung WC-Sitz: von oben
- Nettogewicht: 18,000 kg

Komplett incl. Befestigungsmaterial Gewindestangen M 12 x 150 etc, Zulauf von hinten,
Abgang waagerecht, liefern und montieren.

Planungsgrundlage: Geberit, Bambini

Angeboten:

Fabrikat /Typ:'".......................................
....."'
  (vom Bieter auszufüllen)
Menge: 6,000 St

**1.41.2.2.060 WC-Sitzring für Kinder, mit Stützfunktion**
WC-Sitzring für Kinder, mit Stützfunktion

Verwendungszwecke
- Für Kinder-WCs Rimfree

Eigenschaften
- WC-Sitz mit EasyMount-Scharnieren
- Mit Stützfunktion
- WC-Sitzring mit Überstand zum Schutz vor
  Urinspritzern
- Reinigungsfreundlich
- Abgerundete Kanten zum Vermeiden von
  Verletzungen
- Kinderfreundliches Design
- Quick-Release-Scharniere, abschließbar

Technische Eigenschaften
- Werkstoff: Duroplast
- Farbe: weiß, ozueanblkau, waldgrün, kaminrot
- Befestigung: von oben
- Absenkautomatik: nein
- Befestigungsabstand: 14,5 cm
- Nettogewicht: 1,650 kg

Die Farbe vom Sitzring ist vor Bestellung
durch die Bauherrschaft zu bemustern.

WC-Sitzring mit Stützfunktion komplett inkl.
Befestigungsmaterial liefern und montieren.

Angeboten:

Fabrikat /Typ:'".......................................
....."'
  (vom Bieter auszufüllen)
Menge: 6,000 St

**1.41.2.2.070 Schallschutzset für Wand WC**
Schallschutzset für Wand WC,Verwendungszwecke
- Zur Körperschalldämmung von WCs und
  Bidets
- Für WCs und Bidets mit  Befestigungsabstand 18 oder 23 cm
Eigenschaften
- Weiß
Lieferumfang
- 2 Unterlegscheiben
- 2 Schallschutzhülsen
- Schalldämmmatte
Menge: 12,000 St

**1.41.2.2.080 Absaug-Urinal**
Absaug-Urinal, ohne Deckel, Zulauf verdeckt,
Eigenschaften
Kollektion: Subway
Form: Oval
Material: Sanitärkeramik
Oberfläche: glänzend
Farbe: Weiß Alpin
Technische Eigenschaften
Höhe in mm: 535
Breite in mm: 285
Länge in mm: 315
Durchmesser Ablauf in mm: 50
Gewicht in kg: 16,82
Abgang / Ablauf: verdeckt
Einlass: Zulauf verdeckt
Spülungstyp: Absaug-Urinal
Spülvolumen l: 1,0 / l
Verdeckte Befestigung

Komplett inkl. Befestigungsmaterial liefern
und montieren.

Planungsgrundlage: Villeroy & Boch, Subway
Angeboten:

Fabrikat /Typ:'".......................................
....."'
  (vom Bieter auszufüllen)
Menge: 1,000 St

**1.41.2.2.090 Spiel- und Waschlandschaft, vier Waschplätzen, tieferes B re**
Spiel- und Waschlandschaft, mit vier Waschplätzen, tieferes Becken rechts

Eigenschaften
- Vier Waschplätze
- Drei unterschiedliche Höhen
- Kratzfest
- Schlagfest
- Nahtlose Oberflächenreparatur
- Abgerundete Kanten zum Vermeiden von
  Verletzungen
- Reinigung einfach

Technische Eigenschaften
- Werkstoff: Varicor
- Farbe: weiß-alpin
- Oberfläche: matt
- Mehrfachfarbe/-oberfläche:
  Waschrinne: weiß-alpin
  Dekorlinie aussen: hellblau / matt
  Dekorlinie innen: ozeanblau / matt
- Breite: 180 cm
- Höhe: 30 cm
- Tiefe: 39 cm
- Hahnloch: links und rechts
- Überlauf: ohne
- Nettogewicht: 50 kg

Befestigung mit Stockschrauben M 10 x 120,
komplett inkl. Befestigungsmaterial liefern
und montieren

Planungsgrundlage:
Geberit, Bambini, 502.978.SX.1

Angeboten:

Fabrikat /Typ:'".......................................
....."'
  (vom Bieter auszufüllen)
Menge: 1,000 St

**1.41.2.2.100 Spiel- und Waschlandschaft, zwei Waschplätzen, tieferes B re**
Spiel- und Waschlandschaft, mit zwei Waschplätzen, tieferes Becken rechts

Verwendungszwecke für Kinder in Schulen,
Kinderbetreuungs- und andere Bildungseinrichtungen

Einbau in Erdgeschoss
- WC/Waschen Kinder 2

Eigenschaften
- Zwei Waschplätze
- Zwei unterschiedliche Höhen
- Kratzfest
- Schlagfest
- Nahtlose Oberflächenreparatur
- Abgerundete Kanten zum Vermeiden von
  Verletzungen
- Reinigung einfach

Technische Eigenschaften
- Werkstoff: Varicor
- Farbe: weiß-alpin
- Oberfläche: matt
- Mehrfachfarbe/-oberfläche:
  Waschrinne: weiß-alpin
  Dekorlinie aussen: hellblau / matt
  Dekorlinie innen: ozeanblau / matt
- Breite: 90 cm
- Höhe: 30 cm
- Tiefe: 39 cm
- Hahnloch: links und rechts
- Überlauf: ohne
- Nettogewicht: 30 kg

Befestigung mit Stockschrauben M 10 x 120,
komplett inkl. Befestigungsmaterial liefern
und montieren

Planungsgrundlage:
Geberit, Bambini, 502.974.SX.1

Angeboten:

Fabrikat /Typ:'".......................................
....."'
  (vom Bieter auszufüllen)
Menge: 1,000 St

**1.41.2.2.110 Waschtischarmatur Waschlandschaft**
Waschtischarmatur Einhebelmischer
Eigenschaften
- Armaturengruppe I nach DIN 4109
- Einhebelmischer
- Kinderfreundliches Design
- Mit integriertem Rückflussverhinderer
Technische Eigenschaften
- Werkstoff: Messing
- Farbe / Oberfläche: Korpus: chrom / glänzend
  Hut: staubgrau
- Breite: 5,6 cm
- Höhe: 14,5 cm
- Tiefe: 13 cm
- Betriebsdruck: 100-1000 kPa
- Wassertemperatur - max.: 65 Grad C
- Mischer: mit Mischer
- Nettogewicht: 1,642 kg
zusätzlicher Lieferumfang
- Schlüssel für Strahlregler
- Schlüssel für Hebel
- Befestigungsmaterial

Fabrikat: Geberit
Typ: Bambini
Artikel-Nr.: 116.207.21.1

Komplett liefern und montieren.

Planungsgrundlage: Geberit, Bambini
116.207.21.1

Eurostyle Cosmopolitan

Angeboten:

Fabrikat /Typ:'".......................................
....."'
  (vom Bieter auszufüllen)
Menge: 6,000 St

**1.41.2.2.120 Flaschengeruchverschluss Waschrinne**
Flaschengeruchverschluss 1 1/4(DN32),
Kunststoff, für WT ohne Überlauf,
Kunststoff, Ausstattung, Abdeckhaubenstandrohr verchromt herausziehbar, Ablaufrohr weiß, Geruchverschluss weiß
DN: 32

Komplett einschl. Klein, Dichtungs-
und Befestigungsmaterial liefern und
montieren

Angeboten:

Fabrikat /Typ:'".......................................
....."'
  (vom Bieter auszufüllen)
Menge: 3,000 St

**1.41.2.2.130 Säuglingspflegebecken 40 L**
Säuglingspflegebecken, asymmetrische
Badewanne

Verwendungszweck´Wickelraum 1 und 2
- Für Kinderbetreuungseinrichtungen
- Zur Montage in Waschtischplatten

Eigenschaften
- Antibakteriell
- Abgang am Fußende
- Kratzfest

Technische Eigenschaften
- Farbe: weiß-alpin
- Werkstoff: Varicor
- Höhe: 28,5 cm
- Breite: 47 cm
- Länge: 76,5 cm
- Gesamtvolumen: 40 l
- Nettogewicht: 15,200 kg

zusätzlicher Lieferumfang
- Badewanne
- Ablaufgarnitur
- Ventilstopfen aus Gummi
- Standrohr
- Schablone

Komplett inkl. Befestigungsmaterial liefern und
montieren
Planungsgrundlage: Geberit, Bambini

Fabrikat'"............................................"
'
  (vom Bieter auszufüllen)

Typ'"............................................"'
  (vom Bieter auszufüllen)
Menge: 4,000 St

**1.41.2.2.140 Röhrengeruchverschluss Baby Badewanne**
Röhrengeruchverschluss verchromt, mit 150
mm langem Verstellrohr, Anschluss x Abgang
11/4" x 11/4"

Komplett einschl. Klein, Dichtungs- und
Befestigungsmaterial liefern und in
bauseitige Babywanneeinbauen

Angeboten:

Fabrikat /Typ:'".......................................
....."'
  (vom Bieter auszufüllen)
Menge: 4,000 St

**1.41.2.2.150 Einhebel-Mischarmatur mit Ausziehbrause**
Einhebel-Küchenmischer, Schlauchbox
- ComfortZone 170
- Schwenkbereich 150 grad
- Normalstrahl, Brausestrahl
- Brausestrahl arretierbar,
- Strahlrückstellung automatisch durch Schließen der
  Armatur
- maximale Durchflussmenge bei 3 bar: 10 l/min
- Keramikmischsystem
- Temperaturbegrenzung einstellbar
- Rückflussverhinderer integriert
- für Durchlauferhitzer geeignet
- sBox für eine leise, leichtgängige und geschützte
  Schlauchführung im Unterschrank
- Auszugslänge bis zu 76 cm
Einbauort:
- Säuglingspflegebecken Wickelräume

Komplett liefern und montieren.

Planungsgrundlage: Hans Grohe, Talis S 170

Angeboten:

Fabrikat /Typ:'".......................................
....."'
  (vom Bieter auszufüllen)
Menge: 4,000 St

**1.41.2.2.160 Duschwanne**
Rechteckduschwanne
Technische Eigenschaften
- Werkstoff: Sanitäracryl
- Farbe / Oberfläche: weiß / matt
- Breite: 80 cm
- Höhe: 3,5 cm
- Länge: 120 cm
- Außendurchmesser: 90 mm
- Nettogewicht: 15,900 kg

Zubehör:
- Duschwannenablauf D 90 mm
- Set Füße und Traverse mit Wandanker
- Dichtungsmaterial

Komplett einschl. Zubehör sowie Klein,
Dichtungs- und Befestigungsmaterial
liefern und montieren

Planungsgrundlage: Geberit, Nemea

Angeboten:

Fabrikat /Typ:'".......................................
....."'
  (vom Bieter auszufüllen)
Menge: 1,000 St

**1.41.2.2.170 Brausethermostat AP**
Brausethermostat Aufputz
- 1 Verbraucher
- Ecostop-Taste begrenzt Wasserverbrauch
  auf 10 l/min
- Thermostatkartusche zur Regelung der
  Temperatur, Keramikventil 180°
- maximale Durchflussmenge bei 3 bar: 17 l/min
- min. Betriebsdruck: 1 bar
- max. Sicherheitssperre 40 °C
- Temperaturbegrenzung einstellbar
- Rückflussverhinderer
- mit Schalldämpfer
- für Durchlauferhitzer geeignet
- Material Griffe: Metall
- Stichmaß: 150 ± 12 mm
- Anschlussgröße: DN15
- Anschlussart: S-Anschlüsse, G ½
- Schmutzfangsieb integriert
- Geräuschgruppe: I
- Durchflussklasse: B
- Farbe/Oberfläche: Chrom
- Ausladung gesamt: 95
- Höhe gesamt: 144 mm

Komplett liefern und montieren.

Planungsgrundlage: Hansgrohe, Ecostat
Comfort Brausethermostat

Angeboten:

Fabrikat /Typ:'".......................................
....."'
  (vom Bieter auszufüllen)
Menge: 1,000 St

**1.41.2.2.180 Brausestangenset**
Brausestangensets bestehend aus Handbrause, Brausestange, Brauseschlauch
und verstellbarem Brausehalter.
Ausführung:
- Handbrause Ø ca. 95 mm
- 2 Strahlarten
- Strahlartenumschaltung über Taste
- Wassersparfunktion
- Antikalk-Funktion (Silikondüsen)
- Brausestange Varia, Länge ca. 105 cm
- Brausehalter höhenverstellbar und neigbar
- Brauseschlauch ca. 1,60 m, knickfest
- Technische Daten:
- Anschluss: G 1/2
- Oberfläche: Chrom

Komplett liefern und montieren.

Planungsgrundlage: Hansgrohe, Activera Select S

Angeboten:

Fabrikat /Typ:'".......................................
....."'
  (vom Bieter auszufüllen)
Menge: 1,000 St

**1.41.2.2.190 Einhebel-Waschtischmischer**
Einhebel-Waschtischmischer 110 EcoSmart
Produkteigenschaften:
- ComfortZone:
- Ausladung: 116 mm
- Auslaufhöhe: 105 mm
- Griffvariante: Hebelgriff
- Strahlart: Normalstrahl
- maximale Durchflussmenge bei 3 bar: 4 l/min
- Keramikmischsystem
- Temperaturbegrenzung einstellbar
- für Durchlauferhitzer geeignet
- Anschlussart: G3/8 Anschlussschläuche
- Anschlussgröße: DN15
- EU-Taxonomie: max. 6- wesentlicher Beitrag
  (SC) möglich Tecturis S

Planungsgrundlage: Hansgrohe, Tecturis S

Angeboten:

Fabrikat /Typ:'".......................................
....."'
  (vom Bieter auszufüllen)
Menge: 7,000 St

**1.41.2.2.200 Röhrengeruchverschluss für Waschtisch**
Röhrengeruchverschluss verchromt, mit 150
mm langem Verstellrohr, Anschluss x Abgang
11/4" x 11/4" komplett einschl. Klein, Dichtungs-
und Befestigungsmaterial liefern und montieren

Planungsgrundlage: Viega, Röhrengeruchverschluss

Angeboten:

Fabrikat /Typ:'".......................................
....."'
  (vom Bieter auszufüllen)
Menge: 7,000 St

**1.41.2.2.210 Universalventil mit Sieb**
Universalventil mit Sieb, Ventilunterteil aus
Messing matt- vernickelt, Sieb Edelstahl,
G 11/4", komplett einschl. Klein, Dichtungs-
und Befestigungsmaterial liefern und montieren

Angeboten:

Fabrikat /Typ:'".......................................
....."'
  (vom Bieter auszufüllen)
Menge: 7,000 St

**1.41.2.2.220 Einhebel-Waschtischmischer**
Einhebel-Waschtischmischer 110 EcoSmart
Produkteigenschaften:
- ComfortZone:
- Ausladung: 116 mm
- Auslaufhöhe: 105 mm
- Griffvariante: Hebelgriff
- Strahlart: Normalstrahl
- maximale Durchflussmenge bei 3 bar: 4 l/min
- Keramikmischsystem
- Temperaturbegrenzung einstellbar
- für Durchlauferhitzer geeignet
- Anschlussart: G3/8 Anschlussschläuche
- Anschlussgröße: DN15
- EU-Taxonomie: max. 6- wesentlicher Beitrag
  (SC) möglich Tecturis S

Planungsgrundlage: Hansgrohe, Tecturis S

Angeboten:

Fabrikat /Typ:'".......................................
....."'
  (vom Bieter auszufüllen)
Menge: 7,000 ST

**1.41.2.2.230 Augussbecken**
Ausgussbecken aus Sanitärkeramik, ohne
Überlauf, ohne Hahnlochbank,
Farbe: weiss
Abmessungen: 480x425x300mm
Zubehör: Klapprost, Stopfen mit Kette
komplett inkl. Zubehör, Klein- und Be
festigungsmaterial liefern und montieren

Planungsgrundlage: Duravit, Ausgussbecken Starck 3

Angeboten:

Fabrikat /Typ:'".......................................
....."'
  (vom Bieter auszufüllen)
Menge: 1,000 St

**1.41.2.2.240 Einhebel-Mischer-Wandarmatur**
Einhebel-Mischer, Wandmontage
Produkteigenschaften:
- Schwenkbereich 180°
- Normalstrahl
- Stichmaß: 150 ± 12 mm
- max. Durchflussmenge bei 3 bar: l/min
- Keramikmischsystem
- Temperaturbegrenzung einstellbar
- für Durchlauferhitzer geeignet Focus M41
- Farbe/Oberfläche: Chrom
- Ausladung gesamt: 261 mm
- Höhe gesamt: 224 mm

DVGW: PA-IX 28007/IA - LGA_60229856-002
Komplett liefern und montieren.

Planungsgrundlage: Hansgrohe, Focus M41

Angeboten:

Fabrikat /Typ:'".......................................
....."'
  (vom Bieter auszufüllen)
Menge: 1,000 St

**1.41.2.2.250 Röhrengeruchverschluss für Ausgussbecken**
Röhrengeruchverschluss ohne angeformten
Geruchverschluss, mit Lippendichtung, mit
waagerechtem Abgang, Anschluss x Abgang
50 x 50 komplett einschl. Klein, Dichtungs- und
Befestigungsmaterial liefern und montieren

Angeboten:

Fabrikat /Typ:'".......................................
....."'
  (vom Bieter auszufüllen)
Menge: 1,000 St

**1.41.2.2.260 Verfugen der vorstehenden Sanitärobjekte**
Verfugen der vorstehenden Sanitärobjekte
an Fliesen mit Silikon. Farbe nach Wahl des
Architekten. Liefern, fachgerecht Verfugen.
Menge: 16,000 St

**1.41.2.2.270 Untertischthermostat**
Einbauort:
Erdgeschoss
Wickelraum K1, K2,. G1, G2

Untertischthermostat, Thermischer Verbrühungsschutz, Temperatureinstellung 15-43° C (± 2° C),
thermische Desinfektion ohne erneute Temperatureinstellung Anschluss unten 3/8" Überwurfmutter,
Anschluss oben 3/8" Außengewinde, TurboStat
Thermoelement, StarLight Oberfläche, eingebaute
Rückflussverhinderer und Schmutzfangsieb komplett mit Anschluss-Set liefern und montieren.
Abmessungsbedingungen:
Ausladung 100 mm
Höhe 85 mm
Anschlußabstand unten 29 mm
Anschlußabstand oben 10+34 mm

Planungsgrundlage: Grohe
Grohetherm Micro

Angeboten:

Fabrikat /Typ:'".......................................
....."'
  (vom Bieter auszufüllen)
Menge: 10,000 St

**1.41.2.2.280 Eckventil**
Eckventil DN 15, selbstdichtendes Anschlussgewinde, Wandrosette, Wandanschluss ½'',
Abgang 3/8'', mit Quetschverschraubung
Ø 10mm, P-IX 212/IA, komplett liefern und
montieren

Planungsgrundlage: Schell
Eckregulierventil mit Comfort

Angeboten:

Fabrikat /Typ:'".......................................
....."'
  (vom Bieter auszufüllen)
Menge: 30,000 St

**1.41.2.2.290 Kombi-Eckventil**
Kombi-Eckventil, selbstdichtendes Anschlussgewinde (ASAG), zugfeste SCHELL Messing-
Konus-Quetschverschraubung mit Längenausgleich, Rückflussverh. (RV) und Rohrbelüfter in
Durchflussform (RB), langer Schubschaft und
Schubrosette Ø 54 mm, Schlauchverschraubung,
mit Quetschverschraubung Ø 10mm, komplett
liefern und montieren

Angeboten:

Fabrikat /Typ:'".......................................
....."'
  (vom Bieter auszufüllen)
Menge: 3,000 St

**1.41.2.2.300 Warmwasserspeicher 80 Liter**
Wandspeicher umschaltbar für Zweikreis-
und Einkreisbetrieb, Warmwasserspeicher
mit druckfestem Stahl-Innenbehälter mit
Titan-Emaillierung und Magnesium-Schutz-
anode. Hochwirksame FCKW-freie Wärmedämmung, elektronische Temperaturreglung
mit Wärmeinhaltsanzeige und Schnellheizfunktion, hochwertiger Edelstahlheizkörper
mit Inspektionsflansch und Entleerungsstutzen,
Universalanschluss für Einkreis- und Zweikreisbetrieb. IP 24.
Leistung/Spannung: 6,0kW / 400V
Anschluss: Festanschluss
Temperatureinstellung: 40/60/85°C
Gewicht Gerät: 106 kg mit Wasser
Maße Gerät(HxBxT) 840 x 530 x 520 mm

Zubehör: Übertisch-Sicherheitsgruppe

Komplett einschließlich Zubehör, Anschlussset-, Klein-, Dichtungs- und Befestigungsmaterial liefern und montieren.

Planungsgrundlage: CLAGE, SX80

Angeboten:

Fabrikat /Typ:'".......................................
....."'
  (vom Bieter auszufüllen)
Menge: 2,000 St

**1.41.2.2.310 Klein-Durchlauferhitzer 3,5kW 230V**
Klein-Durchlauferhitzer 3,5kW 230V, elektronisch
geregelter Klein-Durchlauferhitzer, druckfeste
Bauart, mit effektivem Blankwiderstand- Heizsystem IES® zur komfortablen Warmwasserversorgung einer Zapfstelle (vorzugsweise Handwaschbecken), wartungsfreundliche Heizkartusche,
Sensortaste und drei unterschiedlich farbige LED
zur Bestimmung der maximalen Auslauftemperatur
in drei Stufen, ECO (35°C), COMFORT (38°C) und
MAX (45°C), abnehmbare Blende für den Zugang
zur Haubenschraube und Wassermengenjustage,
geeignet zur Nacherwärmung von vorerwärmtem
Wasser (z.B. Solaranlage), optisch integrierter
Wandhalter für einfache Aufsteckinstallation, Spezial-
Strahlregler und Anschlussset (T-Stück 3/8" und
Druckschlauch 3/8" x 50 cm), zur einfachen
Installation mit üblicher Sanitärarmatur im Lieferumfang enthalten, IP25 Leistung/Spannung 3,5 kW
/ 230 Volt Absicherung 15 A, Anschluss steckerfertig
Nennquerschnitt 1,5 mm² Warmwasserleistung
2,0 l/min ca.40°C Einschaltwassermenge 1,2 l/min
Einsatz Handwaschbecken mit Temperaturbegrenzung Gewicht Gerät  1,5 kg mit Wasser
Maße Gerät (HxBxT) 135 x 186 x 87 mm
Komplett einschließlich Anschlussset und
Befestigungsmaterial, liefern und montieren.

Planungsgrundlage: Fabrikat: CLAGE, Typ: MCX3,

Angeboten:

Fabrikat /Typ:'".......................................
....."'
  (vom Bieter auszufüllen)
Menge: 7,000 St

**1.41.2.2.320 Untertisch Niederdruck-Kleinspeicher 5 Liter**
Untertischspeicher, Druckloser Kleinspeicher
als Untertischgerat zur Versorgung einer einzelnen Entnahmestelle Temperaturregler ca.
35 °C bis 85 °C mit Energiesparbereich und
optionaler Temperaturbegrenzung auf 38 °C,
55 °C oder 65 °C, Betrieb nur mit einer
speziellen Armatur für drucklose Warmwassergeräte möglich Sicherheitstemperaturbegrenzer
als Trockenlaufschutz Polypropylen-Innenbe-
hälter mit recyclingfähiger S-Warmedämmung.
Die hochwertige Warmedämmung sorgt für
einen geringen Bereitschaftsstromverbrauch.
Frostschutzautomatik, Anschlussleitung mit
Schukostecker (60 cm), Wasseranschluss 3/8",
steckerfertig, IP 24.
Techn. Daten
Inhalt (Liter): 5
Bauart: drucklos
Wasseranschlüsse (Schraubanschlüsse): G 3/8"
Temperaturwahlbereich (°C): ca. 35 - 85
Mischwassermenge 40 °C bei 65 °C (Liter): 9,1
Nennleistung (kW): 2,0
Spannung (V): 1~ / N / PE 230 V AC
Nennstrom (A): 9
Aufheizzeit Delta;t = 55 K (min): 10
Bereitschaftsstromverbrauch bei 65 °C: (kWh / 24h): 0,27
Innenbehalter: Kunststoff
Funktionsanzeige:
Temperaturbegrenzung einstellbar
auf (°C): 38 / 55 / 65
Schutzart: IP 24
Abmessungen H×B×T (cm): 37,6 × 25,6 × 22,8
Netzleitung: mit S
Gewicht mit Wasserfüllung (kg): 8,5

Komplett einschließlich und Klein-, Dichtungs-
und Befestigungsmaterial, liefern und montieren.

Planungsgrundlage: Fabrikat: CLAGE
S5-U Untertischspeicher

Angeboten:

Fabrikat /Typ:'".......................................
....."'
  (vom Bieter auszufüllen)
Menge: 4,000 St

**1.41.2.2.330 Untertisch Niederdruck-Kleinspeicher 10 Liter**
Druckfester 10-Liter-Kleinspeicher als Untertischgerät zur Versorgung einer oder zweier
Entnahmestellen. Korrosionsfester wartungsfreier Kupfer-Innenbehalter. Mit hochwertiger
Warmedämmung. Für drucklose und druckfeste Installation geeignet Frostschutzautomatik
Anschlussleitung mit Schukostecker (~110 cm)
Wasseranschluss 3/8", steckerfertig, IP 24.
Inhalt: 10 Liter
Wasseranschlüsse: G ??"
Temperaturwahlbereich °C: 5/30-35/55/80
Nennleistung kW: 2,2
Spannung V: 1~ / N / PE 230 V AC
Nennstrom A: 10
Bereitschaftsstromverbrauch bei 65 °C
kWh / 24h: 0,34
Innenbehalter: Kupfer
Schutzart: IP 24
Abmessungen H/B/Tiefe: 45,2/30/ 28,5 cm
Netzleitung: mit Stecker
Gewicht mit Wasserfüllung: kg 16,5

Komplett einschließlich Klein- und Befestigungsmaterial, liefern, fachgerecht und betriebsfertig
montieren.

Planungsgrundlage: Fabrikat: CLAGE
S10-U Untertischspeicher

Angeboten:

Fabrikat /Typ:'".......................................
....."'
  (vom Bieter auszufüllen)
Menge: 2,000 St

**1.41.2.2.340 Untertisch-Sicherheitsgruppe**
Untertisch-Sicherheitsgruppe mit Rückflussverhinderer, Druckbegrenzer und flexiblen
Anschlussschläuchen komplett mit Abflusstrichter zur Untertisch-Installation mit geschlossenen Warmwasserspeichern
Komplett einschließlich Klein- und Befestigungsmaterial, liefern, fachgerecht und betriebsfertig
montieren.
Menge: 2,000 St

**1.41.2.2.350 Spül- u. Waschmaschinenanschluss**
Anschluß von DIN/DVGW-geprüften Haushalts-und
Industriegeschirrspülmaschinen- oder Waschmaschinen,
kalt- und abwasserseitig an Anschlüsse von bauseits
aufgestellter Maschine
Anschluss bestehend aus:
- (KW) Maschinenanschlussventil 1/2" mit
  Rosette, verchromt
- CU- Rohr 18 mm/ 250 mm, verchromt
  Kupplung 18 mm, verchromt
- PVC- Syphon 1 1/2"/50
  mit Schlauchanschlußtüile
  Schlauchmaterial wird durch den Nutzer zur
  Verfügung gestellt.
In kompletter Arbeit
Menge: 4,000 St

**1.41.2.2.360 Anschluss Küchenspüle ohne Armatur**
Anschluss Küchenspüle, Anschluss von bauseits
geliefertem bzw. durch den Schreiner eingebaute
Einzel/Doppelspüle, Anschluss herstellen,
einschließlich Lieferung von:
- PVC-Syphon 1 1/2" / 50 mm, weiß,
  mit Schlauchanschlusstülle
- Beckenventile mit Überlauf
In kompletter Arbeit einschl. Verbindungsmaterial
herstellen
Menge: 4,000 St

**1.41.2.2.370 WC-Bürstengarnitur**
WC-Bürstengarnitur bestehend aus Halter,
WC-Bürstentopf und WC-Bürste
- Auswechseln des Bürstenkopfes durch
  Bajonettverschluss
- Innenbehälter zur Reinigung herausnehmbar
- aus hochwertigem Edelstahl, matt geschliffen
- 89 mm breit, 440 mm hoch, 109 mm tief
- zur Wandmontage, verdeckte Befestigung
- mit korrosionsfreiem Befestigungsmaterial

Komplett inkl. Befestigungsmaterial liefern und
montieren

Planungsgrundlage: HEWI, System 900

Angeboten:

Fabrikat /Typ:'".......................................
....."'
  (vom Bieter auszufüllen)
Menge: 12,000 St

**1.41.2.2.380 WC-Papierhalter**
WC-Papierhalter
- U-förmiger Halter, nach rechts geöffnet
- klappbar
- aus hochwertigem Edelstahl, matt ge
  schliffen
- 135 mm breit, 88 mm hoch, ø 15 mm
- zur Wandmontage, verdeckte Befestigung
- mit korrosionsfreiem Befestigungsmaterial

Komplett inkl. Befestigungsmaterial liefern und
montieren

Planungsgrundlage: HEWI, System 900

Angeboten:

Fabrikat /Typ:'".......................................
....."'
  (vom Bieter auszufüllen)
Menge: 12,000 St

**1.41.2.2.390 Seifenspender**
Seifenspender aus Edelstahl, Oberfläche
matt geschliffen
- kantiger Grundkörper
- dient zur Aufnahme handelsüblicher
  Flüssigseife
- mit Innenbehälter zur freien Befüllung,
  Füllmenge 600 ml
- Innenbehälter zur Reinigung herausnehmbar
- seitliche Füllstandsanzeige
- Schutz gegen Missbrauch durch Verriegelung
- 102 mm breit, 270 mm hoch und
  98 mm tief
- zur Wandmontage
- Geeignet für Flüssigseife mit einer Viskosität
  von 1.500 bis 4.000 mPa-s
- mit korrosionsfreiem Befestigungsmaterial

Komplett inkl. Befestigungsmaterial liefern und
montieren

Planungsgrundlage: HEWI, System 900

Angeboten:

Fabrikat /Typ:'".......................................
....."'
  (vom Bieter auszufüllen)
Menge: 6,000 St

**1.41.2.2.400 Papierabfallbehälter**
Papierabfallbehälter
- kantiger Grundkörper
- aus hochwertigem Edelstahl, Oberfläche
  spiegelpoliert
- dient als Abfallbehälter für benutzte Papierhandtücher
- Fassungsvermögen ca. 25 l
- unsichtbare, integrierte Beutelhalterung mit
  Ausziehfunktion zur vereinfachten Einhängung
  und Entnahme des Beutels
- 260 mm breit, 501 mm hoch und
  203 mm tief
- Wandmontage / freistehend einsetzbar
- mit korrosionsfreiem Befestigungsmaterial

Komplett inkl. Befestigungsmaterial liefern und
montieren

Planungsgrundlage: HEWI, System 900

Angeboten:

Fabrikat /Typ:'".......................................
....."'
  (vom Bieter auszufüllen)
Menge: 4,000 St

**1.41.2.2.410 Papierhandtuchspender**
Papierhandtuchspender aus Edelstahl,
Oberfläche matt geschliffen
- kantiger Grundkörper
- dient zur Aufnahme von handelsüblichen
  Papierhandtüchern verschiedener Falzungen
  in der Breite von 235 - 250 mm und gefalteter
  Länge / Tiefe von 80 - 110 mm
- Füllmenge ca. 300 - 450 Papierhandtücher
- seitliche Füllstandsanzeige
- Schutz gegen Missbrauch durch Verriegelung
- 260 mm breit, 350 mm hoch und 140 mm tief
- zur Wandmontage
- mit korrosionsfreiem Befestigungsmaterial

Komplett inkl. Befestigungsmaterial liefern und
montieren

Planungsgrundlage: HEWI, System 900

Angeboten:

Fabrikat /Typ:'".......................................
....."'
  (vom Bieter auszufüllen)
Menge: 4,000 St

**1.41.2.2.420 Abfallbehälter**
Abfallkorb aus Stahldraht, verchromt für
Waschtisch- bzw. Aufputz-Montage oder
Bodenaufstellung. 2,5 mm und 4 mm starkes
Gitterwerk. Befestigungsösen in zweiter
Gitterreihe für unsichtbare Wandbefestigung.
Fassungsvermögen ca. 44 l.
Breite: 350 mm
Tiefe: 250 mm
Höhe: 500 mm

Komplett inkl. Befestigungsmaterial liefern und
montieren

Planungsgrundlage: Wagner, Abfallkorb WP197

Angeboten:

Fabrikat /Typ:'".......................................
....."'
  (vom Bieter auszufüllen)
Menge: 2,000 St

**1.41.2.2.430 Seifenspender**
Seifenspender-/ Spülmittel-/ Lotionspender
- Ausladung 91 mm
- Material: Metall
- korrosionsbeständiges Auslaufrohr
- Flascheninhalt 500 ml
- Dosiermenge 2 ml
- bequem von oben befüllen
- für Einbau in Arbeitsplatten bis 55 mm
- einfache und sichere Montage ohne Werkzeug
- Befestigungslochbohrung 28 mm Durchmesser
erforderlich
- Farbe/Oberfläche: Chrom
- Höhe gesamt: 71 mm

Komplett inkl. Befestigungsmaterial liefern und
montieren

Planungsgrundlage: Hansgrohe, A41

Angeboten:

Fabrikat /Typ:'".......................................
....."'
  (vom Bieter auszufüllen)
Menge: 3,000 St

###### Titel 1.41.2.3 4123 Schwitzwasserisolierung

**1.41.2.3.010 Rohrisolierung DN 32 - Schaumstoff/Blechmantel**
Rohrisolierung von Rohrleitungen DN 32, aus
halogenfreien, geschlossenzelligen Schaumstoffschläuchen, Dämmstärke: 19 mm, verlegt
als Schutz- und  Schwitzwasserisolierung in
sichtbaren und stoßgefährdeten Bereichen,
alle Nähte sind mit Kleber fachgerecht zu verschließen. Zusätzlich je ein Schlauchende auf
das Rohr zu kleben (Abschottungsverklebung).
Weiterhin sind die Verarbeitungsrichtlinien
des Herstellers zu beachten. Mit einem
äußeren verz. Blech Mantel, bündig an
Decke und Wand abschließen, komplett
liefern und montieren.

Planungsgrundlage: Armacell, NH/Armaflex

Angeboten:

Fabrikat /Typ:'".......................................
....."'
  (vom Bieter auszufüllen)
Menge: 5,000 m

**1.41.2.3.020 Rohrisolierung DN 32 Schaumstoffschlauch 19 mm**
Rohrisolierung von Rohrleitungen DN 32, aus
halogenfreien, geschlossenzelligen Schaumstoffschläuchen, Dämmstärke: 19 mm, für
Leitungen im Estrich, in Wänden, in Vorwandinstallation und in Zwischenwänden sowie in
Zwischendecken verlegt als Schutz- und
Schwitzwasserisolierung, Alle Nähte sind mit
dem Kleber fachgerecht zu verschließen.
Zusätzlich je ein Schlauchende auf das Rohr
zu kleben (Abschottungsverklebung).
Weiterhin sind die Verarbeitungsrichtlinien
des Herstellers zu beachten.

Komplett einschließlich aller erforderlichen
Formstücke (Bogen, Winkel, T-Stück, Übergangsstücke, Muffen, Kupplungen und Nippel),
liefern und montieren.

Planungsgrundlage: Armacell, NH/Armaflex

Angeboten:

Fabrikat /Typ:'".......................................
....."'
  (vom Bieter auszufüllen)
Menge: 5,000 m

**1.41.2.3.030 Rohrisolierung DN 32 Schaumstoffschlauch 19 mm**
Rohrisolierung von Rohrleitungen DN 32, aus
halogenfreien, geschlossenzelligen Schaumstoffschläuchen, Dämmstärke: 19 mm, für
Leitungen im Estrich, in Wänden, in Vorwandinstallation und in Zwischenwänden sowie in
Zwischendecken verlegt als Schutz- und
Schwitzwasserisolierung, Alle Nähte sind mit
dem Kleber fachgerecht zu verschließen.
Zusätzlich je ein Schlauchende auf das Rohr
zu kleben (Abschottungsverklebung).
Weiterhin sind die Verarbeitungsrichtlinien
des Herstellers zu beachten.

Komplett einschließlich aller erforderlichen
Formstücke (Bogen, Winkel, T-Stück, Übergangsstücke, Muffen, Kupplungen und Nippel),
liefern und montieren.

Planungsgrundlage: Armacell, NH/Armaflex

Angeboten:

Fabrikat /Typ:'".......................................
....."'
  (vom Bieter auszufüllen)
Menge: 5,000 m

**1.41.2.3.040 Rohrisolierung DN 25 - Schaumstoffschlauch 19 mm**
Rohrisolierung desgleichen wie vor, jedoch für
Rohrleitung DN 25, komplett einschließlich aller
erforderlichen Formstücke (Bogen, Winkel, T-Stück,
Übergangstücke, Muffen, Kupplungen und Nippel),
liefern und montieren.
Menge: 20,000 m

**1.41.2.3.050 Rohrisolierung DN 20 - Schaumstoffschlauch 19 mm**
Rohrisolierung desgleichen wie vor, jedoch für
Rohrleitung DN 20, komplett einschließlich aller
erforderlichen Formstücke (Bogen, Winkel, T-Stück,
Übergangstücke, Muffen, Kupplungen und Nippel),
liefern und montieren.
Menge: 70,000 m

**1.41.2.3.060 Rohrisolierung DN 15 - Schaumstoffschlauch 19 mm**
Rohrisolierung desgleichen wie vor, jedoch für
Rohrleitung DN 15, komplett einschließlich aller
erforderlichen Formstücke (Bogen, Winkel, T-Stück,
Übergangstücke, Muffen, Kupplungen und Nippel),
liefern und montieren.
Menge: 90,000 m

**1.41.2.3.070 Rohrisolierung DN 12 - Schaumstoffschlauch 19 mm**
Rohrisolierung desgleichen wie vor, jedoch für
Rohrleitung DN 12, komplett einschließlich aller
erforderlichen Formstücke (Bogen, Winkel, T-Stück,
Übergangstücke, Muffen, Kupplungen und Nippel),
liefern und montieren.
Menge: 80,000 m

**1.41.2.3.080 Rohrisolierung KDH - DN 32**
Dämmung für Heizungs- und Sanitärrohrleitungen im Fußbodenaufbau gegen erdreichberührte, außenluftberührte und unbeheizte
Bauteile sowie zwischen beheizten Räumen
eines und verschiedener Nutzer; Dämmung
gemäß GEG, geschlossenzelliger Polyethylenschaum, Faser-Polsterlage aus fest miteinander
vernadelten Fasern, zusätzlich verstärkt durch
eine reißfeste Gittergewebefolie. Gittergewebe
an den Kreuzungspunkten verknotet. Isolierung
einschließlich Formteilisolierung liefern und
montieren.
Daten:
Typ: KDH 30-42
Dämmschichtdicke: 30 mm
Rohraußendurchmesser: Stahl DN 32

Komplett liefern und montieren.

Planungsgrundlage: Kolektor-Missell, KDH

Angeboten:

Fabrikat /Typ:'".......................................
....."'
  (vom Bieter auszufüllen)
Menge: 15,000 m

**1.41.2.3.090 Rohrisolierung KDH - DN 25**
Rohrisolierung desgleichen wie vor, jedoch
KDH 30-35 für Rohrleitung Stahl DN 25,
liefern und montieren.
Menge: 30,000 m

**1.41.2.3.100 Rohrisolierung KDH - DN 20**
Rohrisolierung desgleichen wie vor, jedoch
KDH 20-28 für Rohrleitung Stahl DN 20,
liefern und montieren.
Menge: 75,000 m

**1.41.2.3.110 Rohrisolierung KDH - DN 15/12**
Rohrisolierung desgleichen wie vor, jedoch
KDH 20-22 für Rohrleitung Stahl DN 15 und
DN 12, liefern und montieren.
Menge: 60,000 m

###### Titel 1.41.2.4 4124 Brandschutz, Verschluss Restfugen

**1.41.2.4.010 Verschließen der Restfugen - Ø 150 mm**
Verschließen der Restfugen bis Ø 150 mm

Verschließen der Restfugen Rohr-Durchdringung
Ordnungsgemäßes Verschließen der Restfuge der
Durchdringung in Wand und Decke = Spalt zwischen
Rohrisolierung und Bohrung bzw. Öffnung durch
Ausstopfen mit Steinwolle zur Einhaltung des
Schallschutzes in den abgehängten Decken und
durch Verspachteln des Ringspaltes zwischen
Restmauerwerk und Schutzisolierung des Rohres im
Sichtbereich - ohne Brandschutzanforderung.
Restspalt um die Rohre bis 50 mm, Wand- bzw.
Deckenstärke bis 30 cm.
Die Rohrleitungen sind gegen Korrosion vor der
Dichtmasse entsprechend zu ummanteln.

Komplett in fertiger Arbeit herstellen.
Menge: 2,000 St

**1.41.2.4.020 Verschließen der Restfugen - Ø 80 mm**
Verschließen der Restfugen  wie vor, jedoch
bis Ø 80 mm
Menge: 1,000 St

**1.41.2.4.030 Verschließen der Restfugen - Ø 50 mm**
Verschließen der Restfugen wie vor, jedoch
bis Ø 50 mm
Menge: 1,000 St

**1.41.2.4.040 Verschließen der Restfugen F90 - Ø 150 mm**
Verschließen der Restfugen Rohr-Durchdringung
Ordnungsgemäßes Verschließen der Restfuge der
Durchdringung in Wand und Decke = Spalt zwischen
Rohrisolierung und Bohrung bzw. Öffnung durch
Ausstopfen mit Steinwolle zur Einhaltung des
Schallschutzes in den abgehängten Decken und
durch Verspachteln des Ringspaltes zwischen
Restmauerwerk und Schutzisolierung des Rohres im
Sichtbereich - ohne Brandschutzanforderung.
Restspalt um die Rohre bis 50 mm, Wand- bzw.
Deckenstärke bis 30 cm.
Die Rohrleitungen sind gegen Korrosion vor der
Dichtmasse entsprechend zu ummanteln.

Komplett in fertiger Arbeit herstellen.

Verschließen der Restfugen F90 wie vor bis,
Bohrung Ø 150 mm, Wand/Deckenstärke
bis 30 cm
Menge: 1,000 St

**1.41.2.4.050 Verschließen der Restfugen F90 - Ø 100 mm**
Verschließen der Restfugen F90 desgleichen
wie vor bis, Bohrung Ø 100 mm
Menge: 1,000 St

**1.41.2.4.060 Verschließen der Restfugen F90 - Ø 50 mm**
Verschließen der Restfugen F90 desgleichen
wie vor, bis Bohrung Ø 100 mm
Menge: 1,000 St

**1.41.2.4.070 R 90 - Rohrdurchführung DN 32**
R 90 - Rohrdurchführung C-Stahlrohr, verz.
Stahlrohr, Edelstahlrohr DN 32 wie nachfolgend beschrieben, kalt- und warmgehend
A1 Mindestdämmdicke: nach Erfordernis
R 90 - Rohrdurchführung zur Montage in Trenndecke/-wand mit entsprechender Feuerwiderstandsklasse.
Die R 90 Schale ist formschlüssig in die Kernbohrung einzupressen. Bei vorhandenen Fugen
werden diese bis zu einer Breite von ca. 2 mm
mit vollflächig auf die Schale aufgebrachtem
Kleber abgedichtet. Größere Fugen werden
mit Mörtel (MG II, II a, III) verschlossen. Bei
leichten Trennwänden muss die verbleibende
Öffnung mit Spachtelmasse vollständig verschlossen werden. Alle Dämmstoffe sind mit verzinktem
Bindedraht, 6 Wickelungen pro lfd.
Meter auf dem Rohr zu befestigen.
Im Bereich der Abwicklungen von T-Abzweigen
und Umlenkungen sind Gehrungsschnitte mit
Aluband abzukleben. Die Ausführung muss
gemäß ABP Nr. P-3725/4130-MPA BS für nichtbrennbare und
ABP Nr. P-3726/4140-MPA
BS für brennbare Versorgungsleitungen
Außendurchmesser <=160mm erfolgen. Die ordnungsgemäße
Ausführung ist vom Unternehmer nach Abschluss der Arbeiten durch eine
Übereinstimmungserklärung zu bescheinigen. Die
Abschottung ist abzustimmen auf das
Leitungssystem. Weiterführende Dämmung
WD in separater Position in Einheitslänge von
1000 mm.
Techn. Daten:
Baustoffklasse: nichtbrennbar nach DIN 4102-1
Schmelzpunkt: > 1000°C nach DIN 4102-17
Rohdichte: >150 kg/m³

Komplett liefern und montieren

Planungsgrundlage: Rockwool, Conlit 150 U

Angeboten:

Fabrikat /Typ:'".......................................
....."'
  (vom Bieter auszufüllen)
Menge: 1,000 St

**1.41.2.4.080 Mörtelschott - bis 1000 cm²**
Mörtelschott R 90 für Massiv - Wände und -
Decken, aus Mörtel der Mörtelgruppe III
gemäss DIN 1053, incl. der erforderlichen
Schalung, hohlraumfrei in die Öffnung
einbringen, Wand-/Decken-Stärke bis 30 cm,
bis 1000 cm², komplett liefern und einbauen

Angeboten:

Fabrikat /Typ:'".......................................
....."'
  (vom Bieter auszufüllen)
Menge: 1,000 St

**1.41.2.4.090 Mörtelschott - bis 800 cm²**
Mörtelschott R 90 für Massiv - Wände und - Decken, aus
Mörtel der Mörtelgruppe III gemäss DIN 1053, incl. der
erforderlichen Schalung, hohlraumfrei in die Öffnung
einbringen, Wand-/Decken-Stärke bis 30 cm, über
701 bis 800 cm², komplett liefern und einbauen
Menge: 1,000 St

**1.41.2.4.100 Mörtelschott - bis 700 cm²**
Mörtelschott R 90 für Massiv - Wände und - Decken, aus
Mörtel der Mörtelgruppe III gemäss DIN 1053, incl. der
erforderlichen Schalung, hohlraumfrei in die Öffnung
einbringen, Wand-/Decken-Stärke bis 30 cm mm, über
601 bis 700 cm², komplett liefern und einbauen
Menge: 1,000 St

**1.41.2.4.110 Mörtelschott - bis 500 cm²**
Mörtelschott R 90 für Massiv - Wände und - Decken, aus
Mörtel der Mörtelgruppe III gemäss DIN 1053, incl. der
erforderlichen Schalung, hohlraumfrei in die Öffnung
einbringen, Wand-/Decken-Stärke bis 30 cm, über
401 bis 500 cm², komplett liefern und einbauen
Menge: 1,000 St

**1.41.2.4.120 Mörtelschott - bis 300 cm²**
Mörtelschott R 90 für Massiv - Wände und - Decken, aus
Mörtel der Mörtelgruppe III gemäss DIN 1053, incl. der
erforderlichen Schalung, hohlraumfrei in die Öffnung
einbringen, Wand-/Decken-Stärke bis 30 cm, über
201 bis 300 cm², komplett liefern und einbauen
Menge: 1,000 St

**1.41.2.4.130 Mörtelschott - bis 200 cm²**
Mörtelschott R 90 für Massiv - Wände und - Decken, aus
Mörtel der Mörtelgruppe III gemäss DIN 1053, incl. der
erforderlichen Schalung, hohlraumfrei in die Öffnung
einbringen, Wand-/Decken-Stärke bis 30 cm, über
101 bis 200 cm², komplett liefern und einbauen
Menge: 1,000 St

**1.41.2.4.140 Mörtelschott - bis 100 cm²**
Mörtelschott R 90 für Massiv - Wände und - Decken, aus
Mörtel der Mörtelgruppe III gemäss DIN 1053, incl. der
erforderlichen Schalung, hohlraumfrei in die Öffnung
einbringen, Wand-/Decken-Stärke bis 30 cm, bis
100 cm², komplett liefern und einbauen
Menge: 1,000 St

##### Gewerk 1.41.9 419 Sonstiges

###### Titel 1.41.9.1 4191 Installationsblöcke und Zubehör

**1.41.9.1.010 Montageelement WWC Betätigung Vorn**
Montageelement für Wand-WC, 112 cm, mit
UP-Spülkasten 12 cm

Verwendungszwecke
- Für Metall- und Holzständerwände
- Für Systemwände
- 50 Jahre Ersatzteilsicherheit
- UP-Spülkasten einteilig mit geschweißtem
  Spülrohr

Eigenschaften
- Rahmen für Wand-WCs mit Anschlussmassen nach EN 33 und Ausladung bis
  70 cm
- Mit Auszugsblech für seitliche Befestigung
  über dem Element an Metall- oder Holzprofilen oder an Systemständern
- Alternative Befestigungsposition für Wandanker
- Montage- und Instandhaltungsarbeiten
  am  UP-Spülkasten werkzeuglos
- Mit Leerrohr für Wasserzuleitung für Dusch-
  WCs und für Anschlusskabel
- Befestigungsmöglichkeit für Elektroanschluss

Technische Eigenschaften
- Werkstoff: Stahl
- Nettogewicht: 12,628 kg
- Höhenverstellbar: Nein
- Breite: 500 mm
- Höhe: 1120 mm
- Tiefe: 120 mm

zusätzlicher Lieferumfang
- Wasseranschluss R 1/2", mit integriertem
  Eckventil und Handrad
- Bauschutz für Serviceöffnung
- Anschlussset für WC, D 90 mm
- Anschlussbogen 90G aus PE-HD, D 90 mm
- Übergangsmuffe aus PE-HD, D 90 / 110 mm
- Befestigungs- und Schutzmaterial

Komplett einschl. Zubehör sowie Klein- und
Befestigungsmaterial liefern und betriebsfertig montieren.

Komplett einschl. Zubehör sowie Klein- und
Befestigungsmaterial liefern und betriebsfertig montieren.

Planungsgrundlage: Geberit, Duofix

Angeboten:

Fabrikat /Typ:'".......................................
....."'
  (vom Bieter auszufüllen)
Menge: 4,000 St

**1.41.9.1.020 Montageelement Kinder WWC**
Montageelement für Kinder-Wand-WC, 97 cm,
mit UP-Spülkasten 12 cm

Verwendungszwecke
- Für Metall- und Holzständerwände
- Für Systemwände
- 50 Jahre Ersatzteilsicherheit

Eigenschaften
- Rahmen für Wand-WCs mit Anschlussmassen nach EN 33 und Ausladung bis
  70 cm
- Mit Auszugsblech für seitliche Befestigung
  über dem Element an Metall- oder Holzprofilen oder an Systemständern
- Alternative Befestigungsposition für Wandanker
- Montage- und Instandhaltungsarbeiten am
  UP-Spülkasten werkzeuglos

Technische Eigenschaften
- Werkstoff: Stahl
- Nettogewicht: 12,840 kg
- Höhenverstellbar: Nein
- Breite: 500 mm
- Höhe: 970 mm
- Tiefe: 120 mm

zusätzlicher Lieferumfang
- Wasseranschluss R 1/2", mit integriertem
  Eckventil und Handrad
- Bauschutz für Serviceöffnung
- Anschlussset für WC, D 90 mm
- Anschlussbogen 90G aus PE-HD, D 90 mm
- Übergangsmuffe aus PE-HD, D 90 / 110 mm
- Befestigungs- und Schutzmaterial

Komplett einschl. Zubehör sowie Klein- und
Befestigungsmaterial liefern und betriebsfertig montieren.
Menge: 8,000 St

**1.41.9.1.030 Montageelement Kleinkinder SWC**
Montageelement für Kinder- und Kleinkinder-
Stand-WC, 97 cm, mit UP-Spülkasten 12 cm

Verwendungszwecke
- Für Metall- und Holzständerwände
- Für Systemwände
- 50 Jahre Ersatzteilsicherheit

Eigenschaften
- Mit Auszugsblech für seitliche Befestigung
  über dem Element an Metall- oder Holzprofilen oder an Systemständern
- Montage- und Instandhaltungsarbeiten am
  UP-Spülkasten werkzeuglos
- Traverse für Spülbogen höhenverstellbar
- Betätigungshöhe 88 cm in Abhängigkeit der
  Keramik reduzierbar (83/78 cm)

Technische Eigenschaften
- Werkstoff: Stahl
- Nettogewicht: 10,760 kg
- Höhenverstellbar: Ja
- Breite: 500 mm
- Höhe: 970 mm
- Tiefe: 120 mm

zusätzlicher Lieferumfang
- Wasseranschluss R 1/2", mit integriertem
  Eckventil und Handrad
- Bauschutz für Serviceöffnung
- Rohrschelle
- Anschlussbogen 90G aus PE-HD, D 90 mm
- Übergangsmuffe aus PE-HD, D 90 / 110 mm
- Anschlussset für Stand-WC mit
  Anschlussstutzen für Anschlussbereich D 85-102 mm
- Befestigungs- und Schutzmaterial

Komplett einschl. Zubehör sowie Klein- und
Befestigungsmaterial liefern und betriebsfertig montieren.
Menge: 2,000 St

**1.41.9.1.040 Betätigungsplatte für 2-Mengen-Spülung**
Betätigungsplatte für 2-Mengen-Spülung

Verwendungszwecke
- Zur Spülauslösung bei UP-Spülkästen

Eigenschaften
- Betätigung von vorne
- Drückerstangen schallgedämmt, werkzeuglose Schnelleinstellung

Technische Eigenschaften
- Oberfläche: Platte, Taste: weiß / glänzend
- Werkstoffbezeichnung: Kunststoff
- Nettogewicht: 0,311 kg
- Breite: 246 mm
- Höhe: 164 mm
- Tiefe: 13 mm
- Betätigungskraft - max.: 20 N

zusätzlicher Lieferumfang
- Befestigungsrahmen
- 2 Distanzbolzen
- 2 Drückerstangen

Komplett einschl. Klein- und Befestigungsmaterial liefern und betriebsfertig montieren.
Menge: 14,000 St

**1.41.9.1.050 Montageelement Waschtisch**
Montageelement für Waschtisch, 112 cm,
Standarmatur

Verwendungszwecke
- Für Metall- und Holzständerwände
- Für Systemwände

Eigenschaften
- Mit Auszugsblech für seitliche Befestigung
  über dem Element an Metall- oder Holzprofilen oder an Systemständern
- Alternative Befestigungsposition für Wandanker
- Traverse Armatur höhen- und tiefenverstellbar
- Befestigungsabstand Waschtisch 5-38 cm
- Befestigung für Anschlussbogen höhenverstellbar und schallgedämmt

Technische Eigenschaften
- Werkstoff: Stahl
- Nettogewicht: 9,850 kg
- Höhenverstellbar: Ja
- Breite: 500 mm
- Höhe: 1120 mm
- Tiefe: 75 mm

zusätzlicher Lieferumfang
- 2 Anschlusswinkel Rp 1/2" / R 1/2"
- 2 Schalldämmunterlagen
- 2 Dämmhülsen
- Anschlussbogen aus PE-HD, D 50 mm
- Dichtung D 44 / 32 mm
- Befestigungsmaterial

Komplett einschl. Klein- und Befestigungsmaterial liefern und betriebsfertig montieren.
Menge: 9,000 St

**1.41.9.1.060 Montageelement Ausgussbecken**
Montageelement für Ausgussbecken, 130 cm,
Wandarmatur Aufputz

Verwendungszwecke
- Für Metall- und Holzständerwände
- Für Systemwände

Eigenschaften
- Mit Auszugsblech für seitliche Befestigung
  über dem Element an Metall- oder Holzprofilen oder an Systemständern
- Alternative Befestigungsposition für Wandanker
- Traverse Armatur höhen- und tiefenverstellbar
- Befestigung für Anschlussbogen höhenverstellbar und schallgedämmt

Technische Eigenschaften
- Nettogewicht: 12,572 kg
- Höhenverstellbar: Ja
- Breite: 500 mm
- Höhe: 1300 mm
- Tiefe: 83 mm

zusätzlicher Lieferumfang
- 2 Anschlusswinkel Rp 1/2" / R 1/2",
  MF-fähig
- 2 Schalldämmunterlagen
- 2 Dämmhülsen
- Anschlussbogen aus PE-HD, D 50 / 63 mm
- Dichtung D 57 / 50 mm
- Dichtung D 57 / 40 mm
- Befestigungsmaterial

Komplett einschl. Klein- und Befestigungsmaterial liefern und betriebsfertig montieren.
Menge: 1,000 St

**1.41.9.1.070 Montageelement für Urinal**
Verwendungszwecke
- Für Trockenbau
Eigenschaften
- Elementhöhe auf Urinal anpassbar,
  112-130 cm
- Universelles UP-Gehäuse für Geberit
  Urinalsteuerungen
- Befestigung für Zulauf D 32 mm
  höhenverstellbar
- Befestigung für Anschlussbogen
  höhenverstellbar und schallgedämmt
- Urinalbefestigungen M8, breiten-
  und höhenverstellbar
Technische Eigenschaften
- Durchfluss bei 100 kPa mit
  Durchflussbegrenzer (l/s): 0.18 l/s
- Durchfluss bei 100 kPa ohne
  Durchflussbegrenzer (l/s): 0.3 l/s
- Fließdruck (kPa): 100-800 kPa
- Maximale Wassertemperatur 30 Grad C
- Maximaler Prüfdruck Luft / Inertgas
  (kPa): 300 kPa
- Maximaler Prüfdruck Wasser (kPa):
  1600 kPa
- B / Breite (cm): 50 cm
- H / Höhe (cm): 112-130 cm
- T / Tiefe (cm): 7.5 cm
zusätzlicher Lieferumfang
- Anschlusswinkel R 1/2"
- Bauschutz mit Deckel
- Verbindungsrohr zwischen Zulauf D 32 mm und
  Urinal, mit Dichtung auf Urinal
- Schutzstopfen
- Anschlussbogen aus PE-HD, D 63 / 50 mm
- Schutzkappe
- Dichtung D 57 / 50 mm
- Urinalgeruchsverschluss D 50 mm, mit Dichtung
  auf Urinal
- 2 Gewindestangen M8
- Befestigungsmaterial

Komplett einschl. Klein- und Befestigungsmaterial
liefern und betriebsfertig montieren.
Menge: 1,000 St

**1.41.9.1.080 Urinal, Manuelle-Spülauslösung**
Verwendungszwecke
- Zur manuellen Spülauslösung von Urinalen
Eigenschaften
- Spülmenge über Drosselschraube des Rohbausets
  bis auf 0,5 l pro Spülung reduzierbar
Technische Eigenschaften
- Fließdruck (bar): 1-8 bar
- Fließdruck (kPa): 100-800 kPa
- Maximaler Prüfdruck Wasser (bar): 16 bar
- Maximaler Prüfdruck Wasser (kPa): 1600 kPa
- Maximaler Prüfdruck Luft / Inertgas (bar): 3 bar
- Maximaler Prüfdruck Luft / Inertgas (kPa): 300 kPa
- Relative Luftfeuchte (%): < 100 %
- Maximale Wassertemperatur (GrC): 30 GrC
- Betätigungskraft (N): < 12 N
- Durchfluss bei 100 kPa ohne Durchflussbegrenzer
  (l/s): 0,3 l/s
- Durchfluss bei 100 kPa mit Durchflussbegrenzer
  (l/s): 0,18 l/s
- Berechnungsdurchfluss (l/s): 0,22 l/s
- Mindestfließdruck für Berechnungsdurchfluss (bar):
  1 bar
- Mindestfließdruck für Berechnungsdurchfluss (kPa):
  100 kPa
- Spülzeit Einstellbereich (s): 4/8/12 s
- Werkstoffbezeichnung: Kunststoff

Zusätzlicher Lieferumfang
- Drückerplatte Sigma 01
- Pneumatische Spülauslösung, vormontiert auf
  Befestigungsrahmen
- Pneumatikventil
- Befestigungsmaterial

Komplett einschl. Zubehör, Klein- und Befestigungsmaterial liefern und betriebsfertig montieren.
Menge: 1,000 St

**1.41.9.1.090 Montageelement Dusche**
Montageelement für Dusche und Badewanne,
98-?112 cm, Wandarmatur AP
Verwendungszwecke
- Für Trockenbau
Eigenschaften
- Traverse Armatur höhen- und tiefenverstellbar
Technische Eigenschaften
- Breite: 50 cm
- Höhe: 98-112 cm
- Tiefe: 7 cm
- Nettogewicht: 8,056 kg
zusätzlicher Lieferumfang
- 2 Anschlusswinkel Rp 1/2" / R 1/2", MF-fähig
- 2 Schalldämmunterlagen
- 2 Dämmhülsen
- Befestigungsmaterial

Komplett einschl Klein- und Befestigungsmaterial liefern und betriebsfertig montieren.
Menge: 1,000 St

**1.41.9.1.100 Traverse für Wandarmatur AP**
Traverse für AP-Armatur, Pos. Armatur
variabel mit Bef.

Traverse für Wandarmatur AP, variable
Armaturenposition

Verwendungszwecke
- Für Trockenbau

Eigenschaften
- Traverse in der Breite anpassbar
- Wasseranschlüsse horizontal, stufenlos verstellbar

Technische Eigenschaften
- Werkstoff: Stahl
- Breite: 50 cm
- Höhe: 20 cm
- Tiefe: 7,5 cm
- Nettogewicht: 2,623 kg

zusätzlicher Lieferumfang
- 2 Anschlusswinkel Rp 1/2" / R 1/2", MF-fähig
- 2 Schalldämmunterlagen
- 2 Dämmhülsen
- Befestigungsmaterial

Komplett einschl. Klein- und Befestigungsmaterial liefern und betriebsfertig montieren.
Menge: 2,000 St

**1.41.9.1.110 Traverse Abwasseranschluss**
Traverse für Abwasseranschluss

Verwendungszwecke
- Für Trockenbau
Eigenschaften
- Traverse verzinkt
- Befestigung Anschlussbogen schallgedämmt
- Abdichtscheibe selbstklebend, vliesbeschichtet
Technische Eigenschaften
- Nettogewicht: 1,684 kg
Lieferumfang
- Anschlussbogen aus PE-HD, D 50 mm
- Dichtung D 44 / 40 mm
- 2 Schutzstopfen
- Befestigungsmaterial

Komplett einschl. Klein- und Befestigungsmaterial liefern und betriebsfertig montieren.
Menge: 2,000 St

**1.41.9.1.120 Traverse Küchenspüle / Einbaubecken**
Traverse für Standarmatur, Küchenspüle,
und Waschrinne

Verwendungszwecke
- Für Trockenbau
Eigenschaften
- Traverse verzinkt
- Befestigung Anschlussbogen schallgedämmt
- Abdichtscheibe selbstklebend, vliesbeschichtet
Technische Eigenschaften
- Nettogewicht: 1,684 kg
zusätzlicher Lieferumfang
- 2 Anschlusswinkel Rp 1/2" / R 1/2", MF-fähig
- 2 Abdichtscheiben
- 2 Schalldämmunterlagen
- 2 Dämmhülsen
- Anschlussbogen aus PE-HD, D 50 mm
- Dichtung D 44 / 40 mm
- 2 Schutzstopfen
- Befestigungsmaterial

Komplett einschl. Klein- und Befestigungsmaterial liefern und betriebsfertig montieren.
Menge: 13,000 St

**1.41.9.1.130 Traversenelement Wasch- u. Spülmaschine**
Traversenelement für WM, SM,Wand-Arm.
AP, mit UP-Siphon Traversenelement für
Waschmaschine, Wandarmatur Aufputz,
mit UP-Siphon

Eigenschaften
- Rahmen pulverbeschichtet
- Traverse Armatur höhen- und tiefenverstellbar

Technische Eigenschaften
- Werkstoff: Stahl
- Breite: 50 cm
- Höhe: 28 cm
- Tiefe: 6 cm
- Nettogewicht: 2,650 kg

zusätzlicher Lieferumfang
- Anschlusswinkel Rp 1/2" / R 1/2", MF-fähig
- Abdichtscheibe
- Schalldämmunterlage
- Dämmhülse
- UP-Geruchsverschluss mit Fertigmontageset
- Schutzstopfen
- Befestigungsmaterial

Komplett einschl. Klein- und Befestigungsmaterial liefern und betriebsfertig montieren.
Menge: 4,000 St

###### Titel 1.41.9.2 4192 Nebenleistungen und Sonstiges

**1.41.9.2.010 Kernbohrungen Ø 150 mm**
Bohrungen durch Stahlbetonwände und Decken sowie
durch Mauerwände, für die Durchführung von Leitungen
einschl. hierfür erforderlichem Bohrgerät sowie
Diamantbohrer etc., mit Auffangvorrichtung für den
anfallenden Schmutz, Staub und Bohrwasser, einschl.
Abtransport der Bohrkerne sowie Entsorgung, komplett
liefern und durchführen.
Bohrdurchmesser: 150 mm
Wand/Deckenstärke: bis 30 cm
Menge: 6,000 St

**1.41.9.2.020 Kernbohrungen Ø 100 mm**
Bohrungen durch Stahlbetonwände und Decken sowie
durch Mauerwände, für die Durchführung von Leitungen
einschl. hierfür erforderlichem Bohrgerät sowie
Diamantbohrer etc., mit Auffangvorrichtung für den
anfallenden Schmutz, Staub und Bohrwasser, einschl.
Abtransport der Bohrkerne sowie Entsorgung, komplett
liefern und durchführen.
Bohrdurchmesser: 100 mm
Wand/Deckenstärke: bis 30 cm
Menge: 1,000 St

**1.41.9.2.030 Kernbohrungen Ø 80 mm**
Bohrungen durch Stahlbetonwände und Decken sowie
durch Mauerwände, für die Durchführung von Leitungen
einschl. hierfür erforderlichem Bohrgerät sowie
Diamantbohrer etc., mit Auffangvorrichtung für den
anfallenden Schmutz, Staub und Bohrwasser, einschl.
Abtransport der Bohrkerne sowie Entsorgung, komplett
liefern und durchführen.
Bohrdurchmesser: 80 mm
Wand/Deckenstärke: bis 30 cm
Menge: 1,000 St

**1.41.9.2.040 Dichtigkeitsprüfung Trinkwasser**
Dichtigkeitsprüfung Trinkwasserleitungen gem.
DIN 18380 von Rohrleitungen, die in Ständer- und Vorwänden, in Wandschlitzen und im Fußbodenaufbau
verlegt sind. Dichtheitsprüfung als Wasserdruckprobe
der noch nicht verdeckten Leitungen. Prüfdruck mit dem
1,3 fachen des Gesamtdruckes an jeder Stelle der
Anlage. Anfertigung eines Protokolles.
Ausführung der Druckprüfung nur nach Absprache mit
der Bauleitung und unter deren Anwesenheit.
Benutzung eines Feinmessmanometers.
Dichtheitsprüfung über einen Prüfzeitraum von
mindestens 8 Stunden.

Während der Estricharbeiten muß das Rohr unter
Druck belassen werden, damit eventuell auftretende
Schäden sofort zu erkennen sind !
Es ist besonders darauf zu achten, dass alle Verschraubungen nachgezogen werden.
Das Herstellen der Verschlüsse und Anschlüsse,
deren Beseitigung nach der Druckprobe sowie das
Liefern aller benötigten Betriebsstoffe sind
einzukalkulierien.
Menge: 1,000 Psch

**1.41.9.2.050 Dichtigkeits-Zwischenprüfung Sanitär**
Dichtigkeits-Zwischenprüfung Sanitär gem. DIN 18380
von Rohrleitungen, die in Ständer- und Vorwänden,
in Wandschlitzen und im Fußbodenaufbau verlegt
sind. Dichtheitsprüfung als Wasserdruckprobe
der noch nicht verdeckten Leitungen.
Prüfdruck mit dem 1,3 fachen des Gesamtdruckes
an jeder Stelle der Anlage.
Anfertigung eines Protokolles.
Ausführung der Druckprüfung nur nach Absprache mit
der Bauleitung und unter deren Anwesenheit.
Benutzung eines Feinmessmanometers.
Dichtheitsprüfung über einen Prüfzeitraum von
mindestens 8 Stunden.

Während der Estricharbeiten muß das Rohr unter
Druck belassen werden, damit eventuell auftretende
Schäden sofort zu erkennen sind !
Es ist besonders darauf zu achten, daß alle Verschraubungen nachgezogen werden.
Das Herstellen der Verschlüsse und Anschlüsse,
deren Beseitigung nach der Druckprobe, sowie das
Liefern aller benötigten Betriebsstoffe sind
einzukalkulierien.
Menge: 3,000 St

**1.41.9.2.060 Spülen der kompl. Trinkwasser-Rohrleitungen**
Spülen der kompl. Trinkwasser-Rohrleitungen mit "Luft
Wasser-Gemisch" entsprechend DIN 1988 Teil 2
Abschnitt 11.2, eventuell separate Teilstrecken, mit
Protokoll und Abnahme, kurz vor der Fertiginstallation durchführen einschl. den erforderlichen
Armaturen, vorherige Druckprobe mit Pressluft
komplett vor der Fertiginstallation separat
durchführen.
Menge: 1,000 psch

**1.41.9.2.070 Desinfizieren Trinkwasserleitung im Baufeld**
*** Bedarfsposition ohne GB
Desinfizieren Trinkwasserleitung im Baufeld

Das gesamte Wasserverteilungssystem muß desinfiziert werden. Das Enkeimungsmittel soll eine Lö-
sung von flüssigem Chlor, flüssigem Natrium-Hypo-
chlorid, chloriertem Kalk oder Hochleistungs-Kalzi-
umhypochlorid (trocken) sein. Die Mindestkonzentration Chlor soll nicht weniger als 50 Teile pro
Million (50 g/m³) aufweisen. Die Lösung soll in das
Verteilungsnetz eingeführt werden, in einer Weise,
die genaue Chlormessungen und gleichbleibende
Mischung gewährleistet und es soll eine ausreichende
Zeitspanne mit den zu entkeimenden Flächen in Be-
rühung sein. Die Desinfektionslösung soll in dem
Verteilungssystem für eine Zeit von 24 Stunden verbleiben. Der Chlorrückstand soll nicht weniger als
10 Teile pro Million (10 g/m³) am äußersten Ende
der Entkeimung betragen. Während der Zeit der
Entkeimung sollen alle Ventile und Zugehörteile in
Tätigkeit versetzt werden. Nach der Entkeimung soll
die Entkeimungsanlage mit klarem Wasser durchgespült werden, bis der Chlorrückstand weniger als
1,0 ppm (1,0 g/m³) beträgt. Bevor die Anlage oder
irgendein Element oder Teil in Tätigkeit gesetzt wird,
muß ein Bakterientest für den Kolibazillus ausgeführt werden. Falls die Laboruntersuchungen Kolibazillen ergeben, muß die gesamte Anlage wiederholt
desinfiziert werden, bis keine Kolibazillen mehr vorhanden sind. Nur in diesem Fall kann die Anlage in
Betrieb gesetzt werden. Für die Zeit der Entkeimung
sind an den Zapfstellen Warnschilder (KEIN TRINK-
WASSER) aufzustellen. Ein Entkeimungsattest in
3-facher Ausführung ist unaufgefordert zu erstellen
und zu übergeben, komplett kurz vor der
Fertiginstallation separat durchführen.
Menge: 1,000 psch

**1.41.9.2.080 Probeenahme und Wasseranalyse**
Probeentnahme und Wasseranalyse
Entnahme von Trinkwasserproben und Prüfung
durch das Gesundheitsamt oder aggreditiertes Prüfinstitut an den dafür vorgesehenen Entnahmestellen
vor Inbetriebnahme, entsprechend der alljährlichen
wiederkehrenden vorgeschriebenen Prüfung.
Durchführung nach -  f. der TrinkwV 2011.
Der AN ist für die gesundheitlich unbedenkliche
Inbetriebnahme des installierten Trinkwassersystems
verantwortlich. Entsprechendes Prüfergebnis ist zur
Abnahme Voraussetzung, komplett vor der
Fertiginstallation separat durchführen.
Anzahl der Entnahmestellen: 4
Menge: 1,000 St

**1.41.9.2.090 Nachbeprobung mit Wasseranalyse**
Probeentnahme und Wasseranalyse
Entnahme von Trinkwasserproben als Nachbeprobung mit Prüfung durch das Gesundheitsamt oder aggreditiertes Prüfinstitut an
der Entnahmestelle welche bei der Erstbeprobung positiv getestet wurde entsprechend
der vorgeschriebenen Prüfung. Durchführung
nach -  f. der TrinkwV 2011.
Der AN ist für die gesundheitlich unbedenkliche Inbetriebnahme des installierten
Trinkwassersystems verantwortlich. Entsprechendes Prüfergebnis ist zur Ab-
nahme Voraussetzung, komplett durchführen.
Anzahl der Entnahmestellen: 1
Menge: 1,000 St

**1.41.9.2.100 Baustelleneinrichtung / Transport**
Die Baustelleneinrichtung / Transport beinhaltet die
gesamten Kosten für den Transport aller Materialien
und Werkzeuge ab Werk bis frei Baustelle, bis zum
Verwendungsort sowie Rücktransport der Werkzeuge,
Fracht, Verpackung, Versicherung, Bruchrisiko, Beaufsichtigung, techn. Bearbeitung, anfertigen aller Unterlagen wie Montagepläne, Detailpläne, Fahr- und Wegegelder, Auslösung sowie sämtliche eventuell notwendigen
Leistungen, wie z.B. Sicherheitsabgrenzung mit
rot/weißem Band und die, die nicht näher bekannt sind,
jedoch zur Erstellung einer betriebsfertigen Anlage und
bezüglich Sicherheit notwendig werden. Komplett
ausführen
Menge: 1,000 psch

**1.41.9.2.110 Hebezeuge etc.**
Für benötigte Hebezeugeund Montagegerüste
Menge: 1,000 psch

**1.41.9.2.120 Koordination mit Gewerk**
Koordination mit allen Gewerken,. techn. Ab-
stimmung und Festlegung der Montageschnittstellen vor Ort. Teilnahme an separaten
Terminen, Austausch der erf. technischen
Daten, sowie Vorgaben.

Insbesondere sind das:

Übergabepunkt des Fremdgewerkes "Elektrotechnik" sind Spannungsleitungen endverlegt,
in unmittelbare Nähe des anzuschließenden
Gerätes in Abzweigdosen mit Verbindungsklemmen. Steuerleitungen werden endverlegt
in unmittelbare Nähe des anzuschließenden
Gerätes. (Keine Abzweigdosen mit Verbindungsklemmen erforderlich)

Sämtliche Klemmarbeiten an den Geräten,
Schaltschränken (ISP) und an den Übergabepunkten, sowie Kabeleinführungen sind durch
den Auftragnehmer zu leisten.
Die Spannungsversorgung des Hauptschaltschrankes (ISP) kann direkt angeschlossen
werden, ohne Abzweigdose als Übergabepunkt.
Die Klemmarbeiten der Spannungsversorgung
zur ISP an der NSHV oder Unterverteiler erfolgt
durch das Gewerk "Elektrotechnik". Evtl. Bohrungen zwecks Halterungen oder Einführungen
sind gemeinsam abzustimmen und im Zweifelsfall aus Gewährleistungsgründen durch den
Auftragnehmer durchzuführen.

Es sind Vorgaben zum Kabelzug zu erstellen.
Diese können z.B. als Kabelzug- und Verbraucherlisten, Markierung in Plänen oder vor
Ort sein.
Es liegt in der Veranwtortung des Auftragnehmers
den geleisteten Kabelzug auf Vollständigkeit zu
überprüfen, sodass der Bauablauf nicht gestört wird.

Inbetriebnahmen mit Schnittstellen zu anderen
Gewerken sind in Zusammenarbeit und Ab-
stimmung durchzuführen, falls erforderlich.

Teilnahme an bauseitiger Sachverständigenabnahme
Menge: 1,000 psch

**1.41.9.2.130 Profilstahl verzinkt**
Profilstahl verzinkt, Befestigungskontruktion
für Stütz-, Hänge- und Tragbefestigungen
in verzinkter Ausführung, bestehend aus
Schienen, Konsolen und sonstige Sonderbefestigungen einschl. sämtlichen Zubehörteilen sowie Schalldämmung zu Körperschalldämpfung und Befestigungsmaterial,
einschl. Konsolenwinkel gleichschenklig, Trägerkrallen, Trägerklammern. Dimensionen nach
Erfordernis, Gegebenfalls nach statischer
Berechnung. Anfertigen von Konstruktions-
und Werkstattzeichnungen.
Komplett liefern und montieren
Menge: 150,000 kg

**1.41.9.2.140 Meisterstunden**
Verrechnungssätze für Arbeitskräfte:
Stundenlohnarbeiten durch Arbeitskräfte auf Anordnung des Auftraggebers ausführen. Angeboten wird
für die jeweilige Arbeitskraft ein Verrechnungnungssatz, der sämtliche Aufwendungen enthält, insbesondere den tatsächlichen Lohn mit den Zuschlägen
für Gemeinkosten, Sozialkassenbeiträge, vermögenswirksame Leistungen und dergleichen sowie Lohn-
bzw. Gehaltsnebenkosten. Stundenverrechnungssätze für Nacht-, Sonntags- und Feiertagsarbeit
sind separat anzugeben. Der Verrechnungssatz
ist unter Beachtung der preisrechtlichen Vorschriften ermittelt. Er gilt unabhängig von der Anzahl
der abgerechneten Stunden. Die Stundensätze sind
in _ anzugeben, nicht als Zuschläge in %.
Meisterstunden als Normalstunden incl.
aller Zulagen
Menge: 24,000 h

**1.41.9.2.150 Obermonteurstunden**
Verrechnungssätze für Arbeitskräfte:
Stundenlohnarbeiten durch Arbeitskräfte auf Anordnung des Auftraggebers ausführen. Angeboten wird
für die jeweilige Arbeitskraft ein Verrechnungnungssatz, der sämtliche Aufwendungen enthält, insbesondere den tatsächlichen Lohn mit den Zuschlägen
für Gemeinkosten, Sozialkassenbeiträge, vermögenswirksame Leistungen und dergleichen sowie Lohn-
bzw. Gehaltsnebenkosten. Stundenverrechnungssätze für Nacht-, Sonntags- und Feiertagsarbeit
sind separat anzugeben. Der Verrechnungssatz
ist unter Beachtung der preisrechtlichen Vorschriften ermittelt. Er gilt unabhängig von der Anzahl
der abgerechneten Stunden. Die Stundensätze sind
in _ anzugeben, nicht als Zuschläge in %.
Obermonteurstunden als Normalstunden incl.
aller Zulagen
Menge: 24,000 h

**1.41.9.2.160 Monteurstunden**
Verrechnungssätze für Arbeitskräfte:
Stundenlohnarbeiten durch Arbeitskräfte auf Anordnung des Auftraggebers ausführen. Angeboten wird
für die jeweilige Arbeitskraft ein Verrechnungnungssatz, der sämtliche Aufwendungen enthält, insbesondere den tatsächlichen Lohn mit den Zuschlägen
für Gemeinkosten, Sozialkassenbeiträge, vermögenswirksame Leistungen und dergleichen sowie Lohn-
bzw. Gehaltsnebenkosten. Stundenverrechnungssätze für Nacht-, Sonntags- und Feiertagsarbeit
sind separat anzugeben. Der Verrechnungssatz
ist unter Beachtung der preisrechtlichen Vorschriften ermittelt. Er gilt unabhängig von der Anzahl
der abgerechneten Stunden. Die Stundensätze sind
in _ anzugeben, nicht als Zuschläge in %.
Monteurstunden als Normalstunden incl.
aller Zulagen
Menge: 24,000 h

**1.41.9.2.170 Helferstunden**
Helferstunden als Normalstunden incl. aller Zulagen
Menge: 24,000 h

###### Titel 1.41.9.3 4193 Dokumentation, Abnahme

**1.41.9.3.010 Unterlagen / Angaben für Nebengewerke**
Der Auftragnehmer erstellt nach erfolgter Prüfung der
ihm übergebenen Planungsunterlagen für
nachstehende Nebengewerke folgende technische
Unterlagen / Angaben, unterteilt nach Bauelementen,
zur Verfügung:

Elektroinstallation:
- Anschlußleistungen in kW
- Anschlußklemmlisten
- Detailbilder Anschlusspunkte
- Kabelzuglisten mit Angabe der Ausgangs-
  und Zielorte als Liste und in Plänen und
  Bezeichnung vor Ort
Menge: 1,000 psch

**1.41.9.3.020 Fortführen der Ausführungsplanung**
Fortführen der Ausführungsplanung

Vom AG werden Grundriss-, Schnitt-
und/oder sonstige Baupläne der
Baumassnahme zur Verfügung gestellt.

Der AN erhält die Ausführungsplanung
der Sanitärinstallation, Stand Ausschreibung.

Vom AN ist die Ausführungsplanung
während der Baumaßnahme immer
auf aktuellen Grundrissen weiter
zu führen. Installationen neu zu vermassen bzw. die evtl. geänderte
Ausführung in die Pläne einfließen
zu lassen.

Sollten sich Änderungen ergeben,
wodurch Berechnungen notwendig
werden, so sind diese durch den AN
selbstständig durchzuführen und
spätestens mit Abgabe der Revisionsunterlagen dem AG zu übergeben.
Menge: 1,000 psch

**1.41.9.3.030 Dokumentation Brandschutz**
Dokumentation Brandschutz
Alle ausgeführten Brandschutzarbeiten sind
mittels Fotos zu Dokumentieren. Zusätzlich
sind die ausgeführten Brandschutzarbeiten
in den Planunterlagen entsprechende zu Kennzeichnen (mit verweis auf die erstellten Fotos)
und darzustellen. Zusätzlich zu den Fotos und
 Planunterlagen sind u.a. Zulassungsbescheide,
Prüfzeugnisse, Konformitätserklärungen und
Errichterbescheinigungen beizulegen.

Es sind 1 Satz Bestands- und Revisionsunterlagen
Brandschutzarbeiten in DIN A4 Ordnern zu übergeben.

Sämtliche Pläne und Fotos sind als farbige Papierpausen
beizufügen. Die Pläne sind mit der Aufschrift
Bestandsplan mit einheitlichem Datum zu kennzeichnen.

Die Pläne müssen alle wichtigen Anlagendaten wie:

Es ist für alle Produkte ein Herstellerverzeichnis mit
Ansprechpartner, Tel.Nr., Fax-Nr. und Adresse
beizufügen.

Zusätzlich sind die schriftlichen Unterlagen und die
Pläne digital auf USB-Sick, 1-fach abzugeben.
Menge: 1,000 psch

**1.41.9.3.040 Dokumentationsunterlagen**
Dokumentationsunterlagen, Bestands- und
Revisionsunterlagen
Der AN hat spätestens zwei Wochen vor Abnahme die
vollständigen Dokumentationsunterlagen wie
Zulassungsbescheide, Prüfzeugnisse,
Konformitätserklärungen, Errichterbescheinigungen,
Bestands- und Werkplanung usw., unaufgefordert dem AG
zur Freigabe vorzulegen.

Es sind 1 Satz Bestands- und Revisionsunterlagen der
Gesamtanlage in Papierform in DIN A4 Ordnern zu
übergeben.

Sämtliche Pläne sind als farbige Papierpausen
beizufügen. Die Pläne sind mit der Aufschrift
Bestandsplan mit einheitlichem Datum zu kennzeichnen.

Die Pläne müssen alle wichtigen Anlagendaten wie:
Fabrikate, Typenbezeichnungen, Leistungen,
Temperaturen, Dimensionen und Legenden mit der
Beschreibung der Symbole enthalten. Strangschemen und
Grundrisse mit Eintrag der Einstellwerte der Armaturen.

Es ist für alle Produkte ein Herstellerverzeichnis mit
Ansprechpartner, Tel.Nr., Fax-Nr. und Adresse
beizufügen.

Zusätzlich sind die schriftlichen Unterlagen und die
Pläne digital auf USB-Stick, 1-fach abzugeben.

Aufbau Dokumentationunterlagen

Anlagenbeschreibung:
- Detaillierte Beschreibung der Installationen

Revisionspläne:
- Grundrisse im Maßstab der Montagepläne.
- Anlagenschemata mit Eintrag der Einstellwerte
hydraulisch  einzuregulierender Ventile

Bedienung und Wartung:
- Bedienungsanleitungen
- Wartungsanweisungen

Herstellerunterlagen:
- Herstellerprospekte (Kennzeichnung aller eingesetzten
Komponenten)
- Herstellerdatenblätter (Kennzeichnung der
Betriebspunkte)
- Zulassungsbescheide sicherheitsrelevanten Komponenten

Protokolle/Bescheinigungen:
- Druckproben Rohrleitungen
- Protokoll Inbetriebnahmen und Einregulierung
- Spülprotokolle
- Unternehmererklärungen
- Abnahmebescheinigungen
Menge: 1,000 psch

**1.41.9.3.050 Abnahme der Gesamtanlage**
Abnahme der gesamten Anlagen Sanitär,
im Umfang dieses Leistungsverzeichnisses
mit den beauftragten Fachkräften des AG.

Die Abnahme erfolgt nach Fertigstellung
aller Teilleistungen und schriftlicher
Anzeige des AN i.a. einmalig. Für
mehrmals erforderliche Abnahmebegehungen
aufgrund festgestellter Mängel werden
dem AN die Kosten in Rechnung gestellt;
im Gegenzug kann der AN hierfür keine
gesonderte Vergütung verlangen.

Die mängelfreie Abnahmebescheinigung
für
- die vollständige Sanitäranlage, durchgeführt und mit Protokoll bescheinigt von der
Bauüberwachung wird Auftragsbestandteil
des AN

Das mängelfreie Abnahmebescheinigung
der Bauüberwachung ist im Sinne einer
technischen Abnahme der Anlage. Dies
schließt eine weitere technische
Abnahme durch den AG ausdrücklich
nicht aus.

Die Leistung des AN gilt erst nach
mängelfreier Abnahme durch die
Bauüberwachung und Anerkennung des
Protokolls durch die Bauaufsicht als
abnahmefähig im Sinne der VOB.
Menge: 1,000 psch

**1.41.9.3.060 Erstellen Errichterbescheinigung**
Erstellen der Errichterbescheinigung
für die ordnungsgemäße Ausführung
der Sanitärinstallation..
Menge: 1,000 psch

###### Titel 1.41.9.4 4194 Wartung Sanitäranlage

*Hinweis*
Die Wartungsarbeiten sind mit anzubieten und
fließen mit in die Preisfindung mit ein.

Die Beauftragung und Abrechnung der Wartungsarbeiten erfolgt nach Abschluss der Baumaßnahme
und werden über eine separate Kostenstelle
(Instandhaltung) abgerechnet.
Die Höhe der Beauftragung erfolgt zu den angebotenen Einheitspreisen.

Werden die Wartungsarbeiten nicht bepreist bzw.
Angeboten, so führt dies zum Ausschluss aus dem
Bieterverfahren.

**1.41.9.4.010 Wartungsvertrag Fettabscheider im 1. Jahr**
Wartungsvertrag für Fettabscheider Erdeinbau oder freie Aufstellung, für Abscheideranlagen Typ G und D
Die Abscheideranlage ist durch einen Sachkundigen zu warten.

Leistungsumfang (alle Arbeiten werden
gemäß Inspektionskarte durchgeführt):
- Visuelle Kontrolle auf Funktionsfähigkeit
- Überprüfung Sonic Control, wenn vorhanden
- Einstellung der Anlage auf höchste Wirtschaftlichkeit
- Hinweis auf Wartungspflicht für den Be-
  treiber, optional
- Anlage ist in einem betriebssicheren Zustand
  zu übergeben
- Die aufgenommenen Werte werden in einem
  Wartungsbericht festgehalten

Hausseitige Voraussetzungen:
- Ansprechpartner muss vor Ort sein
- Zugänglichkeit zur Anlage und zum Schaltgerät
- Entsorger muss bereitgestellt werden
- Die Beauftragung und Terminabstimmung mit
  dem Entsorgungsunternehmen erfolgt durch
  den Auftraggeber

Hinweis:
- Die regelmäßige Wartung ist Voraussetzung
  für die Gewährleistung und den Versicherungsschutz
- Preis inkl. An- und Abfahrt in Deutschland

Nicht enthalten sind Kosten für:
- Materialaufwendungen über 20 Euro
- Ein evtl. anfallender Mehraufwand wird nach
  Aufwand verrechnet
- Erschwerte Bedingungen, Reparaturleistungen, zusätzliche Arbeitsleistungen
- Nicht freiem Zugang zur Abscheideranlage
- Vergebliche Anfahrten trotz vorheriger An-
  kündigung
- Beseitigung von Störungen oder Schäden an
  der Anlage durch Stromunterbrechung, defekte Sicherungen oder Zuleitungen, fehlerhafte Bedienung oder unsachgemäße Eingriffe Dritter oder starke Verschmutzungen
  durch nicht durchgeführte Entsorgungen
  (Entsorgungsintervall gem. DIN 4040-100)

In kompletter Arbeit durchführen
Menge: 1,000 St

**1.41.9.4.020 Wartungsvertrag Fettabscheider im 2. Jahr**
Wartungsvertrag Fettabscheider desgleichen
wie vor, jedoch im 2. Jahr der Gewährleistungszeit. Benötigte Ersatzteile werden gesondert
vergütet.
Wartung komplett einschließlich aller erforderlichen Aufwendungen für Hilfsmittel wie
Leitern, Messgeräte, Werkzeuge, etc.,
durchführen
Menge: 1,000 St

**1.41.9.4.030 Wartungsvertrag Fettabscheider im 3. Jahr**
Wartungsvertrag Fettabscheider desgleichen
wie vor, jedoch im 3. Jahr der Gewährleistungszeit. Benötigte Ersatzteile werden gesondert
vergütet.
Wartung komplett einschließlich aller erforderlichen Aufwendungen für Hilfsmittel wie
Leitern, Messgeräte, Werkzeuge, etc.,
durchführen
Menge: 1,000 St

**1.41.9.4.040 Wartungsvertrag Fettabscheider im 4. Jahr**
Wartungsvertrag Fettabscheider desgleichen
wie vor, jedoch im 4. Jahr der Gewährleistungszeit. Benötigte Ersatzteile werden gesondert
vergütet.
Wartung komplett einschließlich aller erforderlichen Aufwendungen für Hilfsmittel wie
Leitern, Messgeräte, Werkzeuge, etc.,
durchführen
Menge: 1,000 St

**1.41.9.4.050 Wartungsvertrag Fettabscheider im 5. Jahr**
Wartungsvertrag Fettabscheider desgleichen
wie vor, jedoch im 5. Jahr der Gewährleistungszeit. Benötigte Ersatzteile werden gesondert
vergütet.
Wartung komplett einschließlich aller erforderlichen Aufwendungen für Hilfsmittel wie
Leitern, Messgeräte, Werkzeuge, etc.,
durchführen
Menge: 1,000 St

**1.41.9.4.060 Generalinspektion im 5 Jahr**
Generalinspektion als wiederkehrender
5 järiger Inspektionsintervall
Generalinspektion Fettabscheider, mit Dichtheitsprüfung gemäß EN 1825 / DIN 4040-100
vor Inbetriebnahme der Anlage durchführen,
Die Prüfung darf nur von fachkundigen
Personen durchgeführt werden.

Zum Prüftermin müssen die folgenden Voraussetzungen erfüllt sein:
- Alle Komponenten der Anlage müssen vollständig installiert sein, sodass die Abscheideranlage voll funktionsfähig und betriebsbereit
ist.
- Am Prüftag muss der Abscheider vollständig
entleert und gereinigt sein. Eine ausreichende
Wasserversorgung zum Befüllen der Anlage
ist zu gewährleisten (mindestens C-Schlauch).
- Folgende Unterlagen müssen zur Verfügung
gestellt werden:
- Entwässerungsplan
- Betriebsanleitung
- Wartungsanleitung
- Prüfbericht des DIBT
- Entwässerungsgenehmigung der Behörde
- baurechtliche Genehmigung
- Betriebstagebuch
- Während der Prüfung der Abscheideranlage
muss der Abwasserzufluss unterbunden werden.

Durchführung der Prüfung nach den Richtlinien
der DIN 4040-100:
- Überprüfung der Bemessung der Abscheideranlage
- Überprüfung des baulichen Zustandes der
  Anlage
- Verschließen des Fettabscheiderauslaufs
- Verschließen des Fettabscheiderzulaufs
- Befüllung der Fettabscheideranlage mit
  Wasser und Einstau bis 20 mm unter Bodeneinlauf bzw. max. 20 mm unterhalb der Ab-
  scheideroberkante
- Sättigung der Anlagenkomponenten über
  einen Zeitraum von 1 Stunde;
- Die Anlage wird nach DIN 4040-100 auf
  Dichtheit geprüft
- Prüfung des Betriebstagebuchs
- Prüfung der Zulaufleitung der Abscheideranlage als Lüftungsleitung.

Das Ergebnis der Prüfung der Fettabscheideranlage wird in einem Prüfbericht mit Fotodokumentation festgehalten. Die Bemessung
der Fettabscheideranlage nach EN 4040-100
wird durchgeführt und dem Prüfbericht zusammen mit den Messwertausdrucken beigelegt.

Undichtigkeiten bei der Generalinspektion:
Sollten bei der Prüfung Undichtigkeiten festgestellt werden, wird automatisch nach
DIN 4040-100 eine Schadenserkundung zur
Lokalisierung der Schäden Prüfung/Anlage
durchgeführt. Die Kosten werden nach Aufwand verrechnet.

Dichtheitsprüfung für Rohrleitungen, Senkkästen,
Einläufe, Schächte durchführen.

Generalinspektion in kompletter Arbeit durchführen und
dokumentieren.
Menge: 1,000 St

**1.41.9.4.070 Wartungsvertrag Sanitäranlage im 1. Jahr**
Wartungsvertrag pauschal/Jahr im 1. Jahr
Wartung der Sanitäranlage.
Wartung der neu Installierten
Sanitäranlage für die Laufzeit von 4 Jahren während der
Gewährleistungszeit. Die Wartung ist gemäß VDMA über
alle zu wartenden Teile während der
Gewährleistungsfrist durchzuführen. Die Wartung umfasst
die regelmäßigen Maßnahmen zur
Erhaltung des einwandfreien Zustandes und der Funktion
der Anlagen, nach einer Arbeitsanweisung des Auftragnehmers einschl. beseitigen von betriebsbedingten
Verunreinigungen an und in den Anlage(n) selbst.
Desweiteren umfasst sie das regelmäßige Überprüfen der
Anlage(n) auf einwandfreien Zustand und richtige
Funktion einschl. der regelmäßigen Prüfungen auf
Unfall- und Betriebssicherheit (z.B. DIN, VDE, UVV)
nach einer Arbeitsanweisung des Auftragnehmers. Zu den
Leistungen des Auftragnehmers gehören ferner:
-  die Vorbereitung und Unterstützung der gesetzl.
  vorgeschriebenen Prüfungen durch anerkannte
  Sachverständige
-  die Durchführung der Bescheinigung von gesetzl.
  vorgeschriebenen Prüfungen durch Sachkundige
  des Auftragnehmers
-  das Führen eines Instandhaltungsbuches

Benötigte Ersatzteile werden gesondert vergütet.
Wartung komplett einschließlich aller erforderlichen
Aufwendungen für Hilfsmittel wie Leitern, Messgeräte,
Werkzeuge, etc., durchführen
Menge: 1,000 St

**1.41.9.4.080 Wartungsvertrag Sanitäranlage im 2. Jahr**
Wartungsvertrag pauschal/Jahr im 2. Jahr
Wartungsvertrag desgleichen wie vor, jedoch im
2. Jahr der Gewährleistungszeit.
Benötigte Ersatzteile werden gesondert vergütet.
Wartung komplett einschließlich aller erforderlichen
Aufwendungen für Hilfsmittel wie Leitern, Messgeräte,
Werkzeuge, etc., durchführen
Menge: 1,000 St

**1.41.9.4.090 Wartungsvertrag Sanitäranlage im 3. Jahr**
Wartungsvertrag pauschal/Jahr im 3. Jahr
Wartungsvertrag desgleichen wie vor, jedoch im
3. Jahr der Gewährleistungszeit.
Benötigte Ersatzteile werden gesondert vergütet.
Wartung komplett einschließlich aller erforderlichen
Aufwendungen für Hilfsmittel wie Leitern, Messgeräte,
Werkzeuge, etc., durchführen
Menge: 1,000 St

**1.41.9.4.100 Wartungsvertrag Sanitäranlage im 4. Jahr**
Wartungsvertrag pauschal/Jahr im 4. Jahr
Wartungsvertrag desgleichen wie vor, jedoch im
4. Jahr der Gewährleistungszeit.
Benötigte Ersatzteile werden gesondert vergütet.
Wartung komplett einschließlich aller erforderlichen
Aufwendungen für Hilfsmittel wie Leitern, Messgeräte,
Werkzeuge, etc., durchführen
Menge: 1,000 St

**1.41.9.4.110 Wartungsvertrag Sanitäranlage im 5. Jahr**
Wartungsvertrag pauschal/Jahr im 5. Jahr
Wartungsvertrag desgleichen wie vor, jedoch nach
Ablauf der Gewährleistungszeit.
Benötigte Ersatzteile werden gesondert vergütet.
Wartung komplett einschließlich aller erforderlichen
Aufwendungen für Hilfsmittel wie Leitern, Messgeräte,
Werkzeuge, etc., durchführen
Menge: 1,000 St

#### Hauptgewerk 1.42 420 Heizungsarbeiten

##### Gewerk 1.42.1 421 Wärmeerzeugungsanlagen

###### Titel 1.42.1.1 4211 Wärmeerzeugung und Sicherheiseinric

**1.42.1.1.010 Wärmepumpenpaket 1 - 22 kW**
Das nachfolgend beschriebene Paket enthält
folgende Komponenten:
- Logatherm WLW286-22 A
- KAH 150, Kondensatablaufheizung
- UPH 90-32, Umwälzpumpe für Primärkreis
- Logafix Ausdehnungsgefäß BU-H 50 l
- Logafix Kappenventil MS 3/4" x 3/4"
- Sicherheitsgruppe KSG 1" 25/30 m Isol.
- Logafix Absorptions-Luftabscheider
  1 1/4"
----------------------------------------
Luft-Wasser-Wärmepumpe Logatherm
WLW286-22 A
Heizungswärmepumpe für Außenaufstellung
mit wandmontiertem Wärmepumpenmanager
WPM100 und 2 Verdichtern zur Leistungsregelung im Teillastbetrieb. Schalloptimiert durch strömungsoptimiertes, sich
verjüngendes Gehäuse m. gekapseltem Verdichterraum, Axial-Lüfter für natürlich
leises Luftgeräusch und frei schwingender Verdichter-Grundplatte zur Körperschallentkopplung. Hohe Leistungszahlen
durch Hochleistungsverdampfer und EC-
Lüfter zur COP-optimierten Anpassung des
Luftvolumenstroms. Hohe Betriebssicherheit durch sensorische Überwachung des
Kältekreises mit bedarfsabhängiger Ab-
tauung über Kreislaufumkehr und integrierter Wärmemengenzählung (Anzeige der
berechneten Wärmemenge für Heizen, Warmwasser- und Schwimmbadbereitung am Wärmepumpenmanager WPM100).
-
Universalbauweise mit flexiblen Erweiterungsmöglichkeiten für:
- bivalent oder bivalent regenerative
  Betriebsweise
- Verteilsysteme mit ungemischten und
  gemischten Heizkreisen
- Nutzung lastvariabler Tarife (SG
  Ready)
-
Vor- und Rücklauffühler integriert.
Schmutzfänger und Durchflussschalter
integriert.
Aussenfühler (Norm NTC-2) im Lieferumfang.
Die elektrische Verbindung zwischen der
im Gebäude zu montierenden Regelung und
der Außeneinheit erfolgt über ein nicht
im Lieferumfang enthaltenes geschirmtes
2-adriges Datenkabel (z.B. LiYY, Querschnitt 0,6 mm2).
-
Technische Daten:
Untere Einsatzgrenze Wärmequelle:  -22 C
Obere Einsatzgrenze Wärmequelle:  +35 C
Max. Vorlauftemperatur:  60 C
Max. Vorlauftemperatur bei A-10:  55 C
-
1-Verdichterbetrieb (gemäß EN14511)
Heizleistung / COP, (A-7/W35):
  12,5 kW / 3,3
Heizleistung / COP, (A2/W35):
  14,1 kW / 3,6
Heizleistung / COP, (A7/W35):
  17,6 kW / 4,3
Heizleistung / COP, (A10/W35):
  19,9 kW / 4,8
-
2-Verdichterbetrieb (gemäß EN14511)
Heizleistung / COP, (A-7/W35):
  22,3 kW / 3,1
Heizleistung / COP, (A2/W35):
  23,7 kW / 3,4
Heizleistung / COP, (A7/W35):
  31,0 kW / 4,2
Heizleistung / COP, (A10/W35):
  34,0 kW / 4,4
-
ETAs / SCOP (bei durchschn.
  Klima und W55):  125 % / 3,21
ETAs / SCOP (bei durchschn.
  Klima und W35):  152 % / 3,87
-
Schallangaben gemäß EN12102
Schallleistung max./red./nach ErP:
71,1 dB(A) / 59,8 dB(A)/ 63,4 dB(A)
-
Ein Kältekreis, hermetisch geschlossen
Kältemittel R407C, 5,6 kg
GWP:  1774 kgCO2e
Co2 equivalent:  9,934 toCO2e
-
Anschluss-Spannung:
  3-phasiger Wechselstrom 400 V, 50 Hz
Anlaufstrom mit Sanftanlasser:  30 A
Nennstrom:  11,8 A
Max. elektr. Leistungsaufnahme / cos
phi:
1-Verdichterbetrieb:  6,1 kW / 0,8
2-Verdichterbetrieb:  12,5 kW / 0,84
-
B x H x T:  1070 x 1815 x 765 mm
Gewicht:  324 kg
----------------------------------------
EU-RICHTLINIE FÜR ENERGIEEFFIZIENZ
Klasse für jahreszeitbedingte
  Raumheizungs-Energieeffizienz
  bei 55 C:  A++
Klasse für jahreszeitbedingte
  Raumheizungs-Energieeffizienz
  bei 35 C:  A++
Energieeffizienzklassen-
  Spektrum:  A+++ -> D
Wärmenennleistung bei durchschnittlichen Klimaverhältnissen
  bei 55 C:  21 kW
Wärmenennleistung bei durchschnittlichen Klimaverhältnissen
  bei 35 C:  21 kW
Jahreszeitbedingte Raumheizungs-
  Energieeffizienz bei durchschnittlichen Klimaverhältnissen
  bei 55 C:  125 %
Jahreszeitbedingte Raumheizungs-
  Energieeffizienz bei durchschnittlichen Klimaverhältnissen
  bei 35 C:  152 %
Schallleistungspegel
  in Innenräumen:  -
Schallleistungspegel
  im Freien:  63 dB
-
Klasse für jahreszeitbedingte
  Raumheizungs-Energieeffizienz
  der Verbundanlage:  A++
Energieeffizienzklassen-
  Spektrum:  A+++ -> G
Jahreszeitbedingte Raumheizungs-
  Energieeffizienz der Verbundanlage bei durchschnittlichen
  Klimaverhältnissen (WP)  127 %
----------------------------------------
ANGABEN IN BEZUG AUF
  EU F-GAS VERORDNUNG 517/2014
Umwelttechnischer Hinweis: Enthält fluorierte Treibhausgase
Kältemitteltyp:  R407C
Treibhauspotential - GWP:  1774 kgCO2eq
Füllmenge Kältemittel:  5,6 kg
Füllmenge Kältemittel:  9,934 tCO2eq
Bauart des Kältekreises:  Hermetisch geschlossen

----------------------------------------

Selbstregelndes Heizband zur Beheizung
des Kondensatablaufschlauches von Luft/
Wasser-Wärmepumpen. Kaltleiter fertig
montiert zum Anschluss an die Stromversorgung der Wärmepumpe. Die Verlegung
erfolgt im Kondensatablaufschlauch (beheizte Länge 1,5 m). Lieferung inkl.
Montagematerial zum parallelen Betrieb
mit der Düsenringheizung.

----------------------------------------

Hocheffizienz Nassläuferpumpe zur Si-
cherstellung d. Mindestheizwasserdurchsatzes durch die Wärmepumpe, als Heizkreis- oder Warmwasserladepumpe. 3 Drehzahlstufen fest hinterlegt, Temperaturbereich des Fördermediums +5 bis +95 C,
Stichmaß 180 mm, Anschluss G 1 1/2",
Anschlussspannung L/N/PE 230 V, 50 Hz.
Relais zur Entkoppelung von Regler und
Umwälzpumpe im Lieferumfang. Erfüllt die
Anforderungen gem. Ecodesign Richtlinie
(EEI kleiner/gleich 0,23).
Förderhöhe 9,0 m bei einem Volumenstrom
von 2,8 m3/h, delta p-v bzw. delta p-c
einstellbar.
Temperaturbereich des Fördermediums:
-10 - 95 C.

----------------------------------------

Logafix MAG 50/1,5 (6 bar), silber
Membran-Druckausdehnungsgefäß für geschlossene Heizungsanlagen nach EN12828,
Solar- und Kühlanlagen. Zulassung gemäß
EU-Druckgeräterichtlinie 2014/18/EU.
Ausführung für Wandbefestigung bzw. mit
Fußkonstruktion. Systemanschluss mit
Außengewinde. Gefäß außen kunststoffbeschichtet. Membrane nicht tauschbar.
Max. Betriebstemperatur: 120 C
Max. Betriebstemp. (Membrane): 70 C
Glykolanteil: bis 50%
Vordruck: 1,5 bar
Max. Betriebsdruck: 6 bar
-
Inhalt 50 Liter
Systemanschluss: R 3/4"
Durchmesser: 437 mm
Höhe: 493 mm

----------------------------------------

Kappenventil DN20, 3/4" IG, PN 10, Messing, plombierbar. Erforderlich nach DIN
EN 12828. Zur Kontrolle, Wartung und
Austausch von Membran-Ausdehnungsgefäßen
ohne Entleeren der Anlage.
-
Material: Messing vernickelt
Nennweite: DN20
Max. Betriebsdruck: PN 10
Max. Betriebstemperatur: 130 C

----------------------------------------

Montageeinheit f. geschlossene Heizungsanlagen, Stahlkonsole verzinkt.
Komplett bestückt mit:
- automatischer Schnellentlüfter MV10R
- Manometer MHR 63/4, DN 10, mit autom.
  Absperrventil,
- Sicherheitsventil DN 15, 3,0 bar,
  mit Verschraubung.
- Isolierung aus Polystyrol, Brandschutzklasse B 2
Fabrikat :  WATTS MTR GmbH
Typ  :  KSG 30/ISO 2

----------------------------------------

Logafix Mikroluftblasenabscheider mit
variablem Anschluss für vertikale oder
horizontale Rohrleitungen, zur kontinuierlichen Entfernung von Luft- und
Mikroluftblasen aus Heiz- oder Kühlkreisläufen.
Medium Wasser u. Wasser/Glykol (50/50%).
Gehäuse in Messingausführung.
Entgasung bis auf einen Restluftanteil
von 0,4 Prozent. Entlüftung mit nicht
absperrbarem permanent Entlüftungsventil.
Inklusive Isolierung nach GEG.
-
Technische Daten:
Nennweite:  DN 32
Rohranschluss:  Innengewinde
Gehäuse:  Messing
Einbaulänge:  128 mm
Max. Betriebsdruck:  10 bar
Max. Vorlauftemperatur:  110 C
Max. Durchsatz:  3,6 cbm/h
Max. Fließgeschwindigk.:  1,0 m/s
Max. Druckverlust:  2,5 kPa
Inhalt:  1,12 Liter
Gewicht:  4,0 kg

Komplett liefern, montieren und mit den
Rohrleitungen verbinden einschl. Erweiter-
und Reduzierungen, Klein- und Befestiungsmaterial sowie Pressübergänge, Schrauben
und Dichtungen.

Planungsgrundlage:
Buderus
Wärmepumpenpaket Logaplus WLW286 A1
WLW286-22 A + Zubehör

Angeboten:

Fabrikat /Typ:'".......................................
....."'
  (vom Bieter auszufüllen)
Menge: 1,000 St

**1.42.1.1.020 Wärmepumpenpaket 2 - 38 kW**
Das nachfolgend beschriebene Paket enthält
folgende Komponenten:
- Logatherm WLW286-38 A
- KAH 150, Kondensatablaufheizung
- UPH 80-40F, Umwälzpumpe für Primärkreis
- Logafix Ausdehnungsgefäß BU-H 80 l
- Logafix Kappenventil MS 1" x 1"
- Kesselsicherheitsgruppe 1", Manometer
- Logafix Absorptions-Luftabscheider
  2"
----------------------------------------

Luft-Wasser-Wärmepumpe Logatherm
WLW286-38 A
Heizungswärmepumpe für Außenaufstellung
mit wandmontiertem Wärmepumpenmanager
WPM100 und 2 Verdichtern zur Leistungsregelung im Teillastbetrieb. Schalloptimiert durch elektronisch geregelten Ventilator und gekapselten Verdichterraum
mit frei schwingender Verdichter-Grund-
platte zur Körperschallentkopplung. Hohe
Leistungszahlen durch Hochleistungsverdampfer und Erfüllung der Anforderungen
gemäß EN 14511 für größere Volumenströme
auf der Wärmenutzungsseite. Hohe Be-
triebssicherheit durch sensorische Überwachung des Kältekreises mit bedarfsabhängiger Abtauung. Integrierte Wärmemengenzählung (Anzeige der berechneten
Wärmemenge für Heizen und Warmwasserbebereitung am Wärmepumpenmanager WPM100).
-
Zugang für Servicearbeiten auf der Ausblasseite, bei wandnaher Aufstellung
sind die Mindestabstände zu beachten.
Einfache Transportmöglichkeiten mittels
Hubwagen (unterfahrbar) oder Kranösen.
Universalbauweise mit flexiblen Erweiterungsmöglichkeiten für:
- bivalent oder bivalent regenerative
  Betriebsweise
- Verteilsysteme mit ungemischten und
  gemischten Heizkreisen
- Nutzung lastvariabler Tarife (SG
  Ready)
-
Vor- und Rücklauffühler integriert.
Schmutzfänger und Durchflussschalter
integriert.
Aussenfühler (Norm NTC-2) im Lieferumfang.
Die elektrische Verbindung zwischen der
im Gebäude zu montierenden Regelung und
der Außeneinheit erfolgt über ein nicht
im Lieferumfang enthaltenes geschirmtes
2-adriges Datenkabel (z.B. LiYY, Querschnitt 0,6 mm2).
-
Technische Daten:
Untere Einsatzgrenze Wärmequelle:  -22 C
Obere Einsatzgrenze Wärmequelle:  +40 C
Max. Vorlauftemperatur:  60 C
Max. Vorlauftemperatur bei A-10:  53 C
-
1-Verdichterbetrieb (gemäß EN14511)
Heizleistung / COP, (A-7/W35):
  22,5 kW / 3,2
Heizleistung / COP, (A2/W35):
  26,6 kW / 3,6
Heizleistung / COP, (A7/W35):
  35,3 kW / 4,5
Heizleistung / COP, (A10/W35):
  37,2 kW / 4,7
-
2-Verdichterbetrieb (gemäß EN14511)
Heizleistung / COP, (A-7/W35):
  38,0 kW / 3,0
Heizleistung / COP, (A2/W35):
  43,4 kW / 3,4
Heizleistung / COP, (A7/W35):
  56,6 kW / 4,2
Heizleistung / COP, (A10/W35):
  59,5 kW / 4,4
-
ETAs / SCOP (bei durchschn.
  Klima und W55):  130 % / 3,33
ETAs / SCOP (bei durchschn.
  Klima und W35):  154 % / 3,91
-
Schallangaben gemäß EN12102
Schallleistung max./red.:
  72 dB(A) / 66 dB(A)
-
Ein Kältekreis, hermetisch geschlossen
Kältemittel R407C, 15,7 kg
GWP:  1774 kgCO2e
Co2 equivalent:  27,852 toCO2e
-
Anschluss-Spannung:
  3-phasiger Wechselstrom 400 V, 50 Hz
Anlaufstrom mit Sanftanlasser:  60 A
Nennstrom:  21 A
Max. elektr. Leistungsaufnahme / cos
phi:
1-Verdichterbetrieb:  13 kW / 0,8
2-Verdichterbetrieb:  26,4 kW / 0,84
-
B x H x T:  1900 x 2300 x 1000 mm
Gewicht:  870 kg
----------------------------------------
EU-RICHTLINIE FÜR ENERGIEEFFIZIENZ
Klasse für jahreszeitbedingte
  Raumheizungs-Energieeffizienz
  bei 55 C:  A++
Klasse für jahreszeitbedingte
  Raumheizungs-Energieeffizienz
  bei 35 C:  A++
Energieeffizienzklassen-
  Spektrum:  A+++ -> D
Wärmenennleistung bei durchschnittlichen Klimaverhältnissen
  bei 55 C:  35 kW
Wärmenennleistung bei durchschnittlichen Klimaverhältnissen
  bei 35 C:  36 kW
Jahreszeitbedingte Raumheizungs-
  Energieeffizienz bei durchschnittlichen Klimaverhältnissen
  bei 55 C:  130 %
Jahreszeitbedingte Raumheizungs-
  Energieeffizienz bei durchschnittlichen Klimaverhältnissen
  bei 35 C:  154 %
Schallleistungspegel
  in Innenräumen:  -
Schallleistungspegel
  im Freien:  72 dB
-
Klasse für jahreszeitbedingte
  Raumheizungs-Energieeffizienz
  der Verbundanlage:  A++
Energieeffizienzklassen-
  Spektrum:  A+++ -> G
Jahreszeitbedingte Raumheizungs-
  Energieeffizienz der Verbundanlage bei durchschnittlichen
  Klimaverhältnissen (WP)  132 %
----------------------------------------
ANGABEN IN BEZUG AUF
  EU F-GAS VERORDNUNG 517/2014
Umwelttechnischer Hinweis: Enthält fluorierte Treibhausgase
Kältemitteltyp:  R407C
Treibhauspotential - GWP:  1774 kgCO2eq
Füllmenge Kältemittel:  15,7 kg
Füllmenge Kältemittel:  27,852 tCO2eq
Bauart des Kältekreises:  Hermetisch geschlossen

----------------------------------------

Selbstregelndes Heizband zur Beheizung
des Kondensatablaufschlauches von Luft/
Wasser-Wärmepumpen. Kaltleiter fertig
montiert zum Anschluss an die Stromversorgung der Wärmepumpe. Die Verlegung
erfolgt im Kondensatablaufschlauch (beheizte Länge 1,5 m). Lieferung inkl.
Montagematerial zum parallelen Betrieb
mit der Düsenringheizung.

----------------------------------------

Hocheffizienz-Heizungsumwälzpumpe zur
Sicherstellung des Mindestheizwasserdurchsatzes durch die Wärmepumpe.
Förderhöhe 7 m bei einem Volumenstrom
von 8,0 m3/h, feste Drehzahlen hinterlegt, Ansteuerung der Pumpe mit 0-10 V
Eingangssignal möglich, Stichmaß 220 mm,
Anschluss Flansch DN 40, inkl. Wärmedämmschalen, Anschlussspannung L/N/PE
230 V, 50 Hz.

----------------------------------------

Logafix MAG 80/1,5 (6 bar), silber
Membran-Druckausdehnungsgefäß für geschlossene Heizungsanlagen nach EN12828,
Solar- und Kühlanlagen. Zulassung gemäß
EU-Druckgeräterichtlinie 2014/18/EU.
Ausführung für Wandbefestigung bzw. mit
Fußkonstruktion. Systemanschluss mit
Außengewinde. Gefäß außen kunststoffbeschichtet. Membrane nicht tauschbar.
Max. Betriebstemperatur: 120 C
Max. Betriebstemp. (Membrane): 70 C
Glykolanteil: bis 50%
Vordruck: 1,5 bar
Max. Betriebsdruck: 6 bar
-
Inhalt 80 Liter
Systemanschluss: R 1"
Durchmesser: 519 mm
Höhe: 534 mm

----------------------------------------

Kappenventil DN25, 1" IG, PN 10, Messing, plombierbar. Erforderlich nach DIN
EN 12828. Zur Kontrolle, Wartung und
Austausch von Membran-Ausdehnungsgefäßen
ohne Entleeren der Anlage.
-
Material: Messing vernickelt
Nennweite: DN25
Max. Betriebsdruck: PN 10
Max. Betriebstemperatur: 130 C

----------------------------------------

Montageeinheit f. geschlossene Heizungsanlagen, Stahlkonsole verzinkt.
Komplett bestückt mit:
- automatischer Schnellentlüfter MV10R
- Manometer MHR 63/4, DN 10, mit autom.
  Absperrventil,
- Sicherheitsventil DN 15, 3,0 bar,
  mit Verschraubung.
- Isolierung aus Polystyrol, Brandschutzklasse B 2
Fabrikat :  WATTS MTR GmbH
Typ  :  KSG 30/ISO 2

----------------------------------------

Logafix Mikroluftblasenabscheider mit
variablem Anschluss für vertikale oder
horizontale Rohrleitungen, zur kontinuierlichen Entfernung von Luft- und
Mikroluftblasen aus Heiz- oder Kühlkreisläufen.
Medium Wasser u. Wasser/Glykol (50/50%).
Gehäuse in Messingausführung.
Entgasung bis auf einen Restluftanteil
von 0,4 Prozent. Entlüftung mit nicht
absperrbarem permanent Entlüftungsventil.
Inklusive Isolierung nach GEG.
-
Technische Daten:
Nennweite:  DN 50
Rohranschluss:  Innengewinde
Gehäuse:  Messing
Einbaulänge:  128 mm
Max. Betriebsdruck:  10 bar
Max. Vorlauftemperatur:  110 C
Max. Durchsatz:  7,5 cbm/h
Max. Fließgeschwindigk.:  1,0 m/s
Max. Druckverlust:  8,3 kPa
Inhalt:  1,38 Liter
Gewicht:  5,0 kg

Komplett liefern, montieren und mit den
Rohrleitungen verbinden einschl. Erweiter-
und Reduzierungen, Klein- und Befestiungsmaterial sowie Pressübergänge, Schrauben
und Dichtungen.

Planungsgrundlage:
Buderus
Wärmepumpenpaket Logaplus WLW286 A1
WLW286-38 A + Zubehör

Angeboten:

Fabrikat /Typ:'".......................................
....."'
  (vom Bieter auszufüllen)
Menge: 1,000 St

**1.42.1.1.030 Kaskadensteuerung**
Logamatic WPM100K, wandmontierte Kaskadensteuerung für Logatherm WPL286.
Bis zu 4 x WLW286 beliebig kombinierbar.
-
Farbdisplay mit touch-Funktion.
-
Max. 3 Heizkreise regelbar - zusätzlich
zu den Heizkreisen der WPM100 je WLW286.
-
Umschaltung Auto., Sommer, Kühlen
-
Die Logamatic WPM100K ermöglicht eine
bedarfsgerechte Ansteuerung der einzelnen Kompressoren und sorgt zugleich für
ausgewogene Kompressorlaufzeiten.
Es können Logatherm WLW286 mit unterschiedlichen Leistungen kaskadiert
werden.
-
Abmessungen:
Höhe: 480 mm
Tiefe: 136 mm
Breite: 300 mm
-
Spannungsversorgung: 1/N/PE, 230V, 50Hz
-
Im Lieferumfang enthalten:
- Vor-, Rücklauf, Anforderungsfühler
- Befestigungsmaterial

Komplett einschließlich Elektroanschlüsse
liefern, montieren und mit den Rohrleitungen
verbinden einschl. Erweiter- und Reduzierungen,
Klein- und Befestiungsmaterial sowie Pressübergänge, Schrauben und Dichtungen.

Planungsgrundlage:
Buderus, Kaskadensteuerung WPM100 K

Angeboten:

Fabrikat /Typ:'".......................................
....."'
  (vom Bieter auszufüllen)
Menge: 1,000 St

**1.42.1.1.040 Pufferspeicher 1500 l**
Pufferspeicher für alle Warmwasser-Zen-
tralheizungsanlagen. Verwendbar für
Festbrennstoffkessel, ölgefeuerte Heizkessel, Wärmepumpen, Solaranlagen, Gas-
oder Elektrodurchlauferhitzer. Gefertigt
aus Qualitätsstahl S235 JRG2. Außen mit
Rostschutzanstrich, innen roh.
Je nach hydraulischer Einbindung können
zusätzliche Stutzen in unterschiedlichen
Dimensionen als Zubehör bestellt werden.
-
Nenninhalt:  1437 l
Betriebsdruck Speicher max.:  6 bar
Prüfdruck Speicher:  9 bar
Minimaldruck Speicher:  0 bar
Betriebstemperatur max.:  95 C
Min. Temperatur:  4 C
Ausrüstung:
- 4 x Flansch DN65/PN6 inkl. internem
  Bogenrohr DN80 zur Strömungsberuhigung
- 9 x 1/2" Muffe
- 2 x 1 1/2" Muffe für E-Heizeinsatz
- 1 x Trennblech 10/15 50%
-
Die Systemanschlussstutzen sind in 180
Grad zueinander angeordnet.
-
Abmessungen ohne Isolierung (D x H):
  d: 1000 mm x 2150 mm
Kippmaß:  2173 mm
-
Bitte zusätzlich anfallende Transportkosten beachten.
Sonderspeicher mit projektbezogener Fertigung, Stornierung ausgeschlossen!
----------------------------------------
Dämm-Material aus 100% Polyesterfasern
gemäß Öko-Tex Standard 100. Material ist
unempfindlich gegen Temperaturschwankungen, nicht reaktiv (allergikerfreundlich
und hautsympathisch). Verringerter Ka-
mineffekt im Vergleich zu Weichschaum
durch bessere Anpassung an den Speicher.
-
Farbe:  Silber
Nachweis n. DIN 4102:  Brandschutzkl. B2
Stärke:  130 mm
Lambda-Wert:  0,039 W/mK
-
Die Zulassungsvoraussetzung (Wärmeverlust > 15 W/m2) für die Speicherförderung nach dem KWKG wird erfüllt.
-
Sonderisolierung mit projektbezogener
Fertigung, Stornierung ausgeschlossen!
----------------------------------------
EU-RICHTLINIE FÜR ENERGIEEFFIZIENZ
Energieeffizienzklasse:  C
Energieeffizienzklassen-
  Spektrum:  A+ -> F
Warmhalteverlust:  142,0 W
Speichervolumen:  1437,0 l
-

Komplett einschließlich Verbindungs-
Dichtungs-, Klein- und Befestigungsmaterial liefern und montieren

Planungsgrundlage: Buderus Vertrieb

Angeboten:

Fabrikat /Typ:'".......................................
....."'
  (vom Bieter auszufüllen)
Menge: 1,000 St

**1.42.1.1.050 Heizeinsatz 9kW**
Elektro-Heizeinsatz mit Anschlussgehäuse
inkl. Temperaturregler und STB.
Nicht geeignet für emaillierte Warmwasserspeicher.
-
Leistung:  9 kW
Anschluss:  Drehstrom 400 V
Regelbereich:  bis 80 C
Gewinde:  G 1 1/2"
Einbaulänge:  650 mm
Unbeheizte Länge:  110 mm
Buderus-Artikel-Nr.:  8738212210

Komplett einschließlich Verbindungs- Dichtungs-,
Klein- und Befestigungsmaterial liefern und
montieren sowie elektisch anschließen.

Planungsgrundlage:
Buderus, Typ: CTHK 636

Angeboten:

Fabrikat /Typ:'".......................................
....."'
  (vom Bieter auszufüllen)
Menge: 2,000 St

**1.42.1.1.060 Edelstahl Wellflex DN 32**
Verbindungsset für Luft/Wasser-Wärmepum-
pe VSF 32.
Schlauch-Set flexibel, Länge 250 mm, zum
einfachen Anschluss einer außen aufgestellten Luft/Wasser-Wärmepumpe an eine
erdverlegbare Heizungsverbindungsleitung
(starr, unflexibel) und somit an das
Heizsystem. Bestehend aus zwei gedämmten
Edelstahl-Wellflexrohren DN 32 mit Überwurfmuttern und Anschlussverschraubungen
(Reduzierstücke 1 1/2" AG - 1 1/4" IG).
-
Länge:  250 mm
Nennweite:  DN 32

Komplett liefern, montieren und mit den
Rohrleitungen verbinden einschl. Erweiter-
und Reduzierungen, Klein- und Befestiungsmaterial sowie Pressübergänge, Schrauben
und Dichtungen.

Planungsgrundlage:
Buderus, VSF 32, Edelstahl Wellflex DN 32

Angeboten:

Fabrikat /Typ:'".......................................
....."'
  (vom Bieter auszufüllen)
Menge: 1,000 St

**1.42.1.1.070 Verbindungsleitungen**
Die direkt in der Wärmepumpe verschraubbare Rohrbaugruppe besteht aus zwei speziell gebogenen und auf die Hocheffizienz Luft/Wasser-Wärmepumpe abgestimmten
Rohrleitungen mit Übergangsstücken für
den Heizwasseranschluss. Bei einer aussenwandnahen Aufstellung ist mit diesen,
seitlich aus der Wärmepumpe geführten
Rohrbaugruppen (Grundrahmen Ausblasseite, rechts unterhalb des Lüfters, bei
LA 6S-TU links) eine oberirdische Einführung ins Gebäude möglich (Wärmedämmung für Frostschutz erforderlich). Da-
durch entfällt die zur Einführung in
Kellerräume standardmäßig vorgesehene
unterirdische Rohrleitungsführung.

Komplett liefern, montieren und mit den
Rohrleitungen verbinden einschl. Erweiter-
und Reduzierungen, Klein- und Befestiungsmaterial sowie Pressübergänge, Schrauben
und Dichtungen.

Planungsgrundlage:
Buderus, RBS 38 Verbindungsleitungen

Angeboten:

Fabrikat /Typ:'".......................................
....."'
  (vom Bieter auszufüllen)
Menge: 1,000 St

**1.42.1.1.080 Kabel CANbus**
Kabel CANbus 30m 2x2x0,75mm2
Für Luft/Split-Wärmepumpen

Komplett liefern und montieren

Planungsgrundlage:
Buderus, Kabel CANbus

Angeboten:

Fabrikat /Typ:'".......................................
....."'
  (vom Bieter auszufüllen)
Menge: 2,000 St

**1.42.1.1.090 Inbetriebnahme 2er Kaskade**
Inbetriebnahme 2er Kaskade
Inbetriebnahme Wärmepumpenanlagen
Leistungsbeschreibung:
- Prüfung der Wärmepumpen
- Einbindungen
- Absperrorgane
- Umwälzpumpen
- Wasserdurchsätze entsprechend den
  Sollvorgaben
- Mindestdurchflussmenge/Drücke
- Mindestabstände
- Wärmequellenanlage
- Schmutzfänger / Wasserfilter
- Elektrische Komponenten/Anschlüsse
- Einstellung Motorschutz (falls
  vorhanden)
- Einstellung des Wärmepumpenregler
- Erstellung Übergabeprotokoll

In kompletter Arbeit durchführen
Menge: 1,000 St

**1.42.1.1.100 Magnetit-/Schlammabscheider. 1 1/4"**
Schlammabscheider mit variablem
Anschluss für vertikale oder horizontale
Rohrleitungen. Leistungssteigernde magnetische Unterstützung durch abnehmbaren, externen Magnet. Schnelle und kontinuierliche Entfernung ferromagnetischer und nicht magnetischer Schmutz-
und Schlammpartikel aus Heiz- oder Kühlkreisläufen.
Medium Wasser u. Wasser/Glykol (50/50%).
Gehäuse in Messingausführung.
Schlammabscheidung bis zu einer Partikelgröße von 5 Mikrometer.
Mit abschraubbarem Gehäuseunterteil zu
Reinigungs- und Revisionsarbeiten.
Komplett mit Abschlammhahn.
Inklusive Isolierung nach GEG.
-
Technische Daten:
Nennweite:  DN 32
Rohranschluss:  Innengewinde
Gehäuse:  Messing
Einbaulänge:  128 mm
Max. Betriebsdruck:  10 bar
Max. Vorlauftemperatur:  110 C
Max. Durchsatz:  3,6 cbm/h
Max. Fließgeschwindigk.:  1,0 m/s
Max. Druckverlust:  2,2 kPa
Inhalt:  0,75 Liter
Gewicht:  3,6 kg

Komplett liefern und montieren

Planungsgrundlage: Buderus
Logafix Magnetit-/Schlammabsch. 1 1/4"

Angeboten:

Fabrikat /Typ:'".......................................
....."'
  (vom Bieter auszufüllen)
Menge: 2,000 St

**1.42.1.1.110 Magnetit-/Schlammabscheider 2"**
Magnetit-/Schlammabscheider desgleichen wie
vor jedoch 2", Komplett liefern und montieren
Menge: 1,000 St

**1.42.1.1.120 Ausdehnungsgefäß N 200**
Membran-Druckausdehnungsgefäß für geschlossene Heiz- und Kühlwassersysteme.
Gefässe sind gebaut nach DIN EN 13831.
Zulassung gemäß Richtlinie für Druckgeräte 2014/68/EU.
Langlebige Epoxidharzbeschichtung. Nicht
tauschbare Halbmembran n. DIN EN 13831.
Für Frostschutzmittelzusatz mindestens
25 bis 50 %. Mit Gewindeanschlüssen.
Max. zulässige Systemtemperatur 120 C
Zulässige Betriebstemperatur 70 C
HINWEIS: Keine Bewilligungspflicht gemäß
Schweizer Richtlinie SWKI HE301-01 und
SVTI bei (PSV VN <= 3.000 bar Liter).
Farbe: silber
Membranmaterial: SBR
Max. zul. Systemtemperatur: 120 C
Min. zul. Betriebstemperatur (ft): -10 C
Max. zul. Betriebstemperatur: 70 C
Max. zul. Betriebsüberdruck: 6 bar
Gasvordruck werkseitig: 1,5 bar
Anschluss: R 1"
-
Nennvolumen: 200 l
Max. Nutzvolumen: 180 l
Durchmesser: 634 mm
Max. Höhe: 758 mm
Höhe Wasseranschluss: 205 mm
Kippmaß ca.: 988 mm
Gewicht: 23,8 kg

Komplett liefern und montieren

Planungsgrundlage: Buderus
Logafix Ausdehnungsgefäß BU-H200

Angeboten:

Fabrikat /Typ:'".......................................
....."'
  (vom Bieter auszufüllen)
Menge: 1,000 St

**1.42.1.1.130 Kappenventil DN 25**
Kappenventil DN 25, 1" IG, PN 10, Messing, plombierbar. Erforderlich nach DIN
EN 12828. Zur Kontrolle, Wartung und
Austausch von Membran-Ausdehnungsgefäßen
ohne Entleeren der Anlage.
-
Material: Messing vernickelt
Nennweite: DN25
Max. Betriebsdruck: PN 10
Max. Betriebstemperatur: 130 C

Komplett liefern und montieren

Planungsgrundlage: Buderus
Logafix V2 Kappenventil MS 1" X 1"

Angeboten:

Fabrikat /Typ:'".......................................
....."'
  (vom Bieter auszufüllen)
Menge: 1,000 St

**1.42.1.1.140 Nachfüllkombination**
Nachfüllkombination, normgerecht
und sicher bis Flüssigkeitskategorie 4,
für das sichere Be- und Nachfüllen von
Heizungsanlagen mit Inhibitoren.
Die kompakte Armatur entspricht den hohen Sicherheitsanforderungen der DIN EN
1717. Sie verfügt über einen Systemtrenner der Bauform BA, einen Druckminderer,
Schmutzfänger, Manometer sowie über ein-
und ausgangsseitige Absperreinrichtungen
für den ständigen Anschluss an die Anlage. So wird das Be- u. Nachfüllen dauerhaft sicher und der Lufteintrag wird auf
ein Minimum reduziert - zeitintensives
Entlüften entfällt. Aufgrund der integrierten Absperrung besonders montage-
und wartungsfreundlich. Der eingangsseitige Systemtrenner Typ BA verhindert zuverlässig, dass Nichttrinkwasser aus der
Heizungsanlage in das Trinkwassernetz
gelangt. Sinkt der Differenzdruck im integrierten Systemtrenner auf unter 0,14
bar, geht der Systemtrenner in Trennstellung und unterbindet das Rückfliessen, -drücken und -saugen von Heizungswasser ins Trinkwassersystem. Der Eingangsdruck hat keinen Einfluss auf das
Regelventil im Druckminderer. Druckschwankungen auf der Eingangsseite beeinflussen nicht den Hinterdruck (Vordruckkompensation).

Komplett liefern und montieren

Planungsgrundlage: Buderus
Nachfüllkombination NFK.2

Angeboten:

Fabrikat /Typ:'".......................................
....."'
  (vom Bieter auszufüllen)
Menge: 1,000 St

**1.42.1.1.150 VES Kit**
VES Kit bestehend aus:
-----------------------------
- Vollentsalzungspatrone auf Basis von
  Mischbettharz zur Befüllung von Heizungsanlagen gemäß VDI2035
- Kapazität 4000 L* Grad dH, entspricht
  vollentsalztem Wasser mit 10 microS/cm
  von 200 L bei 20 Grad dH
- Integrierter Wassermengenbegrenzer in
  der VES Patrone mit 80 l/h
- Nachfüllbar
- Verschlussstopfen 2 Zoll
- Max. Betriebsdruck 6 bar
- Betriebstemperatur Min/Max 5/55 C
- Ein Magnetventil von automatischen Be-
  füllstationen ist in Fliessrichtung
  des Füllwassers immer vor der Wasseraufbereitungspatrone einzubauen
----------------------------------------
Füllkopf mit rot/grüner LED Anzeige
- Mit Wandhalter und Isolierung
- Wasserflussrichtung am Füllkopf gekennzeichnet
- Verschraubungen mit Schutzsieb gegen
  Harzaustritt im Schadensfall
- Integriertes Leitfähigkeitsmessgerät
  mit rot/grün Anzeige
- Batterielaufzeit ca. 5 Jahre gekennzeichnet, Batterie CR2450B
- Anschlussgewinde 3/4 Zoll/ R1/2
- Integrierter Wartungshahn auf der Ausgangsseite
- Mit Betriebsbuch und VES Aufkleber
- Bei Festinstallation der VES Patrone
  ist zusätzlich ein Systemtrenner nach
  EN 1717 notwendig
-
Komplett liefern und montieren

Planungsgrundlage: Buderus VES Kits 4000

Angeboten:

Fabrikat /Typ:'".......................................
....."'
  (vom Bieter auszufüllen)
Menge: 1,000 St

##### Gewerk 1.42.2 422 Wärmeverteilnetz

###### Titel 1.42.2.1 4221 Verteiler und Pumpen

**1.42.2.1.010 Kompaktverteiler thermisch getrennt**
Kombinierter Vor- und Rücklaufverteiler,
bestehend aus:
Thermisch getrennter Vor- und Rücklaufkammer, übereinander angeordnet, aus
Stahlblech geschweißt.
Verteilerkammer für Vorlauf mit Gewindestutzen, sowie eingeschweißte Rohrhülsen
für Durchführung der Rücklaufstutzen.
Verteilerkammer f. Rücklauf mit Gewindestutzen durch die Rohrhülsen in der Vorlaufkammer mit Zwischenraum geführt.
Abgangsstutzen Vor- und Rücklauf nebeneinander.
Die Gewindestutzen sind auf gleiche
Spindelhöhe, für Muffenschieber nach
DIN 3843, abgestimmt.
Entleerungsmuffen  für Vor- und
Rücklaufkammer.
Der Verteiler ist werkseitig druckgeprüft und grundiert.
Einsatzbereich: Heizung
- Wasserdurchsatz ca. 11 cbm/h
- Leistung bei delta-t 20 K
  ca. 256 kW
- max. Betriebstemperatur 110 °C
- max. Betriebsüberdruck 6 bar
  1,96 m  Länge der Verteilerkammer
  2 STCK  Gewindestutzen 1"
  2 STCK  Gewindestutzen 1 1/4"
  2 STCK  Gewindestutzen 1 1/2"
  2 STCK  Gewindestutzen 2"
  2 STCK  Gewindestutzen 2 1/2"
  2 STCK  Entleerung 1/2"

Komplett liefern, montieren und mit den
Rohrleitungen verbinden einschl. Erweiter-
und Reduzierungen, Klein- und Befestiungsmaterial sowie Pressübergänge, Schrauben
und Dichtungen.

Planungsgrundlage: MAGRA-Verteiler 122/122 Typ F

Angeboten:

Fabrikat /Typ:'".......................................
....."'
  (vom Bieter auszufüllen)
Menge: 1,000 St

**1.42.2.1.020 Kompaktverteiler Dämmung**
Fertigisolierung für Kompaktverteiler mit
ALU-Blechmantel und PU-Hartschaum
entspr. der EnEV, best. aus:
ALU-Blechmantel und 40 mm dicken
PU-Hartschaum-Halbschalen. Stirnseitig
mit Deckel. Mit Ausschnitten für die
Verteileranschlüsse, Entleerung und
Konsolen.
Einschließlich ALU-Befestigungsbändern
und Schraubschnellverschlüssen.
2,04 m Länge der Isolierung

Komplett inkl. Spannbänder liefern und
montieren

Planungsgrundlage: MAGRA-Fertigisolierung
für HV 122/122

Angeboten:

Fabrikat /Typ:'".......................................
....."'
  (vom Bieter auszufüllen)
Menge: 1,000 St

**1.42.2.1.030 Standkonsole Kompaktverteiler**
Standkonsole 85 höhenverstellbar
bestehend aus:
Bodenplatte für Schraubbefestigung und
Profilstahl. Galvanisch verzinkt.
Konsolenhöhe stufenlos verstellbar
von 400 mm bis 660 mm.
Einschließlich Schrauben, Dübeln und
Unterlegscheiben.

Komplett liefern und montieren einschl.
Dübel, Schrauben sowie Klein- und Be-
festiungsmaterial.
Menge: 2,000 St

**1.42.2.1.040 Bezeichnungsschild**
Bezeichnungsschild zum Bezeichnen der
Abgangsstutzen.
Das Bezeichnungsschild wird mit den mitgelieferten Schrauben auf die Fertigisolierung
geschraubt.
Die Beschriftung ist mit Standard-
Textleisten 100 x 9,25 mm, einlegen von
Prägeband 9 mm oder durch selbstbeschriften
möglich.
Das Beschriftungsfeld ist mit einer
steckbaren Klarsichtklappe gegen Fremdeinwirkungen geschützt.

Komplett liefern und montieren einschl.
Beschriftung, Schrauben sowie Klein-
und Befestiungsmaterial.
Menge: 12,000 St

**1.42.2.1.050 Entleerungsrinne**
Entleerrinne feuerverzinkt 85x50
aus Stahlblech-C-Profil mit Ablaufsieb
gelocht und Außengewinde 1 1/2".
Halterung zum Befestigen der Entleerrinne an Standkonsolen
Länge abgestimmt auf Kompaktverteiler

Komplett einschl. Halterungen,Klein-
und Befestigungsmaterial liefern und montieren
Menge: 1,000 St

**1.42.2.1.060 Heizungsumwälzpumpe DN 32**
Hocheffizienz-Nassläuferpumpe,
elektronisch geregelt, Energieeffizienzindex
(EEI) = 0.20 Best in Class
Ausführungen/Funktionen/Eigenschaften:
- Einzelpumpe oder Doppelpumpe (D)
- Hocheffizienz-EC-Permanentmagnet-
  motortechnologie
- Energieeffizienzindex (EEI) = 0.18
- Regelungsarten: Konstantdruck / Festdrehzahl / Proportionaldruck /
  Konstanttemperatur
- Integrierter Motorvollschutz
- Wärmedämmschalen gem. EnEV im Lieferumfang ( nur bei Einzelpumpen )
- Automatische Sollwerteinstellung
  durch AutoAdapt-Funktion
- Integrierter Trockenlaufschutz
- Einstellbare Volumenstrombegrenzung
  durch FlowLimit-Funktion
- Integrierte Wärmemengenerfassung (optionaler RPI+T2
  0-16 Sensor erforderlich)
- Anbindung an die Gebäudeleittechnik
  durch optionale Einsteckmodule im Klemmenkasten
- Betriebs- und Störmeldung
- Kommunikationsmöglichkeiten analog/
  digital: 2xDO / 3xDI / 1xAI
- Erfassung der Betriebshistorie
- Bedienung über TFT-Display und Softtouch-Tastatur
- Automatische Sollwerteinstellung
  inkl. Volumenstrombegrenzung
  durch FlowAdapt-Funktion
- Haftungsübernahmevereinbarung 5 Jahre
  Garantie
- Einstell- und Auslesemöglichkeiten
  mittels optionalem Diagnose- und
  Fernbediengerät Grundfos GO
- 5 Jahre Garantie durch Einsendung des
  mittels Grundfos GO erstellten
  Inbetriebnahmeprotokolls
- Betriebsarten Doppelpumpen: Wechsel/
  Reserve/Parallel
- Kommunikation Pumpenköpfe einer
  Doppelpumpe oder von 2 Einzelpumpen
  drahtlos
Fördermedium:
Fördermedium: Wasser
Medientemperaturbereich: -10 .. 110 °C
Medientemp. bei Datenerfassung: 60 °C
Dichte: 983.2 kg/m³
Nennförderstrom: 5.65 m³/h
Nennförderhöhe: 6.777 m
Temperaturklasse: 110
Zulassungen: CE,VDE
Pumpengehäuse: Grauguss
Pumpenmantel: EN 1561 EN-GJL-200
Pumpengehäuse: ASTM A48-200B
Laufradwerkstoff: Verbundwerkstoff
Umgebungstemperatur: 0 .. 40 °C
Max. Betriebsdruck: 10 bar
Anschlusstyp: G
Anschlussgröße: 2 inch
Nenndruckstufe: PN 10
Einbaulänge: 180 mm
Maximale Leistungsaufnahme P1: 171 W
P1 min.: 9 W
Netzfrequenz: 50 / 60 Hz
Bemessungsspannung: 1 x 230 V
Minimale Stromaufnahme: 0.09 A
Maximale Stromaufnahme: 1.47 A
Max. Drehzahl: 4530 1/min
Schutzart (gemäß IEC 34-5): IPX4D
Isolationsklasse (IEC 85): F
Energieeffizienzindex (EEI): 0.18
Nettogewicht: 5.03 kg
Bruttogewicht: 6 kg
Versandvol.: 0.015 m³
Herkunftsland: DE
Zolltarif Nr.: 84137030
Zulassungen: WEEE
Anschluss: Gewindeverschraubung
Heizungsumwälzpumpe komplett einschl.
Verschraubungen und Dichtungen liefern und
betriebsbereit montieren.

Planungsgrundlage: Grundfos, MAGNA3 32-100

Angeboten:

Fabrikat /Typ:'".......................................
....."'
  (vom Bieter auszufüllen)
Menge: 1,000 St

**1.42.2.1.070 Heizungsumwälzpumpe DN 25**
Edelstahlrohr desgleichen wie vor, jedoch
Typ Magna3 25-60
Anschluss: Gewindeverschraubung
Heizungsumwälzpumpe komplett einschl.
Verschraubungen und Dichtungen liefern und
betriebsbereit montieren.
Menge: 2,000 St

###### Titel 1.42.2.2 4222 Heizungsleitungen, Armaturen und Zu

**1.42.2.2.010 Kugelhahn mit Knebelgriff - DN 65**
Kugelhahn DN 65 mit Knebelgriff aus Kunststoff,
Knebelgriff verlängert, aus Messing, vernickelt,
mit vollem Durchgang, O-Ring-Abdichtung aus FKM,
Dichtschalen aus PTFE, Knebelgriff aus Kunststoff,
verlängert, max. Betriebsdruck PN 20, für Flüssigkeiten und ungefährliche Gase von 0 bis 100 °C;
Zubehör: Isolierung für Kugelhahn
komplett einschl. Zubehör, Verbindungs-,
Dichtungs-, Befestigungs- und Kleinmaterialien liefern
und betriebsbereit in die Rohrleitung einbauen.
Anschluss: Edelstahlrohr/Pressfitting - DN 65

Planungsgrundlage: Oventrop, Optibal - DN 65

Angeboten:

Fabrikat /Typ:'".......................................
....."'
  (vom Bieter auszufüllen)
Menge: 4,000 St

**1.42.2.2.020 Kugelhahn mit Knebelgriff - DN 50**
Kugelhahn mit Knebelgriff verlängert, desgleichen wie vor jedoch DN 50, komplett
einschl. aller Verbindungs-, Dichtungs-,
Befestigungs- und Kleinmaterialien liefern
und betriebsbereit in die Rohrleitung einbauen.
Anschluss: Edelstahlrohr/Pressfitting - DN 50
Menge: 4,000 St

**1.42.2.2.030 Kugelhahn mit Knebelgriff - DN 40**
Kugelhahn mit Knebelgriff verlängert, desgleichen wie vor jedoch DN 40, komplett
einschl. aller Verbindungs-, Dichtungs-,
Befestigungs- und Kleinmaterialien liefern
und betriebsbereit in die Rohrleitung einbauen.
Anschluss: Edelstahlrohr/Pressfitting - DN 40
Menge: 3,000 St

**1.42.2.2.040 Kugelhahn mit Knebelgriff - DN 32**
Kugelhahn mit Knebelgriff verlängert, desgleichen wie vor jedoch DN 32, komplett
einschl. aller Verbindungs-, Dichtungs-,
Befestigungs- und Kleinmaterialien liefern
und betriebsbereit in die Rohrleitung einbauen.
Anschluss: Edelstahlrohr/Pressfitting - DN 32
Menge: 4,000 St

**1.42.2.2.050 Kugelhahn mit Knebelgriff - DN 25**
Kugelhahn mit Knebelgriff verlängert, desgleichen wie vor jedoch DN 25, komplett
einschl. aller Verbindungs-, Dichtungs-,
Befestigungs- und Kleinmaterialien liefern
und betriebsbereit in die Rohrleitung einbauen.
Anschluss: Edelstahlrohr/Pressfitting - DN 25
Menge: 2,000 St

**1.42.2.2.060 Kugelhahn mit Knebelgriff - DN 15**
Kugelhahn mit Knebelgriff verlängert, desgleichen wie vor jedoch DN 15, komplett
einschl. aller Verbindungs-, Dichtungs-,
Befestigungs- und Kleinmaterialien liefern
und betriebsbereit in die Rohrleitung einbauen.
Anschluss: Edelstahlrohr/Pressfitting - DN 15
Menge: 2,000 St

**1.42.2.2.070 Schwerkraftbremse - DN 32**
Aufstellbare Schwerkraftbremse mit Dichtung für
Warmwasser-Zentralheizungen PN 10, 120 °C, für
senkrechten und waagerechten Einbau geeignet,
direkt auf die Pumpe aufschraubbar.
Öffnungsdruck 200 mmWs
Komplett einschl. aller Verbindungs-,
Dichtungs-, Befestigungs- und Kleinmaterialien
liefern und betriebsbereit in die Rohrleitung
einbauen.

Planungsgrundlage: PAW, SBM DN 32

Angeboten:

Fabrikat /Typ:'".......................................
....."'
  (vom Bieter auszufüllen)
Menge: 1,000 St

**1.42.2.2.080 Schwerkraftbremse - DN 25**
Schwerkraftbremse desgleichen wie vor, jedoch
DN 25, komplett liefern und montieren.
Menge: 2,000 m

**1.42.2.2.090 Einbau Regelventil - DN 50**
Einbau Regelventil - DN 50, komplett einschl.
unter Hinzulieferung aller Pressübergänge
(Edelstahlrohr/Pressfitting)-, Verbindungs-,
Dichtungs-, Befestigungs- und Kleinmaterialien
liefern und betriebsbereit in die Rohrleitung
einbauen.
Anschluss: Edelstahlrohr/Pressfitting
Menge: 1,000 St

**1.42.2.2.100 Einbau Regelventi - DN 25**
Einbau Regelventi desgleichen wie vor, jedoch
DN 25, komplett liefern und montieren.
Menge: 1,000 m

**1.42.2.2.110 KFE-Hahn**
KFE-Hahn, Kesselfüll- und Entleerungshahn aus
Messing mit Stopfbuchse, Schlauchverschraubung,
Kappe und Kette, einschl. passendem Hahnschlüssel,komplett einschl. aller Pressübergängen
(Edelstahlrohr/Pressfitting), Verbindungs-, Dichtungs-,
Befestigungs- und Kleinmaterialien liefern und
betriebsbereit in die Rohrleitung einbauen.
Anschluss: C-Stahl/Pressfitting 1/2"
Menge: 10,000 St

**1.42.2.2.120 Thermometer**
Bimetall-Thermometer mit Übersteckring, mit
Tauchschaft 1/2", Anzeigebereich 0 - 120°C,
80 mm Gehäusedurchmesser, komplett
inkl.Tauchhülse und Formteil zur Einbindung
in Edelstahlrohr/Pressfitting DN 50 und kleiner
liefern und betriebsbereit in die Rohrleitung
einbauen.
Menge: 8,000 St

**1.42.2.2.130 Manometer**
Manometer, 80 mm Gehäusedurchmesser, Anzeigebereich von 0 - 10 bar, einschl. Manometerhahn mit
Prüefflansch komplett inkl.Formteil zur Einbindung in
Edelstahlrohr/Pressfitting DN 65 und kleiner liefern
und betriebsbereit in die Rohrleitung einbauen.
Menge: 1,000 St

**1.42.2.2.140 Schnellentlüfter mit Absperrautomat**
Schnellentlüfter mit Absperrautomat DN 15, G ½
AG Gehäuse und Deckel aus Messing, Schwimmer
aus hochwertigem, temperaturbeständigem Kunststoff,
Dichtungsteile aus temperaturbeständigem Elastomer,
geeignet für Wasser oder Wasser-Glykol-Gemisch
gemäß VDI- Richtlinie 2035, max. Mediumstemperatur
max.110° C, Betriebsdruck max. PN 10, komplett
liefern und montieren.

Angeboten:

Fabrikat /Typ:'".......................................
....."'
  (vom Bieter auszufüllen)
Menge: 12,000 St

*Hinweis*
Bei dem nachfolgend beschriebenem Rohr- leitungssystem
ist jeweils ein einheitliches Programmeines Herstellers
zu verwenden,
soweit nicht anders vorgegeben.

Edelstahl Systemrohre 1.4301(CrNi-Stahl),
d 15-108 mm geprüft nach DVGW- Arbeitsblatt
GW 541 und Werksnorm, biegbar,
Rohrlänge 6 m.

Edelstahl Pressfittings d15 - d54 mm, aus
CrNiMo-Stahl, Werkstoff Nr.: 1.4401 mit Pressindikator zur Erkennung nicht verpresster Verbindung vor der Druckprobe, hygieneunterstützendem Verschlussstopfen und Konturdichtringen aus Butylkautschuk (CIIR),
schwarz. Die Fittings sind zur Verbesserung
der Korrosionsbeständigkeit lösungsgeglüht
und blankgeglüht.

Edelstahl Pressfittings d76,1 - d108 mm aus
CrNiMo-Stahl, Werkstoff Nr.: 1.4401 mit Pressindikator zur Erkennung nicht verpresster Verbindung vor der Druckprobe, hygieneunterstützendem Verschlussstopfen und Rundschnur- dichtring
aus Butylkautschuk (CIIR), schwarz. Die Fittings sind
zur Verbesserung der Korrosionsbeständigkeit lösungsgeglüht und blankgeglüht.

Betriebsbedingungen für Heizungsanlage:
- maximaler Betriebsdruck: 16 bar

Haftungsübernahmevereinbarung zwischen
dem Hersteller und dem ZVSHK bzw. dem
BTGA.

Verlegen als Heizungs- oder Heizungsanschluss leitungen unter Beachtung der DIN
EN 12828 und DIN EN 14336 einschließlich
Ablängen, Ausrichten und Befestigen, unter
Berücksichtigung der temperaturabhängigen
Längenänderung, Dichtheitsprüfung und Spülen.

Das komplette Leitungssystem ist komplett unter
Vorhaltung aller erforderlichen Werkzeugen, Leitern,
Gerüsten sowie Dichtungs-, Klein- und
Befestigungsmaterial zu liefern und betriebsbereit zu
montieren

Montagehöhe bis 3,50 m

Planungsgrundlage: Geberit,
Mapress Edelstahl 1.4301

Angeboten:

Fabrikat /Typ:'".......................................
....."'
  (vom Bieter auszufüllen)

**1.42.2.2.150 Edelstahl-Rohrleitung - DN 65**
Mapress Edelstahl Rohrleitungssystem
DN 65, Montagehöhe max. 3,50 m ü. RFB,
mit verz. Rohrschellen und Einlegegummi,
mit Gewindestäben und Installationsschienen (sind in die Einheitspreise einzurechnen), Montage an Geschossdecken,
auf dem Rohfußboden und Steigleitungen,
komplett einschließlich Dichtungs-, Klein-
und Befestigungsmaterial liefern und
betriebsbereit montieren
Menge: 12,000 m

**1.42.2.2.160 Edelstahl-Rohrleitung - DN 50**
Mapress Edelstahl Rohrleitungssystem
DN 50, Montagehöhe max. 3,50 m ü. RFB,
mit verz. Rohrschellen und Einlegegummi,
mit Gewindestäben und Installationsschienen (sind in die Einheitspreise einzurechnen), Montage an Geschossdecken,
auf dem Rohfußboden und Steigleitungen,
komplett einschließlich Dichtungs-, Klein-
und Befestigungsmaterial liefern und
betriebsbereit montieren
Menge: 10,000 m

**1.42.2.2.170 Edelstahl-Rohrleitung - DN 40**
Edelstahlrohr desgleichen wie vor, jedoch
DN 40, komplett liefern und montieren.
Menge: 270,000 m

**1.42.2.2.180 Edelstahl-Rohrleitung - DN 32**
Edelstahlrohr desgleichen wie vor, jedoch
DN 32, komplett liefern und montieren.
Menge: 95,000 m

**1.42.2.2.190 Edelstahl-Rohrleitung - DN 25**
Edelstahlrohr desgleichen wie vor, jedoch
DN 25, komplett liefern und montieren.
Menge: 135,000 m

**1.42.2.2.200 Edelstahl-Rohrleitung - DN 20**
Edelstahlrohr desgleichen wie vor, jedoch
DN 20, komplett liefern und montieren.
Menge: 5,000 m

**1.42.2.2.210 Edelstahl-Rohrleitung - DN 15**
Edelstahlrohr desgleichen wie vor, jedoch
DN 15, komplett liefern und montieren.
Menge: 10,000 m

**1.42.2.2.220 Edelstahl-Rohrleitung - DN 12**
Edelstahlrohr desgleichen wie vor, jedoch
DN 12, komplett liefern und montieren.
Menge: 10,000 m

**1.42.2.2.230 Rohrbogen / Winkel DN 65**
Pressfitting Rohrbogen / Winkel für vorstehendes
Rohr, geeignet für Heizungsanlage, Verwendung
in Verteil- und Anbindeleitungen, Beistellung der
erforderlichen Werkzeuge, mit Presshülsen, Rohrbogen / Winkel DN 65
, in den handelsüblichen
Winkelgraden, komplett einschließlich Dichtungs-,
Klein- und Befestigungsmaterial liefern und
betriebsbereit montieren
Menge: 10,000 St

**1.42.2.2.240 Rohrbogen / Winkel DN 50**
Pressfitting Rohrbogen / Winkel für vorstehendes
Rohr, geeignet für Heizungsanlage, Verwendung
in Verteil- und Anbindeleitungen, Beistellung der
erforderlichen Werkzeuge, mit Presshülsen, Rohrbogen / Winkel DN 50, in den handelsüblichen
Winkelgraden, komplett einschließlich Dichtungs-,
Klein- und Befestigungsmaterial liefern und
betriebsbereit montieren
Menge: 2,000 St

**1.42.2.2.250 Rohrbogen / Winkel DN 40**
Pressfitting Rohrbogen / Winkel für vorstehendes
Rohr, geeignet für Heizungsanlage, Verwendung
in Verteil- und Anbindeleitungen, Beistellung der
erforderlichen Werkzeuge, mit Presshülsen, Rohrbogen / Winkel DN 40, in den handelsüblichen
Winkelgraden, komplett einschließlich Dichtungs-,
Klein- und Befestigungsmaterial liefern und
betriebsbereit montieren
Menge: 80,000 St

**1.42.2.2.260 Rohrbogen / Winkel DN 32**
Pressfitting Rohrbogen / Winkel desgleichen, jedoch
DN 32 komplett einschließlich Dichtungs-, Klein- und
Befestigungsmaterial liefern und betriebsbereit
montieren
Menge: 36,000 St

**1.42.2.2.270 Rohrbogen / Winkel DN 25**
Pressfitting Rohrbogen / Winkel desgleichen, jedoch
DN 25 komplett einschließlich Dichtungs-, Klein- und
Befestigungsmaterial liefern und betriebsbereit
montieren
Menge: 62,000 St

**1.42.2.2.280 Rohrbogen / Winkel DN 20**
Pressfitting Rohrbogen / Winkel desgleichen, jedoch
DN 20 komplett einschließlich Dichtungs-, Klein- und
Befestigungsmaterial liefern und betriebsbereit
montieren
Menge: 2,000 St

**1.42.2.2.290 Rohrbogen / Winkel DN 15**
Pressfitting Rohrbogen / Winkel desgleichen, jedoch
DN 15 komplett einschließlich Dichtungs-, Klein- und
Befestigungsmaterial liefern und betriebsbereit
montieren
Menge: 10,000 St

**1.42.2.2.300 Rohrbogen / Winkel DN 12**
Pressfitting Rohrbogen / Winkel desgleichen, jedoch
DN 12 komplett einschließlich Dichtungs-, Klein- und
Befestigungsmaterial liefern und betriebsbereit
montieren
Menge: 2,000 St

**1.42.2.2.310 T-Stücke DN 50**
Pressfitting / T-Stücke, ansonsten desgleichen
wie vor beschrieben, jedoch DN 50, Abgang gleich
oder reduziert, komplett einschließlich Dichtungs-,
Klein-  und Befestigungsmaterial liefern und
betriebsbereit montieren
Menge: 4,000 St

**1.42.2.2.320 T-Stücke DN 40**
Pressfitting / T-Stücke, ansonsten desgleichen
wie vor beschrieben, jedoch DN 40, Abgang gleich
oder reduziert, komplett einschließlich Dichtungs-,
Klein-  und Befestigungsmaterial liefern und
betriebsbereit montieren
Menge: 8,000 St

**1.42.2.2.330 T-Stücke DN 32**
Pressfitting / T-Stücke, ansonsten desgleichen
wie vor beschrieben, jedoch DN 32, Abgang gleich
oder reduziert, komplett einschließlich Dichtungs-,
Klein-  und Befestigungsmaterial liefern und
betriebsbereit montieren
Menge: 4,000 St

**1.42.2.2.340 T-Stücke DN 25**
Pressfitting / T-Stücke, ansonsten desgleichen
wie vor beschrieben, jedoch DN 25, Abgang gleich
oder reduziert, komplett einschließlich Dichtungs-,
Klein-  und Befestigungsmaterial liefern und
betriebsbereit montieren
Menge: 4,000 St

**1.42.2.2.350 T-Stücke DN 20**
Pressfitting / T-Stücke, ansonsten desgleichen
wie vor beschrieben, jedoch DN 20, Abgang gleich
oder reduziert, komplett einschließlich Dichtungs-,
Klein-  und Befestigungsmaterial liefern und
betriebsbereit montieren
Menge: 2,000 St

**1.42.2.2.360 T-Stücke DN 15**
Pressfitting / T-Stücke, ansonsten desgleichen
wie vor beschrieben, jedoch DN 15, Abgang gleich
oder reduziert, komplett einschließlich Dichtungs-,
Klein-  und Befestigungsmaterial liefern und
betriebsbereit montieren
Menge: 2,000 St

**1.42.2.2.370 T-Stücke DN 12**
Pressfitting / T-Stücke, ansonsten desgleichen
wie vor beschrieben, jedoch DN 12, Abgang gleich
oder reduziert, komplett einschließlich Dichtungs-,
Klein-  und Befestigungsmaterial liefern und
betriebsbereit montieren
Menge: 2,000 St

**1.42.2.2.380 Muffen / Kupplungen / Nippel / DN 65**
Pressfitting / Kupplungen / Nippel / DN 65,
ansonsten desgleichen wie vor beschrieben,
gleich oder reduziert, komplett einschließlich
Dichtungs-, Klein- und Befestigungsmaterial
liefern und betriebsbereit montieren
Menge: 2,000 St

**1.42.2.2.390 Muffen / Kupplungen / Nippel / DN 50**
Pressfitting / Kupplungen / Nippel / DN 50,
ansonsten desgleichen wie vor beschrieben,
gleich oder reduziert, komplett einschließlich
Dichtungs-, Klein- und Befestigungsmaterial
liefern und betriebsbereit montieren
Menge: 2,000 St

**1.42.2.2.400 Muffen / Kupplungen / Nippel / DN 40**
Pressfitting / Kupplungen / Nippel / DN 40,
ansonsten desgleichen wie vor beschrieben,
gleich oder reduziert, komplett einschließlich
Dichtungs-, Klein- und Befestigungsmaterial
liefern und betriebsbereit montieren
Menge: 20,000 St

**1.42.2.2.410 Muffen / Kupplungen / Nippel / DN 32**
Pressfitting / Kupplungen / Nippel / DN 32,
ansonsten desgleichen wie vor beschrieben,
gleich oder reduziert, komplett einschließlich
Dichtungs-, Klein- und Befestigungsmaterial
liefern und betriebsbereit montieren
Menge: 12,000 St

**1.42.2.2.420 Muffen / Kupplungen / Nippel / DN 25**
Pressfitting / Kupplungen / Nippel / DN 25,
ansonsten desgleichen wie vor beschrieben,
gleich oder reduziert, komplett einschließlich
Dichtungs-, Klein- und Befestigungsmaterial
liefern und betriebsbereit montieren
Menge: 12,000 St

**1.42.2.2.430 Muffen / Kupplungen / Nippel / DN 20**
Pressfitting / Kupplungen / Nippel / DN 20,
ansonsten desgleichen wie vor beschrieben,
gleich oder reduziert, komplett einschließlich
Dichtungs-, Klein- und Befestigungsmaterial
liefern und betriebsbereit montieren
Menge: 1,000 St

**1.42.2.2.440 Muffen / Kupplungen / Nippel / DN 15**
Pressfitting / Kupplungen / Nippel / DN 15,
ansonsten desgleichen wie vor beschrieben,
gleich oder reduziert, komplett einschließlich
Dichtungs-, Klein- und Befestigungsmaterial
liefern und betriebsbereit montieren
Menge: 4,000 St

**1.42.2.2.450 Muffen / Kupplungen / Nippel / DN 12**
Pressfitting / Kupplungen / Nippel / DN 12,
ansonsten desgleichen wie vor beschrieben,
gleich oder reduziert, komplett einschließlich
Dichtungs-, Klein- und Befestigungsmaterial
liefern und betriebsbereit montieren
Menge: 1,000 St

**1.42.2.2.460 Übergangs- und Red.- Stücke DN 50**
Pressfitting / Übergangs- und Red.-Stücke DN 50,
ansonsten desgleichen wie vor beschrieben, komplett
einschließlich Dichtungs-, Klein- und Befestigungsmaterial liefern und betriebsbereit montieren
Menge: 2,000 St

**1.42.2.2.470 Übergangs- und Red.- Stücke DN 40**
Pressfitting / Übergangs- und Red.-Stücke DN 40,
ansonsten desgleichen wie vor beschrieben, komplett
einschließlich Dichtungs-, Klein- und Befestigungsmaterial liefern und betriebsbereit montieren
Menge: 2,000 St

**1.42.2.2.480 Übergangs- und Red.- Stücke DN 32**
Pressfitting / Übergangs- und Red.-Stücke DN 32,
ansonsten desgleichen wie vor beschrieben, komplett
einschließlich Dichtungs-, Klein- und Befestigungsmaterial liefern und betriebsbereit montieren
Menge: 2,000 St

**1.42.2.2.490 Übergangs- und Red.- Stücke DN 25**
Pressfitting / Übergangs- und Red.-Stücke DN 25,
ansonsten desgleichen wie vor beschrieben, komplett
einschließlich Dichtungs-, Klein- und Befestigungsmaterial liefern und betriebsbereit montieren
Menge: 1,000 St

**1.42.2.2.500 Übergangs- und Red.- Stücke DN 20**
Pressfitting / Übergangs- und Red.-Stücke DN 20,
ansonsten desgleichen wie vor beschrieben, komplett
einschließlich Dichtungs-, Klein- und Befestigungsmaterial liefern und betriebsbereit montieren
Menge: 1,000 St

**1.42.2.2.510 Übergangs- und Red.- Stücke DN 15**
Pressfitting / Übergangs- und Red.-Stücke DN 15,
ansonsten desgleichen wie vor beschrieben, komplett
einschließlich Dichtungs-, Klein- und Befestigungsmaterial liefern und betriebsbereit montieren
Menge: 1,000 St

**1.42.2.2.520 Übergang Innen/Außengewinde DN 50**
Pressfitting / Übergang mit Innen/Außengewinde DN
50, ansonsten desgleichen wie vor beschrieben,
komplett einschließlich Verschraubung, Dichtungs-,
Klein- und Befestigungsmaterial liefern und
betriebsbereit montieren
Menge: 4,000 St

**1.42.2.2.530 Übergang Innen/Außengewinde DN 25**
Pressfitting / Übergang mit Innen/Außengewinde DN
25, ansonsten desgleichen wie vor beschrieben,
komplett einschließlich Verschraubung, Dichtungs-,
Klein- und Befestigungsmaterial liefern und
betriebsbereit montieren
Menge: 14,000 St

**1.42.2.2.540 Übergang Innen/Außengewinde DN 15**
Pressfitting / Übergang mit Innen/Außengewinde DN
15, ansonsten desgleichen wie vor beschrieben,
komplett einschließlich Verschraubung, Dichtungs-,
Klein- und Befestigungsmaterial liefern und
betriebsbereit montieren
Menge: 4,000 St

**1.42.2.2.550 Übergang Innen/Außengewinde DN 12**
Pressfitting / Übergang mit Innen/Außengewinde DN
12, ansonsten desgleichen wie vor beschrieben,
komplett einschließlich Verschraubung, Dichtungs-,
Klein- und Befestigungsmaterial liefern und
betriebsbereit montieren
Menge: 10,000 St

**1.42.2.2.560 Bezeichnungsschild - Rohrmontage**
Bezeichnungsschild aus Kunststoff, 100 x 50 mm,
mit Nuten zum Einschieben, fertig dauerhaft beschrifteten Textleisten (Text nach Absprache mit
der Bauleitung/Bauherrn), mit Klarsicht-Abdeckung
zur Rohrmontage. Komplett einschließlich Be-
festigungs- und Kleinmaterialien liefern und
montieren.

Fabrikat /Typ:'".......................................
....."'
  (vom Bieter auszufüllen)
Menge: 10,000 St

**1.42.2.2.570 Bezeichnungsschild - Wandmontage**
Bezeichnungsschild aus Kunststoff, 100 x 50 mm,
mit Nuten zum Einschieben, fertig dauerhaft beschrifteten Textleisten (Text nach Absprache mit
der Bauleitung/Bauherrn), mit Klarsicht-Abdeckung
zur Wandmontage. Komplett einschließlich Be-
festigungs- und Kleinmaterialien liefern und
montieren.

Angeboten:

Fabrikat /Typ:'".......................................
....."'
  (vom Bieter auszufüllen)
Menge: 10,000 St

**1.42.2.2.580 Kennzeichnungsaufkleber selbstklebend**
Kennzeichnungsaufkleber selbstklebend, aus
abriebfestem Kunststoff, als Strömungskennzeichnung und Medienkennzeichnung, farbig.
Für Kalt- und Warmwasserleitungen.
Für Abwasser- und Regenwasserleitungen.
Aufbringen auf Rohrleitungen, PVC-Umhüllung.
An sichtbaren Leitungen in Technik- und Kellerräumen.
Heizungsvorlauf = rot
Heizungsvorlauf = blau
Gasleitung = gelb, Trinkwasser = grün

Angeboten:

Fabrikat /Typ:'".......................................
....."'
  (vom Bieter auszufüllen)
Menge: 20,000 St

###### Titel 1.42.2.3 4223 Wärmeschutzisolierung

**1.42.2.3.010 Wärmedämmung Rohr DN 40 200% - verz. Blechmantel**
Wärmedämmung von Stahl - Rohrleitungen
DN 40, Steinwollschalen auf Alufolie kaschiert,
mit einem äußeren Mantel aus verz. Blechmantel,
Schmelzpunkt 1000 °C, nicht brennbar gemäß
DIN 4102, Dämmstärke 90 mm (200% gemäß
GEG bezogen auf eine Wärmeleitfähigkeit vom
0,035 W/mk), bündig an Decke und Wand abschließen, komplett liefern und montieren.

Planungsgrundlage: Rockwool, Rockwool 800

Angeboten:

Fabrikat /Typ:'".......................................
....."'
  (vom Bieter auszufüllen)
Menge: 10,000 m

**1.42.2.3.020 Wärmedämmung Rohr DN 32 200% - verz. Blechmantel**
Wärmedämmung desgleichen wie vor, jedoch für
Rohrleitungen DN 32, Dämmstärke 70 mm, komplett
liefern und montieren

0,035 W/mk), bündig an Decke und Wand abschließen, komplett liefern und montieren.

Planungsgrundlage: Rockwool, Rockwool 800

Angeboten:

Fabrikat /Typ:'".......................................
....."'
  (vom Bieter auszufüllen)
Menge: 24,000 m

**1.42.2.3.030 Wärmedämmung für Formstück - DN 40 200 %- verz. Blechmantel**
Wärmedämmung für Formstücke (Bogen, Abzweig,
Reduzierung, Ausschnitte) DN 65, aus Steinwollmatten,
auf Alufolie kaschiert, mit einem äußeren Mantel aus
verz. Stahlblech, nicht brennbar gemäß DIN 4102,
Schmelzpunkt 1000 °C, schwitzwasserdicht abgeklebt,
(200 % gemäß GEG bezogen auf eine Wärmeleitfähigkeit vom 0,035 W/mk), komplett liefern und montieren
Menge: 6,000 St

**1.42.2.3.040 Wärmedämmung für Formstück - DN 32 200 %- verz. Blechmantel**
Wärmedämmung für Formstücke (Bogen, Abzweig,
Reduzierung, Ausschnitte) DN 65, aus Steinwollmatten,
auf Alufolie kaschiert, mit einem äußeren Mantel aus
verz. Stahlblech, nicht brennbar gemäß DIN 4102,
Schmelzpunkt 1000 °C, schwitzwasserdicht abgeklebt,
(200 % gemäß GEG bezogen auf eine Wärmeleitfähigkeit vom 0,035 W/mk), komplett liefern und montieren
Menge: 12,000 St

**1.42.2.3.050 Wärmedämmung Rohr DN 65 - verz. Blechmantel**
Wärmedämmung von Stahl - Rohrleitungen
DN 50, Steinwollschalen auf Alufolie kaschiert,
mit einem äußeren Mantel aus verz. Blechmantel,
Schmelzpunkt 1000 °C, nicht brennbar gemäß
DIN 4102, Dämmstärke 80 mm (100% gemäß
GEG bezogen auf eine Wärmeleitfähigkeit vom
0,035 W/mk), bündig an Decke und Wand abschließen, komplett liefern und montieren.

Planungsgrundlage: Rockwool, Rockwool 800

Angeboten:

Fabrikat /Typ:'".......................................
....."'
  (vom Bieter auszufüllen)
Menge: 10,000 m

**1.42.2.3.060 Wärmedämmung Rohr DN 50 - verz. Blechmantel**
Wärmedämmung desgleichen wie vor, jedoch für
Rohrleitungen DN 50, Dämmstärke 60 mm, komplett
liefern und montieren
Menge: 10,000 m

**1.42.2.3.070 Wärmedämmung Rohr DN 40 - verz. Blechmantel**
Wärmedämmung desgleichen wie vor, jedoch für
Rohrleitungen DN 40, Dämmstärke 40 mm, komplett
liefern und montieren
Menge: 50,000 m

**1.42.2.3.080 Wärmedämmung Rohr DN 32 - verz. Blechmantel**
Wärmedämmung desgleichen wie vor, jedoch für
Rohrleitungen DN 32, Dämmstärke 40 mm, komplett
liefern und montieren
Menge: 18,000 m

**1.42.2.3.090 Wärmedämmung Rohr DN 25 - verz. Blechmantel**
Wärmedämmung desgleichen wie vor, jedoch für
Rohrleitungen DN 25, Dämmstärke 30 mm, komplett
liefern und montieren
Menge: 10,000 m

**1.42.2.3.100 Wärmedämmung für Formstück - DN 65 - verz. Blechmantel**
Wärmedämmung für Formstücke (Bogen, Abzweig,
Reduzierung, Ausschnitte) DN 65, aus Steinwollmatten,
auf Alufolie kaschiert, mit einem äußeren Mantel aus
verz. Stahlblech, nicht brennbar gemäß DIN 4102,
Schmelzpunkt 1000 °C, schwitzwasserdicht abgeklebt,
(100 % gemäß GEG bezogen auf eine Wärmeleitfähigkeit vom 0,035 W/mk), komplett liefern und montieren
Menge: 10,000 St

**1.42.2.3.110 Wärmedämmung für Formstück - DN 50 - verz. Blechmantel**
Wärmedämmung für Formstück, desgleichen wie vor,
jedoch DN 50, komplett liefern und montieren
Menge: 4,000 St

**1.42.2.3.120 Wärmedämmung für Formstück - DN 40 - verz. Blechmantel**
Wärmedämmung für Formstück, desgleichen wie vor,
jedoch DN 40, komplett liefern und montieren
Menge: 20,000 St

**1.42.2.3.130 Wärmedämmung für Formstück - DN 32 - verz. Blechmantel**
Wärmedämmung für Formstück, desgleichen wie vor,
jedoch DN 32, komplett liefern und montieren
Menge: 6,000 St

**1.42.2.3.140 Dämmschlauch Robust - DN 40**
Dämmschlauch Robust, Dämmung mit integriertem Schnellverschluss, offener Schlauch,
Dämmung für Heizungs- und Sanitärrohrleitungen sowie Rohrleitungen für Kälte- und
Klimaanlagen; Dämmung gemäß GEG, DIN
1988-200, VDI 4100 und DIN 4109; geschlossenzelliger, physikalisch vernetzter Polyethylenschaum mit zusätzlicher reißfester,
Gittergewebefolie verstärkt, Gittergewebe an
den Kreuzungspunkten verknotet. Offener
Schlauch mit integriertem Schnellverschluss.
Geeignet für alle Rohrmaterialien. Robuste,
reißfeste Oberfläche, um Beschädigungen in
der Bauphase vorzubeugen, Schutz gegen
Durchfeuchtung durch geschlossenzelligen,
physikalisch vernetzten Polyethylenschaum
mit einer Wasserdampfdiffusionszahl von
µ =? 5200, Lambda Wert 0,036 W/(m*K),
Baustoffklasse B2 nach DIN 4102-1,
Baustoffklasse EL nach DIN EN 13501-1,
Temperaturbeständigkeit nach DIN EN 14707
(dauerhaft) von -80°C bis +100°C

Rohrleitung: Edelstahl DN 40
Dämmschichtdicke: 44 mm

Komplett einschließlich Klebe-, Klein- und
Befestigungsmaterial liefern und montieren.

Planungsgrundlage: Kolektor-Missell, VS 40-48

Angeboten:

Fabrikat /Typ:'".......................................
....."'
  (vom Bieter auszufüllen)
Menge: 215,000 m

**1.42.2.3.150 Rohrisolierung KDH - DN 32**
Dämmung für Heizungs- und Sanitärrohrleitungen im Fußbodenaufbau gegen erdreichberührte, außenluftberührte und unbeheizte
Bauteile sowie zwischen beheizten Räumen
eines und verschiedener Nutzer; Dämmung
gemäß GEG, geschlossenzelliger Polyethylenschaum, Faser-Polsterlage aus fest miteinander
vernadelten Fasern, zusätzlich verstärkt durch
eine reißfeste Gittergewebefolie. Gittergewebe
an den Kreuzungspunkten verknotet. Isolierung
einschließlich Formteilisolierung liefern und
montieren.
Daten:
Typ: KDH 30-42
Dämmschichtdicke: 30 mm
Rohraußendurchmesser: Stahl DN 32

Komplett liefern und montieren.

Planungsgrundlage: Kolektor-Missell, KDH

Angeboten:

Fabrikat /Typ:'".......................................
....."'
  (vom Bieter auszufüllen)
Menge: 52,000 m

**1.42.2.3.160 Rohrisolierung KDH - DN 25**
Rohrisolierung desgleichen wie vor, jedoch
KDH 30-35 für Rohrleitung Stahl DN 25,
liefern und montieren.
Menge: 124,000 m

###### Titel 1.42.2.4 4224 Brandschutz, Verschluss Restfugen

**1.42.2.4.010 Verschließen der Restfugen - Ø 150 mm**
Verschließen der Restfugen bis Ø 150
Verschließen der Restfugen Rohr-Durchdringung
Ordnungsgemäßes Verschließen der Restfuge der
Durchdringung in Wand und Decke = Spalt zwischen
Rohrisolierung und Bohrung bzw. Öffnung durch
Ausstopfen mit Steinwolle zur Einhaltung des
Schallschutzes in den abgehängten Decken und
durch Verspachteln des Ringspaltes zwischen
Restmauerwerk und Schutzisolierung des Rohres im
Sichtbereich - ohne Brandschutzanforderung.
Restspalt um die Rohre bis 50 mm, Wand- bzw.
Deckenstärke bis 30 cm.
Die Rohrleitungen sind gegen Korrosion vor der
Dichtmasse entsprechend zu ummanteln.

Komplett in fertiger Arbeit herstellen.
Menge: 2,000 St

**1.42.2.4.020 Verschließen der Restfugen - Ø 125 mm**
Verschließen der Restfugen wie vor, jedoch
bis Ø 125 mm
Menge: 2,000 St

**1.42.2.4.030 Verschließen der Restfugen - Ø 100 mm**
Verschließen der Restfugen wie vor, jedoch
bis Ø 100 mm
Menge: 2,000 St

**1.42.2.4.040 Verschließen der Restfugen - Ø 80 mm**
Verschließen der Restfugen  wie vor, jedoch
bis Ø 80 mm
Menge: 2,000 St

**1.42.2.4.050 Verschließen der Restfugen - Ø 60 mm**
Verschließen der Restfugen wie vor jedoch,
bis Ø 60 mm
Menge: 2,000 St

**1.42.2.4.060 Verschließen der Restfugen - Ø 50 mm**
Verschließen der Restfugen wie vor jedoch,
bis Ø 50 mm
Menge: 2,000 St

**1.42.2.4.070 Verschließen der Restfugen F90 - Ø 150 mm**
Verschließen der Restfugen F90 wie vor bis,
Bohrung Ø 150 mm - Wand/Deckenstärke
bis 30 cm
Menge: 4,000 St

**1.42.2.4.080 R 90 - Rohrdurchführung DN 40**
R 90 - Rohrdurchführung C-Stahlrohr, verz.
Stahlrohr, Edelstahlrohr DN 40 wie nachfolgend beschrieben, kalt- und warmgehend
A1 Mindestdämmdicke: nach Erfordernis
R 90 - Rohrdurchführung zur Montage in Trenndecke/-wand mit entsprechender Feuerwiderstandsklasse.
Die R 90 Schale ist formschlüssig in die Kernbohrung einzupressen. Bei vorhandenen Fugen
werden diese bis zu einer Breite von ca. 2 mm
mit vollflächig auf die Schale aufgebrachtem
Kleber abgedichtet. Größere Fugen werden
mit Mörtel (MG II, II a, III) verschlossen. Bei
leichten Trennwänden muss die verbleibende
Öffnung mit Spachtelmasse vollständig verschlossen werden. Alle Dämmstoffe sind mit verzinktem
Bindedraht, 6 Wickelungen pro lfd.
Meter auf dem Rohr zu befestigen.
Im Bereich der Abwicklungen von T-Abzweigen
und Umlenkungen sind Gehrungsschnitte mit
Aluband abzukleben. Die Ausführung muss
gemäß ABP Nr. P-3725/4130-MPA BS für nichtbrennbare und
ABP Nr. P-3726/4140-MPA
BS für brennbare Versorgungsleitungen
Außendurchmesser <=160mm erfolgen. Die ordnungsgemäße
Ausführung ist vom Unternehmer nach Abschluss der Arbeiten durch eine
Übereinstimmungserklärung zu bescheinigen. Die
Abschottung ist abzustimmen auf das
Leitungssystem. Weiterführende Dämmung
WD in separater Position in Einheitslänge von
1000 mm.
Techn. Daten:
Baustoffklasse: nichtbrennbar nach DIN 4102-1
Schmelzpunkt: > 1000°C nach DIN 4102-17
Rohdichte: >150 kg/m³

Komplett liefern und montieren

Planungsgrundlage: Rockwool, Conlit 150 U

Angeboten:

Fabrikat /Typ:'".......................................
....."'
  (vom Bieter auszufüllen)
Menge: 4,000 St

**1.42.2.4.090 Mörtelschott - bis 1000 cm²**
Mörtelschott R 90 für Massiv - Wände und -
Decken, aus Mörtel der Mörtelgruppe III
gemäss DIN 1053, incl. der erforderlichen
Schalung, hohlraumfrei in die Öffnung
einbringen, Wand-/Decken-Stärke bis 30 cm,
bis 1000 cm², komplett liefern und einbauen

Angeboten:

Fabrikat /Typ:'".......................................
....."'
  (vom Bieter auszufüllen)
Menge: 1,000 St

**1.42.2.4.100 Mörtelschott - bis 800 cm²**
Mörtelschott R 90 für Massiv - Wände und - Decken, aus
Mörtel der Mörtelgruppe III gemäss DIN 1053, incl. der
erforderlichen Schalung, hohlraumfrei in die Öffnung
einbringen, Wand-/Decken-Stärke bis 30 cm, über
701 bis 800 cm², komplett liefern und einbauen.
Menge: 1,000 St

**1.42.2.4.110 Mörtelschott - bis 700 cm²**
Mörtelschott R 90 für Massiv - Wände und - Decken, aus
Mörtel der Mörtelgruppe III gemäss DIN 1053, incl. der
erforderlichen Schalung, hohlraumfrei in die Öffnung
einbringen, Wand-/Decken-Stärke bis 30 cm mm, über
601 bis 700 cm², komplett liefern und einbauen.
Menge: 1,000 St

**1.42.2.4.120 Mörtelschott - bis 500 cm²**
Mörtelschott R 90 für Massiv - Wände und - Decken, aus
Mörtel der Mörtelgruppe III gemäss DIN 1053, incl. der
erforderlichen Schalung, hohlraumfrei in die Öffnung
einbringen, Wand-/Decken-Stärke bis 30 cm, über
401 bis 500 cm², komplett liefern und einbauen.
Menge: 1,000 St

**1.42.2.4.130 Mörtelschott - bis 300 cm²**
Mörtelschott R 90 für Massiv - Wände und - Decken, aus
Mörtel der Mörtelgruppe III gemäss DIN 1053, incl. der
erforderlichen Schalung, hohlraumfrei in die Öffnung
einbringen, Wand-/Decken-Stärke bis 30 cm, über
201 bis 300 cm², komplett liefern und einbauen
Menge: 1,000 St

**1.42.2.4.140 Mörtelschott - bis 200 cm²**
Mörtelschott R 90 für Massiv - Wände und - Decken, aus
Mörtel der Mörtelgruppe III gemäss DIN 1053, incl. der
erforderlichen Schalung, hohlraumfrei in die Öffnung
einbringen, Wand-/Decken-Stärke bis 30 cm, über
101 bis 200 cm², komplett liefern und einbauen.
Menge: 1,000 St

**1.42.2.4.150 Mörtelschott - bis 100 cm²**
Mörtelschott R 90 für Massiv - Wände und - Decken, aus
Mörtel der Mörtelgruppe III gemäss DIN 1053, incl. der
erforderlichen Schalung, hohlraumfrei in die Öffnung
einbringen, Wand-/Decken-Stärke bis 30 cm, bis
100 cm², komplett liefern und einbauen.
Menge: 1,000 St

###### Titel 1.42.2.5 4232 Fußbodenheizung und Zubehör

*Hinweis*
Fußbodenheizungnach, Rohrverlegung rechtwinklig in den Abständen:
VA 10/15/20/25 cm

Vor dem Einbringen der Fußbodenheizung
muss sichergestellt sein, dass der Rohfußboden DIN 18202 und die Bauwerksdichtungen
DIN 18195 T1-T10 entsprechen.

Die Verarbeitung hat nach den jeweils gültigen
Normen und der aktuellen Anwendungstechnik
des Herstellers zu erfolgen.

Bei der Ermittlung der Einheitspreise ist ein
gewisser Verschnitt einzukalkulieren.

Die Heizkreise sind einzeln zu füllen, zu spülen
und gemäß dem Druckprüfungsprotokoll des
Herstellers abzudrücken. Der hydraulische Ab-
gleich ist so vorzunehmen, dass die geforderten
Funktionen und Leistungen erbracht werden.

Prüfdruck gemäß VOB max. Prüfdruck: 10 bar

Bei der nachfolgend beschriebenen Fußbodenheizung ist jeweils ein einheitliches Programm
eines Herstellers zu verwenden, soweit nicht
anders vorgegeben.

Wichtiger Hinweis:
Innerhalb der einzelnen Heizschlangen dürfen
keine Verbindungen (Kupplungen) eingebaut
werden. Die Heizschlangen sind somit bis auf
den Heizkreisverteileranschluss verbindungsfrei zu verlegen.

Zur Lieferung gehören auch die erforderliche
Anzahl von Kupplungen, Übergangsmuffen und
Nippel, Gewindeadapter, Pressverbinder, Schutzrohr, Randdämmstreifen sowie Rohrführungsbögen zum Anschluss der Anbindeleitungen
an den Verteiler.

Die nachfolgend aufgeführten Anlagenkomponennten sind komplett zu liefern und Betriebsbereit einzubauen.

Planungsgrundlage: Uponor, System Klett

Angeboten:

Fabrikat /Typ:'".......................................
....."'
  (vom Bieter auszufüllen)

**1.42.2.5.010 Trägerplatte**
Trägerplatte als Rohrträger in gerollter Ausführung mit Wärme- und Trittschalldämmung
nach DIN EN 13163 und DIN 4108-10 aus
EPS-Hartschaum mit aufkaschierter Gewebe-
Haftfolie zur überlappenden Verlegung, mit
einseitigem selbstklebendem Folienüberstand zur Abdeckung der Dämmschicht gem
DIN 18560.
Gewebehaftfolie zur Fixierung von Klettrohren
Klett Rollplatte Extra EPS DES 35-3mm 10x1m
Rasterung der Folie: 100 x100 mm auf Klett-
Textil
Baustoffklasse E nach DIN EN 13501-1,
Baustoffklasse B2 nach DIN 4102,
Max. Nutzlast:
CP-2 - 5.0 kN/m2
CP-3 - 4.0 kN/m2
Menge: 860,000 m²

**1.42.2.5.020 Klett Rohr 16x2**
PE-Xa-Rohr mit Sauerstoffdiffusionssperre aus EVOH und einer zusätzlichen äußeren Schutzschicht. Kunststoff-Rohrleitungs-
systeme für Warm-und Kaltwassersysteme,
vernetztes Polyethylen, Sauerstoffdicht nach
DIN 4726. Zur Verwendung als Flächenheizungs- und Kühlungsrohr.
- Anwendungsklasse 4+5 / 6 bar
- Maximale Auslegungstemperatur: 90°C
- Störfalltemperatur: 100°C
- max. Betriebsdruck 6/10 bar bei 90°C/70°C
- Baustoffklasse E nach DIN EN 13501-1
Rohrtyp:
Klett Rohr Comfort Pipe PLUS 16x2,0
Menge: 7250,000 m

**1.42.2.5.030 Folie PE**
Multi Folie PE 0,1mm 75x2m zur Abdeckung
von Materialien der Bauwerksabdichtung mit
weichmacherabscheidenden Stoffen zum
Schutz für die darüber liegende Polystyrol-
Wärmedämmung.
Werkstoff: Polyethylen PE-LD
Menge: 942,000 m²

**1.42.2.5.040 Dehnungsfugenprofil**
Dehnungsfugenprofil, Selbstklebendes Fugenprofil Element aus PP mit Polyethylen-Schaum
Expansion Band, 10 mm dick, für die zuverlässige Trennung der Estrichprofile (z.B. in
Türöffnungen) sowie zum Absorbieren der
Ausdehnung des Estrichs. Für Dehnungsfugen nach DIN 18560-2.
Höhe: 100 mm
Materialstärke: 10 mm
Länge: 1,8 m
Menge: 30,000 m

**1.42.2.5.050 Klebeband**
Klebeband für Tacker- und Klettplatten.
Länge: 66 m, Breite: 50 mm
Menge: 13,000 m

**1.42.2.5.060 Messstellenmarkierung 100mm**
Messstellenmarkierung zur Ausweisung einer
Messstelle für die Feuchtemessung im Estrich,
mit rotem Markierungsende. Die Befestigung
auf der Abdeckung gem. DIN 18560 erfolgt
mittels Klebestreifen. Die Abdeckung wird
nicht zerstört.
Werkstoff: Rundstab Kautschuk, Fuß aus
Kunststoff mit Klebestreifen
Menge: 35,000 St

**1.42.2.5.070 Randdämmstreifen**
Randdämmstreifen mit Folie PE, 150x8mm
für die normgerechte Trennung des Estrichs
zu angrenzenden Bauteilen bei Fußbodenkonstruktionen gem. DIN 18560 und DIN EN
1264, mit mehrfacher Abreißschlitzung, mit
aufkaschierter PE-Folie
Werkstoff: geschlossenzelliges Polyethylen PE-LD
Baustoffklasse: B2
Menge: 738,000 St

**1.42.2.5.080 Rohrführungsbogen 14-18**
Rohrführungsbogen aus schlagfestem Kunststoff, Für 90° Bogen zur Richtungsänderung
Menge: 138,000 St

**1.42.2.5.090 Schutzhülse**
Schutzhülse mit Schlitzöffnungaus geschlossenzelliges Polyethylen mit Selbstklebestreifen,
300x5mm zum Schutz der Anbindeleitung im
Bereich der Heizestrich-Bewegungsfugen
gem. DIN 18560, für Rohre bis 20 mm300x5mm,
- Mit Schlitzöffnung
- Zum Schutz von Anbindeleitungen bis 20 mm in
Dehnungsfugenbereichen
Menge: 138,000 St

**1.42.2.5.100 Randdämmstreifen**
Randdämmstreifen mit Folie PE, 150x8mm
für die normgerechte Trennung des Estrichs
zu angrenzenden Bauteilen bei Fußbodenkonstruktionen gem. DIN 18560 und DIN EN
1264, mit mehrfacher Abreißschlitzung, mit
aufkaschierter PE-Folie
Werkstoff: geschlossenzelliges Polyethylen PE-LD
Baustoffklasse: B2
Menge: 738,000 St

**1.42.2.5.110 Verteilerschrank 1000**
Verteilerschrank ohne Rahmen und Tür als
Unterputzlösung,
Integration aller Verteiler und umgebender Komponenten
wie
Heizkreisverteiler, Regelung, Verbindungssätze. Montage
der
in Höhe und Tiefe verstellbar, Montage von Verteilern
an
Schienen, die vertikal und horizontal verstellbar sind,
Verteileranschluss in vertikaler oder horizontaler Richtung.
Einbauort für Regelung (über dem Verteiler).
Verstellbare
Füße zur Anpassung an den Bodenaufbau.
Kompatibel zu allen Rahmen / Türen Unterputz.

- Breite 1000 mm
- Höhenverstellbar: 730 - 930mm
- Fußbodenhöhe: 30 - 230 mm
- Tiefe 80 mm bis 120 mm, erweiterbar
  um Rahmen / Tür
- Material: verzinktes Stahlblech
Menge: 3,000 St

**1.42.2.5.120 Verteilerschrank 850**
Verteilerschrank desgleichen wie vor, jedoch Breite 850
mm
Menge: 1,000 St

**1.42.2.5.130 Verteilerschrank 700**
Verteilerschrank desgleichen wie vor, jedoch Breite 700
mm
Menge: 3,000 St

**1.42.2.5.140 Rahmen/Tür 1000**
Rahmen und Tür Typ Vario IW S, für Schrankinstallation Unterputz. Tür und Rahmen separat
verpackt, Schmutzschutz vor Montage von
Schrankrahmen und Tür.
- Dimension 1000x730 mm
- höhenverstellbarer Rahmen
- Tür absperrbar
- Material: Stahl pulverbeschichtet,
  weiß (RAL 9010)
- Rahmen und Tür für Verteilerschrank UP
Menge: 3,000 St

**1.42.2.5.150 Rahmen/Tür 850**
Rahmen und Tür für Schrankinstallation desgleichen wie vor, jedoch Dimension
850x730 mm
Menge: 1,000 St

**1.42.2.5.160 Rahmen/Tür 700**
Rahmen und Tür für Schrankinstallation desgleichen wie vor, jedoch Dimension
700x730 mm
Menge: 3,000 St

**1.42.2.5.170 Heizkreisverteiler 13-HKS**
Vor- und Rücklaufverteiler aus Edelstahl, mit
integrierten Ventilen und beidseitiger An-
schlussmöglichkeit bestehend aus:
Vorlauf-Verteiler mit integrierten Ventilen, Anschluss rechts oder links
flachdichtend, Ausführung mit regulierbaren Durchflussanzeigern und Absperrfunktion
Rücklauf-Sammler mit Ventilen und
Kappen, für Antrieb vorbereitet, mit integrierten Entlüftungsventilen und Füll-
und Entleerungseinrichtungen.
Anzahl der Heizkreise: 13
Heizkreisanschlüsse: G 3/4 " Eurokonus,
Heizkreisabstand: 50 mm,
Verteilerabstand: 200 mm,
max. Druck: 6 bar,
max. Temperatur: 60°C
Menge: 2,000 St

**1.42.2.5.180 Heizkreisverteiler 11-HKS**
Heizkreisverteiler desgleichen wie vor,
für 11 Heizkreise
Menge: 1,000 St

**1.42.2.5.190 Heizkreisverteiler 10-HKS**
Heizkreisverteiler desgleichen wie vor,
für 10 Heizkreise
Menge: 1,000 St

**1.42.2.5.200 Heizkreisverteiler 9-HKS**
Heizkreisverteiler desgleichen wie vor,
für 9 Heizkreise
Menge: 2,000 St

**1.42.2.5.210 Heizkreisverteiler 7-HKS**
Heizkreisverteiler desgleichen wie vor,
für 7 Heizkreise
Menge: 1,000 St

**1.42.2.5.220 Klemmringverschraubung 16x1**
Klemmringverschraubung PEX 16x1,8/2,0-
G3/4"FT Euro, zweiteilige Klemmringverschraubung aus Messing, mit Überwurfmutter
und Druckhülse, zum Anschluss von PE-Xa
Rohren an Heizkreisverteiler mit Eurokonus 3/4", gem. EN 16313.
Menge: 138,000 St

**1.42.2.5.230 Regulierventil**
- Zum Abgleichen und Absperren von Verteilern
- Für Zonenregelung mit Uponor Stellantrieb M30x1,5mm
MT
- Gehäuse aus Messing
- Handräder aus Polyamid
- Max. Prüfdruck 10 bar
Menge: 7,000 Set

**1.42.2.5.240 Stellantrieb 230V**
Stellantrieb zur Ansteuerung der Rücklaufventile am
Verteiler.
Stellantrieb zeigt den aktuellen Status (offen oder
geschlossen)

- First-Open Funktion
- Höhe: 61 mm + Adapterring FT 30 x 1,5
- Hublänge: 5mm
- Anschlusskabel: 2 x 0,75 mm2 x 1m
- Betriebsspannung: 230 V
- Leistungsaufnahme: 1 W
- Konformität: CE
- Schutzklasse: IP54
- Farbe: grau
Menge: 69,000 St

**1.42.2.5.250 Einzelraumregler 230V**
Einzelraumregler Heizen/Kühlen, mit Autoabgleich für 10
Zonen
und 12 Stellantriebe, Kabelgebundene 230
V-Einzelraumtempera-
turregelung für Flächenheizungen mit
Autoabgleich-Funktion für
den automatischen Abgleich der Heizzonen, zur
Optimierung des
Energieverbrauchs durch bedarfsgerechte Taktung der
Stellantriebe über die Reglerlogik. Konventionelle 230
Volt-Verkabe-
lung zu 3- oder 4-adrigen Raumthermostaten. Regler
kombinierbar mit konventionellen Raumthermostaten und
Zeitschaltuhren Elektro-Schalterprogrammen.

Funktionen:
- Heizen und Kühlen
- Status-Anzeige Heizen (rote LED), Kühlen (blaue LED)
- Regler mit Autoabgleich-Funktion für 230
V-Standardver-
  kabelung und Fremd-Raumthermostate
- Unterstützt pro Regler bis zu 10 Raumthermostate (230
V)
- Unterstützt pro Regler bis zu 12 Stellantriebe (230
V),
  können flexibel zugewiesen werden
- Geräuschloses Umschalten der Stellantriebe
- Der Autoabgleich optimiert Energieverbrauch und
Komfort
- Schalter zum Aktivieren/Deaktivieren der
Autoabgleich-
  Funktion
- Pumpenrelais zur Ansteuerung einer Umwälzpumpe
- Eingang: Schalter für Heizung/Kühlung, Tag- /
Nacht-Betrieb
- 4-Draht-Verkabelung für Thermostatanschluss mit Tag-
/
  Nacht-Absenkung)
- 3-Draht-Verkabelung für Standard-Thermostate (2
Drähte
  für Stromversorgung 230 V, 1 Ausgang 230 V
Schaltsignal)
- Anschlussklemmen für Thermostat/Stellantrieb 0,13 -
1,5 mm²
- Überlastungsschutz
- Schutzklasse: IP20
- Montagematerial, inklusive DIN-Schiene
- Achtung: kein Netzkabel enthalten

Abmessungen:
- Breite: 365 mm
- Höhe: 90 mm
- Tiefe: 56 mm
Menge: 9,000 St

**1.42.2.5.260 Druckprobe Fußbodenheizung, Etagenweise**
Druckprobe Fußbodenheizung, Etagenweise
Druckprobe der FBH nach DIN EN 1264
Vor der Estrichverlegung ist eine Dichtheitsprobe
der Heizkreise mit Wasser durchzuführen,
alternativ kann diese gem. DIN EN 1264-4 auch
mit Druckluft erfolgen.
Sie erfolgt an den fertiggestellten aber noch nicht
verdeckten Rohrleitungen.
Hinweise zum Prüfverfahren:
Die Anlage mit filtriertem Wasser füllen und
vollständig entlüften.
Bei größeren Temperaturdifferenzen (ca. 10 K) zwischen
Umgebungstemperatur und Füllwassertemperatur
ist nach Füllen der Anlage eine Wartezeit von 30
Minuten
für den Temperaturausgleich einzuhalten.
Die Dichtheitsprüfung ist mit einem Druck von 4 bar,
max. 6 bar, durchzuführen.
Anlagenteile, die nicht für diese Druckstufen ausgelegt
sind z. B. Sicherheitsventile,
Ausdehnungsgefäße usw., sind von der Prüfung
auszunehmen.
Sichtkontrolle der Leitungsanlage,
Kontrolle per Manometer, es sind Druckmessgeräte
zu verwenden, die ein einwandfreies Ablesen einer
Druckänderung von 0,1 bar gestatten.
Der Druck muss während des Einbringens des Estrichs
aufrechterhalten bleiben.
Einfrieren ist durch geeignete Schutzmaßnahmen, wie
Raumbeheizung oder Zusatz von Frostschutzmittel zum
Heizwasser, auszuschließen.
Wird der Frostschutz für den Normalbetrieb
nicht benötigt, muss die Anlage durch Entleeren und
Spülen, mit mindestens dreimaligem Wasserwechsel,
gereinigt werden. Die Wassertemperatur muss während der
Prüfung konstant gehalten werden. Die vorbeschriebe
Druckprobe ist geschossweise auszuführen.
Menge: 3,000 St

**1.42.2.5.270 Einregulierung und Funktionsheizen Etragenweise**
Einregulierung und Funktionsheizen Etragenweise

Einregulierung:
Die Einstellung der Anlage ist durch hydraulischen
Abgleich der Heizkreise und der Verteiler untereinander
vorzunehmen, einschl. Dokumentierung in den
Abnahmeunterlagen mit Übergabe der Haftungserklärung.

Funktionsheizen:
Funktionsheizen nach DIN EN 1264
Funktionsheizen von Zement-, Calciumsulfat-
und Anhydridestrich dient der Überprüfung der beheizten
Fußbodenkonstruktion und ist nach DIN EN 1264-4
durchzuführen. Aufheizbeginn frühestens 21 Tage nach
Verlegung von Zementestrich, 7 Tage nach Verlegung von
Calciumsulfat- und Anhydridestrich.
Allgemeine Hinweise
Der Aufheizvorgang muss langsam und
kontinuierlich durchgeführt werden.
Der Estrich darf während des Funktionsheizens
keiner Zugluft ausgesetzt sein.
3 Tage mit 20 bis 25 °C Vorlauftemperatur
heizen, dann 7 Tage mit maximaler
Auslegungstemperatur (max. 55 °C).
Von DIN EN 1264-4 abweichende Vorgaben
des Herstellers beachten.
Das Funktionsheizen ist zwingend zu protokollieren.
Menge: 3,000 St

##### Gewerk 1.42.9 429 Wärmeerzeugungsanlagen, Sonstiges

###### Titel 1.42.9.1 4291 Nebenleistungen und Sonstiges

**1.42.9.1.010 Big-Foot WP 1**
Liefern und montieren einer freitragenden Aufständerung
zur Aufnahme einer Wärmepumpenanlage auf Flachdach.
Konstruktion bestehend aus tragfähigen,
korrosionsbeständigen Montageschienen  mit
lastverteilenden Auflagerfüßen aus Gummi oder
gleichwertigem Material, geeignet zur
dachhautdurchdringungsfreien Montage.
Ausführung inkl.:
statisch ausreichender Dimensionierung für Gesamtlasten
aus Eigengewicht der Anlage sowie Zusatzlasten (Wind-
und Schneelasten gemäß gültigen Normen)
gleichmäßiger Lastverteilung auf die Dachfläche
schwingungsdämpfender Lagerung zur Reduzierung von
Körperschallübertragung
höhenjustierbarer Konstruktion zur Nivellierung von
Unebenheiten
Befestigungselementen, Verbindungsmitteln und
sämtlichem Zubehör für eine betriebsfertige Montage
Berücksichtigung der Herstellervorgaben der RLT-Anlage
Technische Daten:
Abmessungen Aufstellfläche: ca. 900 x 1.200 mm (B x L)
Höhe Konstuktion: ca. 500 mm
Gesamtgewicht der aufzunehmenden Anlage: ca. 330 kg
Dachtyp: Flachdach, Ausführung ohne Dachdurchdringung
Besondere Leistungen:
Erstellung statischer Nachweis auf Anforderung
Werk- und Montageplanung
Abstimmung mit Dachabdichtungssystem
Menge: 1,000 St

**1.42.9.1.020 Big-Foot WP 2**
Liefern und montieren einer freitragenden Aufständerung
zur Aufnahme einer Wärmepumpenanlage auf Flachdach.
Konstruktion bestehend aus tragfähigen,
korrosionsbeständigen Montageschienen  mit
lastverteilenden Auflagerfüßen aus Gummi oder
gleichwertigem Material, geeignet zur
dachhautdurchdringungsfreien Montage.
Ausführung inkl.:
statisch ausreichender Dimensionierung für Gesamtlasten
aus Eigengewicht der Anlage sowie Zusatzlasten (Wind-
und Schneelasten gemäß gültigen Normen)
gleichmäßiger Lastverteilung auf die Dachfläche
schwingungsdämpfender Lagerung zur Reduzierung von
Körperschallübertragung
höhenjustierbarer Konstruktion zur Nivellierung von
Unebenheiten
Befestigungselementen, Verbindungsmitteln und
sämtlichem Zubehör für eine betriebsfertige Montage
Berücksichtigung der Herstellervorgaben der RLT-Anlage
Technische Daten:
Abmessungen Aufstellfläche: ca. 2.100 x 1.200 mm (B x
L)
Höhe Konstuktion: ca. 500 mm
Gesamtgewicht der aufzunehmenden Anlage: ca. 870 kg
Dachtyp: Flachdach, Ausführung ohne Dachdurchdringung
Besondere Leistungen:
Erstellung statischer Nachweis auf Anforderung
Werk- und Montageplanung
Abstimmung mit Dachabdichtungssystem
Menge: 2,000 St

**1.42.9.1.030 Schwanenhals 200 mm**
Schwanenhals zur Dachdurchführung
von Energieleitungen
und Schwachstromleitungen bei Flachdächern

Schwanenhals - wärmegedämmt - NW 200

Flachdachdurchführung,
verzinkte Ausführung,
zum Andübeln,
zur Aufnahme von Kabeln: z. B. 5 x 0 - 18 mm mittels
Wechseldichteinsatz - geteilt
360° schwenkbar,
Einbindung in die Dachabdichtungsbahn
mittels Folienklemmflansch,
UV-Schutz mit umlaufender, unterseitiger
Tropfkante und Verdrehsicherung,
Fußabdichtung zur Dachöffnung mit EPDM
Dichtung,
Befestigungsdübel M8 x 100 V2A,

liefern und Übergabe an das
Gewerk Dachdecker.
Menge: 1,000 St

**1.42.9.1.040 Flachdach-Durchführung**
Flachdach-Durchführung bestehend aus
Unterteil und Durchführung, mit abnehmbarem
Deckel, Revisionsdeckel
Material: Aluminium
- Abmessungen:
- Flachdach-Durchführung Unterteil
  LxBxH: 200 x 150 x 400
- Flachdach-Durchführung
  LxBxH: 200 x 150 x 500
Sonderleistung: Nach der Rohrinstallation
ist die Durchführung auszudämmen

Liefern und Übergabe an das
Gewerk Dachdecker zu Einbau.

Planungsgrundlage:
Altvater GmbH, FDA500 + FDAU

Angeboten:

Fabrikat /Typ:'".......................................
....."'
  (vom Bieter auszufüllen)
Menge: 4,000 St

**1.42.9.1.050 Kernbohrungen Ø 200 mm**
Bohrungen durch Stahlbetonwände und Decken sowie
durch Mauerwände, für die Durchführung von Leitungen
einschl. hierfür erforderlichem Bohrgerät sowie
Diamantbohrer etc., mit Auffangvorrichtung für den
anfallenden Schmutz, Staub und Bohrwasser, einschl.
Abtransport der Bohrkerne sowie Entsorgung, komplett
liefern und durchführen.
Bohrdurchmesser: 150 mm
Wand/Deckenstärke: bis 30 cm
Menge: 4,000 St

**1.42.9.1.060 Kernbohrungen Ø 150 mm**
Bohrungen durch Stahlbetonwände und Decken sowie
durch Mauerwände, für die Durchführung von Leitungen
einschl. hierfür erforderlichem Bohrgerät sowie
Diamantbohrer etc., mit Auffangvorrichtung für den
anfallenden Schmutz, Staub und Bohrwasser, einschl.
Abtransport der Bohrkerne sowie Entsorgung, komplett
liefern und durchführen.
Bohrdurchmesser: 150 mm
Wand/Deckenstärke: bis 30 cm
Menge: 14,000 St

**1.42.9.1.070 Kernbohrungen Ø 100 mm**
Bohrungen durch Stahlbetonwände und Decken sowie
durch Mauerwände, für die Durchführung von Leitungen
einschl. hierfür erforderlichem Bohrgerät sowie
Diamantbohrer etc., mit Auffangvorrichtung für den
anfallenden Schmutz, Staub und Bohrwasser, einschl.
Abtransport der Bohrkerne sowie Entsorgung, komplett
liefern und durchführen.
Bohrdurchmesser: 100 mm
Wand/Deckenstärke: bis 30 cm
Menge: 2,000 St

**1.42.9.1.080 Hebezeuge etc.**
Für eventuell benötigte Hebezeuge, Kran, Stapler
und Montagegerüste etc.
Menge: 1,000 psch

**1.42.9.1.090 Baustelleneinrichtung / Transport**
Die Baustelleneinrichtung / Transport beinhaltet die
gesamten Kosten für den Transport aller Materialien
und Werkzeuge ab Werk bis frei Baustelle, bis zum
Verwendungsort sowie Rücktransport der Werkzeuge,
Fracht, Verpackung, Versicherung, Bruchrisiko, Beaufsichtigung, techn. Bearbeitung, anfertigen aller Unterlagen wie Montagepläne, Detailpläne, Fahr- und Wegegelder, Auslösung sowie sämtliche eventuell notwendigen
Leistungen, wie z.B. Sicherheitsabgrenzung mit
rot/weißem Band und die, die nicht näher bekannt sind,
jedoch zur Erstellung einer betriebsfertigen Anlage und
bezüglich Sicherheit notwendig werden. Komplett
ausführen
Menge: 1,000 psch

**1.42.9.1.100 Koordination mit Gewerk**
Koordination mit allen Gewerken,. techn. Abstimmung und
Festlegung der Montageschnittstellen vor Ort. Teilnahme
an separaten Terminen, Austausch der erf. technischen
Daten, sowie Vorgaben.

Insbesondere sind das:

Übergabepunkt des Fremdgewerkes "Elektrotechnik" sind
Spannungsleitungen endverlegt, in unmittelbare Nähe des
anzuschließenden Gerätes in Abzweigdosen mit
Verbindungsklemmen. Steuerleitungen werden endverlegt
in unmittelbare Nähe des anzuschließenden Gerätes.
(Keine Abzweigdosen mit Verbindungsklemmen
erforderlich)

Sämtliche Klemmarbeiten an den Geräten, Schaltschränken
(ISP) und an den Übergabepunkten, sowie
Kabeleinführungen sind durch den Auftragnehmer zu
leisten.
Die Spannungsversorgung des Hauptschaltschrankes (ISP)
kann direkt angeschlossen werden, ohne Abzweigdose als
Übergabepunkt. Die Klemmarbeiten der
Spannungsversorgung zur ISP an der NSHV oder
Unterverteiler erfolgt durch das Gewerk
"Elektrotechnik". Evtl. Bohrungen zwecks Halterungen
oder Einführungen sind gemeinsam abzustimmen und im
Zweifelsfall aus Gewährleistungsgründen durch den
Auftragnehmer durchzuführen.

Es sind Vorgaben zum Kabelzug zu erstellen. Diese
können z.B. als Kabelzug- und Verbraucherlisten,
Markierung in Plänen oder vor Ort sein.
Es liegt in der Veranwtortung des Auftragnehmers den
geleisteten Kabelzug auf Vollständigkeit zu überprüfen,
sodass der Bauablauf nicht gestört wird.

Inbetriebnahmen mit Schnittstellen zu anderen Gewerken
sind in Zusammenarbeit und Abstimmung durchzuführen,
falls erforderlich.

Teilnahme an bauseitiger Sachverständigenabnahme
Menge: 1,000 psch

**1.42.9.1.110 Mobile Heizzentrale Estrichtrocknung**
Lieferung und Aufstellung einer mobilen
Elektroheizzentrale
einschließlich Estrichaufheizprogramm.
Zubehör: 1 Satz Verbindungsleitungen für Heizungsvor-
und
Rücklauf.

Technische Daten:
Stromanschluß: 3 N - 400 V - 63 A
Vorsicherung 3 x 63 A
Leistung: min. 36 kW
Menge: 30,000 Tage

**1.42.9.1.120 Mietverlängerung Mobile Heizzentrale**
Mietverlängerung Mobile Heizzentrale der vor
beschreibenen
mobilen Elektroheizzentrale
Menge: 20,000 Tage

**1.42.9.1.130 Autokran**
Autokran mit Teleskopausleger für den Transport und
Montage der Wärmepumpenanlage sowie Schalldämmhaube.

Die genaue Positionierung des Mobilkranes ist mit der
örtlichen Bauleitung abzustimmen. In der Kalkulation
sind alle erforderlichen Nebenleistungen wie z. B.
Transportkosten, Zeiten für das Auf- und Abbauen der
Krananlage sowie An- und Abfahrt sowie die erforderlichen Verkehrssicherungsmaßnahmen zu berücksichtigen.
Menge: 8,000 h

**1.42.9.1.140 Profilstahl verzinkt**
Profilstahl verzinkt, Befestigungskontruktion
für Stütz-, Hänge- und Tragbefestigungen
in verzinkter Ausführung, bestehend aus
Schienen, Konsolen und sonstige Sonderbefestigungen einschl. sämtlichen Zubehörteilen sowie Schalldämmung zu Körperschalldämpfung und Befestigungsmaterial,
einschl. Konsolenwinkel gleichschenklig, Trägerkrallen,
Trägerklammern. Dimensionen nach Erfordernis,
Gegebenfalls nach statischer Berechnung.
Anfertigen von Konstruktions- und Werkstattzeichnungen. Komplett liefern und montieren
Menge: 150,000 kg

**1.42.9.1.150 Anlagenbefüllung mit VES**
Anlagenbefüllung mit VES - Erweiterungsbau,
Anlagenbefüllung mit VES mit vollentsalztem
Wasser - Dienstleistung - Leihe von Mischbettharz-Patronen zur Senkung des Härtegrades
nach VDI2035 auf  Basis von Vollentsalzung
des Füll- und Ergänzungswassers. Im Gegensatz zur Vollenthärtung werden bei der
Vollentsalzung nicht nur die Härtebildner (Ca, Mg),
sondern auch alle Salze aus dem Füllwasser entfernt.
Kapazitäten:
- 8738800936: Kapazität = 26 m3x°dH,
  1 Patrone P32
- 7747208667:Kapazität = 40 m3x°dH,
  1 Patrone P42
- 7747208551:Kapazität = 80 m3x°dH,
  2 Patronen P42
- 7747208552:Kapazität = 180 m3x°dH,
  2 Patronen P62
- 7747208553:Kapazität = 250 m3x°dH,
  2 Patronen P102
- 7747208554:Kapazität = 360 m3x°dH,
  3 Patronen P102
- 7747208555:Kapazität = 420 m3x°dH,
  1 Anlage P670
- Leihdauer der Patronen wenn nötig für die
  gesamte Bauzeit.
- Leistungsbeschreibung:
- Lieferung der Mischbettharz-Patronen
  (Leihfrist 4 Wochen) zur Vollentsalzung des
  Füllwassers auf Basis Kationen-/Anionen-
  austauscher.
- Normale Lieferung der Patronen innerhalb
  von 5 Werktagen oder nach Terminvereinbarung
- Mitlieferung eines Füllkits 7747208556 zur
  Leihe mit Inhalt:
Füllschlauchsets bestehend aus 2 Schläuchen
(à 1500 mm, 3/4" Überwurfverschraubung und
2 Dichtungen EPDM), Rückflussverhinderer mit
Muffennippel zum Schutz vorgeschalteter Trinkwasserversorgungsleitungen beim Befüllvorgang,
Lochblende 5 L/min für Patrone P22, Leitfähigkeitsmessgerät LKM2 z. Überwachung der
Leitfähigkeit des Füllwassers von <=  10 microsiemens/cm mit Adapter zur Einbindung in die
Rohrleitung am Patronenausgang
- 1 Pack Betriebsbücher, Montageanleitung für
  die VES-Patronen
- Abholung der Mischbettharz-Patrone(n) und
  des Füllkits
- Leistungen, die durch den Heizungsbauer/
  Installateur zu erbringen sind:
- Betriebsbereiter Leitungswasseranschluss
- Befüllung, Entlüftung und Druckprobe der
  Heizungsanlage
- Kontrolle des Füllwassers während des
  Füllwasservorgangs mit
  dem Leitfähigkeitsmessgerät (maximale Leitfähigkeit  von <= 10 microsiemens/cm)
- Eventueller Wechsel der Patronen vor Ort,
  wenn mehrere Patronen gebraucht werden.
- Ausstellen des Betriebsbuches
- Kennzeichnung der Anlage mit Aufkleber für
  vollentsalztes Füllwasser
- Benachrichtigung von Lieferant, wann die
  Patronen wieder abgeholt werden können
- Hinweis zur Kapazität:
Die max. Füllmenge der Dienstleistung kann
wie folgt ermittelt werden:
- Wassermenge in L = Kapazität der Patrone
  (Lx°dH) / Gesamthärte Trinkwasser (°dH)
- Wassermenge in m3 = Kapazität der Patrone
  (m3x°dH) / Gesamthärte Trinkwasser (°dH)
- In einigen Wassergebieten mit höherem
  Natrium-/Salzanteil ist es sinnvoll, die reale
  Wassermenge der Patronen über die Leitfähigkeit
  (Gesamtsalzgehalt) des  Füllwassers zu ermitteln.
Die Leitfähigkeit erfasst, im Gegensatz zur Ge-
samthärte, alle im Wasser vorkommenden Ionen
(Salze). Man misst die Leitfähigkeit des Ausgangswassers in microsiemens/cm. Die
Wassermenge der Patronen kann damit genauer
ermittelt werden:
Wassermenge in L = (Kapazität der Patrone
(Lx°dH) x30) / Leitfähigkeit des Trinkwasser
(microsiemens/cm) Wassermenge in m3 =
(Kapazität der Patrone (m3x°dH) x 30) / Leitfähigkeit
des Trinkwasser (microsiemens/cm.
Das Befüllen der Heizungsanlage ist ausschließlich mit
vollentsalztem Wasser durchzuführen (während  der
gesamten Bauzeit).
Anlagenvolumen: ca. 1.150 Liter
Menge: 1,000 St

**1.42.9.1.160 Dichtigkeits-Zwischenprüfung Heizung**
Dichtigkeits-Zwischenprüfung Heizung
gem. DIN 18380
von Rohrleitungen, die in Ständer- und Vorwänden,
in Wandschlitzen und im Fußbodenaufbau verlegt
sind. Dichtheitsprüfung als Wasserdruckprobe
der noch nicht verdeckten Leitungen.
Prüfdruck mit dem 1,3 fachen des Gesamtdruckes
an jeder Stelle der Anlage.
Anfertigung eines Protokolles.
Ausführung der Druckprüfung nur nach Absprache mit
der Bauleitung und unter deren Anwesenheit.
Benutzung eines Feinmessmanometers.
Dichtheitsprüfung über einen Prüfzeitraum von
mindestens 8 Stunden.

Während der Estricharbeiten muß das Rohr unter
Druck belassen werden, damit eventuell auftretende
Schäden sofort zu erkennen sind !
Es ist besonders darauf zu achten, daß alle Verschraubungen nachgezogen werden.
Das Herstellen der Verschlüsse und Anschlüsse,
deren Beseitigung nach der Druckprobe, sowie das
Liefern aller benötigten Betriebsstoffe sind
einzukalkulierien.
Menge: 4,000 St

**1.42.9.1.170 Dichtigkeitsprüfung Heizung**
Dichtigkeitsprüfung Heizung gem. DIN
18380 von Rohrleitungen, die in Ständer- und Vorwänden, in Wandschlitzen und im Fußbodenaufbau verlegt sind. Dichtheitsprüfung als Wasserdruckprobe der noch nicht verdeckten Leitungen.
Prüfdruck mit dem 1,3 fachen des Gesamtdruckes
an jeder Stelle der Anlage.
Anfertigung eines Protokolls.
Ausführung der Druckprüfung nur nach Absprache mit
der Bauleitung und unter deren Anwesenheit.
Benutzung eines Feinmessmanometers.
Dichtheitsprüfung über einen Prüfzeitraum von
mindestens 8 Stunden.

Während der Estricharbeiten muss das Rohr unter
Druck belassen werden, damit eventuell auftretende
Schäden sofort zu erkennen sind !
Es ist besonders darauf zu achten, dass alle Verschraubungen nachgezogen werden.
Das Herstellen der Verschlüsse und Anschlüsse,
deren Beseitigung nach der Druckprobe sowie das
Liefern aller benötigten Betriebsstoffe sind
einzukalkulieren.
Menge: 1,000 psch

**1.42.9.1.180 Durchführung Estrichaufheizung**
Estrichaufheizung nach Temperaturvorgabe
und Aufheizzeiten durch den Estrichbauer.
Die einzelnen Temperaturschritte / Zeiten
sind zu dokumentieren und der Bauleitung
vorzulegen.
Menge: 1,000 psch

**1.42.9.1.190 Durchführung eines 8-tägigen Probebetriebes**
Durchführung eines 8-tägigen Probebetriebes
der gesamten Heizungsanlage mit Einweisung
des Bedienungspersonals und Nachregulierung
der gesamten Heizungsanlage. Die Einregulierung ist detailliert zu protokollieren und die
vorgenommenen Einstellungen sind in den
Revisionsunterlagen zu dokumentieren.
Menge: 1,000 St

**1.42.9.1.200 Meisterstunden**
Verrechnungssätze für Arbeitskräfte:
Stundenlohnarbeiten durch Arbeitskräfte auf Anordnung des Auftraggebers ausführen. Angeboten wird
für die jeweilige Arbeitskraft ein Verrechnungnungssatz, der sämtliche Aufwendungen enthält, insbesondere den tatsächlichen Lohn mit den Zuschlägen
für Gemeinkosten, Sozialkassenbeiträge, vermögenswirksame Leistungen und dergleichen sowie Lohn-
bzw. Gehaltsnebenkosten. Stundenverrechnungssätze für Nacht-, Sonntags- und Feiertagsarbeit
sind separat anzugeben. Der Verrechnungssatz
ist unter Beachtung der preisrechtlichen Vorschriften ermittelt. Er gilt unabhängig von der Anzahl
der abgerechneten Stunden. Die Stundensätze sind
in _ anzugeben, nicht als Zuschläge in %.
Meisterstunden als Normalstunden incl.
aller Zulagen
Menge: 24,000 h

**1.42.9.1.210 Obermonteurstunden**
Verrechnungssätze für Arbeitskräfte:
Stundenlohnarbeiten durch Arbeitskräfte auf Anordnung des Auftraggebers ausführen. Angeboten wird
für die jeweilige Arbeitskraft ein Verrechnungnungssatz, der sämtliche Aufwendungen enthält, insbesondere den tatsächlichen Lohn mit den Zuschlägen
für Gemeinkosten, Sozialkassenbeiträge, vermögenswirksame Leistungen und dergleichen sowie Lohn-
bzw. Gehaltsnebenkosten. Stundenverrechnungssätze für Nacht-, Sonntags- und Feiertagsarbeit
sind separat anzugeben. Der Verrechnungssatz
ist unter Beachtung der preisrechtlichen Vorschriften ermittelt. Er gilt unabhängig von der Anzahl
der abgerechneten Stunden. Die Stundensätze sind
in _ anzugeben, nicht als Zuschläge in %.
Obermonteurstunden als Normalstunden incl.
aller Zulagen
Menge: 24,000 h

**1.42.9.1.220 Monteurstunden**
Verrechnungssätze für Arbeitskräfte:
Stundenlohnarbeiten durch Arbeitskräfte auf Anordnung des Auftraggebers ausführen. Angeboten wird
für die jeweilige Arbeitskraft ein Verrechnungnungssatz, der sämtliche Aufwendungen enthält, insbesondere den tatsächlichen Lohn mit den Zuschlägen
für Gemeinkosten, Sozialkassenbeiträge, vermögenswirksame Leistungen und dergleichen sowie Lohn-
bzw. Gehaltsnebenkosten. Stundenverrechnungssätze für Nacht-, Sonntags- und Feiertagsarbeit
sind separat anzugeben. Der Verrechnungssatz
ist unter Beachtung der preisrechtlichen Vorschriften ermittelt. Er gilt unabhängig von der Anzahl
der abgerechneten Stunden. Die Stundensätze sind
in _ anzugeben, nicht als Zuschläge in %.
Monteurstunden als Normalstunden incl.
aller Zulagen
Menge: 24,000 h

**1.42.9.1.230 Helferstunden**
Helferstunden als Normalstunden incl. aller Zulagen
Menge: 24,000 h

###### Titel 1.42.9.2 4292 Dokumentation, Abnahme

**1.42.9.2.010 Unterlagen / Angaben für Nebengewerke**
Der Auftragnehmer erstellt nach erfolgter Prüfung der
ihm übergebenen Planungsunterlagen für
nachstehende Nebengewerke folgende technische
Unterlagen / Angaben, unterteilt nach Bauelementen,
zur Verfügung:

Elektroinstallation:
- Anschlußleistungen in kW
- Anschlußklemmlisten
- Detailbilder Anschlusspunkte
- Kabelzuglisten mit Angabe der Ausgangs-
  und Zielorte als Liste und in Plänen und
  Bezeichnung vor Ort
Menge: 1,000 Psch

**1.42.9.2.020 Fortführen der Ausführungsplanung**
Fortführen der Ausführungsplanung

Vom AG werden Grundriss-, Schnitt-
und/oder sonstige Baupläne der
Baumassnahme zur Verfügung gestellt.

Der AN erhält die Ausführungsplanung
der Heizungsinstallation, Stand Ausschreibung.

Vom AN ist die Ausführungsplanung
während der Baumaßnahme immer
auf aktuellen Grundrissen weiter
zu führen. Installationen neu zu vermassen bzw. die evtl. geänderte
Ausführung in die Pläne einfließen
zu lassen.

Sollten sich Änderungen ergeben,
wodurch Berechnungen notwendig
werden, so sind diese durch den AN
selbstständig durchzuführen und
spätestens mit Abgabe der Revisionsunterlagen dem AG zu übergeben.
Menge: 1,000 Psch

**1.42.9.2.030 Dokumentation Brandschutz**
Dokumentation Brandschutz
Alle ausgeführten Brandschutzarbeiten sind
mittels Fotos zu Dokumentieren. Zusätzlich
sind die ausgeführten Brandschutzarbeiten
in den Planunterlagen entsprechende zu Kennzeichnen (mit verweis auf die erstellten Fotos)
und darzustellen. Zusätzlich zu den Fotos und
 Planunterlagen sind u.a. Zulassungsbescheide,
Prüfzeugnisse, Konformitätserklärungen und
Errichterbescheinigungen beizulegen.

Es sind 1 Satz Bestands- und Revisionsunterlagen
Brandschutzarbeiten in DIN A4 Ordnern zu übergeben.

Sämtliche Pläne und Fotos sind als farbige Papierpausen
beizufügen. Die Pläne sind mit der Aufschrift
Bestandsplan mit einheitlichem Datum zu kennzeichnen.

Die Pläne müssen alle wichtigen Anlagendaten wie:

Es ist für alle Produkte ein Herstellerverzeichnis mit
Ansprechpartner, Tel.Nr., Fax-Nr. und Adresse
beizufügen.

Zusätzlich sind die schriftlichen Unterlagen und die
Pläne digital auf USB-Sick, 1-fach abzugeben.
Menge: 1,000 Psch

**1.42.9.2.040 Dokumentationsunterlagen**
Dokumentationsunterlagen, Bestands- und
Revisionsunterlagen
Der AN hat spätestens zwei Wochen vor Abnahme die
vollständigen Dokumentationsunterlagen wie
Zulassungsbescheide, Prüfzeugnisse,
Konformitätserklärungen, Errichterbescheinigungen,
Bestands- und Werkplanung usw., unaufgefordert dem AG
zur Freigabe vorzulegen.

Es sind 1 Satz Bestands- und Revisionsunterlagen der
Gesamtanlage in Papierform in DIN A4 Ordnern zu
übergeben.

Sämtliche Pläne sind als farbige Papierpausen
beizufügen. Die Pläne sind mit der Aufschrift
Bestandsplan mit einheitlichem Datum zu kennzeichnen.

Die Pläne müssen alle wichtigen Anlagendaten wie:
Fabrikate, Typenbezeichnungen, Leistungen,
Temperaturen, Dimensionen und Legenden mit der
Beschreibung der Symbole enthalten. Strangschemen und
Grundrisse mit Eintrag der Einstellwerte der Armaturen.

Es ist für alle Produkte ein Herstellerverzeichnis mit
Ansprechpartner, Tel.Nr., Fax-Nr. und Adresse
beizufügen.

Zusätzlich sind die schriftlichen Unterlagen und die
Pläne digital auf USB-Stick, 1-fach abzugeben.

Aufbau Dokumentationunterlagen

Anlagenbeschreibung:
- Detaillierte Beschreibung der Installationen

Revisionspläne:
- Grundrisse im Maßstab der Montagepläne.
- Anlagenschemata mit Eintrag der Einstellwerte
hydraulisch  einzuregulierender Ventile

Bedienung und Wartung:
- Bedienungsanleitungen
- Wartungsanweisungen

Herstellerunterlagen:
- Herstellerprospekte (Kennzeichnung aller eingesetzten
Komponenten)
- Herstellerdatenblätter (Kennzeichnung der
Betriebspunkte)
- Zulassungsbescheide sicherheitsrelevanten Komponenten

Protokolle/Bescheinigungen:
- Druckproben Rohrleitungen
- Protokoll Inbetriebnahmen und Einregulierung
- Spülprotokolle
- Unternehmererklärungen
- Abnahmebescheinigungen
Menge: 1,000 Psch

**1.42.9.2.050 Abnahme der Gesamtanlage**
Abnahme der gesamten Anlagen
- Sanitär, Heizung, Lüftung, im Umfang
dieses Leistungsverzeichnisses mit
den beauftragten Fachkräften des AG.

Die Abnahme erfolgt nach Fertigstellung
aller Teilleistungen und schriftlicher
Anzeige des AN i.a. einmalig. Für
mehrmals erforderliche Abnahmebegehungen
aufgrund festgestellter Mängel werden
dem AN die Kosten in Rechnung gestellt;
im Gegenzug kann der AN hierfür keine
gesonderte Vergütung verlangen.

Die mängelfreie Abnahmebescheinigung
für
- die vollständige Sanitär-, Heizungs-
  Lüftungsanlage, durchgeführt und mit Protokoll
  bescheinigt von der Bauüberwachung wird
  Auftragsbestandteil des AN

Das mängelfreie Abnahmebescheinigung
der Bauüberwachung ist im Sinne einer
technischen Abnahme der Anlage. Dies
schließt eine weitere technische
Abnahme durch den AG ausdrücklich
nicht aus.

Die Leistung des AN gilt erst nach
mängelfreier Abnahme durch die
Bauüberwachung und Anerkennung des
Protokolls durch die Bauaufsicht als
abnahmefähig im Sinne der VOB.
Menge: 1,000 Psch

**1.42.9.2.060 Erstellen Errichterbescheinigung**
Erstellen der Errichterbescheinigung
für die ordnungsgemäße Ausführung
der Sanitärinstallation..
Menge: 1,000 Psch

###### Titel 1.42.9.3 4293 Wartung Heizungsanlage

**1.42.9.3.010 Wartungsvertrag pauschal/Jahr im 1. Jahr**
Wartungsvertrag pauschal/Jahr im 1. Jahr
Wartung der Heizungs- und Lüftungsanlage.
Wartung der neuinstallierten Heizungsanlage
mit allen zu wartenden
Teile während der Gewährleistungsfrist durchzuführen.
Die Wartung umfasst die regelmäßigen Maßnahmen zur
Erhaltung des einwandfreien Zustandes und der Funktion
der Anlagen, nach einer Arbeitsanweisung des Auftragnehmers einschl. beseitigen von betriebsbedingten
Verunreinigungen an und in den Anlage(n) selbst.
Desweiteren umfasst sie das regelmäßige Überprüfen
der Anlage(n) auf einwandfreien Zustand und richtige
Funktion einschl. der regelmäßigen Prüfungen auf
Unfall- und Betriebssicherheit (z.B. DIN, VDE, UVV)
nach einer Arbeitsanweisung des Auftragnehmers.
Zu den Leistungen des Auftragnehmers gehören ferner:
-  die Vorbereitung und Unterstützung der gesetzl.
  vorgeschriebenen Prüfungen durch anerkannte
  Sachverständige
-  die Durchführung der Bescheinigung von gesetzl.
  vorgeschriebenen Prüfungen durch Sachkundige
  des Auftragnehmers
-  das Führen eines Instandhaltungsbuches

Benötigte Ersatzteile werden gesondert vergütet.
Wartung komplett einschließlich aller erforderlichen
Aufwendungen für Hilfsmittel wie Leitern, Messgeräte,
Werkzeuge, etc., durchführen
Menge: 1,000 St

**1.42.9.3.020 Wartungsvertrag pauschal/Jahr im 2. Jahr**
Wartungsvertrag pauschal/Jahr im 2. Jahr
Wartungsvertrag desgleichen wie vor, jedoch im
2. Jahr der Gewährleistungszeit.
Benötigte Ersatzteile werden gesondert vergütet.
Wartung komplett einschließlich aller erforderlichen
Aufwendungen für Hilfsmittel wie Leitern, Messgeräte,
Werkzeuge, etc., durchführen
Menge: 1,000 St

**1.42.9.3.030 Wartungsvertrag pauschal/Jahr im 3. Jahr**
Wartungsvertrag pauschal/Jahr im 3. Jahr
Wartungsvertrag desgleichen wie vor, jedoch im
3. Jahr der Gewährleistungszeit.
Benötigte Ersatzteile werden gesondert vergütet.
Wartung komplett einschließlich aller erforderlichen
Aufwendungen für Hilfsmittel wie Leitern, Messgeräte,
Werkzeuge, etc., durchführen
Menge: 1,000 St

**1.42.9.3.040 Wartungsvertrag pauschal/Jahr im 4. Jahr**
Wartungsvertrag pauschal/Jahr im 4. Jahr
Wartungsvertrag desgleichen wie vor, jedoch im
4. Jahr der Gewährleistungszeit.
Benötigte Ersatzteile werden gesondert vergütet.
Wartung komplett einschließlich aller erforderlichen
Aufwendungen für Hilfsmittel wie Leitern, Messgeräte,
Werkzeuge, etc., durchführen
Menge: 1,000 St

**1.42.9.3.050 Wartungsvertrag pauschal/Jahr im 5. Jahr**
Wartungsvertrag pauschal/Jahr im 5. Jahr
Wartungsvertrag desgleichen wie vor, jedoch nach
Ablauf der Gewährleistungszeit.
Benötigte Ersatzteile werden gesondert vergütet.
Wartung komplett einschließlich aller erforderlichen
Aufwendungen für Hilfsmittel wie Leitern, Messgeräte,
Werkzeuge, etc., durchführen
Menge: 1,000 St

### Abschnitt 2 Abrechnungseinheit Kirche/Pfarrhause

#### Hauptgewerk 2.41 410 Sanitärarbeiten

##### Gewerk 2.41.1 411 Abwasseranlagen

###### Titel 2.41.1.1 4111 Abwasserleitungen

*Hinweis*
ZTV Schmutzwasserleitung

Bei den nachfolgend beschriebenen Abwasserwasserleitungen ist jeweils ein einheitliches
Programm eines Herstellers zu verwenden,
soweit nicht anders vorgegeben.

Hochschallgedämmtes Entwässerungssystem zum Stecken, mit geprüften Schallwerten (LAFmax,n) von 17 dB(A) bis 27 dB(A),
abhängig von der Bauaufgabe, entsprechend
der DIN 4109 im diagonal darunterliegenden
Raum.

Für Entwässerungsanlagen von Gebäuden
nach DIN EN 12056 in Verbindung mit DIN
1986-100. Rohre und Formstücke sind für
die Anwendung innerhalb von Gebäuden
(Anwendungskennzeichen B- Building) in
Anlehnung an DIN EN 1451 - 1 geprüft
und zugelassen. (Zulassung Nr. Z-42.1-542)

Glattwandige Rohre DN 50 bis DN 150 mit
Muffen und werkseitig vormontierter Lippendichtung aus EPDM bestehen aus einem
mineralgefüllten PP-MX Rohr.

Die Formstücke DN 50 bis DN 150 mit Muffen
und werkseitig vormontierter Lippendichtung
aus EPDM bestehen aus mineralgefüllten
PP-MX mit innenliegenden Rippen an der
Muffe zur leichteren Verarbeitung, mit
visueller Einsteck tiefenkontrolle, sowie
Markierungen für einfache Montageausrichtung.

Die auf die Rohrdimension abgestimmten
Systemrohrschellen mit vormontierten Ab-
standshaltern und Schalldämmeinlage für
die Gleit- und Festpunktbefestigung von
Rohren sind bei der Planung zu berücksichtigen.

Weitere Anwendungsbereiche:
- Zur Verwendung in öl- oder fettbeständigen
  Abwasserinstallationen in Verbindung mit
  Lippendichtung NBR
- zur Verwendung von innenliegenden Regenwasserleitungen bei Freispiegelentwässerungen in Verbindung mit Haltekralle
- Zur Verwendung von Druckleitungen von
  Abwasserhebeanlagen für fäkalienfreies
  Abwasser nach DIN EN 12050-2 (DN 50)
  in Verbindung mit Haltekralle
- Zur Verwendung von Druckleitungen von
  Abwasserhebeanlagen zur begrenzten
  Verwendung nach DIN  EN 12050-3
  (DN 50) in Verbindung mit Haltekralle
- Zur Verwendung in öl- oder fettbeständigen Abwasserinstallationen in Verbindung mit Lippendichtung NBR

Werkstoff: Polypropylen-Copolymer (PP-MX),
mineralverstärkt, halogenfrei Längenausdehnung: 0,08 mm/m*K
Temperaturbeständig: kurzzeitig 100°C
Baustoffklasse: DIN 4102-1-B2, normal entflammbar, nicht brennend abtropfend,
Klasse E nach DIN EN 13501-1, normal
entflammbar, nicht brennend abtropfend
Ringsteifigkeit: 4 kN/m²

Für die Verlegung mit Brandschutzanforderungen stehen folgende Möglichkeiten zur
Verfügung:
Rohrabschottung (Decke/Wand):
- Rohrschott90 Plus EN, R30 bis R90
Installationsschacht inkl. Sonderdecken:
- Quattro I30 und I90
Installationswände:
- Quattro F30und F90

Zu vorgenannten Rohrabschottung sind
folgende Nullabstände zu Versorgungssystemen (Decke/Wand) zugelassen:
- FlowFit/PushFit/Mepla
- Mapress
- Conlit 150 U

Absperrvorrichtung für Lüftungsleitungen
nach DIN 18017-3:
- Bartholomäus GEBA AVR - DN 80
  bis DN 200
- Wildeboer TS 18 - DN 80 bis DN 200
- Helios ELS-D - DN 100 bis DN 200

Die Absperrvorrichtung für Lüftungsleitungen
ist in diesem Fall immer unterhalb der Decke,
aufgegetzt, anzuordnen.

Die Vorgaben der jeweiligen verwendbarkeitsnachweise (abP, abZ, aBG) sind in jedem Fall
zu berücksichtigen.

Verlegung nach Herstellerrichtlinien unter Einhaltung der DIN EN 12056 und DIN 1986-100.

Haftungsübernahmevereinbarung zwischen
dem Hersteller und dem ZVSHK bzw. dem
BTGA vor.

Das Entwässerungssystem ist gemäß
DIN 4109 gegen Körperschallübertragung
vom Baukörper zu trennen.

Die Verarbeitung und Verlegung sind nach
den herstellerspezifischen Vorschriften,
sowie unter Einhaltung einschlägiger Normen durchzuführen.

In den Einheitspreis sind die Rohrbefestigung
mit Rohrschellen in verzinkter Ausführung mit
körperschalldämmender Einlage entsprechend
DIN 4109 zugelassenen Metalldübeln, Ge-
winde stäben und Installationsschienen einzurechnen. Passlängen werden nicht gesondert
vergütet, komplett liefern und montieren

Planungsgrundlage: Geberit, Silent-Pro

Angeboten:

Fabrikat /Typ:'".......................................
....."'
  (vom Bieter auszufüllen)

**2.41.1.1.010 SW-Leitung - DN 100**
Schmutzwasserleitung Silent-Pro wie vor
beschrieben jedoch DN 100 komplett liefern
und montieren
Menge: 4,000 m

**2.41.1.1.020 SW-Leitung - DN 70**
Schmutzwasserleitung Silent-Pro wie vor
beschrieben jedoch DN 70 komplett liefern
und montieren
Menge: 1,000 m

**2.41.1.1.030 SW-Leitung - DN 50**
Schmutzwasserleitung Silent-Pro wie vor
beschrieben jedoch DN 50 komplett liefern
und montieren
Menge: 2,000 m

**2.41.1.1.040 SW-Bogen - DN 100**
Bogen Silent-Pro als Zulage für Schmutzwasserleitungen in allen handelsüblichen
Gradzahlen, DN 100, ansonsten wie vor
beschrieben, komplett liefern und montieren
Menge: 2,000 St

**2.41.1.1.050 SW-Bogen - DN 50**
Bogen Silent-Pro als Zulage für Schmutzwasserleitungen in allen handelsüblichen
Gradzahlen, DN 50, ansonsten wie vor
beschrieben, komplett liefern und montieren
Menge: 6,000 St

**2.41.1.1.060 SW-Abzweig - DN 100**
Abzweig Silent-Pro als Zulage für Schmutz-
Wasserleitungen in allen handelsüblichen
Gradzahlen, egal oder reduziert, DN 100,
ansonsten wie vor beschrieben,
komplett liefern und montieren
Menge: 1,000 St

**2.41.1.1.070 SW-Abzweig - DN 70**
Abzweig Silent-Pro als Zulage für Schmutz-
Wasserleitungen in allen handelsüblichen
Gradzahlen, egal oder reduziert, DN 70,
ansonsten wie vor beschrieben,
komplett liefern und montieren
Menge: 1,000 St

**2.41.1.1.080 SW-Übergangsrohr Reduktion - DN 100**
Übergangsrohr Silent-Pro / Reduktion als
Zulage für Schmutzwasserleitungen in
exzentrischer oder konzentrischer Ausführung, DN 100, ansonsten wie vor beschrieben, komplett liefern und montieren.
Menge: 1,000 St

**2.41.1.1.090 SW-Übergangsrohr Reduktion - DN 70**
Übergangsrohr Silent-Pro / Reduktion als
Zulage für Schmutzwasserleitungen in
exzentrischer oder konzentrischer Ausführung, DN 70, ansonsten wie vor beschrieben, komplett liefern und montieren.
Menge: 1,000 St

**2.41.1.1.100 Anschluss an bauseitige Abwasserleitung - DN 100**
Anschluss an bauseitige Abwasserleitung,
Einbinden der Abwasserleitung DN 100 in
bauseitig vorh. Abwasser- und Grundleitung
DN 150 und kleiner, einschl. aller erforderlichen Übergänge, Anschlussverbindungen,
Nebenarbeiten und Kleinmaterialien in
kompletter Arbeit herstellen.
Menge: 2,000 St

**2.41.1.1.110 Anschluss an bauseitige Dachhaube - DN 100**
Anschluss an bauseitige Dachhaube DN 100,
einschl. aller erforderlichen Anschlussverbindungen, Nebenarbeiten und Kleinmaterialien in kompletter Arbeit herstellen.
Menge: 1,000 St

##### Gewerk 2.41.2 412 Wasseranlagen

###### Titel 2.41.2.1 4121 Trinkwasserleitung und Zubehör

*Hinweis*
Bei den nachfolgend beschriebenen Edelstahl
Rohrleitungssystem ist jeweils ein einheitliches
Programm eines Herstellers zu verwenden,
soweit nicht anders vorgegeben.

Edelstahl Rohrleitungssystem, Edelstahl
1.4401, Trinkwasser Edelstahl Rohrleitungssystem in den Dimensionen d12 - d108 mm
aus nichtrostendem CrNiMo- Stahl, Werkstoff
Nr.: 1.4401 nach DIN EN 10088.
Systemprüfzeichen vom DVGW:
DW-8501AT2552 für Trinkwasserinstallationssysteme nach DIN EN 806, DIN 1988, geprüft
nach Arbeitsblatt DVGW W 534: Ausgabe Juli
2015 mit dem Nachweis der Zwangsundichtigkeit in unverpresstem Zustand, herstellen mit

Systemkomponenten:

Press Edelstahl Systemrohre 1.4401 (CrNiMo-
Stahl), d12 - d108 mm geprüft nach DVGW
Arbeitsblatt GW 541 und Werksnorm, erhöhter Molybdängehalt von mindestens 2,2%,
mit zusätzlich innen geglätteter Schweißnaht,
lösungsgeglüht und blankgeglüht zur Erhöhung
der Korrosionssicherheit, frei von lackbenetzungsstörenden Substanzen (LABS-frei
bzw. silikonfrei), biegbar, Rohrenden
hygienisch verschlossen, Rohrlänge 6 m.

Edelstahl Pressfittings d12 - d54 mm, aus
CrNiMo-Stahl, Werkstoff Nr.: 1.4401 mit Pressindikator zur Erkennung nicht verpresster Verbindung vor der Druckprobe, hygieneunterstützendem Verschlussstopfen und Konturdichtringen aus Butylkautschuk (CIIR),
schwarz. Der Dichtring erfüllt alle Hygieneanforderungen wie z. B. KTW-Empfehlung BGA
und DVGW W 270. Die Fittings sind zur Verbesserung der Korrosionsbeständigkeit
lösungsgeglüht und blankgeglüht.

Edelstahl Pressfittings d76,1 - d108 mm aus
CrNiMo-Stahl, Werkstoff Nr.: 1.4401 mit Pressindikator zur Erkennung nicht verpresster Verbindung vor der Druckprobe, hygieneunterstützendem Verschlussstopfen und Rundschnurdichtring aus Butylkautschuk (CIIR),
schwarz. Der Dichtring erfüllt alle Hygieneanforderungen wie z. B. KTW-Empfehlung BGA
und DVGW W 270. Die Fittings sind zur Verbesserung der Korrosionsbeständigkeit
lösungsgeglüht und blankgeglüht.

Die Rohre, Fittings und Dichtungen sind zugelassen für die Desinfektion von Trinkwasser gemäß der Liste der Aufbereitungsstoffe und
Desinfektionsverfahren nach der Trinkwasserverordnung 2001.

Haftungsübernahmevereinbarung zwischen
dem Hersteller und dem ZVSHK bzw. dem
BTGA.
Die Verarbeitung und Verlegung ist nach
DIN EN 806, DIN EN 1717 und nationalen
Ergänzungsnormen der Normenreihe DIN 1988,
den herstellerspezifischen Vorschriften sowie
der Einhaltung einschlägiger Normen durchzuführen. Die herstellerspezifischen Eigenschaften sind durch einen Nachweis zu bestätigen. Dichtheitsprüfung nach ZVSHK-Merk-
blatt, Ausgabe Januar 2011. Spülen nach DIN
EN 806-4 bzw. ZVSHK-Merkblatt Ausgabe
2014. Einschließlich Ablängen, Ausrichten und
Befestigungen, unter Berücksichtigung der
temperaturabhängigen Längenänderung, Dichtheitsprüfung und Spülen.

Bei dem nachfolgend beschriebenem Rohrleitungssystem ist jeweils ein einheitliches
Programm eines Herstellers zu verwenden,
soweit nicht anders vorgegeben.

In den Einheitspreis sind die Rohrbefestigung mit Rohrschellen in verzinkter
Ausführung mit körperschalldämmender
Einlage entsprechend DIN 4109 zugelassenen Metalldübeln, Gewindestäben
und Installationsschienen einzurechnen
Passlängen werden nicht gesondert
vergütet, komplett liefern und montieren.

Planungsgrundlage: Geberit,
Mapress Edelstahl 1.4401

Angeboten:

Fabrikat /Typ:'".......................................
....."'
  (vom Bieter auszufüllen)

**2.41.2.1.010 Edelstahlrohr DN 15**
Edelstahlrohr desgleichen wie vor, jedoch
DN 15, komplett liefern und montieren.
Menge: 20,000 m

**2.41.2.1.020 Edelstahlrohr DN 12**
Edelstahlrohr desgleichen wie vor, jedoch
DN 12, komplett liefern und montieren.
Menge: 13,000 m

**2.41.2.1.030 Bogen - DN 15**
Edelstahlrohr - Bogen desgleichen wie vor,
jedoch DN 15 komplett liefern und montieren.
Menge: 11,000 St

**2.41.2.1.040 Bogen - DN 12**
Edelstahlrohr - Bogen DN 12, als Zulage für alle
handelsüblichen Gradzahlen incl. Verbinder,
komplett liefern und montieren.
Menge: 12,000 St

**2.41.2.1.050 Doppelanschlusswinkel DN 15**
Edelstahlrohr - desgleichen wie vor,
jedoch Doppelanschlusswinkel DN 15,
komplett liefern und montieren.
Menge: 2,000 St

**2.41.2.1.060 Wandeinbauschrank - Außenversorgung**
Wandeinbauschrank,
- Ausstattung Wasserversorgung:
  Frostsichere Außenarmatur
- Ausstattung Stromversorgung:
  Steckdosenkombination 1 x 230 V,
  1 x 400 V / 16 A,
- Eingang Rohraußengewinde, DN 15 (R 1/2)

Im geschlossenen Zustand mediumberührte
Metallteile aus entzinkungsfreiem und korrosionsbeständigem Rotguss, beständig gegen
aggressives Wasser, verschließbar, aus Edelstahl, Oberfläche geschliffen, als Versorgungseinheit zur zentralen Strom- und Wasserversorgung, Blendrahmen mit Tür mit Profil-
Schließzylinder als Steckschloss inkl. Bartschlüsseln, umrüst- und austauschbar auf eine
bestehende Schließanlage, bauseits umrüstbar
auf CH-KABA-Schlossausführung, Tür mit integrierter Klappdurchführung für Schlauch- bzw.
Kabelanschluss zur Sicherheit auch während
des Gebrauchs, wartungsfreie EPDM-Spindel-
abdichtung, Kegel mit innenliegender RV-Feder,
bauseits beliebig verlängerbar, mit Funktionsbelüfter zur automatischen Entleerung, integrierter
RV und Rohrbelüfter als Sicherungskombination
HD, Rohraußengewinde, Betätigungsgriff mit
blauem Signierplättchen, totraumfrei, inkl.
Schlauchkupplung für gängige Stecksysteme,
Armatur mit DVGW-Zulassung, Armatur mit
ÖVGW-Zulassung, Armatur mit SVGW-Zulas-
sung, Armatur mit KIWA-Zulassung, Armatur
mit BELGAQUA-Zulassung, Kunststoffteile mit
KTW- und W 270-Zulassung, nach UBA-Be-
wertungsgrundlage, Schallschutzzulassung
nach DIN EN ISO 3822 Klasse 1, DIN EN 15096
Familie H, Typ B/DIN EN 1717/DIN EN 13959,
Druckstufe PN 16, Schutzart IP44,
Wichtiger Hinweis: Die Schlösser der Wandeinbauschränke sind mit einheitlicher Schlüsselnummer
auszuführen.
Komplett einschließlich aller Pressübergänge,
Verbindungs-, Dichtungs-, Befestigungs- und
Kleinmaterialien sowie Kabeleinführungen,
Elekroanschlüsse liefern und betriebsbereit
in die Fassade einbauen.

Planungsgrundlage: Kemper, Figur 2100301500

Angeboten:

Fabrikat /Typ:'".......................................
....."'
  (vom Bieter auszufüllen)
Menge: 1,000 St

**2.41.2.1.070 Probenahme-Komplettventil 1/4**
Probenahme-Komplettventil G 1/4 zur Probenahme
von Trinkwasser, wasserberührte Teile aus Rotguss
gemäß DIN 50930-6, Auslaufrohr aus Edelstahl,
bestehend aus Probenahme-Betätigungseinheit und
Probenahmeventil, Probenahmeventil in montiertem
Zustand geschlossen, Betätigungseinheit auf
Probenahmeventil in 45°- Schritten montierbar,
mit Schutzkappe, G 1/4, komplett liefern und
montieren.

Angeboten:

Fabrikat /Typ:'".......................................
....."'
  (vom Bieter auszufüllen)
Menge: 1,000 St

**2.41.2.1.080 Bezeichnungsschild - Wandmontage**
Bezeichnungsschild aus Kunststoff, 100 x 50 mm,
mit Nuten zum Einschieben, fertig dauerhaft beschrifteten Textleisten (Text nach Absprache mit
der Bauleitung/Bauherrn), mit Klarsicht-Abdeckung
zur Wandmontage. Komplett einschließlich Be-
festigungs- und Kleinmaterialien liefern und
montieren.

Angeboten:

Fabrikat /Typ:'".......................................
....."'
  (vom Bieter auszufüllen)
Menge: 1,000 St

###### Titel 2.41.2.3 4122 Einrichtungsgegenstände und Zubehör

**2.41.2.3.010 Wand-WC Tiefspüler, barrierefrei, verlängerte Ausladung**
Wand-WC Tiefspüler, barrierefrei, verlängerte
Ausladung, aus Sanitärkeramik

- Tiefspül-WC
- Barrierefrei
- Wandhängend
- Verlängerte Ausladung
- Spülwasser 6 l
- Besonders für die Nutzung durch Rollstuhlfahrer geeignet
- Technische Eigenschaften
- Werkstoff: Sanitärkeramik
- Farbe: weiß
- Breite: 360 cm
- Höhe: 32 cm
- Tiefe: 70 cm
Zubehör: Spülrohr verlängert

Komplett incl. Spülrohrverlängerung, Be-
festigungsmaterial Gewindestangen
M 12 x 150 etc, Zulauf von hinten,
Abgang waagerecht, liefern und
montieren.

Planungsgrundlage: Duravit, Stark 3 Vital

Angeboten:

Fabrikat /Typ:'".......................................
....."'
  (vom Bieter auszufüllen)
Menge: 1,000 St

**2.41.2.3.020 WC-Sitzring barrierefrei**
WC-Sitzring barrierefrei, aus Kunststoff, ohne
Absenkautomatik mit Winkelpuffern und durchgehender Scharnierwelle, Scharniere edelstahl

WC-Sitzring komplett inkl. Befestigungsmaterial liefern und montieren.

Angeboten:

Fabrikat /Typ:'".......................................
....."'
  (vom Bieter auszufüllen)
Menge: 1,000 St

**2.41.2.3.030 Rückenstütze**
Rückenstütze bestehend aus:

- Rückenlehne mit beidseitig angebrachten
  Befestigungsstangen mit Rosetten
- dient zum Abstützen des Rückens auf dem
  WC
- zur Wandmontage
- 330 mm hoch und 150 mm tief, Lehne
  350 mm breit, Stangendurchmesser
  32 mm, Rohrstärke 2 mm
- Achsmaß von 582 bis 682 mm bauseits
  verstellbar
- Lehne aus Kunststoff in Anthrazitgrau
- Anbindung aus hochwertigem Edelstahl,
  matt geschliffen
- inklusive korrosionsfreiem Befestigungsmaterial

Komplett inkl. Befestigungsmaterial
liefern und montieren

Planungsgrundlage: HEWI, Rückenstütze, System 900

Angeboten:

Fabrikat /Typ:'".......................................
....."'
  (vom Bieter auszufüllen)
Menge: 1,000 St

**2.41.2.3.040 Stützklappgriff mit Spültaste - WC**
Stützklappgriff Duo- zwei parallele, übereinander angeordnete runde Griffebenen
- mit WC-Papierhalter und Spülauslösung
  E-Ausführung
- Ausführung rechts
- kann nach oben und gebremst nach unten
  geklappt werden
- blaue Taste dient zum Auslösen der WC-
  Spülung
- Kabel mit freien Leitungsenden für Wandanschluss
- inkl. weißer Abdeckung für Unterputzdose
- Steuerspannung max. 30 V = SELV,
  PELV, Schaltstrom bis max. 2 A
- passend für alle gängigen UP-Spülkästen
  mit elektrischer Steuerung
- Ausladung 850 mm, 210 mm hoch und
  101 mm breit, Durchmesser Oberholm
  33,7 mm, Durchmesser Unterholm 25 mm
- aus hochwertigem Edelstahl, matt geschliffen
- Montage mit korrosionsfreiem Befestigungsmaterial für unterschiedliche Wandaufbauten
- Dichtband zur Abdichtung der Befestigungspunkte
- bis 150 kg

Zubehör: Montageplatte Edelstahl, schliff

Komplett einschließlich Zubeör, Klein- und
Befestigungsmaterial liefern und montieren

Planungsgrundlage: HEWI, System 900

Angeboten:

Fabrikat /Typ:'".......................................
....."'
  (vom Bieter auszufüllen)
Menge: 1,000 St

**2.41.2.3.050 Stützklappgriff**
Stützklappgriff Duo, zwei parallele, übereinander angeordnete runde Griffebenen
- kann nach oben und gebremst nach unten
  geklappt werden
- Ausladung 850 mm, 256 mm hoch und
  75 mm breit, Durchmesser Oberholm
  33,7 mm, Durchmesser Unterholm 25 mm
- aus hochwertigem Edelstahl, matt geschliffen
- Wandplatte aus Polyamid mit integriertem
  Stahlkern und Abdeckung aus matt geschliffenem Edelstahl
- Montage mit korrosionsfreiem Befestigungsmaterial für unterschiedliche Wandaufbauten
- Dichtband zur Abdichtung der Befestigungspunkte
- bis 150 kg

Zubehör: Montageplatte Edelstahl, schliff

Komplett einschließlich Zubeör, Klein- und
Befestigungsmaterial liefern und montieren

Planungsgrundlage: HEWI, System 900

Angeboten:

Fabrikat /Typ:'".......................................
....."'
  (vom Bieter auszufüllen)
Menge: 3,000 St

**2.41.2.3.060 Schallschutzset für Wand WC**
Schallschutzset für Wand WC,Verwendungszwecke
- Zur Körperschalldämmung von WCs und
  Bidets
- Für WCs und Bidets mit  Befestigungsabstand 18 oder 23 cm
Eigenschaften
- Weiß
Lieferumfang
- 2 Unterlegscheiben
- 2 Schallschutzhülsen
- Schalldämmmatte
Menge: 1,000 St

**2.41.2.3.070 Waschtisch barrierefrei**
Waschtisch barrierefrei, aus Sanitärkeramik,
mit Überlauf, mit Hahnlochbank.Eigenschaften
Technische Eigenschaften
- Werkstoff: Sanitärkeramik
- Farbe: weiss
- Breite: 60 cm
- Höhe: 16 cm
- Tiefe: 54,5 cm
- Hahnloch: mittig
- Überlauf: mit

Befestigung mit Stockschrauben M 10 x 120,
komplett inkl. Befestigungsmaterial liefern und
montieren

Planungsgrundlage: Duravit, Stark 3 VitalPublica

Angeboten:

Fabrikat /Typ:'".......................................
....."'
  (vom Bieter auszufüllen)
Menge: 1,000 St

**2.41.2.3.080 Einhebel-Waschtischmischer**
Einhebel-Waschtischmischer 110 EcoSmart
Produkteigenschaften:
- ComfortZone:
- Ausladung: 116 mm
- Auslaufhöhe: 105 mm
- Griffvariante: Hebelgriff
- Strahlart: Normalstrahl
- maximale Durchflussmenge bei 3 bar: 4 l/min
- Keramikmischsystem
- Temperaturbegrenzung einstellbar
- für Durchlauferhitzer geeignet
- Anschlussart: G3/8 Anschlussschläuche
- Anschlussgröße: DN15
- EU-Taxonomie: max. 6- wesentlicher Beitrag (SC)
möglich Tecturis S

Planungsgrundlage: Hansgrohe, Tecturis S

Angeboten:

Fabrikat /Typ:'".......................................
....."'
  (vom Bieter auszufüllen)
Menge: 1,000 St

**2.41.2.3.090 Ablaufbogen Beh. Waschtisch**
Ablaufbogen für Beh. Waschtisch, komplett
einschl. Klein, Dichtungs- und Befestigungsmaterial liefern und montieren.

Planungsgrundlage: Viega, Modell 5621.1

Angeboten:

Fabrikat /Typ:'".......................................
....."'
  (vom Bieter auszufüllen)
Menge: 1,000 St

**2.41.2.3.100 Universalventil mit Sieb**
Universalventil mit Sieb, Ventilunterteil aus
Messing matt- vernickelt, Sieb Edelstahl,
G 11/4", komplett einschl. Klein, Dichtungs-
und Befestigungsmaterial liefern und montieren

Angeboten:

Fabrikat /Typ:'".......................................
....."'
  (vom Bieter auszufüllen)
Menge: 1,000 St

**2.41.2.3.110 Absaug-Urinal**
Absaug-Urinal, ohne Deckel, Zulauf verdeckt,
Eigenschaften
Kollektion: Subway
Form: Oval
Material: Sanitärkeramik
Oberfläche: glänzend
Farbe: Weiß Alpin
Technische Eigenschaften
Höhe in mm: 535
Breite in mm: 285
Länge in mm: 315
Durchmesser Ablauf in mm: 50
Gewicht in kg: 16,82
Abgang / Ablauf: verdeckt
Einlass: Zulauf verdeckt
Spülungstyp: Absaug-Urinal
Spülvolumen l: 1,0 / l
Verdeckte Befestigung

Komplett inkl. Befestigungsmaterial liefern
und montieren.

Planungsgrundlage: Villeroy & Boch, Subway
Angeboten:

Fabrikat /Typ:'".......................................
....."'
  (vom Bieter auszufüllen)
Menge: 1,000 St

**2.41.2.3.120 Klein-Durchlauferhitzer 3,5kW 230V**
Klein-Durchlauferhitzer 3,5kW 230V, elektronisch
geregelter Klein-Durchlauferhitzer, druckfeste
Bauart, mit effektivem Blankwiderstand- Heizsystem IES® zur komfortablen Warmwasserversorgung einer Zapfstelle (vorzugsweise Handwaschbecken), wartungsfreundliche Heizkartusche,
Sensortaste und drei unterschiedlich farbige LED
zur Bestimmung der maximalen Auslauftemperatur
in drei Stufen, ECO (35°C), COMFORT (38°C) und
MAX (45°C), abnehmbare Blende für den Zugang
zur Haubenschraube und Wassermengenjustage,
geeignet zur Nacherwärmung von vorerwärmtem
Wasser (z.B. Solaranlage), optisch integrierter
Wandhalter für einfache Aufsteckinstallation, Spezial-
Strahlregler und Anschlussset (T-Stück 3/8" und
Druckschlauch 3/8" x 50 cm), zur einfachen
Installation mit üblicher Sanitärarmatur im Lieferumfang enthalten, IP25 Leistung/Spannung 3,5 kW
/ 230 Volt Absicherung 15 A, Anschluss steckerfertig
Nennquerschnitt 1,5 mm² Warmwasserleistung
2,0 l/min ca.40°C Einschaltwassermenge 1,2 l/min
Einsatz Handwaschbecken mit Temperaturbegrenzung Gewicht Gerät  1,5 kg mit Wasser
Maße Gerät (HxBxT) 135 x 186 x 87 mm
Komplett einschließlich Anschlussset und
Befestigungsmaterial, liefern und montieren.

Planungsgrundlage: Fabrikat: CLAGE, Typ: MCX3,

Angeboten:

Fabrikat /Typ:'".......................................
....."'
  (vom Bieter auszufüllen)
Menge: 1,000 St

**2.41.2.3.130 WC-Bürstengarnitur**
WC-Bürstengarnitur bestehend aus Halter,
WC-Bürstentopf und WC-Bürste
- Auswechseln des Bürstenkopfes durch
  Bajonettverschluss
- Innenbehälter zur Reinigung herausnehmbar
- aus hochwertigem Edelstahl, matt geschliffen
- 89 mm breit, 440 mm hoch, 109 mm tief
- zur Wandmontage, verdeckte Befestigung
- mit korrosionsfreiem Befestigungsmaterial

Komplett inkl. Befestigungsmaterial liefern und
montieren

Planungsgrundlage: HEWI, System 900

Angeboten:

Fabrikat /Typ:'".......................................
....."'
  (vom Bieter auszufüllen)
Menge: 1,000 St

**2.41.2.3.140 Papierabfallbehälter**
Papierabfallbehälter
- kantiger Grundkörper
- aus hochwertigem Edelstahl, Oberfläche
  spiegelpoliert
- dient als Abfallbehälter für benutzte Papierhandtücher
- Fassungsvermögen ca. 25 l
- unsichtbare, integrierte Beutelhalterung mit
  Ausziehfunktion zur vereinfachten Einhängung
  und Entnahme des Beutels
- 260 mm breit, 501 mm hoch und
  203 mm tief
- Wandmontage / freistehend einsetzbar
- mit korrosionsfreiem Befestigungsmaterial

Komplett inkl. Befestigungsmaterial liefern und
montieren

Planungsgrundlage: HEWI, System 900

Angeboten:

Fabrikat /Typ:'".......................................
....."'
  (vom Bieter auszufüllen)
Menge: 1,000 St

**2.41.2.3.150 Papierhandtuchspender**
Papierhandtuchspender aus Edelstahl,
Oberfläche matt geschliffen
- kantiger Grundkörper
- dient zur Aufnahme von handelsüblichen
  Papierhandtüchern verschiedener Falzungen
  in der Breite von 235 - 250 mm und gefalteter
  Länge / Tiefe von 80 - 110 mm
- Füllmenge ca. 300 - 450 Papierhandtücher
- seitliche Füllstandsanzeige
- Schutz gegen Missbrauch durch Verriegelung
- 260 mm breit, 350 mm hoch und 140 mm tief
- zur Wandmontage
- mit korrosionsfreiem Befestigungsmaterial

Komplett inkl. Befestigungsmaterial liefern und
montieren

Planungsgrundlage: HEWI, System 900

Angeboten:

Fabrikat /Typ:'".......................................
....."'
  (vom Bieter auszufüllen)
Menge: 1,000 St

**2.41.2.3.160 Seifenspender**
Seifenspender aus Edelstahl, Oberfläche
matt geschliffen
- kantiger Grundkörper
- dient zur Aufnahme handelsüblicher
  Flüssigseife
- mit Innenbehälter zur freien Befüllung,
  Füllmenge 600 ml
- Innenbehälter zur Reinigung herausnehmbar
- seitliche Füllstandsanzeige
- Schutz gegen Missbrauch durch Verriegelung
- 102 mm breit, 270 mm hoch und
  98 mm tief
- zur Wandmontage
- Geeignet für Flüssigseife mit einer Viskosität
  von 1.500 bis 4.000 mPa-s
- mit korrosionsfreiem Befestigungsmaterial

Komplett inkl. Befestigungsmaterial liefern und
montieren

Planungsgrundlage: HEWI, System 900

Angeboten:

Fabrikat /Typ:'".......................................
....."'
  (vom Bieter auszufüllen)
Menge: 1,000 St

###### Titel 2.41.2.4 4123 Schwitzwasserisolierung

**2.41.2.4.010 Rohrisolierung DN 15 - Schaumstoffschlauch 19 mm**
Rohrisolierung desgleichen wie vor, jedoch für
Rohrleitung DN 15, komplett einschließlich aller
erforderlichen Formstücke (Bogen, Winkel, T-Stück,
Übergangstücke, Muffen, Kupplungen und Nippel),
liefern und montieren.
Menge: 4,000 m

**2.41.2.4.020 Rohrisolierung DN 12 - Schaumstoffschlauch 19 mm**
Rohrisolierung desgleichen wie vor, jedoch für
Rohrleitung DN 12, komplett einschließlich aller
erforderlichen Formstücke (Bogen, Winkel, T-Stück,
Übergangstücke, Muffen, Kupplungen und Nippel),
liefern und montieren.
Menge: 13,000 m

**2.41.2.4.030 Rohrisolierung KDH - DN 15/12**
Rohrisolierung desgleichen wie vor, jedoch
KDH 20-22 für Rohrleitung Stahl DN 15 und
DN 12, liefern und montieren.
Menge: 18,000 m

**2.41.2.4.040 Rohrisolierung DN 15 Schaumstoffschlauch 19 mm**
Rohrisolierung von Rohrleitungen DN 15, aus
halogenfreien, geschlossenzelligen Schaumstoffschläuchen, Dämmstärke: 19 mm, für
Leitungen im Estrich, in Wänden, in Vorwandinstallation und in Zwischenwänden sowie in
Zwischendecken verlegt als Schutz- und
Schwitzwasserisolierung, Alle Nähte sind mit
dem Kleber fachgerecht zu verschließen.
Zusätzlich je ein Schlauchende auf das Rohr
zu kleben (Abschottungsverklebung).
Weiterhin sind die Verarbeitungsrichtlinien
des Herstellers zu beachten.

Komplett einschließlich aller erforderlichen
Formstücke (Bogen, Winkel, T-Stück, Übergangsstücke, Muffen, Kupplungen und Nippel),
liefern und montieren.

Planungsgrundlage: Armacell, NH/Armaflex

Angeboten:

Fabrikat /Typ:'".......................................
....."'
  (vom Bieter auszufüllen)
Menge: 4,000 m

###### Titel 2.41.2.5 4124 Brandschutz, Verschluss Restfugen

**2.41.2.5.010 Verschließen der Restfugen - Ø 50 mm**
Verschließen der Restfugen bis Ø 50 mm

Verschließen der Restfugen Rohr-Durchdringung
Ordnungsgemäßes Verschließen der Restfuge der
Durchdringung in Wand und Decke = Spalt zwischen
Rohrisolierung und Bohrung bzw. Öffnung durch
Ausstopfen mit Steinwolle zur Einhaltung des
Schallschutzes in den abgehängten Decken und
durch Verspachteln des Ringspaltes zwischen
Restmauerwerk und Schutzisolierung des Rohres im
Sichtbereich - ohne Brandschutzanforderung.
Restspalt um die Rohre bis 50 mm, Wand- bzw.
Deckenstärke bis 30 cm.
Die Rohrleitungen sind gegen Korrosion vor der
Dichtmasse entsprechend zu ummanteln.

Komplett in fertiger Arbeit herstellen.
Menge: 4,000 St

**2.41.2.5.020 Verschließen der Restfugen F90 - Ø 50 mm**
Verschließen der Restfugen F90 desgleichen
wie vor, bis Bohrung Ø 100 mm
Menge: 2,000 St

**2.41.2.5.030 R 90 - Rohrdurchführung DN 15**
R 90 - Rohrdurchführung C-Stahlrohr, verz.
Stahlrohr, Edelstahlrohr DN 15 wie nachfolgend beschrieben, kalt- und warmgehend
A1 Mindestdämmdicke: nach Erfordernis
R 90 - Rohrdurchführung zur Montage in Trenndecke/-wand mit entsprechender Feuerwiderstandsklasse.
Die R 90 Schale ist formschlüssig in die Kernbohrung einzupressen. Bei vorhandenen Fugen
werden diese bis zu einer Breite von ca. 2 mm
mit vollflächig auf die Schale aufgebrachtem
Kleber abgedichtet. Größere Fugen werden
mit Mörtel (MG II, II a, III) verschlossen. Bei
leichten Trennwänden muss die verbleibende
Öffnung mit Spachtelmasse vollständig verschlossen werden. Alle Dämmstoffe sind mit
verzinktem Bindedraht, 6 Wickelungen pro lfd.
Meter auf dem Rohr zu befestigen.
Im Bereich der Abwicklungen von T-Abzweigen
und Umlenkungen sind Gehrungsschnitte mit
Aluband abzukleben. Die Ausführung muss
gemäß ABP Nr. P-3725/4130-MPA BS für
nichtbrennbare und ABP Nr. P-3726/4140-MPA
BS für brennbare Versorgungsleitungen
Außendurchmesser <=160mm erfolgen.
Die ordnungsgemäße Ausführung ist vom Unternehmer nach Abschluss der Arbeiten durch eine
Übereinstimmungserklärung zu bescheinigen.
Die Abschottung ist abzustimmen auf das
Leitungssystem. Weiterführende Dämmung
WD in separater Position in Einheitslänge von
1000 mm.
Techn. Daten:
Baustoffklasse: nichtbrennbar nach DIN 4102-1
Schmelzpunkt: > 1000°C nach DIN 4102-17
Rohdichte: >150 kg/m³

Komplett liefern und montieren

Planungsgrundlage: Rockwool, Conlit 150 U

Angeboten:

Fabrikat /Typ:'".......................................
....."'
  (vom Bieter auszufüllen)
Menge: 2,000 St

##### Gewerk 2.41.3 419 Sonstiges

###### Titel 2.41.3.1 4191 Installationsblöcke und Zubehör

**2.41.3.1.010 Montageelement WWC, BF, Stütz/Haltegriffe**
Montageelement für Wand-WC, barrierefrei,
für Stütz- und Haltegriffe

Verwendungszwecke
- Für Metall- und Holzständerwände
- Für Systemwände
- Für barrierefreies Bauen geeignet
- 50 Jahre Ersatzteilsicherheit
- UP-Spülkasten einteilig mit
geschweißtem Spülrohr

Eigenschaften
- Rahmen für Wand-WCs mit Anschlussmassen nach EN 33 und Ausladung
  bis 70 cm
- Mit Auszugsblech für seitliche Befestigung
  über dem Element an Metall- oder Holzprofilen oder an Systemständern
- Montage- und Instandhaltungsarbeiten am
  UP-Spülkasten werkzeuglos
- Mit Leerrohr für Wasserzuleitung für Dusch-
  WCs oder für Anschlusskabel
- Befestigungsmöglichkeit für Elektroanschluss

Technische Eigenschaften
- Werkstoff: Stahl
- Nettogewicht: 29,199 kg
- Höhenverstellbar: Ja
- Breite: 880 mm
- Höhe: 1120 mm
- Tiefe: 170 mm

zusätzlicher Lieferumfang
- Wasseranschluss R 1/2", mit integriertem
  Eckventil und Handrad
- Bauschutz für Serviceöffnung
- 4 Wandanker
- Anschlussset für WC, D 90 mm
- Anschlussbogen 90G aus PE-HD, D 90 mm
- Übergangsmuffe aus PE-HD, D 90 / 110 mm
- Befestigungs- und Schutzmaterial

Zubehör:
- Anschlussset: DN 100

Komplett einschl. Zubehör sowie Klein- und
Befestigungsmaterial liefern und betriebsfertig montieren.

Planungsgrundlage: Geberit, Duofix
oder gleichwertig:

Angeboten:

Fabrikat /Typ:'".......................................
....."'
  (vom Bieter auszufüllen)
Menge: 1,000 St

**2.41.3.1.020 Beh. WC - Steuerung / Betätigungsplatte**
WC-Steuerung mit elektronischer Spülauslösung, Netzbetrieb, für UP-Spülkasten
12 cm, 1-Mengen-Spülung, mit Betätigungsplatte, für Stützklappgriff, manuell

Verwendungszwecke
- Für Sigma UP-Spülkästen 12 cm
- Zur manuellen Fernauslösung von Sigma
  UP-Spülkästen 12 cm über Stützklappgriffe
  mit potentialfreiem Taster mit Schliessfunktion
- Für 1-Mengen-Spülung

Eigenschaften
- Spülauslösung drahtgebunden
- Intervallspülung voreingestellt
- Drahtgebunden vernetzbar
- Drahtlos vernetzbar via  Bluetooth®
- Mit Control App kompatibel

Technische Eigenschaften
- Oberfläche: gebürstet, easy-to-clean-beschichtet
- Mehrfachfarbe/-oberfläche: Platte und Taste:
  gebürstet, easy-to-clean-beschichtet
  Designring: poliert
- Werkstoffbezeichnung: Edelstahl
- Nettogewicht: 1,453 kg
- Breite: 246 mm
- Höhe: 164 mm
- Tiefe: 15 mm
- Betriebsspannung: 12 V DC
- Intervallspülung Einstellbereich - max.: 604800 s
- Intervallspülung Einstellbereich - min.: 3600 s
- Intervallspülzeit Einstellbereich - max.: 200 s
- Intervallspülzeit Einstellbereich - min.: 1 s
- Nennspannung - max.: 240 V AC
- Nennspannung - min.: 85 V AC
- Netzfrequenz - max.: 60 Hz
- Netzfrequenz - min.: 50 Hz
- Schutzart: IP45

zusätzlicher Lieferumfang
- Betätigungsplatte
- Befestigungsrahmen
- Schutzplatte
- Drückerstange
- Lagerbock mit Servomotor und Hebevorrichtung, vormontiert
- Elektrische Steuerung
- 2 Kabel vorgefertigt, Länge 1,2 m
- Befestigungsmaterial
- Set Box, mit Zwischenboden mit Anschlussklemme
- Netzteil für Box

Komplett einschl. Klein- und Befestigungsmaterial liefern und betriebsfertig montieren.
Menge: 1,000 St

**2.41.3.1.030 Beh. WC - Rohbauset WC-Steuerung**
Rohbauset mit Netzteil für WC-Steuerungen
mit elektronischer Spülauslösung, 12 V

Verwendungszwecke
- Zur UP-Montage

Technische Eigenschaften
- Nettogewicht: 0,365 kg
- Ausgangsleistung: 12 W
- Ausgangsspannung: 12 V DC
- Nennspannung - max.: 260 V AC
- Nennspannung - min.: 90 V AC
- Netzfrequenz - max.: 60 Hz
- Netzfrequenz - min.: 50 Hz
- Schutzart: IP45

zusätzlicher Lieferumfang
- Deckel für UP-Dose
- UP-Dose für Bohrloch D 76 mm
- Rohreinführung
- Netzteil
- Anschlusskabel Länge 1,8 m
- Leerrohr Länge 1,5 m

Komplett einschl. Klein- und Befestigungsmaterial liefern und betriebsfertig montieren.
Menge: 1,000 St

**2.41.3.1.040 Beh. WC - Rohbauset mit mech. Spül-Ausl. Stützklappgriff**
Rohbauset zu WC-Steuerung mit mech.
Spül-Ausl. Stützklappgriff, für WC-Steuerung
mit elektronischer Spülauslösung, für Stützklappgriff

Verwendungszwecke
- Zur Montagevorbereitung drahtgebundener
  Fernauslösungen von UP-Spülkästen 12 cm

Technische Eigenschaften
- Nettogewicht: 0,086 kg

zusätzlicher Lieferumfang
- UP-Dose für Bohrloch D 68 mm, für Elektroanschluss
- Leerrohr Länge 0,8 m

Komplett einschl. Klein- und Befestigungsmaterial liefern und betriebsfertig montieren.
Menge: 1,000 St

**2.41.3.1.050 Montageelement Waschtisch BF**
Montageelement für Waschtisch BF, 112 cm
Standarmatur, mit mit UP-Geruchsverschluss

Verwendungszwecke
- Für Metall- und Holzständerwände
- Für Systemwände

Eigenschaften
- Mit Auszugsblech für seitliche Befestigung
  über dem Element an Metall- oder Holzprofilen oder an Systemständern
- Alternative Befestigungsposition für Wandanker
- Befestigungsabstand Waschtisch 5-38 cm
- Bei Befestigungsabstand 18 oder 28 cm
  Gewindestangen tiefenverstellbar
- UP-Geruchsverschluss bei Fertigmontage
  +/- 3 cm höhenverstellbar

Technische Eigenschaften
- Werkstoff: Stahl
- Nettogewicht: 10,500 kg
- Höhenverstellbar: Ja
- Breite: 500 mm
- Höhe: 1120 mm
- Tiefe: 75 mm

zusätzlicher Lieferumfang
- 2 Anschlusswinkel Rp 1/2" / R 1/2", MF-fähig
- 2 Schalldämmunterlagen
- 2 Dämmhülsen
- Bauschutz
- Befestigungsmaterial

Komplett einschl. Klein- und Befestigungsmaterial liefern und betriebsfertig montieren.
Menge: 1,000 St

**2.41.3.1.060 Fertigbauset für WT mit UP-Geruchsverschluss**
Fertigbauset für Waschtisch, mit UP-Geruchs-
verschluss

Verwendungszwecke
- Für Montageelemente Waschtische, mit
  UP-Geruchsverschluss

Eigenschaften
- Abdeckplatte bei Fertigmontage +/- 3 cm
  höhenverstellbar

Technische Eigenschaften
- Farbe: weiß-alpin
- Werkstoffbezeichnung: Kunststoff
- Nettogewicht: 0,201 kg
- Rohrgewinde: 1 1/4 "

zusätzlicher Lieferumfang
- Abdeckplatte
- Flachdichtung
- Anschlussbogen D 32 mm
- Dichtung D 40 / 32 mm

Komplett einschl. Zubehör sowie Klein- und
Befestigungsmaterial liefern und betriebsfertig montieren.
Menge: 1,000 St

**2.41.3.1.070 Montageelement Stütz- und Haltegriff**
Montageelemet für Stütz- und Haltegriffe,
112 cm, barrierefrei

Verwendungszwecke
- Für Metall- und Holzständerwände
- Für Systemwände
- Für barrierefreies Bauen geeignet

Eigenschaften
- Mit Auszugsblech für seitliche Befestigung
  über dem Element an Metall- oder Holzprofilen oder an Systemständern
- Montageplatte höhenverstellbar
- Alternative Befestigungsposition für Wandanker

Technische Eigenschaften
- Werkstoff: Stahl
- Nettogewicht: 9,877 kg
- Höhenverstellbar: Ja
- Breite: 365 mm
- Höhe: 1120 mm
- Tiefe: 40 mm

zusätzlicher Lieferumfang
- Befestigungsmaterial

Komplett einschl. Zubehör sowie Klein- und
Befestigungsmaterial liefern und betriebsfertig montieren.
Menge: 2,000 St

**2.41.3.1.080 Montageelement für Urinal**
Verwendungszwecke
- Für Trockenbau
Eigenschaften
- Elementhöhe auf Urinal anpassbar,
  112-130 cm
- Universelles UP-Gehäuse für Geberit
  Urinalsteuerungen
- Befestigung für Zulauf D 32 mm
  höhenverstellbar
- Befestigung für Anschlussbogen
  höhenverstellbar und schallgedämmt
- Urinalbefestigungen M8, breiten-
  und höhenverstellbar
Technische Eigenschaften
- Durchfluss bei 100 kPa mit
  Durchflussbegrenzer (l/s): 0.18 l/s
- Durchfluss bei 100 kPa ohne
  Durchflussbegrenzer (l/s): 0.3 l/s
- Fließdruck (kPa): 100-800 kPa
- Maximale Wassertemperatur 30 Grad C
- Maximaler Prüfdruck Luft / Inertgas
  (kPa): 300 kPa
- Maximaler Prüfdruck Wasser (kPa):
  1600 kPa
- B / Breite (cm): 50 cm
- H / Höhe (cm): 112-130 cm
- T / Tiefe (cm): 7.5 cm
zusätzlicher Lieferumfang
- Anschlusswinkel R 1/2"
- Bauschutz mit Deckel
- Verbindungsrohr zwischen Zulauf D 32 mm und
  Urinal, mit Dichtung auf Urinal
- Schutzstopfen
- Anschlussbogen aus PE-HD, D 63 / 50 mm
- Schutzkappe
- Dichtung D 57 / 50 mm
- Urinalgeruchsverschluss D 50 mm, mit Dichtung
  auf Urinal
- 2 Gewindestangen M8
- Befestigungsmaterial

Komplett einschl. Klein- und Befestigungsmaterial
liefern und betriebsfertig montieren.
Menge: 1,000 St

**2.41.3.1.090 Urinal, Manuelle-Spülauslösung**
Verwendungszwecke
- Zur manuellen Spülauslösung von Urinalen
Eigenschaften
- Spülmenge über Drosselschraube des Rohbausets
  bis auf 0,5 l pro Spülung reduzierbar
Technische Eigenschaften
- Fließdruck (bar): 1-8 bar
- Fließdruck (kPa): 100-800 kPa
- Maximaler Prüfdruck Wasser (bar): 16 bar
- Maximaler Prüfdruck Wasser (kPa): 1600 kPa
- Maximaler Prüfdruck Luft / Inertgas (bar): 3 bar
- Maximaler Prüfdruck Luft / Inertgas (kPa): 300 kPa
- Relative Luftfeuchte (%): < 100 %
- Maximale Wassertemperatur (GrC): 30 GrC
- Betätigungskraft (N): < 12 N
- Durchfluss bei 100 kPa ohne Durchflussbegrenzer
  (l/s): 0,3 l/s
- Durchfluss bei 100 kPa mit Durchflussbegrenzer
  (l/s): 0,18 l/s
- Berechnungsdurchfluss (l/s): 0,22 l/s
- Mindestfließdruck für Berechnungsdurchfluss (bar):
  1 bar
- Mindestfließdruck für Berechnungsdurchfluss (kPa):
  100 kPa
- Spülzeit Einstellbereich (s): 4/8/12 s
- Werkstoffbezeichnung: Kunststoff

Zusätzlicher Lieferumfang
- Drückerplatte Sigma 01
- Pneumatische Spülauslösung, vormontiert auf
  Befestigungsrahmen
- Pneumatikventil
- Befestigungsmaterial

Komplett einschl. Zubehör, Klein- und Befestigungsmaterial liefern und betriebsfertig montieren.
Menge: 1,000 St

#### Hauptgewerk 2.42 420 Heizungsarbeiten

##### Gewerk 2.42.1 423 Raumheizflächen

###### Titel 2.42.1.1 4232 Fußbodenheizung und Zubehör

*Hinweis*
Fußbodenheizungnach, Rohrverlegung rechtwinklig in den Abständen:
VA 10/15/20/25 cm

Vor dem Einbringen der Fußbodenheizung
muss sichergestellt sein, dass der Rohfußboden DIN 18202 und die Bauwerksdichtungen
DIN 18195 T1-T10 entsprechen.

Die Verarbeitung hat nach den jeweils gültigen
Normen und der aktuellen Anwendungstechnik
des Herstellers zu erfolgen.

Bei der Ermittlung der Einheitspreise ist ein
gewisser Verschnitt einzukalkulieren.

Die Heizkreise sind einzeln zu füllen, zu spülen
und gemäß dem Druckprüfungsprotokoll des
Herstellers abzudrücken. Der hydraulische Ab-
gleich ist so vorzunehmen, dass die geforderten
Funktionen und Leistungen erbracht werden.

Prüfdruck gemäß VOB max. Prüfdruck: 10 bar

Bei der nachfolgend beschriebenen Fußbodenheizung ist jeweils ein einheitliches Programm
eines Herstellers zu verwenden, soweit nicht
anders vorgegeben.

Wichtiger Hinweis:
Innerhalb der einzelnen Heizschlangen dürfen
keine Verbindungen (Kupplungen) eingebaut
werden. Die Heizschlangen sind somit bis auf
den Heizkreisverteileranschluss verbindungsfrei zu verlegen.

Zur Lieferung gehören auch die erforderliche
Anzahl von Kupplungen, Übergangsmuffen und
Nippel, Gewindeadapter, Pressverbinder, Schutzrohr, Randdämmstreifen sowie Rohrführungsbögen zum Anschluss der Anbindeleitungen
an den Verteiler.

Die nachfolgend aufgeführten Anlagenkomponennten sind komplett zu liefern und Betriebsbereit einzubauen.

Planungsgrundlage: Uponor, System Klett

Angeboten:

Fabrikat /Typ:'".......................................
....."'
  (vom Bieter auszufüllen)

**2.42.1.1.010 Trägerplatte**
Trägerplatte als Rohrträger in gerollter Ausführung mit Wärme- und Trittschalldämmung
nach DIN EN 13163 und DIN 4108-10 aus
EPS-Hartschaum mit aufkaschierter Gewebe-
Haftfolie zur überlappenden Verlegung, mit
einseitigem selbstklebendem Folienüberstand zur Abdeckung der Dämmschicht gem
DIN 18560.
Gewebehaftfolie zur Fixierung von Klettrohren
Klett Rollplatte Extra EPS DES 35-3mm 10x1m
Rasterung der Folie: 100 x100 mm auf Klett-
Textil
Baustoffklasse E nach DIN EN 13501-1,
Baustoffklasse B2 nach DIN 4102,
Max. Nutzlast:
CP-2 - 5.0 kN/m2
CP-3 - 4.0 kN/m2
Menge: 63,000 m²

**2.42.1.1.020 Klett Rohr 16x2**
PE-Xa-Rohr mit Sauerstoffdiffusionssperre aus EVOH und einer zusätzlichen äußeren Schutzschicht. Kunststoff-Rohrleitungs-
systeme für Warm-und Kaltwassersysteme,
vernetztes Polyethylen, Sauerstoffdicht nach
DIN 4726. Zur Verwendung als Flächenheizungs- und Kühlungsrohr.
- Anwendungsklasse 4+5 / 6 bar
- Maximale Auslegungstemperatur: 90°C
- Störfalltemperatur: 100°C
- max. Betriebsdruck 6/10 bar bei 90°C/70°C
- Baustoffklasse E nach DIN EN 13501-1
Rohrtyp:
Klett Rohr Comfort Pipe PLUS 16x2,0
Menge: 560,000 m

**2.42.1.1.030 Folie PE**
Multi Folie PE 0,1mm 75x2m zur Abdeckung
von Materialien der Bauwerksabdichtung mit
weichmacherabscheidenden Stoffen zum
Schutz für die darüber liegende Polystyrol-
Wärmedämmung.
Werkstoff: Polyethylen PE-LD
Menge: 63,000 m²

**2.42.1.1.040 Dehnungsfugenprofil**
Dehnungsfugenprofil, Selbstklebendes Fugenprofil Element aus PP mit Polyethylen-Schaum
Expansion Band, 10 mm dick, für die zuverlässige Trennung der Estrichprofile (z.B. in
Türöffnungen) sowie zum Absorbieren der
Ausdehnung des Estrichs. Für Dehnungsfugen nach DIN 18560-2.
Höhe: 100 mm
Materialstärke: 10 mm
Länge: 1,8 m
Menge: 3,000 m

**2.42.1.1.050 Klebeband**
Klebeband für Tacker- und Klettplatten.
Länge: 66 m, Breite: 50 mm
Menge: 1,000 m

**2.42.1.1.060 Messstellenmarkierung 100mm**
Messstellenmarkierung zur Ausweisung einer
Messstelle für die Feuchtemessung im Estrich,
mit rotem Markierungsende. Die Befestigung
auf der Abdeckung gem. DIN 18560 erfolgt
mittels Klebestreifen. Die Abdeckung wird
nicht zerstört.
Werkstoff: Rundstab Kautschuk, Fuß aus
Kunststoff mit Klebestreifen
Menge: 3,000 St

**2.42.1.1.070 Randdämmstreifen**
Randdämmstreifen mit Folie PE, 150x8mm
für die normgerechte Trennung des Estrichs
zu angrenzenden Bauteilen bei Fußbodenkonstruktionen gem. DIN 18560 und DIN EN
1264, mit mehrfacher Abreißschlitzung, mit
aufkaschierter PE-Folie
Werkstoff: geschlossenzelliges Polyethylen PE-LD
Baustoffklasse: B2
Menge: 52,000 St

**2.42.1.1.080 Rohrführungsbogen 14-18**
Rohrführungsbogen aus schlagfestem Kunststoff, Für 90° Bogen zur Richtungsänderung
Menge: 8,000 St

**2.42.1.1.090 Schutzhülse**
Schutzhülse mit Schlitzöffnungaus geschlossenzelliges Polyethylen mit Selbstklebestreifen,
300x5mm zum Schutz der Anbindeleitung im
Bereich der Heizestrich-Bewegungsfugen
gem. DIN 18560, für Rohre bis 20 mm300x5mm,
- Mit Schlitzöffnung
- Zum Schutz von Anbindeleitungen bis 20 mm in
Dehnungsfugenbereichen
Menge: 8,000 St

**2.42.1.1.100 Klemmringverschraubung 16x1**
Klemmringverschraubung PEX 16x1,8/2,0-
G3/4"FT Euro, zweiteilige Klemmringverschraubung aus Messing, mit Überwurfmutter
und Druckhülse, zum Anschluss von PE-Xa
Rohren an Heizkreisverteiler mit Eurokonus 3/4", gem. EN 16313.
Menge: 8,000 St

**2.42.1.1.110 Stellantrieb 230V**
Stellantrieb zur Ansteuerung der Rücklaufventile am
Verteiler.
Stellantrieb zeigt den aktuellen Status (offen oder
geschlossen)

- First-Open Funktion
- Höhe: 61 mm + Adapterring FT 30 x 1,5
- Hublänge: 5mm
- Anschlusskabel: 2 x 0,75 mm2 x 1m
- Betriebsspannung: 230 V
- Leistungsaufnahme: 1 W
- Konformität: CE
- Schutzklasse: IP54
- Farbe: grau
Menge: 4,000 St
